# Elektroinstallation Mühlenhaus Komplex
Angebotsaufforderung (GAEB 90, DA83)
DV-Nummer: 2261027
Eröffnung: 14.04.26
Währung: EUR

## VE 400.04.1 allg.Elektroinstallation MHK
Datum: 12.03.26

*Hinweis*
Projektdaten:

Projektbezeichnung: BZHM - Besuchszentrum
  Historische Mühle Park Sanssouci

Adresse:  Maulbeerallee 5 / 14469 Potsdam
  Flur 26 / Flurstücke 4, 5, 944

Gebäude 1. BA: Bestandsgebäude Mühlenhauskomplex (MHK)

Gewerke:  allg. Elektroinstallation MHK

*Hinweis*
0. Abkürzungsverzeichnis

AG Auftraggeber
AN Auftragnehmer
AVV Abfallverzeichnis-Verordnung
BauVO Baustellenverordnung
BE Baustelleneinrichtung
BGR Berufsgenossenschaftliche Regelungen
BT Bauteil
BÜ  Bauüberwachung
EBV Ersatzbaustoffverordnung
EG Erdgeschoss
EP Einheitspreis
GP Gesamtpreis
i.A. im Allgemeinen
i.M. im Mittel
KG Kellergeschoss / Untergeschoss
LV Leistungsverzeichnis
OG Obergeschoss
SPSG Stiftung Preußische Schlösser und Gärten,
 Berlin und Brandenburg
SiGeKo Sicherheits- und Gesundheitskoordinator
UG Untergeschoss / Kellergeschoss
UVV Unfallverhütungsvorschriften
WMP Werkstatt- und Montageplanung

Gebäudeteile der Gebäudeensembles:

MHK Mühlenhauskomplex, bezeichnet das
 Gebäudeensembles bestehend aus
 Mühlenhaus, Mühlenterrasse und Remise, einschl.
 Ergänzungsbauwerke und Waschhaus
MH  Mühlenhaus, Bestandsgebäude
MT  Mühlenterrasse, Bestandsgebäude
WH Waschhaus, Bestandsgebäude
Rem  Remise, Bestandsgebäude
AB-W  Ergänzungsbauwerk, Anbau westl. der Remise,
Neubau
BW-N  Ergänzungsbauwerk, nördl. der Remise, Neubau

SH  Schweizer Haus, Neubau

MS  Marstall, Bestandsgebäude

*Hinweis*
1.  Allgemeine Angaben zum Bauvorhaben

1.1  Projektbezeichnung, Bauabschnitte

Das Projekt wird als "Besucherzentrum Historische
Mühle Park
Sanssouci" bezeichnet, mit dem Projektkürzel BZHM.

Die Planung für das künftige Besucherzentrum im Park
Sanssouci
umfasst die denkmalgerechte und restauratorische
Sanierung des
Gebäudeensembles an der Historischen Mühle mit zwei
neuen
Ergänzungsbauwerken, die Errichtung eines Neubaus,
sowie die
Herstellung der Freianlagen.

Ziel ist, das Serviceangebot für die steigende Zahl der
Parkbesucher zu erweitern und zu modernisieren.

Das geplante Nutzungsprogramm umfasst u.a. ein
erweitertes
Gastronomieangebot, die Errichtung einer
Verkaufsstätte als Buch-
und Souvenirshop, die Modernisierung der Ticket- und
Informationszentrale, Sanitäreinrichtungen für die
Parkbesucher,
sowie die Sanierung des vorhandenen Wohnungsbestandes.

Der gesamte Gebäudebestand aus der Mitte des
19.Jahrunderts
steht unter Denkmalschutz und ist Teil des
Landschaftsraumes
Park Sanssouci, der als UNESCO-Weltkulturerbe unter
besonderen
Schutz gestellt ist.

Die Maßnahme wird in folgenden Bauabschnitten
umgesetzt:

Vorgezogene, bauvorbereitende Bauarbeiten:
infrastrukturelle Tiefbau- und Ingenieurbauarbeiten

1. Bauabschnitt
denkmalgerechte und restauratorische Sanierung des
Mühlenhauskomplexes (MHK), bestehend aus den Bauteilen
Mühlenhaus (MH) mit den angrenzenden Bauteilen der
Mühlenterrasse (MT) und der ehemaligen Wagenremise
(Rem), sowie dem freistehenden, kleinen Waschhaus (WH)
Errichtung zweier kleinerer Ergänzungsbauwerke zur
Umsetzung des Nutzungsprogramms der Remise, im weiteren
Anbau-West (AB-W) und Bauwerk-Nord (BW-N) genannt,
westlich und nördlich der Wagenremise
Errichtung eines Neubaus als Ersatzbauwerk für das
ehemalige
"Schweizer Haus" (SH)
Herstellung der Freianlagen

2. Bauabschnitt
Umbau und Teilsanierung des Marstall-Gebäudes

Die in diesem LV beschriebenen Leistungen umfassen
ausschließlich Bauleistungen des 1. Bauabschnitts

1.2  Lage des Projektes

Das Projekt liegt am nord-östlichen Rand des Parks
Sanssouci in
Potsdam, vis-à-vis des Schlosses Sanssouci.
Straße: An der Orangerie, 14469 Potsdam

Das Gebäudeensemble befindet sich nördlich und
westlich der
"Maulbeerallee" am Fuß der historischen Windmühle und
wird von
der Straße "An der Orangerie" gekreuzt. Westlich
schließt sich der
"Nordische Garten" an.

Die Grundstücke des 1. Bauabschnitts werden im
Kataster unter
Gemarkung Potsdam, Flur 026 geführt; bestehend aus den
Flurstücken 4 und 944. Die Straße "An der Orangerie"
bildet das
Flurstück 5.
Die Grundstücke befinden sich im Eigentum der Stiftung
Preußische Schlösser und Gärten.

Das Planungsgebiet umfasst, einschließlich
Freianlagen, zwischen
der Straße "An der Orangerie" und der "Maulbeerallee"
gelegen,
eine Grundfläche von rund 4.500m², nördlich davon noch
einmal
rund 400m² Grundfläche des Marstall-Gebäudes des 2.
Bauabschnitts.

1.3  Planungsrechtliche Rahmenbedingungen und
Denkmalschutz

In Hinblick auf den besonderen Schutzstatus als
UNESCO-Weltkulturerbe ist der Park-Sanssouci, trotz
seiner Lage
innerhalb des Stadtgebietes von Potsdam, als
Außenbereich im
Sinne §35-BauGB eingestuft.

Der geschützte Gebäudebestand, welcher durch die
Baumaßnahme saniert und erhalten wird, ist Teil des
geschützten
Landschaftsraums Park Sanssouci, einschließlich dem
Neubau
Schweizer Haus, welcher nach Abbruch des historischen
Vorgängerbauwerks, das Gebäudeensemble wieder
komplettiert.

Die Bausubstanz der Bestandsgebäude des Ensembles ist
überwiegend bauzeitlich und stammt aus der Mitte des
19.
Jahrhunderts. Die Denkmalsubstanz ist unter der
Maßgabe des
maximalen Erhalts zu sichern und in Stand zu setzen,
oder bei
Teilverlusten originalgetreu wiederherzustellen.

Diese Zielstellung umfasst weitgehend:
die tragende Struktur weitestgehend unverändert zu
erhalten
und nach Erfordernis zu sanieren
wesentliche, statisch- konstruktive Schäden unter
maximalem
Substanzerhalt konstruktiv instand zu setzen
die äußeren Bau- und Dachformen zu erhalten, die
Dacheindeckungen werden weitestgehend material- und
denkmalgerecht erneuert
die Deckenkonstruktionen (Holzbalkendecken,
Gewölbekappen) zu erhalten und instand zu setzen
Fassadenoberflächen (z.B. Putzflächen, Sichtmauerwerk
und
Natursteinoberflächen) überwiegend zu sanieren und zu
restaurieren
bauzeitliche Fenster und Türen zu sanieren, ggf. zu
ergänzen
und im Einzelfall zu ersetzen
nicht denkmalgerechte Veränderungen der Nachkriegszeit
werden rückgebaut
fehlende, nicht mehr erhaltende Bauteile zu ergänzen
Restaurierungsmaßnahmen an originalen Oberflächen und
Zierbauteilen verschiedenster Materialien

*Hinweis*
2.  Allgemeine Technische Vorbemerkungen

Die laufende Nummerierung der nachfolgenden Punkte
bezieht
sich auf die Vorgaben der VOB/Teil C, DIN 18299 und
ist nicht
durchlaufend. Fehlende Punkte sind an anderer Stelle
behandelt,
oder haben keine Relevanz für die auszuführende
Leistungen des
LVs.

Allgemeiner Hinweis:

Wenn in der Leistungsbeschreibung nicht anders
beschrieben,
verstehen sich alle Positionen einschl. Einrichten,
Unterhalten und
Räumen der Baustelle, einschl. Stellen/ Aufbau,
Vorhalten und
Abbau aller für die Durchführung erforderlicher
Werkzeuge, Geräte,
Maschinen (auch Leitern, Gerüste bis 2,00 m,
Hebegeräte, Kräne
etc.) und sonstiger Hilfsmittel.

Es gelten die für das Gewerk maßgeblichen DIN-, DIN
EN- und DIN
EN ISO Normen, zusätzlich alle weiteren einschlägigen
und zum
Zeitpunkt der Angebotsabgabe gültigen Normen,
Vorschriften,
Richtlinien und Hinweise, insbesondere die BGR
(Berufsgenossenschaftlichen Regelungen) und die
Richtlinien der
Gemeinde-Unfall-Versicherer. Die Regeln für Sicherheit
und
Gesundheitsschutz der Bau-Berufsgenossenschaft sind
Bestandteil und Grundlage des Angebotes, ebenso die
Baustellenverordnung (Verordnung über Sicherheit und
Gesundheitsschutz auf Baustellen/ BaustellV, BGBl.I S
1283) in
der aktuell gültigen Fassung.

Soweit im Leistungsverzeichnis auf Technische
Spezifikationen
(z.B. nationale Normen, mit denen europäische Normen
umgesetzt
werden, europäische technische Zulassungen, gemeinsame
technische Spezifikationen, internationale Normen)
Bezug
genommen wird, werden ohne den ausdrücklichen Zusatz:
"oder
gleichwertig", immer gleichwertige Technische
Spezifikationen in
Bezug genommen

*Hinweis*
2.1  Allgemeine Angaben zur Baustelle

2.1.1  Lage, Besondere Vorgaben des Auftraggebers
 (s.a. 1.3)

Die besondere Lage der Baustelle im Schlosspark
Sanssouci
erfordert eine besondere Rücksicht bei der
Bauausführung und auf
den Umgebungsschutz. Daraus leiten sich grundsätzlich
folgende
Anforderungen ab:
Schutzmaßnahmen am geschützten Baumbestand nach den
Anforderungen der kommunalen Baumschutzsatzung
Artenschutz nach den Anforderungen des §44
Bundesnaturschutzgesetz (BNatSchG)
Staubemissionen sind durch geeignete Maßnahmen zu
unterbinden (hier: im Außenbereich Befeuchtung bei
Staubentwicklung).
Es ist der Einsatz von schallgedämpften Geräten
vorgeschrieben.
Besonders lärmintensive Tätigkeiten sind 24 Stunden
vorher
beim AG anzumelden.
Verunreinigungen im öffentlichen Bereich sind sofort zu
entfernen.
Verlegen von Wasserschläuchen und Lagern von gefüllten
Flüssigkeitsbehältern innerhalb der denkmalgeschützten
Gebäude ist untersagt.
Rauchen ist innerhalb der Gebäude nicht gestattet

Parken von privaten KFZ auf den BE-Flächen und im
Umfeld
innerhalb des Parkgebietes ist untersagt und nur auf
dem
öffentlichem Parkplatz für Parkbesucher nahe der
Baustelle
kostenpflichtig möglich.

2.1.2  Besondere umweltrechtliche Vorschriften

Aufgrund der besonderen Lage des Baugebietes wird auf
die
behördlichen Umwelt- und Entsorgungsvorschriften und
deren
strikte Einhaltung besonders hingewiesen.

2.1.3  Art und Lage der Baulichen Anlage (s.a. 1.1)

Mühlenhauskomplex (MHK)
Denkmalgeschützes Gebäudeensemble bestehend aus den
Gebäudeteilen:

Mühlenhaus (MH), Bestandsgebäude erbaut Mitte
19.Jahrhundert:
4-geschossiges Bestandsgebäude, Massivbau mit
MW-Wänden,
unterkellert
Außenwände teils verputzt, teils Sichtmauerwerk, teils
aus
Naturstein
Decke über KG überwiegend Holzbalkendecken, z.T.
Stahlsteindecke
Holzbalkendecken mit Einschub und Zwischenböden
Terrassendecke ü. 1.OG aus MW-Gewölbekappen
Dachkonstruktion Holzbau, flach geneigtes Schrägdach
mit
Zinkeindeckung
Traufhöhen ca. 12,50m bis 15,50m
gepl. Nutzung: Wohngebäude mit 4 Whg., kleine
Büroeinheit,
kleine Gastro-Einheit

Mühlenterrasse (MT), Bestandsgebäude erbaut Mitte
19.Jahrhundert:
1-geschossiges Terrassengebäude, an das MH angrenzend
Massivbau mit MW-Wänden und MW-Gewölbedecken mit
Dachterrasse
Außenwände Sichtmauerwerk, teilweise aus Naturstein,
Höhe, einschl. der Brüstungen, bis ca. 9,70m
gepl. Nutzung: Terrassenbauwerk, mit unbeheizten
Nebenräumen
im Erdgeschoss

Remise (Rem), Bestandsgebäude erbaut Mitte
19.Jahrhundert:
1-geschossige, ehemalige Wagenremise, an die MT
angrenzend
Massivbau mit MW-Wänden, Außenwände aus Sichtmauerwerk
Dachkonstruktion Holzbau, flach geneigtes Schrägdach
mit
Schieferdeckung und PV-Schindeln
Traufhöhen ca. 5,20m
gepl. Nutzung: Sommergastronomie, öffentl. WC-Anlage

Anbau-West (AB-W), Neubau, Erweiterung als Anbau an die
Remise:
Massivbau, Außenwände Sichtbeton aus Leichtbeton /
Dämmbeton,
Flachdach begrünt, STB-Dachdecke
Attikahöhe ca. 4,50m
gepl. Nutzung: Erweiterung für die öffentl. WC-Anlage
in der
Remise

Bauwerk-Nord (BW-N), Neubau, Nebengebäude nördl. der
Remise:
1-geschossiger Holzbau, Außenwände mit Vorhangfassade
teilw.
MW gedämmt, teilw. als Kaltfassade
Flachdach begrünt, Holzdeckenkonstruktion
Attikahöhe ca. 3,60m
gepl. Nutzung: barrierefreie WC-Anlage, Müllstation

Waschhaus (WH), Bestandsgebäude, Nebengebäude erbaut
Mitte
19.Jahrhundert:
1-geschossiges, ehemaliges Waschhaus
Massivbau mit MW-Wänden, Außenwände aus Sichtmauerwerk
Dachkonstruktion Holzbau, flach geneigtes Pultdach mit
Zinkeindeckung
Traufhöhen ca. 3,50m
gepl. Nutzung: unbeheiztes Nebengebäude der
Sommergastronomie

Schweizer Haus (SH), Neubau, Ersatzbauwerk des
historischen
Schweizer Haus:
2-geschossig, am Fuß des Hangs zum Mühlenplateau
stehend
Erdgeschoss als massives Sockelbauwerk, Außenwände
Sichtbeton aus Leichtbeton / Dämmbeton,
Obergeschoss als Holzbau, Außenwände als Holzrahmenkonstruktion in Elementbauweise, mit vollverglasten
Fassadenelementen,
Dachkonstruktion Holzbau, flach geneigtes Schrägdach,
Dacheindeckung aus PV-Schindeln
Traufhöhen ca. 6,50m
gepl. Nutzung: Einzelhandel, Buch- und Museums-Shop

2.1.4  Verkehrsverhältnisse, Anfahrt

Die Baustelle ist über die öffentliche Straße
"Maulbeerallee", mit
LKW nur aus Richtung Osten, zu erreichen.
Die Zufahrt auf die Baustelle erfolgt über die Straße
"An der
Orangerie".

Die Straße "An der Orangerie" ist eine Liegenschaft
der Stiftung
Preußische Schlösser und Gärten (SPSG). An dieser
liegt der
Eingang in das Ticket- und Informationszentrum für die
Parkbesucher. Sie ist außerdem die fußläufige
Verbindung
zwischen dem nord-westlich gelegenen, öffentlichen
Besucherparkplatz und Schlosspark Sanssouci. Die ca.
5.80m
breite Straße ist daher insbesondere während der
touristischen
Hauptsaison durch Fußgängerverkehr stark frequentiert
und
zugleich Zufahrt zur Andienung anderer Gebäude,
Baustellen und
der Feuerwehr. Der Fußgängerverkehr wird daher auf die
nördl.
Straßenseite umgelenkt. Dennoch ist mit
Fußgängerverkehr und
Straßenquerungen zur "Mühlenrampe" zu rechnen.

Auf der Straße "An der Orangerie" ist deshalb bei
Befahrung durch
Baufahrzeuge besondere Rücksicht auf den
Fußgängerverkehr zu
nehmen. Es ist nur Schritttempo gestattet. Es besteht
Einweisungspflicht bei Ein- und Ausfahrt auf das
Baugelände.

Die Straße ist während der Bauausführung dauerhaft
freizuhalten.
Es besteht Parkverbot auf der Straße "An der
Orangerie". Im
Ausnahmefall ist für temporäre Einschränkungen die
Zustimmung
über die BÜ einzuholen.

Verschmutzungen der Straße durch Baufahrzeuge sind
durch den
AN eigenständig zu beseitigen. Dafür ggf. anfallende
Kosten sind
in die Einheitspreise der nachfolgenden LV-Positionen
einzukalkulieren.

2.1.5  Für den Verkehr freizuhaltende Flächen

Auf dem Baustellengelände sind die für die Arbeiten
anderer
Auftragnehmer erforderlichen Flächen freizuhalten.

Privater Parkverkehr innerhalb der
Baustelleneinrichtung ist
untersagt.
Öffentliche Verkehrsflächen sowie Parkplätze, soweit
sie nicht
durch den Bauzaun umschlossen sind, sind von
Baustelleneinrichtungen, Baugeräten usw. ständig
freizuhalten.
Besondere Aufmerksamkeit ist beim Queren der Flächen
für
Baustellenver- und -entsorgung erforderlich.
Feuerwehrzufahrten
und Aufstellflächen sind zwingend freizuhalten.

2.1.6  Baustelleneinrichtung (BE)

Der übergeordnete Baustelleneinrichtungsplan ist für
die
Bauphase des 1. Bauabschnitts erstellt und liegt als
Anlage den
Verdingungsunterlagen bei (s.
Baustelleneinrichtungsplan, lfd.
Plan-Nr. 101).

Die gesamte Baustellenfläche gliedert sich in drei
Teilbereiche, die
nicht direkt aneinander grenzen:
BE-Teilfläche Baufeld SH
BE-Teilfläche Baufeld MHK (Remisenhof)
BE-Teilfläche Baufeld MT

Die Baustelleneinrichtungsflächen sind begrenzt und
werden
gemäß Baustelleneinrichtungsplan zur Verfügung
gestellt.
Als Baustelleneinrichtung werden zur Verfügung
gestellt:
Einfriedung der BE Fläche mit festen Bauzäunen
allgemeine Baubeleuchtung auf dem Baufeld
Sanitärcontainer zur Nutzung aller Baugewerke

Sämtliche weitere Aufwendungen zur
Baustelleneinrichtung, sowie
die Arbeitsplatzbeleuchtung, soweit nicht als
Einzelpositionen
ausgeschrieben, sind gem. DIN 18299 als
Nebenleistungen in die
Einheitspreise der LV-Positionen einzukalkulieren.

2.1.7  Materialtransport

Seitens des AG wird kein Baukran, Hebegerät, sonstige
Transportmittel/-einrichtungen gestellt (s.a., Pkt.
2.2.04).

2.1.8  Lagerflächen

Lagerräume für Material und Gerät des AN werden durch
den AG
nicht bereit gestellt. Auf der BE-Fläche stehen nur
beschränkt
Lagerflächen zur Verfügung. Durch den AG / BÜ werden
bedarfsorientiert Kleinflächen als Parzellen für den
AN befristet
freigegeben. Im Innenbereich können bei Zustimmung der
Bauleitung des AG kurzzeitig Zwischenlager errichtet
werden,
soweit diese den Ablauf anderer Gewerke nicht stören
und
kurzfristig beräumt werden.

Grundsätzlich sind Baumaterialien einbauorientiert zu
ordnen und
zeitnah auf kurzem Weg zum Einsatzort zu bringen.

Aufstellplätze für temporäre Großgeräte sind durch den
AN in
Abstimmung mit der Bauleitung innerhalb der
ausgewiesenen
BE-Flächen einzurichten.

2.1.9  Anschlüsse für Wasser, Energie und Abwasser

Für die Leistungen des Auftragnehmers sind im
Baustellenbereich
Strom- und Wasseranschlüsse eingerichtet.
Diese können vom Auftragnehmer, für die Dauer der
Ausführung
genutzt werden.

Die Positionen und Anschlußwerte sind dem BE-Plan der
LV-Anlagen zu entnehmen.

Die Verbrauchskosten sind vom Auftragnehmer zu tragen
und
somit entsprechend einzukalkulieren.
Gem. den BVB des AG erfolgt für Baustrom und Bauwasser
jeweils
eine Umlage in Höhe von 0,3%, zzgl. 0,15% für die
Bereitstellung
der Sanitäranlage.

Die Umlage beträgt insgesamt 0,75% des brutto
Rechnungsbetrages.

2.1.10  Bodenverhältnisse, Hydrologische Verhältnisse
und
Schadstoffe

Verdacht auf besondere Schadstoffe im Baugrund besteht
nicht.
Tragfähiger Baugrund, sowie Grundwasser steht erst in
tieferen
Schichten an.

2.1.11  Umweltrechtliche Vorschriften, Beachtung der
Gefahrstoffverordnung (GefStoffV), Schutz vor
schädlichen
Umwelteinwirkungen

Vorhandene umweltschädliche Materialien und Bauteile,
die der
AN am Bau vorfindet und demontieren muss, sind
anzuzeigen und
zu separieren.

Die Entsorgung belasteter Stoffe erfolgt in allen
Fällen durch den
Abfallmanager des AG

Es sind die erforderlichen Vorkehrungen zum Schutz der
Nachbarschaft gegen jegliche Art von Belästigungen wie
Staub,
Gestank und Lärm zu treffen.

Lärmschutzmaßnahmen gelten als Nebenleistungen und
sind mit
in die Einheitspreise einzukalkulieren.
Sind die Arbeiten mit unvermeidlichen Belästigungen
über die im
o.g. Abschnitt geforderten Maßnahmen hinaus für die
Bauausführung nötig, so sind diese vor Ausführung der
Arbeiten der
Bauüberwachung zu melden und genehmigen zu lassen.
Dies gilt
insbesondere für Abbruch-, Erd- und Stemmarbeiten,
u.ä..

2.1.12  Besondere Vorgaben für die Entsorgung

Das BVH wird durch ein Abfallmanagement des AG
begleitet,
s.hierzu AVB, Pkt. 2.2.4

2.1.13  Höhenverhältnisse

Das Baugelände kann nicht als ebenerdig angesehen
werden. Die
südl. des Baugeländes gelegene Straße "Maulbeerallee"
liegt
deutlich tiefer als die Straße "An der Orangerie". Die
Maulbeeralle
steigt südl. und östl. des Baugeländes bis zum
Anschluß der
Straße "An der Orangerie" um bis ca. 5.00m an. Die
Höhenentwicklung gem. Eintrag im Lageplan und
Baustelleneinrichtungsplan ist zu beachten.

Die Arbeiten am SH auf der südl. Seite sind am Hang
auszuführen.

Bei allen Einmessarbeiten ist zu beachten, der absolute
Höhenbezug zu NHN an den Gebäuden Schweizer Haus (SH)
und Bestandsgebäude des Mühlenhauskomplex /(MHK) ist
unterschiedlich festgelegt:

Das Höhennivellement ist gemäß amtlichem Lageplan mit
der
Bezugshöhe festgelegt:
SH:  +/- 0.00 = 46.05 ü.NHN
MHK:  +/- 0.00 = 45.90 ü.NHN

Das fertige Gelände außerhalb des Gebäudes wird nach
Planung
der Außenanlagen hergestellt.

2.1.14  Schutz von Bäumen, Pflanzen etc.

Auf dem Baugelände und im Bereich der Zufahrten
befinden sich
Bäume, die im Zuge der übergeordneten
Baustelleneinrichtung
geschützt werden.

Aufgrund der besonderen Lage des Baugeländes im
Schloßpark
Sanssouci ist auf den Erhalt und Schutz des
Baumbestandes
besondere Rücksicht zu nehmen. Die Anforderungen nach
kommunaler Baumschutzsatzung sind unbedingt zu
beachten.

2.1.15  Im Baugelände vorhandene Anlagen, Hindernisse
im
Boden

Im Baugelände vorhandene Alt-Anlagen sind nicht
vollständig
bekannt. Es ist aber grundsätzlich mit Hindernissen im
Boden zu
rechnen. Im Zuge der vorgezogenen Ingenieurbauarbeiten
wurden
neue Erdleitungen für Wasser, Abwasser- und
Elektroversorgung
außerhalb der Gebäude auf dem Baustellengelände
verlegt. Im
Boden der südlichen Baustellenfläche ist eine
Rigolenanlage
errichtet.

Daher ist bei Erdarbeiten grundsätzlich auf den
vorhandenen
Leitungsbestand zu achten.

Sollten bei evtl. erforderlichen Aushubarbeiten
Leitungen o.ä.
freigelegt werden, so liegt es im Aufgabenbereich des
Auftragnehmers den Auftraggeber, ggf. auch die
zuständigen
Behörden, zu informieren und eine Klärung
herbeizuführen.

2.1.16  Kampfmittelsondierung

Eine Kampfmittelsondierung ist nicht erforderlich. Es
liegt dem AG
eine Bescheinigung des Kampfmittelbeseitigungsdiensts
(KMBD)
des Landes Brandenburg vor, dass kein
Kampfmittelverdacht
vorliegt.

2.1.17  Baustellensicherheit / SiGeKo

Der Auftraggeber hat einen Sicherheits- und
Gesundheitskoordinator (SiGeKo) für die Baumaßnahme
eingesetzt. Die Vorgaben und die Anweisungen des
SiGeKo sind
bei der Bauausführung zwingend einzuhalten.

Mit Auftragserteilung verpflichtet sich der AN, seine
Mitarbeiter an
die Anforderungen an den Arbeitsschutzes in den
Sicherheitsplan
des SiGeKo einzuweisen, und die Einhaltung über die
Dauer seiner
Tätigkeit zu kontrollieren und nachzuhalten.

2.1.18  Allgemeiner Hinweis zu Baustellenordnung

Die Baustelle ist grundsätzlich immer in einem
aufgeräumten und
sauberen (besenreinen) Zustand zu halten.
Bauschutt ist arbeitstäglich in die bereitgestellten
Container des
AG zu verbringen, Verpackungsmaterial, sowie sonstige
Stoffe des
AN sind zum Abschluss eines Arbeitstages abzufahren.

Werden Arbeitsplätze nicht in aufgeräumtem und sauberen
Zustand nach Abschluss eines Arbeitstages verlassen,
werden
diese auf Veranlassung der Bauleitung hin durch Dritte
gesäubert.
Die entstehenden Kosten hierfür werden dem Verursacher
in
Anrechnung gebracht.

2.1.19  Art und Umfang von Schadstoffbelastungen

Für die Baumaßnahme wurde ein Schadstoffgutachten
erstellt.
Schadstoffbelastete Bauteile der Bestandskonstruktion
wurden
festgestellt. Diese werden im Zuge einer vorgezogenen
Abbruchmaßnahme, unter Begleitung eines Abfallmanagers
im
Vorfeld abgetragen, so dass bei der Ausführung der im
LV
beschriebenen Arbeiten keine schadstoffbelastete
Bauteile mehr
vorhanden sind.

2.1.20  Arbeiten anderer Gewerke

Mit zeitgleichen Bauarbeiten anderer Gewerke auf der
Baustelle
tätigen ist zu rechnen.

2.1.21  Werbung / Werbefreie Baustelle

Das Anbringen einer Firmenzeile am Bauschild des AG
ist nicht
vorgesehen.

Das Anbringen von Werbetafeln und / oder
Firmenschildern an
Bauzaun oder Gerüsten ist auf der ganzen Baustelle aus
Gründen
des Umgebungsschutzes grundsätzlich nicht gestattet.

Ausgenommen sind für Bauablauf und Baustellensicherheit
erforderliche Beschilderungen wie Verbots- Warn- und /
oder
Hinweisbeschilderungen, sowie kleinformatige
Firmenschilder zur
Kennzeichnung der firmeneigenen Container zur
Orientierung
ortsfremder Personen

*Hinweis*
2.2.  Allgemeine Angaben zur Ausführung

2.2.1  Bauteile, Arbeitsabschnitte

Aufgrund von Abhängigkeiten mit dem Bauablauf anderer
Gewerke
ist damit zu rechnen, dass die Arbeiten mit zeitlicher
Unterbrechung auszuführen sind.

Die Arbeitsabschnitte und Abläufe sind vom
Auftragnehmer, unter
Berücksichtigung der Terminziele, zu Arbeitsbeginn in
Ihrer
terminlichen Abfolge mit Einzelfristen darzustellen
und in
Abstimmung mit dem AG zu vereinbaren.

Der Auftragnehmer hat alle Maßnahmen für zur Sicherung
notwendiger Zwischenbauzustände, wie Abstützungen,
Provisorien
und Schutzmaßnahmen, durchzuführen und
einzukalkulieren.

Anspruch auf zusätzliche Vergütung besteht nicht,
sofern nicht in
gesonderten Positionen ausgeschrieben.

2.2.2  Besondere Erschwernisse während der Ausführung

Entfällt für dieses LV.

2.2.3  Besondere Anforderungen, Abfallmanagement und
Entsorgung

Alle Bohr-, Schlitz- und Durchbruchsarbeiten sind
staubarm im
Sinne der TRGS 900, 2.4 durchzuführen. Schlitze sind
grundsätzlich mit selbstabsaugenden Geräten zu fräsen,
breitere
Schlitze nötigenfalls mehrfach zu fräsen, um beim
Wegstemmen
der Stege möglichst wenig Staub freizusetzen.
Das Abbruchmaterial ist sortenrein in die Container
auf der
zentralen Baustelleneinrichtung zu transportieren und
der
Arbeitsbereich mindestens arbeitstäglich zu reinigen
(saugen).

Das BV wird durch ein Abfallmanagement des AG
begleitet.

Abbruchmaterialien, anfallender Schutt, sowie sonstige
Materialien und Bauabfälle sind grundsätzlich nach
AVV-Schlüssel
zu separieren und sortenrein in bereitgestellte
Container des AG
abzuladen. Das Verfahren zur Entsorgung erfolgt durch
den
Abfallmanager.

Die Entsorgung von Abfallstoffen und Reststoffen,
insbesondere
Verpackungsmaterialien, die der AN durch seine
Leistung selbst
erzeugt, sind durch den AN auf eigene Kosten zu
beräumen und zu
entsorgen.

2.2.5  Anforderungen an die Baustelleneinrichtung,
Materialanlieferung, Materiallagerung,
Baustellensicherung

Die verfügbare Baustelleneinrichtungsfläche und die
übergeordnete Baustelleneinrichtung des AG ist dem
beiliegenden
Baustelleneinrichtungsplan zu entnehmen (s. Plananlage,
Baustelleinrichtungsplan).
Die Rahmenbedingungen der Baustelleneinrichtung des AG
gelten
übergeordnet und sind verbindliche Grundlage für die
Planung der
eigenen Baustellenorganisation des AN.

Verkehrs- und Bewegungsflächen, Anforderungen, sowie
der
Flächenbedarf anderer Gewerke sind grundsätzlich zu
berücksichtigen.

Die Baustelleneinrichtung des AN ist zwingend mit der
Bauleitung
/ Objektüberwachung des AG vor Einrichtung abzustimmen.
Danach erfolgt die Aufteilung und Zuweisung der
Flächen durch die
Objektüberwachung des AG.

Materialien sind nur in den Mengen anzuliefern, die
kurzfristig
eingebaut werden können. Größere Anlieferungen sind
mit der
Objektüberwachung abzustimmen. Das Lagern oder
Abstellen von
Material oder Hilfsmitteln wie auch
Baustellenfahrzeugen ist
außerhalb der definierten Baustelleneinrichtungsfläche
nicht
gestattet.

Falls Material auf der Baustelle gelagert wird,
geschieht dies auf
eigenes Risiko des AN. Eine Haftung des Auftraggebers
bei
Beschädigungen, Diebstahl etc. ist ausgeschlossen. Der
öffentliche Straßen- und Parkraum darf grundsätzlich
nicht zum
Abstellen von Baustellenfahrzeugen genutzt werden.

Sämtliche Baustelleneinrichtungen, die der AN zur
Durchführung
seiner Leistungen benötigt, sind vom AN zu erbringen,
die Kosten
hierfür sind mit den EP abgegolten, soweit keine
Einzelpositionen
im LV aufgeführt sind. Dies gilt ebenso für eigene
Container, die
der AN zur Ausführung der eigenen Leistung benötigt.
Diese sind in
die EPs einzurechnen und werden nicht gesondert
vergütet.

Dies gilt insbesondere auch für Hebewerkzeuge (Kran).
Für die
Kranaufstellung ist der Mehraufwand für die Verlegung
von
Zuleitungen aus der Haupt-UV komplett mit
einzukalkulieren.

Die Standorte der Baustromverteiler mit Anschlußwerten
sind dem
BE-Plan der LV-Anlagen zu entnehmen.

Zur Absicherung muss der Baustellenbereich ständig
geschlossen
gehalten werden, um das Betreten durch Unbefugte zu
verhindern.
Nach Beendigung der Arbeiten sind Baustellentüren und
Tore
durch den AN täglich abzuschließen.

2.2.6  Regelung und Sicherung des Verkehrs

Die Regelung des öffentlichen Verkehrs auf den Straßen
"An der
Orangerie" und "Maulbeerallee", sowie ggf.
erforderliche
Maßnahmen zur Verkehrssicherheit, z.B. für An- und
Abtransport
von Baugerät, Baukränen, Baumaterial, sind
grundsätzlich
Leistungen des AN und in der Einheitspreiskalkulation
zu
berücksichtigen.

Ggf. erforderliche Genehmigungen der
Straßenverkehrsbehörde
sind eigenverantwortlich durch den AN einzuholen.
Dafür anfallende Genehmigungsgebühren sind als
Nebenkosten
einzukalkulieren und werden vom AG nicht erstattet.

Die Hinweise der AVB, in Pkt. 2.1.4 sind zu beachten.

2.2.7  Hebegeräte, Kranlogistik und Gerüst

Seitens des AG werden für die nachfolgend
ausgeschriebenen
Leistungen Fassadengerüste gestellt.

Alle zur Durchführung, der in dieser
Leistungsbeschreibung
genannten Leistungen, notwendigen Innengerüste oder
Hebegeräte gehören zum Leistungsumfang des
Auftragnehmers,
und sind in der Einheitspreiskalkulation zu
berücksichtigen und
werden nicht zusätzlich vergütet.

Die Art und Ausführung der Innengerüste bzw.
Hebegeräte erfolgt
nach Wahl und geplantem Einsatzort in
Eigenverantwortung durch
den Auftragnehmer.

Für alle Arbeiten ist die Erschwernis durch
horizontale und
vertikale Transport- und Förderwege zu beachten.
Aufwendungen
für den Materialtransport sind in die Einheitspreise
der
LV-Positionen einzukalkulieren.

2.2.8  Vorhaltung von Gerüsten für andere Unternehmer

Grundsätzlich sind die Innengerüste des Auftragnehmers
auch für
Zwecke des Auftraggebers zur Nutzung frei. Die
Benutzung ist auf
jeden Fall mit dem Auftragnehmer abzustimmen.

2.2.9  Einrichtungen für Personal und Lagerung des AN

Es werden keine Mannschaftscontainer zum Zwecke des
Aufenthalts (für Pausenzeiten oder notwendige
Arbeitszeiten, etc.)
oder Materialcontainer vom AG gestellt. Diese müssen
grundsätzlich vom AN bereitgestellt werden.
Eine zusätzliche Vergütung erfolgt nicht.

2.2.10  Verwendung von Recycling-Stoffen, Anforderungen

Die Verwendung von Recyclingstoffen ist seitens der
SPSG, zur
Herstellung nicht sichtbarer Bauteile prinzipiell
erwünscht, steht
jedoch in Abhängigkeit zu den Anforderungen der
beauftragten
Leistung. Die Verwendung von Recycling-Stoffen ist
daher
grundsätzlich vom AG freizugeben.

Bei Verwendung von Recyclingstoffen, geht der AG davon
aus, dass
es zu keinen umweltbedenklichen Beeinträchtigungen
(unmittelbar oder auf Dauer) kommt. Im Zweifelsfall
hat der
Auftragnehmer den Beweis der Unbedenklichkeit zu
erbringen.

2.2.11  Hinweis zu Materialien, Anstriche,
Spachtelmassen etc.

Es sind grundsätzlich lösemittelfreie, emissionsarme
Materialien,
Anstriche, Spachtelmassen u.s.w zu wählen und
nachzuweisen. Es
werden grundsätzlich nur Klebstoffe mit den Prüfzeichen
"EC 1" der Gemeinschaft emissionskontrollierter
Verlegerwerkstoffe (GEV) oder
TÜVdotCOM/TFI (Zertifizierung nach TÜV)
verwendet.

Es werden ausschließlich Produkte eingesetzt, die das
AgBB
Zeichen (Aufschrift: "Emissionsgeprüft nach
DIBt-Grundsätzen)
und / oder das "Blauer Engel" - Zeichen tragen.

Die Verwendung von Bauschäumen ist mit Verweis auf den
Schutz
denkmalgeschützter Bauteile grundsätzlich nicht
gestattet!

2.2.12  Schutz angrenzender Bauteile
Sämtliche angrenzenden Bauteile (Putz, Holz, Metall,
etc.),
insbesondere schützenswerte Bauteile des zu erhaltenden
Baubestands, sind mit geeigneten Mitteln/Vorrichtungen
etc. zu
schützen, diese sind nach Arbeitsende wieder
rückstandlos zu
entfernen. Der Schutz ist eine Nebenleistung und wird
nicht extra
vergütet.

2.2.13  Beigestellte Stoffe durch den AG

Wenn vom Auftraggeber Baustoffe zur Verfügung gestellt
werden,
ist in den Leistungsbeschreibungen der damit verbundene
Aufwand beschrieben und näher geregelt.

2.2.14  Leistungen für andere Unternehmer

Sind Leistungen für andere Unternehmer zu erbringen,
wird dies in
der Leistungsbeschreibung geregelt.

2.2.15  Benutzung von Teilen der Leistung vor der
Abnahme

Teilleistungen, die vor Endabnahme einer Nutzung
überführt
werden sollen, oder zu überbauende Teilleistungen,
werden
gemeinsam mit dem Auftraggeber vor Schlußabnahme
kontrolliert
und protokolliert (gemäß § 4 Ziffer 10 VOB/B). Diese
Leistungskontrollen sind Bestandteil einer noch zu
erfolgenden
Abnahme der gesamten Bauleistungen und werden dieser
Abnahme beigefügt.

2.2.16  Übertragung der Wartung

Entfällt für dieses LV, soweit nicht ausdrücklich in
einzelnen
Positionen anders angegeben.

2.2.17  Terminvorgaben / Terminplan

Ein aktueller Rahmenterminplan wird mit Beginn der
Arbeiten
übergeben.

Innerhalb von 2 Kalenderwochen nach Auftragserteilung
hat der AN
Zwischentermine für Teilfertigstellungen eigener
Leistungen zu
erarbeiten.

2.2.18  Arbeiten anderer Gewerke

Mit zeitgleichen Bauarbeiten anderer auf der Baustelle
tätigen
Gewerken ist zu rechnen.

2.2.19  Einmessen des Bauwerkes

Erforderliche Einmessarbeiten, Abstecken der
Hauptachsen, das
Anlegen eines Meterrisses, sowie Kontrollmessungen
während der
Bauausführung, sind grundsätzlich Leistungen des AN.

Grundsätzlich hat der AN die Maßhaltigkeit der
Konstruktion seiner
Leistung vor Ort zu prüfen. Bei ggf. festgestellten
Maßabweichungen zur vorgegeben Planung besteht
Hinweispflicht für
den AN an den AG. Dies gilt insbesondere bei
Bauarbeiten Im
Bestand.

Die Verpflichtung des AN zur Maßhaltigkeit und
Eigenkontrolle bei
der Ausführung als Nebenleistung der eigenen
Bauleistungen gem.
VOB und DIN-Norm bleibt auch dann unberührt, wenn in
diesem
Leistungsverzeichnis Positionen für besondere
Messarbeiten
gebildet sind.

2.2.20  Ablauf der Arbeiten und Bautagebuch

Die einzelnen Abläufe und Termine werden in regelmäßig
stattfindenden Baustellenbesprechungen mit der
örtlichen
Objektüberwachung des AG koordiniert.

Die Teilnahme eines verantwortlichen Fachbauleiters des
Auftragnehmers an den regelmäßig stattfindenden
Baustellengesprächen ist sicherzustellen (1 x
wöchentlich). Der
Auftragnehmer hat ein Bautagebuch, zu führen und
wöchentlich
einzureichen.

Inhalt Bautagebuch:
Anzahl der vor Ort tätigen Mitarbeiter mit Name, Art
der
Tätigkeit, Qualifikation,
Wetter,
Leistungs- und Terminstand
größere Materiallieferungen,
Material- und Schuttentsorgung, etc.
sonstiges, besondere Ereignisse
Grundsätzlich sind alle für die Ausführung vorgesehenen
Materialien/Bauteile etc. rechtzeitig zu bemustern und
vom
Auftraggeber schriftlich zur Ausführung freigeben zu
lassen.
Die Bemusterungen haben nach den Vorgaben des
Auftraggebers zu erfolgen und sind für den Auftraggeber
kostenfrei, solange nicht in gesonderter Position
ausgeschrieben. Terminverzüge durch verspätete
Bemusterungen gehen zu Lasten des Auftragnehmers.

2.2.21  Dokumentation

Nach Abschluss der Arbeiten ist eine vollständige
Dokumentation
gemäß den Vorgaben des Auftraggebers einzureichen
(Musterformblatt siehe Anlage & entsprechende
LV-Texte). Das
Fehlen der Dokumentation stellt einen wesentlichen
Mangel dar,
der zwingend zur Verweigerung der Abnahme und damit zur
Prüfung und Freigabe der Schlussrechnung führt.
Für alle eingesetzten Baumaterialien und Bauprodukte
sind die
bauaufsichtlichen Zulassungen, Prüfzeugnisse,
technischen
Systembeschreibungen, Datenblätter sowie (sofern
vorhanden)
Sicherheitsdatenblätter und
Verwendungs-/Einbauhinweise des
Herstellers frühzeitig vor dem Einbau (als PDF)
einzureichen. Vor
der VOB-Abnahme sind diese Dokumente gesammelt in
Papierform
und digital als PDF-Dateien an die Objektüberwachung
bzw. den
Auftraggeber zu übergeben. Alle Papierunterlagen sind
vorzugsweise in A4 oder, falls im Original größer, auf
A4 gefaltet,
sortiert und in einem A4-Ordner geheftet einzureichen.
Die digitale
Version ist auf einem USB-Stick im PDF-Format
bereitzustellen.
Alle Unterlagen sind in deutscher Sprache oder
mindestens mit
einer deutschen Übersetzung einzureichen. Die zur
Ausführung
freigegebenen Werk- und Montagepläne sind ggf.
korrigiert
gesammelt in Papierform (auf A4 gefaltet) und digital
(PDF) auf
Datenträger zu übergeben.

2.2.22  Allgemeiner Hinweis zur Abrechnung

Für alle Leistungen, die später bzw. zum Abschluss der
Baumaßnahme nicht mehr überprüfbar sind, ist
rechtzeitig ein
prüffähiges Aufmaß aufzustellen. Mit Arbeiten, deren
Ausführung
die Überprüfung des eingereichten Aufmaßes verhindern
würde,
darf erst nach Bestätigung durch die Bauüberwachung
fortgefahren werden. Der Ausführungsstand ist durch
prüfbare
Aufmaße zu jeder Rechnung  mindestens jedoch alle vier
Wochen
zu dokumentieren. Sowohl die Abschlagsrechnungen als
auch die
zugehörigen Aufmaße sind für jede Rechnung prüffähig
und
kumulativ aufzustellen. Die Aufmaßblätter sind
fortlaufend zu
nummerieren. Zu jeder Abschlagsrechnung ist eine
Teildokumentation der abzurechnenden Leistungen
beizulegen.

*Hinweis*
3.0  Plananlagen und weitere Unterlagen

Lagepläne
BZHM_amtl-Lageplan_Stand_BA_neutral.pdf
BZHM_Lageplan_Architektur_1_200.pdf
BE_Plan_101_index_d.pdf

Grundrisse, Schnitte, Ansichten (Auswahl)
MH_Plan_001_KG_10.pdf
MH_Plan_002_EG_11.pdf
MH_Plan_003_1.OG_12.pdf
MH_Plan_004_2.OG_13.pdf
MH_Plan_005_DG_14.pdf
MH_Plan_021_Schn_B_31.pdf
MH_Plan_030_Ans-Süd_50.pdf
MH_Plan_032_Ans-Nord_52.pdf
Rem_Plan_009_EG_SchnA_19.pdf
Rem_Plan_012_Deckenspiegel_EG_22.pdf
Rem_Plan_028_Anbau-West.pdf

### Gewerk 01 Starkstromanlagen Mühlenhauskomplex

*Hinweis*
Mühlenhaus

KG 440 Starkstromanlagen / KG 443
Niederspannungsanlagen:
Das Mühlenhaus mit Terrasse wird über eine neue
Zählerverteilung
im Keller (K1.007) versorgt. Für die neue Einspeisung
ist eine
gleichzeitige Maximalleistung von 73 kW festgestellt.
Von der
Zählerverteilung werden die verschiedenen
Mieterbereiche
versorgt: Gastronomie, Mietwohnungen und Mühlenverein.

Unterverteilungen
Für die Elektroenergieversorgung des Gebäudes sind
Unterverteilungen je Ebene vorgesehen, die eine
strukturierte und
übersichtliche Verkabelung ermöglichen.
Die Unterverteilungen werden als stahlblechgekapselter
Stand-
oder Wandschrank ausgeführt und enthalten:

Hauptschalter, Leitungsschutzschalter
Wohnungsverteiler werden als Kombination von Verteil-
und
Multimedia-Einbaufeld ausgeführt, um alle Geräte an
einem Ort zu
konzentrieren. Für nachträgliche Einbauten ist eine
30%-ige
Platzreserve vorgesehen.
Gemäß DIN VDE 0100-410 werden Steckdosen- und
Außenstromkreise mit FI-Schutzschalter geplant. Die
Endstromkreise erhalten Gruppen-FIs nach Abstimmung
mit dem
Auftraggeber.

Kabelverlegung
Dach- (z.T.) und Kellergeschoss: Verlegung auf
Kabelrinnen oder
auf Putz in Verlegerohren
Zentrale Steigepunkte: Neben dem Treppenhaus, hier
werden
auch die Etagenverteiler untergebracht
Leerrohre für spätere Kommunikationsleitungen
vorgesehen
Wohnungen: Unterputz-Installationen für Schalter und
Steckdosen
mit minimierten Schlitzlängen nach Maßgabe des
Denkmalschutzes
Weitere Leitungsführung: Fußbodenbereiche (bei
bauseitiger
Erneuerung), Dachräume vor Wärmedämmung
Kellergeschoss: Kabel an Wand befestigt aufgrund
Brandschutzdecken
Alle Trassen werden mit einer 30%-igen Reserve laut
AMEV
geplant.

KG 445  Beleuchtungsanlagen, Allgemeinbeleuchtung
Planungsgrundlagen: DIN EN 12464-1 und ASR A3.4.
Mindestbeleuchtungsstärken (mittlere
Beleuchtungsstärke auf
Nutzebene):
100lx in Lager-, Treppen- und Flurbereichen
200 lx in Technik- und Sanitärbereichen
500 lx in Büroräumen
Alle Leuchten werden als energieeffiziente LED-Leuchten
ausgeführt.

Schaltung:
Bewegungsmelder (z. B. Treppenhäuser)
Aus-/Serienschalter (Büros, Teeküche, Lager)

Leuchten in Wohneinheiten obliegen den Mietern.
Außenbeleuchtung: direkter Anteil an den
Gebäudezugängen
Maulbeerallee und Remisenhof, Wandmontage.
Sicherheitsbeleuchtung: Fluchtwege in Räumen mit
Publikumsverkehr (Gastbereich, Toiletten, Küchenraum
Remise)
werden mit be- oder hinterleuchteten Rettungszeichen
ausgestattet.

KG 446  Blitzschutz- und Erdungsanlage
Planung und Ausführung nach DIN EN 62305, Schutzklasse
III
Dach als natürliche Fangeinrichtung, Fangstangen an
Dachaufbauten (Gauben, Abluftleitungen)
Erdungsanlage: Tiefenerder  V4A nach DIN 18014,
Verbindung mit
Remise
Potentialausgleich in Raum K1.007 einzuführen
Alle metallischen Gebäudeteile über
Haupterdungsschiene (HES)
mit V4A-Fahnen angeschlossen
Aluminium-Ableitungen an Außenfassaden verlegt

Überspannungsschutz: Innere Blitzschutzanlage in
Verteiler mit
Überspannungsableitern Klasse 1 und 2, kein Feinschutz.
Kabel/Leitungen nach außen: Integration ins
Blitzschutzzonenkonzept mit Überspannungsableitern.

KG 450  Fernmelde- und informationstechnische Anlagen
Nutzung vorhandener Telekommunikationsanschlüsse
(Kupfer, LWL)
Erweiterung über SPSG-Netzknoten im KG des Marstalls
Öffentlicher Telekom-Anschluss für Internet bis zu
Mieteinheiten
Datenkabel bis alle Wohnräume gemäß RAL-RG 678 Standard
Keine Erneuerung von SAT-/terrestrischem Fernsehempfang
vorgesehen

KG 452  Such- und Signalanlagen (Gegensprechanlage)
Hauptzugänge Mühlengebäude: Unterputz-Türstation im
Außenbereich, wetterfest
Innenbereich: Freisprech-Wohnungstelefon mit
elektrischen
Türöffner
Jede Wohnung: Etagenklingelknopf vor Wohnungseingang

KG 456  Gefahrenmelde- und Alarmanlagen
Einbruchmeldeanlage
Nach DIN VDE 0833-3
Eigene Zentrale mit Scharfschaltung über
berührungslosen
Kartenleser
Überwachung von Fenstern, Türen und Innenräumen
(PIR-Bewegungsmelder)
Alarmmeldung an SPSG-Interventionszentrale
(EMV-konform nach
DIN EN 50130-4)

Brandmeldeanlage / Rauchwarnmelder
Wohnbereiche gemäß DIN 14676
Funkvernetzte Rauchmelder mit Akkuversorgung
Alarm ausschließlich an Bewohner, nicht an Feuerwehr
oder
SPSG-Zentrale
Treppenhausüberwachung als Kompensationsmaßnahme für
bauliche Brandschutzdefizite
Funkkoppler ermöglichen Verbindung der Rauchmelder mit
SPSG-Zentrale

Remise

KG 440  Starkstromanlagen
Im Kellergeschoss der Remise wird eine zentrale
Niederspannungs-Hauptverteilung geplant, die die
Energieversorgung der Remise, der öffentlichen
WC-Anlagen sowie
der historischen Mühle übernimmt. Grundlage bildet eine
gleichzeitige Maximalleistung von 145 kW. Die
bestehende
Hauptverteilung wird demontiert, und der Kellerraum
K1.009 wird
gemäß AMEV-Richtlinie als elektrischer Betriebsraum
ausgestattet.
Zur Versorgung der Remise wird ein neuer
Kabelverteilerschrank
am KV-Parkplatz der historischen Mühle installiert,
der direkt an
die Trafostation der historischen Mühle angeschlossen
wird. Dabei
wird eine Reservemarge von 20 % berücksichtigt.

Für die Elektroenergieversorgung sind
Unterverteilungen je Ebene
vorgesehen, die in stahlblechgekapselten Stand- oder
Wandschränken ausgeführt werden und Hauptschalter sowie
Leitungsschutzschalter enthalten. Auf die
Einbauraumkapazität
wird eine 30 %ige Reserve für nachträgliche
Erweiterungen
einschließlich Reihenklemmen eingeplant. Die
Stromkreise
werden gemäß DIN VDE 0100-410 und DIN 18015 mit maximal
sechs Stromkreisen mit 4-poligen FI-Schaltern oder
maximal zwei
Stromkreisen mit 2-poligen FI-Schaltern ausgelegt.
Entsprechend
der Abstimmungen mit dem Auftraggeber sind die
Endstromkreise
mit Gruppen-FIs ausgerüstet.
Die Kabelverlegung erfolgt in Dach- und Kellergeschoss
auf Putz in
Verlegerohren. Die Versorgung des Küchenbereiches
erfolgt über
den außenliegenden Kabelgraben, da dieser Bereich der
Remise
nicht unterkellert ist. Die Kabelführung im
Küchenbereich wird in
Unterputz- oder Hohlwandinstallationen zu Schaltern und
Steckdosen geführt oder auf Putz in Sockelleisten- oder
Leitungsführungskanälen verlegt. Alle Trassen werden
mit einer 30
%igen Reserve gemäß AMEV geplant.

Eine PV-Anlage mit einer Gesamtleistung von ca. 20 kWp
ist auf
dem westlichen Remisendach vorgesehen. Die Module
werden
flächenbündig integriert und schindelartig verlegt.
Die erzeugte
Energie dient vorrangig dem Eigenverbrauch,
überschüssige
Energie wird ins Netz eingespeist.

KG 445  Beleuchtungsanlagen
Die Beleuchtungsplanung der Remise basiert auf den
Nutzeranforderungen, DIN EN 12464 sowie der
Arbeitsstättenrichtlinie ASR A3.4.
Für die verschiedenen Räume gelten Mindestwerte der
mittleren
Beleuchtungsstärke auf der Nutzebene von:
100 lx in Lager-, Treppen- und Flurbereichen
200 lx in Technik- und Sanitärbereichen
500 lx in der Küche
300 lx im Gastraum
Alle Leuchten werden als energiesparende LED-Leuchten
ausgeführt. Die Schaltung erfolgt je nach Nutzung über
Bewegungsmelder oder bedarfsgerecht über Aus- bzw.
Serienschalter.
Im Gastraum ist eine Kombination aus direkt- und
indirektstrahlenden LED-Pendelleuchten vorgesehen.
Außenleuchten werden an den Zugängen montiert.

Die Sicherheitsbeleuchtung erfolgt über eine
LPS-Zentrale in der
Küche sowie über Einzelsicherheitsleuchten in den
öffentlichen
WC-Anlagen.
Rettungszeichen- und Sicherheitsleuchten verfügen über
eine
zentrale Überwachungseinrichtung mit integriertem
Betriebsbuch
und Störungssignalisierung.

KG 446  Blitzschutz- und Erdungsanlage
Die Remise erhält eine Blitzschutz- und Erdungsanlage
gemäß DIN
EN 62305, Schutzklasse III. Vorgesehen ist eine
Kombination aus
maschenförmig verlegten Fangleitungen und Fangstangen
an
Dachaufbauten.
Die Erdungsanlage besteht aus einem Ringerder mit
Maschenweite
10 m × 10 m und ist mit der Erdungsanlage der Remise
verbunden.
Der Potentialausgleich wird in Raum K1.009 eingeführt.
Alle
metallischen Gebäudeteile werden über die
Haupterdungsschiene
(HES) mit V4A-Anschlussfahnen angeschlossen.
Zum Überspannungsschutz wird in der Verteileranlage
eine innere
Blitzschutzanlage mit Überspannungsableitern der
Klassen 1 und
2 installiert; ein Feinschutz ist nicht vorgesehen.
Kabel und
Leitungen, die nach außen führen, werden in das
Blitzschutzzonenkonzept eingebunden und beim Eintritt
ins
Gebäude entsprechend abgesichert.

KG 450  Fernmelde- und informationstechnische Anlagen
In der Remise wird ein Notrufsystem für das
Behinderten-WC im
Bauwerk Nord installiert, das eine örtliche
Signalisierung sowie
die Weiterleitung der Alarmmeldungen an den
Sicherheitsdienst
der SPSG umfasst.

KG 456  Gefahrenmelde- und Alarmanlagen
Für die Remise ist eine Einbruchmeldeanlage gemäß DIN
VDE
0833-3 vorgesehen. Die Außentüren, einschließlich der
Küchentür
und der Verbindungstür zu den WC-Anlagen, werden über
Magnet-/Riegelkontakte überwacht, während die
Innenräume mit
Bewegungsmeldern gesichert werden. Die Anlage wird
über eine
kundeneigene Einbruchmeldezentrale betrieben und
beinhaltet
Anzeige- und Bedienelemente sowie eine
Scharfschalteinrichtung.
Zur vorbeugenden Brandmeldung wird innerhalb der
Remise eine
Hausalarmierungsanlage (HAA) installiert, die eine
frühzeitige
Alarmierung aller betroffenen Räume im Brandfall
ermöglicht. Als
Auslösevorrichtung dienen Druckknopfmelder mit der
Aufschrift
"Hausalarm", die an den direkten Ausgängen ins Freie im
Erdgeschoss angebracht sind. Die Ausführung erfolgt
gemäß DIN
EN 54-11, DIN 14604, DIN 14676 und DIN VDE 0833-1/-2.
Eine
Aufschaltung zur Feuerwehr ist nicht vorgesehen.

KG 457  Datennetz
Die Remise wird an das öffentliche Fernmeldenetz
angebunden.
LAN-Anschlussdosen werden von einem zentralen
Wandverteiler
aus in Büro- und Gastraum geführt, um eine
flächendeckende
WLAN-Versorgung zu gewährleisten. Das Leitungsnetz
basiert auf
Kupferkabeln der Kategorie 7 nach EN 50173. Die aktiven
Komponenten, wie DSL-Router und WLAN-Access-Points,
liegen in
der Verantwortung des Mieters.

*Hinweis*
Hinweis zum Leistungsumfang, der bei der Kalkulation
der
folgenden Positionen berücksichtigt werden muss:

Anlieferung
Betriebsfertige Aufstellung
Alle Anschluss- und Klemmarbeiten
Alle Sicherungseinsätze
Nachziehen aller Verschraubungen nach Transport
Klein- und Montagematerial
Erstprüfung der Verteiler nach Aufstellung gem. DIN VDE
0100-600:
Inbetriebnahme
eindeutige Beschriftung der Verteiler
Dokumentation der Prüfung
Einweisung und Dokumentation je Verteiler

#### Titel 01.01 KG 442 Eigenstromversorgungsanlagen

*Hinweis*

*Hinweis*
Das Gebäude ist mit einer Sicherheitsbeleuchtung nach
DIN VDE
0100-560, DIN EN 50172, V DIN V VDE 0108-100, EN
50171, ASR
A2.3, ASR A3.4/3 und DIN EN 1838 auszurüsten.

Das System muss eine Einzelleuchtenüberwachung
serienmäßig
intergiert haben.
Diese erfolgt aus Sicherheitsgründen durch eine
Strommessung innerhalb jeder einzelnen Leuchte. Das
Zentralbatteriesystem muss die angeschlossenen Leuchten
automatisch und regelmäßig gem. DIN EN 50172 prüfen.
Die Ergebnisse sind automatisch im papierlosen Prüfbuch
innerhalb des Steuergerätes zu dokumentieren.

Zur Vereinfachung und Übersichtlichkeit der
Installation, zur Kostenreduzierung und zur Minderung
der Brandlasten muss das Zentralbatteriesystem den
Mischbetrieb von Leuchten an einem Stromkreis
serienmäßig unterstützen. Dies beinhaltet die freie
Zuordnung der Betriebsarten der Leuchten innerhalb
eines Stromkreises gem. DIN EN 50172 für
Dauerschaltung, Bereitschaftsschaltung sowie
geschaltetes Dauerlicht. Die Betriebsart geschaltetes
Dauerlicht ist nur bei nachweislich galvanischer
Trennung zwischen den Spannungspotentialen zulässig.
Über die Funktionssicherheit ist der Nachweis eines
unabhängigen Sachverständigen zu erbringen.

Eine eindeutige Kennzeichnung der Fluchtwege durch
statische Rettungszeichen und eine gleichmäßige
Ausleuchtung
der Fluchtwege nach den gültigen Richtlinien ist zu
gewährleisten.
Die Mindestbeleuchtungsstärke ist nach DIN EN 1838 und
den
aktuellen Arbeitsstättenregeln zu planen.

Sicherheits- und Rettungszeichenleuchten sind wie folgt
anzuordnen:
Bei jeder Richtungsänderung des Fluchtweges
Bei jeder Kreuzung der Flure und Gänge
Nahe jeder im Notfall zu benutzenden Ausgangstür
Außerhalb und nahe jedes Notausganges bis zu einem
sicheren Bereich
Nahe jeder Niveauänderung im Fluchtweg
Nahe Treppen
Nahe jeder Erste-Hilfe-Stelle
Nahe jeder Bandbekämpfungs- und Meldeeinrichtung
Nahe Fluchtgeräten für Menschen mit Behinderung
Nahe Schutzbereichen für Menschen mit Behinderung
und nahe Rufanlagen sowie Alarmeinrichtungen in
Toiletten für Menschen mit Behinderung

Externe Phasenüberwachungsmodule
BUS-gesteuertes Dreiphasenüberwachungsmodul für die
Überwachung des Unterverteilers der
Allgemeinbeleuchtung zum
Anschluss an den internen Gerätebus. 2 potentialfreie
Störmeldekontakte sind aufdem Modul zum Einbinden in
die
Stromschleife des Zentralbatteriegerätes vorhanden.
Gehäuse zur
Montage auf Hutprofilschiene. Die Ansprechschwellen
entsprechen der DIN EN 60598-2-22 mit 0,85xUNenn. 3
LEDs
signalisieren den Zustand jeder einzelnen Phase. Am
Modul
einstellbare Rückschaltzeit nach Netzwiederkehr der
überwachten
Spannungsversorgung. Eine eindeutige Adressierung
erfolgt über
die integrierten Adressschalter.

Zu jedem Modul kann ein Zielort in der
Steuerteilprogrammierung hinterlegt werden. Der Ausfall
einer Phase wird im Klartext mit Zielortangabe am
Steuerteil angezeigt.

Bei einer Übertragungsstörung oder Ausfall der
Dreiphasenüberwachung muss das Zentralbatteriegerät
alle angeschlossenen Rettungs- und Sicherheitsleuchten
in Dauerlicht schalten.

Externe Überwachung - Webvisualisierung
Serienmäßig integrierte Webvisualisierung für einen
handelsüblichen Webbrowser per LAN (lokales Ethernet)
oder WAN
(Internet). Der Zugriff auf die Netzwerkschnittstelle
muss bauseits
durch die IT-Abteilung freigegeben und eingerichtet
werden. Die
Webseiten sind mit der HTML Version 4.01 erstellt und
können
somit per PC oder mobilem Client (Smartphone, PDA)
angezeigt
werden. Ein paralleler Zugriff von mehreren Clients
muss
gleichzeitig möglich sein.

Informationen des Gerätezustandes müssen bis zur
einzelnen Leuchte inkl. selbst gewählter Zielortanzeige
abgerufen werden können. Der Benutzer muss in der Lage
sein, über die Weboberfläche einen Funktionstest zu
starten, das Zentralbatteriesystem zu blockieren oder
frei zu geben, sich das Prüfbuch und eine Auflistung
der gerade anliegenden Störungen anzeigen zu lassen und
diese auch per Webbrowser ausdrucken zu können.

Eine Statusbenachrichtigung der Benutzer über einen
integrierten Email-Client muss standardmäßig im
Webmodul integriert sein.

Externe Überwachung ModBUS/TCP
Serienmäßig aktivierbare ModBUS/TCP-Schnittstelle, um
den
Status bis zur einzelnen Leuchte an ein
Gebäudemanagementsystem zu melden, muss im TFT
Controller
integriert sein. Die Einbindung des
ModBUS/TCP-Protokolls und
die Visualisierung des Gebäudemanagementsystems müssen
bauseits erfolgen. Über Schreiberegister müssen auch
Funktionen
wie Funktionstest, Zentralbatteriesystem blockieren
oder
Zentralbatteriesystem freigeben ausgeführt werden
können.

Externe Überwachung, PC-Visualisierung
Die Zentralbatterieanlage muss mittels optionaler
PC-Überwachungssoftware per dreiadrigem Bus oder über
Netzwerkverbindung überwacht und visualisiert werden
können. Statusänderungen müssen in einem zentralen
Prüfbuch für alle Notlichtsysteme protokolliert werden.
Frei programmierbare Testzeiten für Funktions- und
Betriebsdauertest müssen zentral von der
Überwachungssoftware ausgeführt werden können.

Rettungszeichen- und Sicherheitsleuchten
Es dürfen nur Rettungs- und Sicherheitsleuchten
eingesetzt und angeschlossen werden, die der DIN EN
60598-1, DIN EN 60598-2-22 und der DIN 4844
entsprechen. Die eingesetzten Betriebsgeräte müssen für
den Betrieb an Anlagen gem. EN 50171 geeignet sein und
der DIN EN 61347-1, DIN EN61347-2-3 entsprechen.

Bei Verwendung von Standard-EVG's und LED-Treibern muss
sichergestellt sein, dass diese für Anlagen gem. EN
50171
geeignet sind, d.h. im DC-Betrieb müssen die
Betriebsgeräte  von
176V bis 275V einwandfrei funktionieren. Die
Betriebsgeräte
müssen den einschlägigen Normen, wie z.B. der DIN EN
60598-2-22, DIN EN 60929, DIN EN 61347-2-3 (inkl.
Anhang J),
DIN EN 61000-3-2, DIN EN 61547 und DIN EN 55015
entsprechen.

Wird ein anderes Fabrikat angeboten, muss die
Gleichwertigkeit
der v. g. Merkmale schriftlich dokumentiert und dem
Angebot
beigefügt werden. Bei Sicherheitsleuchten ist eine
lichttechnische
Berechnung nachzuweisen und dem Angebot beizufügen.
Mehrkosten, welche durch ein anderes Fabrikat
entstehen, werden
nicht vergütet.

**01.01.0010 Zentrales Stromversorgungssystem LPS 230VAC**
Kompaktes Notlicht-Versorgungsgerät gemäß EN 50171 zur
Versorgung von Sicherheits- und Rettungszeichenleuchten
230 V / 216 V AC/DC, geeignet für
Sicherheitsbeleuchtungsanlagen nach DIN VDE 0100-560,
DIN EN
50172 sowie DIN V VDE V 0108-100-1.
Das System verfügt über eine automatische
Prüfeinrichtung sowie
eine Einzelleuchtenüberwachung mit individueller
Zustands- und
Namensanzeige je Leuchte in Verbindung mit
systemgebundenen
EVG ohne zusätzliche Datenleitung. Die Schaltungsarten
aller
angeschlossenen Leuchten sind frei programmierbar;
Mischbetrieb von Dauerlicht, geschaltetem Dauerlicht
und
Bereitschaftslicht innerhalb eines Stromkreises ist
möglich.

Technische Merkmale
Bemessungsversorgungsspannung: 230 V / 216 V AC/DC
Bemessungsbetriebsdauer/Anschlussleistung: 3 h/
max.540 W
Mikroprozessor-Steuerteil mit Speicherkarte
Mikroprozessorgesteuerte, temperaturgeführte
Ladeeinrichtung
220-V-DC-Wandler zur Versorgung der
Notlichtstromkreise bei
Netzausfall
Einzelleuchtenüberwachung ohne zusätzliche Datenleitung
Frei programmierbare Schaltungsarten für
systemgebundene EVGs
Mischbetrieb (DL / gDL / BL) innerhalb eines
Stromkreises möglich

Gehäuseausführung
Kompaktschrank aus Stahlblech zur Wandmontage
Hermetisch getrenntes Elektronik- und Batteriefach
Schutzart: Elektronikfach IP 21, Batteriefach IP 21
Kabeleinführung von oben
Abmessungen (H × B × T): ca. 550 × 260 × 260 mm
Türanschlag rechts, 3-mm-Doppelbartschließung
Farbton: RAL 7035 (lichtgrau)

Ausstattung
1× passwortgeschütztes Bedientableau inkl. LON-Modul
(VisionGuard / CGVision)
4× Notlichtstromkreise, je max. 270 W, gesamt max. 540
W
8× frei konfigurierbare digitale Funktionseingänge 230
V AC
4× frei konfigurierbare, potentialfreie
Wechslerkontakte
1× 24-V-Phasenwächtereingang mit Kurzschluss- und
Leitungsbruchüberwachung
1× interner 3-Phasenwächter mit Anzeige und
Protokollierung
1× SD-Karte zur Konfiguration und Prüfbuchführung
1× LON-Modul

Leitfabrikat/Typ: EATON / LP-STAR-4-24 IP20 oder
gleichwertig

Hersteller/Typ
'....................................................'

vom Bieter einzutragen
Menge: 2,000 St

**01.01.0020 Batteriesatz für Sicherheitsstromversorgungssystem**
Wartungsfreie AGM-Batterie mit besonders langer
Gebrauchsdauer
im Standby-Betrieb zur Verwendung in
Sicherheitsstromversorgungssystemen oder vergleichbaren
Anwendungen.
Die Batterie ist für den wartungsfreien Betrieb in
jeder Lage (außer
kopfüber) geeignet und basiert auf der Absorbent Glass
Mat (AGM)
Technologie mit im Glasfaservlies gebundenem
Elektrolyt.
Schlag- und bruchfestes Gehäuse aus hochwertigem
ABS-Kunststoff.
Nicht als Gefahrgut gemäß IATA klassifiziert.
Produktion nach ISO 9001 Qualitätsstandard, CE- und
RoHS-zertifiziert.
Technische Merkmale:
Nennspannung: 12 V
Nennkapazität (C20): 12Ah
Designlife: = 12 Jahre (bei Standby-Betrieb, 20 °C)
Anschluss: Flachstecker 6,3 mm
Zentralentgasung: nicht vorhanden
Produktmaße (L × B × H): ca. 152 x 98 x 102 mm
Gewicht: ca. 3,8 kg
Einbau nur in geeignete Batteriegehäuse bzw. Systeme
gemäß
Herstellerangaben
Bereitstellung und Einbau gemäß den geltenden Normen
und
Herstellerrichtlinien.
Menge: 8,000 St

**01.01.0030 Doppelstromkreismodul**
Erweiterungsmodul zur Versorgung und Überwachung von
zwei separat überwachten Stromkreisen für
Sicherheitsbeleuchtungsanlagen.
Ausgangsstrom je Stromkreis je nach Ausführung max. 1
A,
3 A, 4 A oder 6 A.
Mit integrierter Einzelleuchtenabfrage,
selbstkalibrierender
Stromkreisüberwachung sowie Erdschluss- und
Fehlspannungsüberwachung.
Abfrage sämtlicher Zustandsdaten über integriertes
Bedien- und
Anzeigefeld.
Ausführung und Montage gemäß Herstellervorgaben und
geltenden Normen.
Menge: 4,000 St

**01.01.0040 Zentrale Überwachungseinrichtung**
Zentrale Überwachungseinrichtung zur Überwachung von
bis zu
160 Einzelbatterieleuchten, aufteilbar in 2 Stränge
mit je 80
Leuchten, erweiterbar über Ethernet. Automatischer
Funktionstest
aller angeschlossenen Leuchten, jährlicher
Betriebsdauertest,
kontinuierliche Ladeüberwachung.

Funktionen:
Automatische Erkennung aller angeschlossenen Leuchten
über
werkseitig vergebene ID-Nummer
Optionale Vergabe von Kurzadressen und individuellen
Leuchtkennzeichnungen
Einteilung in Stränge und Zonen möglich, automatische
und
manuelle Testläufe
Speicherung der Testergebnisse im elektronischen
Prüfbuch
(mind. 4 Jahre), abrufbar über Display oder USB
Passwortgeschützte Benutzerverwaltung,
Blockierfunktion für
Notlichtbetrieb während Betriebsruhezeiten
Erhöhte Sichtbarkeit der Leuchten durch
pulsierende/blinkende
Signalisierung (Increased Affordance)
Digitale Eingänge und Relaisausgänge für externe
Meldungen oder
Blockierungen

Technische Daten:
Gehäuse: Wandaufbau, Kunststoff
Abmessungen: L = 288 mm, B = 203 mm, T = 60 mm
Anzeige: 3,5-Zoll TFT-LCD, Tastatur T9
Spannungsversorgung: 230 V AC, 50/60 Hz
Leistungsaufnahme: < 4 W Standby, < 21 W Volllast
Schutzart: IP20, Schutzklasse II
Betriebstemperatur: 0 °C bis +35 °C
Betriebsbereite Lieferung, fachgerechte Montage und
Verdrahtung
der Steuerungseinrichtung.

Leitfabrikat/Typ: EATON / CGLine+ WEB-Controller oder
gleichwertig

Hersteller/Typ
'....................................................'

vom Bieter einzutragen
Menge: 1,000 St

**01.01.0050 Inbetriebnahme**
Inbetriebnahme und Einweisung
- Sicht- und Funktionskontrolle
- Funktionsprüfung der Anlage
- Testen der Netz / Notlicht Umschaltung
- Überprüfung der Batterie-Blockspannung
- Erstellung eines Inbetriebnahme-Protokolls
- Einweisung des Bedienpersonals
Menge: 1,000 psch

**01.01.0060 Lieferung eines SiBe Revisionsschemas**
Lieferung eines SiBe Schemas (min. Format A3) zur
TÜV-Abnahme.
Montage hinter Glas neben der LPS-Anlage.
Menge: 1,000 St

**01.01.0070 TÜV Sachverständigenabnahme mit Protokoll**
TÜV-Sachverständigenabnahme mit Übergabe der
Abnahmeprotokolle je 1× in Papierform sowie 1× in
digitaler Form
(USB). Einschließlich Kosten des Sachverständigen.
Menge: 1,000 psch

#### Titel 01.02 KG 443 Niederspannungsschaltanlagen

*Hinweis*

*Hinweis*
Das Niederspannungs-Schaltanlagensystem ist als
modulare Schaltgerätekombination auszuführen.
Der Aufbau erfolgt auf Basis des Rastergrundmaßes von
25 mm nach DIN 43660 mit konsequenter Realisierung des
modularen Prinzips.

Die Schaltfelder haben einen einheitlichen Grundaufbau
und bestehen aus folgenden Funktionsräumen:
- Geräteraum
- Schienenraum
- Kabelraum

Geräte- und Kabelräume sind durch Trennwände gegen das
Nachbarfeld abzuschotten, innerhalb eines Feldes ist
der Kabelraum vom Schienenraum zu schotten. Die
Kabeleinführung in die Schaltfelder ist nur von unten
vorzusehen.

Alle Gerüstbauteile sind mit einer hochwertigen
Alu-Zink-Oberfläche zu versehen, die Bauteile des
Innenausbaus sind galvanisch verzinkt.

Das Sammelschienensystem ist wartungsfrei und
berührungssicher im Rücken der Anlage anzuordnen.

Die wärmetechnische Auslegung sowie die Bestückung der
Schaltfelder basiert auf den durchgeführten
Prüfungen und Belastungsfaktoren bzw. ist zu prüfen
und zu ermitteln entsprechend DIN EN 61 439-1 (VDE 0660
Teil 600).

Brandverhalten nach DIN EN 707 (VDE 304 T3). Alle
Kunststoffe sind in sicher verlöschender, nicht
tropfender, halogenfreier Ausführung zu wählen.

Anzeigemessgeräte, Taster, Meldeleuchten usw. werden
in die Frontflächen der Türen  eingebaut. Alle auf
diese Weise eingebauten Geräte sind mit flexiblen
Leitungen, welche in Kabelschutzschläuchen zu führen
sind, über Reihenklemmen anzuschließen.
Diese Klemmen gehören zum Lieferumfang und sind nicht
gesondert ausgeschrieben.
Alle Einbauten sind berührungs- und fingersicher nach
BGV A3 abzudecken.

Die Anordnung des untersten zu bedienenden bzw.
abzulesenden Betriebsmittels in der Verteilung nicht
unter 800 mm über OKFF, die höchste Anordnung nicht
über 1800 mm über OKFF, damit die Bauhöhe von 2.200 mm
nicht überschritten wird.

Alle Stör- und Betriebsmeldungen sind auf Klemmen zu
führen. Zur Überwachung der Anlagen sind diese
Meldungen als potentialfreie Kontakte für die zentrale
Leittechnik zur Verfügung zu stellen.

Alle blanken Kupferschienen sind vor dem Einbau von
sämtlichen Verunreinigungen zu säubern und dauerhaft
gegen Korrosion zu schützen.

Jedes Feld der Schaltanlage erhält außen eine
eindeutige Feldbeschriftung nach Vorgabe des AG.
Einspeisung, Schrifthöhe ca. 4 cm.
Sämtliche Geräte und Klemmen sind sauber und
übersichtlich zu bezeichnen. Diese Bezeichnungen
müssen mit denen auf den vom Auftragnehmer
anzufertigenden Schaltplänen identisch sein.
Die Zu- und Abgänge sind mit schwarzen
Resopalschildern mit weißer Schrift in Größen ca. 50 x
20 mm, mit der Art des Abganges und des verlegten
Kabelquerschnittes zu bezeichnen.
Kompl. mit Seitenwänden, Rückwand, Tragschienen DIN EN
60715, Berührungsschutzabdeckungen DIN EN 50274,
Rangier- und Verdrahtungskanäle, Kabeleinführungen,
Zugentlastung für alle eingeführten Kabel/Leitungen,

- Aufstellen und Anschließen der Anlage nach
DIN VDE 0100 Teil 729
- Betrieb der Anlage nach DIN EN 50 110-1
(VDE 0105 Teil 1)
- Auslegung der Kriech- und Luftstrecken nach
DIN VDE 0110 Teil 1 Gruppe C
- Auslegung der Anlage für eine Umgebungstemperatur
von 35 Grad C

Erforderliche Reihenklemmen und Wandlertrennklemmen
sind gesondert ausgeschrieben.

Reiheneinbaugeräte sind entsprechend den zu
erwartenden Kurzschlussfestigkeiten auszulegen.
Eine Platzreserve von 30 % ist bei der Planung auf
Basis der nachfolgend ausgeschriebenen Einbaugeräte zu
berücksichtigen.

Die Schaltfelder verstehen sich komplett mit allen
erforderlichen Klein- und Befestigungsmaterialien.

Ein kompletter Satz Stromlaufpläne mit Ansichtszeichnungen und Klemmenanschlussplänen ist jeweils in
einer Schaltplantasche in der Schaltanlage zu
hinterlegen.

Die technische Auslegung, die Kurzschlussfestigkeit
und die Selektivität der Anlage ist zu gewährleisten.
Der rechnerische Nachweis ist mit den Montageunterlagen
einzureichen. Es ist eine Wärmelastberechnung für
jedes  Feld bzw. jeden Verteiler durchzuführen.

Alle Zeichnungen und Pläne sind vor Fertigungsbeginn
dem Auftraggeber/ Planungsbüro zur Genehmigung
vorzulegen.

Die CE- Kennzeichnung nach den Niederspannungs
richtlinien ist nachzuweisen, sowie eine Konformitätserklärung abzugeben.

**01.02.0010 Kabelverteilerschrank Größe 2, 5-polig, IP44, 630A, komplett bestückt**
Kabelverteilerschrank Größe 2 zur Energieverteilung im
Niederspannungsnetz, ausgeführt als wettergeschützter
Freiluftverteiler in Schutzart IP44, Schutzklasse II.
Gehäuse in
robuster Ausführung mit Schwenkhebelverschluss für
Profilhalbzylinder (40 mm) sowie integriertem Sockel
mit Bauhöhe
900 mm, Bodenabdeckung (BA) und Kabelabfangschiene.
Standort: Außenbereich, in der Nähe des Parkplatzes der
historischen Mühle.

Technische Ausführung:
Abmessungen (H × B × T): ca. 1100 × 1115 × 320 mm
Sammelschienensystem 5-polig bis 630 A
Neutral- und Schutzleiterführung mit schraubbarer
Cu-Brücke

Bestückung:
2 × Sicherungslastschaltleiste NH2, 3-polig schaltbar,
doppel-V-Klemmen 2×95-185 mm², mit
Einzelklemmenabdeckung,
mechanisch gekoppelt (TNC) mittels Koppelset
2 × Sicherungslastschaltleiste NH00/100 auf Adapter,
3-polig
schaltbar, Kombiklemmen bis 70 mm² (TNS)
1 × Sicherungslastschaltleiste NH00/100 auf Adapter,
3-polig
schaltbar, Kombiklemmen bis 95 mm² (TNC)
1 × Reserveplatz NH00/100
3 × Sicherungslastschaltleiste NH2, 3-polig schaltbar,
doppel-V-Klemmen 2×95-185 mm², mit
Einzelklemmenabdeckung
(TNC)
1 × Sicherungslastschaltleiste NH00/100 auf Adapter,
3-polig
schaltbar, Kombiklemmen bis 70 mm² (TNC)
3 × Sicherungslastschaltleiste NH00/100 auf Adapter,
3-polig
schaltbar, Kombiklemmen bis 70 mm² (TNS)
1 × Reserveplatz NH2

Lieferung, Montage, Anschluss und betriebsfertige
Übergabe
gemäß geltender Normen und den technischen
Anschlussbedingungen des zuständigen Netzbetreibers.
Menge: 1,000 St

**01.02.0020 Hausanschlusskasten mit Sammelschiene und 2 Abgängen NH-Sicherung**
Isolierstoffgekapselte
Niederspannungs-Schaltgerätekombination
(Hausanschlusskasten mit 2 Abgängen) in Kastenbauform
nach
IEC 61439-2 für Wandaufbau, geeignet zur Montage im
Freien
unter Berücksichtigung klimatischer Einflüsse auf die
Betriebsmittel.
Kastenunterteile und -deckel aus schlagfestem,
halogen- und
silikonfreiem Polycarbonat, Farbe RAL 7035.
Transparenter Deckel
mit Schnellverschlüssen für werkzeuglose Betätigung.
Brennverhalten gemäß IEC 60695-2-11 (Glühdrahtprüfung
bei 960
°C). Maximale Wasseraufnahme 10 mg nach DIN 53473.
Schutzmaßnahme: Schutzisoliert (Schutzklasse II).
Standort: Keller der MHK(Zählerraum), vor dem
Zählerschrank
05.02.0050.

Hauptleitungsverteiler mit
Sicherungslasttrennschalterelementen
NH 00, 3-polig, adaptiert auf 5-polige Sammelschienen.
Neutralleiter mit gleicher Stromtragfähigkeit wie
Außenleiter.
Schutzart IP65 nach IEC 60529. Maße ca. H 866 × B 686
× T 232
mm
NH-Sicherungen:
1 × NH00, 80 A
1 × NH00, 100 A

Fachgerechte Montage, Anschluss und Funktionsprüfung
sind im
Leistungsumfang enthalten.
Menge: 1,000 St

**01.02.0030 Hausanschluss-Hauptverteilung (HA_HV-Kombination) als mehrfeldrige**
Ausführung als Anreihstandschränke mit Schutzart IP54
und
Schutzklasse II zur Innenraummontage, gefertigt gemäß
VDE 0660
Teil 600-1 und 600-2 sowie DIN EN 61439-1 und 61439-2.
Die Schrankgerüste bestehen aus glasfaserverstärktem
Kunststoff,
ergänzt durch Deckbleche und Rückwände aus
feuerverzinktem
Stahlblech. Die Türen sind aus pulverbeschichtetem
Stahlblech
gefertigt, aufliegend mit innenliegenden Scharnieren
und
wahlweise rechts oder links anschlagbar. Der
Türöffnungswinkel
beträgt 120 Grad. Der Türverschluss ist serienmäßig
als 3- bzw.
4-Punkt-Stangenverschluss mit 3 mm Doppelbart
ausgeführt. Der
seitliche Abschluss erfolgt durch passende,
pulverbeschichtete
Stahl-Seitenwände, wodurch eine vollständige Kapselung
der
Schrankkombination erreicht wird. Die Bemaßung beträgt
ca. Höhe
1900 mm, Tiefe 400 mm, Breite 174 mm.
Der Innenausbau ist ausgelegt für Netzsysteme mit
3-poligem
Wechselstrom bei 50 Hz und einer Nennspannung von
230/400 V
oder 400/690 V mit einem maximalen Einspeisestrom von
1600 A.
Die Sammelschienendurchführung erfolgt über offene
Seitenwände und ermöglicht das nebeneinanderliegende
Anflanschen weiterer Felder. Die oberen
Leitungseinführungen
erfolgen über zwei ausgestanzte Reihen pro Feld im
Deckblech.
Die unteren Leitungseinführungen sind offen
ausgeführt. Das
Bodenblech ist für Einführungstechnik vorbereitet. Die
Aufstellung
erfolgt auf einem Sockel mit einer Höhe von ca. 100 mm.
Bestückung:

5-poliges Sammelschienensystem mit einer Belastbarkeit
von
400 A
Sicherungslastschaltleiste NH2, 3-polig schaltbar, mit
Doppel-V-Klemmen für Leiterquerschnitte von 2 x 95 bis
185
mm²
1x Kombi-Überspannungsableiter Typ 1+2, 4-polig
1x Sicherungslastschaltleiste NH00 100 A auf Adapter,
3-polig
schaltbar, Kombiklemmen bis 120 mm²
2x Sicherungslastschaltleisten NH00 80 A auf Adapter,
3-polig
schaltbar, Kombiklemmen bis 70 mm²
1x Sicherungslastschaltleiste NH1 100 A auf Adapter,
3-polig
schaltbar, Kombiklemmen bis 120 mm²
1x Sicherungslastschaltleiste NH00 160 A auf Adapter,
3-polig
schaltbar, Doppel-V-Klemmen 2 x 70 bis 95 mm²
1x Sicherungslastschaltleiste NH1 125 A auf Adapter,
3-polig
schaltbar, Kombiklemmen bis 120 mm²
2x Sicherungslastschaltleisten NH00 63 A auf Adapter,
3-polig
schaltbar, Kombiklemmen bis 70 mm² als Reserve
1x Lasttrennschalter 400 A, 3-polig
Wandlerlaschen zur Aufnahme von Wandlern des
Verteilnetzbetreibers
Der Schrankaufbau enthält alle erforderlichen internen
Trennungen, Verdrahtungskomponenten,
Einführungsflansche,
Schottungen, Plantaschen sowie einen Sockel zur freien
Aufstellung.
Die gesamte Ausführung entspricht den technischen
Anschlussbedingungen der Netzgesellschaft Potsdam.
Menge: 1,000 St

**01.02.0040 Zähler-Verteiler-Kombination, Aufputz, 3feldrig**
Schrankgehäuse nach DIN VDE 0603/1, Maßnorm DIN 43 870
zur
Aufputz-, Unterputz- oder teilversenkter Montage.
Bestehend aus
Schrank mit Tür aus pulverbeschichtetem,
eingebranntem, stabil
profiliertem 1 mm dickem Stahlblech. Innenauskleidung
komplett
aus Kunststoff.

Leitungseinführungen oben und unten durch eingebaute
Kunststoffflanschplatten. Rückseitige Vorprägung im
Kunststoffteil. Sammelschienendurchführungen als
beidseitige
seitliche Vorprägung im unteren Bereich als
Möglichkeit zur
Sammelschienenverbindung von verschiedenen Schränken
oder in
Verbindung mit einem Kabelanschlusskasten und
Anschlusssatz.
Tür frontbündig mit innenliegenden, justierbaren
Scharnieren,
wahlweise rechts oder links anschlagbar mit 110°
Öffnungswinkel.
Türverschluss mit Vorreiber. Türverschluss durch andere
Schließungen austauschbar. Schrank nebeneinander und
übereinander anflanschbar.
Höhe 1400 mm, Breite 800 mm, Tiefe 205 mm, RAL-Farbe
9010,
Schutzart IP44, Schutzklasse II, Nennstrom des
Sammelschienensystems 250 A, Ausführung nach VDE-AR-N
4100:2019-04. Zähleranlage mit 3 Zählerplätzen.
Standort: Keller der Remise (Technikraum).

Zählerausstattung: 3 Zählerplätze mit
3-Punkt-Befestigung (3HZ)
für folgende Anwendungen:
2 Zählerplätze für Bezugsanlagen mit haushaltsüblichem
Verbrauch bis 63 A, gemäß DIN 18015-1
1 Zählerplatz für Dauerstromanwendungen bis 32 A (z.
B. PV bis
22 kW), ² gemäß VDE-AR-N 4100:2019-04

Verteilerfeld und Sammelschienen:
1 Verteilerfeld mit 2 Sammelschienen zur Einspeisung, 1
APZ-Raum gemäß VDE-AR-N 4100:2019-04
Geräteausstattung:
2 Stück SLS-Schalter 63 A für Aussetzbetrieb, 1 Stück
SLS-Schalter
35 A für Dauerstromanwendung, Spannungsabgriff zur
Versorgung
von Zusatzgeräten gemäß VDE-AR-N 4100:2019-04
Überspannungsschutz:
Kombiableiter Typ 1/2/3 zur Montage im NAR, geeignet
für TN-S-
und TT-Systeme mit äußerem Blitzschutz, Vorsicherung
im HAK =
160 A, erfüllt die Anforderungen gemäß DIN VDE 0100-443
und -534
Menge: 1,000 St

**01.02.0050 Zähler-Verteiler-Kombination, Aufputz, 7feldrig**
Zählerschrankgehäuse nach DIN VDE 0603/1, Maßnorm DIN
43870, zur Aufputzmontage.
Ausführung als Zähleranlage gemäß VDE-AR-N
4100:2019-04 und
TAB Netzgesellschaft Potsdam GmbH.
Gehäuse aus 1 mm dickem, pulverbeschichtetem,
eingebranntem,
profiliertem Stahlblech. Innenauskleidung aus
Kunststoff.
Leitungseinführungen oben und unten über
Kunststoffflanschplatten, rückseitige Vorprägungen im
Kunststoffteil vorhanden.
Seitliche Sammelschienendurchführungen zur Verbindung
mit
Kabelanschlusskasten oder benachbarten Schränken.
Tür frontbündig mit innenliegenden, justierbaren
Scharnieren,
wahlweise rechts oder links anschlagbar,
Öffnungswinkel 110°,
mit Vorreiber-Verschluss (austauschbar).
Schrank nebeneinander anflanschbar.

Montageart: nur Aufputzmontage (AP)
Standort: Keller der MHK
Technische Daten:
Höhe: 1100 mm
Breite: 1850 mm
Tiefe: 205 mm
Farbe: RAL 9010
Schutzart: IP44
Schutzklasse: II
Nennstrom Sammelschiene: 250 A
Zähleranlage bestehend aus: 6 Zählerplätzen mit
3-Punkt-Befestigung (3HZ) für Bezugsanlagen bis 63 A
gemäß DIN
18015-1
1 Verteilerfeld mit 6 Sammelschienen zur Einspeisung
1 APZ-Raum gemäß VDE-AR-N 4100:2019-04
Geräteausstattung: 6 Stück SLS-Schalter 63 A (für
Aussetzbetrieb)
Spannungsabgriff zur Zusatzgeräteversorgung gemäß
VDE-AR-N
4100
Überspannungsschutz: Kombi-Ableiter Typ 1/2/3 zur
Montage im
NAR, geeignet für TN-S- und TT-Systeme, mit äußeren
Blitzschutz
Vorsicherung im HAK = 160 A
Entspricht DIN VDE 0100-443 und -534
Menge: 1,000 St

**01.02.0060 Zählerschrankgehäuse für Wandlermessung**
Zählerschrankgehäuse nach DIN VDE 0603/1, Maßnorm DIN
43870, zur Aufputzmontage in trockenen Innenräumen,
bestehend
aus einem stabilen Schrankgehäuse mit Sichtfenstertür
und
passender Zählertafel zur Aufnahme von bis zu 3
Zählerplätzen.

Standort: Keller der Remise (Technikraum)
Ausführung Gehäuse:
Maße: B×H×T = 800 × 800 × 225 mm
Tür mit aufgeschraubter
Vollsicht-Sicherheitsglasscheibe
Türanschlag rechts, mit plombierbarem Drehriegelschloss
Kabeleinführungen:
  unten: 2 × Pg36
  seitlich: je 1 × Pg36 (links und rechts)
Wandmontage mit 4 Schrauben und Dübeln Ø9 mm
Schutzart: mindestens IP44
Schutzklasse II
Gehäusefarbe: lichtgrau (ähnlich RAL 7035)
Gewicht: ca. 10 kg
Zählertafel:
Maße: 750 × 750 × 25 mm
3 Zählerplätze nach DIN 43857
Mit plombierbarer Anschlussraumabdeckung
Montagefertig vorbereitet
Gewicht: ca. 11 kg

Hinweis:
Die Ausführung und Ausstattung des Zählerschranks hat
den
Anforderungen gemäß VDE-AR-N 4100:2019-04 sowie den
Technischen Anschlussbedingungen (TAB) des zuständigen
Netzbetreibers Netzgesellschaft Potsdam GmbH (NGP) in
der
jeweils gültigen Fassung zu entsprechen.
Liefern,  montieren und betriebsfertig anschließen.

Leitfabrikat/Typ: Deppe/ Zählerschrank Typ E 800 D1

Hersteller/Typ
'....................................................'

vom Bieter einzutragen
Menge: 1,000 St

**01.02.0070 Niederspannungs-Wandlerzählung 250A**
Wandlerschrankgehäuse nach DIN VDE 0603/1, Maßnorm DIN
43870, zur Aufputzmontage in trockenen Innenräumen. Der
Schrank dient der Aufnahme eines Lasttrennschalters
sowie eines
Wandlersatzes für die Strommessung bei Anlagen über 63
A.

Gehäuseausführung:
Maße: B×H×T = 800 × 800 × 225 mm
2 undurchsichtige Türen, je mit Vierkantschloss und
plombierbarer
Fallklappe
Kabeleinführungen:
  unten: Pg48 im Schieber
  oben: 2 × Pg36
  seitlich: je 1 × Pg48 (links und rechts)
Befestigungsmaterial: 4 Schrauben und Dübel Ø9 mm
Schutzart: IP44, Schutzklasse II
Gehäusefarbe: RAL 7035 (lichtgrau)
Gewicht: ca. 37 kg

Ausstattung:
1 Lasttrennschalter 400 A, 3-polig
Vormontierte Primärleiterschienen
Anschlussfertige interne Verdrahtung zum Zählerschrank
Wandlerschrank wird werkseitig vorbereitet zur
seitlichen
Kombination mit einem Zählerschrank gemäß nachfolgender
Beschreibung

Hinweis:
Diese Position beinhaltet zusätzlich zum
Wandlerschrank auch
einen zugehörigen Zählerschrank mit 3 Zählerplätzen,
wie in der
vorhergehenden Position 01.02.0060 ausgeschrieben.
Die Montage erfolgt seitlich nebeneinander
(kombiniert).

Die gesamte Anlage ist nach VDE-AR-N 4100:2019-04
auszuführen.

Es sind die Technischen Anschlussbedingungen (TAB) der
Netzgesellschaft Potsdam GmbH (NGP) einzuhalten.

Leitfabrikat/Typ: Deppe/ Zählerschrank Typ E 800
D1+Wandlerschrank Typ E 800 D1-W

Hersteller/Typ
'....................................................'

vom Bieter einzutragen
Menge: 1,000 St

*Hinweis*

**01.02.0080 Feldverteiler UP 2-feldrig mit Multimedia 96 Module IP30 UP**
Kombinierter Energie- und Multimediaverteiler zur
Unterputz- oder
Hohlwandmontage, geeignet zur Aufnahme von
Installationsgeräten bis 125 A, gefertigt gemäß DIN EN
61439-1/-3. Der Verteiler erfüllt die Anforderungen an
Luft- und
Kriechstrecken nach DIN EN 60664-1, Schutzklasse II,
Schutzart
IP30 sowie Stoßfestigkeit IK07.

Das Gehäuse besteht aus einem pulverbeschichteten
Stahlblech-Schrank (Farbe RAL 9010, reinweiß) mit
Blendrahmen
(Überstand 13 mm) und einer belüfteten Tür mit
innenliegenden,
justierbaren Scharnieren. Der Türöffnungswinkel
beträgt ca. 110°,
der Türanschlag ist werkzeuglos rechts oder links
wechselbar. Die
Tür ist mit einem plombierbaren Klappgriff
ausgestattet.
Die linke Seite des Verteilers bildet das Energiefeld,
ausgestattet
mit 4 Reihen à 12 Teilungseinheiten (insgesamt 48 TE).
Eingebaut
sind Profilschienen mit Hutschienen (7,5 mm hoch, 125
mm
Mittenabstand) und passende
Berührungsschutzabdeckungen.
Eine PE-Klemme und zwei N-Klemmenblöcke (QuickConnect
oder
gleichwertig) sind bereits vormontiert.
Die rechte Seite bildet das Multimediafeld, bestehend
aus
Kunststoff-Lochplatten auf profilierten Tragschienen.
Das
Multimediafeld ist nicht mit
Berührungsschutzabdeckungen
ausgestattet, verfügt jedoch über eine durchgehende
vertikale
Abschottung zum Energiefeld.
Die Leitungseinführung erfolgt oben und unten über
herausnehmbare Kunststoffflanschplatten mit
integrierter
Zugentlastung. Zusätzlich sind seitlich und rückseitig
ausschlagbare Einführungsmöglichkeiten vorhanden.
Außenmaß des kombinierten Verteilers: 125 × 603 × 703
mm
(T × B × H).
Einbaumaß (Nische): 112 × 560 × 652 mm (T × B × H).
Ausführung: 2-Feld-Verteiler, 4 Reihen, 96 Module.
Montageart: Unterputz oder Hohlwand.
Werkstoffe: Gehäuse aus Stahlblech, Montageplatte aus
Kunststoff.
Türgriff: Klinke.
Halogenfreiheit: nein.
Standort: in den Wohneinheiten, MHK

Die Verteilung ist komplett anschlussfertig zu
liefern, zu montieren
und betriebsbereit herzustellen.
Menge: 4,000 St

**01.02.0090 Feldverteiler UP 1-feldrig 84PLE**
Feldverteiler Unterputz/Hohlwand, zertifiziert nach
DIN EN
61439-1/-3, geeignet für den Einbau von Geräten bis
125 A. Luft-
und Kriechstrecken gemäß DIN EN 60664-1. Schutzart
IP30,
Schutzklasse II, Stoßfestigkeit IK09.

Der Verteiler besteht aus einem pulverbeschichteten
Stahlblech-Schrank mit Blendrahmen und Tür in RAL 9010
(reinweiß). Die Tür verfügt über innenliegende,
justierbare
Scharniere mit einem Öffnungswinkel von 110°, ist
rechts oder
links anschlagbar mit werkzeuglos wechselbarem
Türanschlag.
Türverschluss serienmäßig mit plombierbarem Vorreiber
und
Klappgriff. Ab 800 mm Schrankbreite (dreifeldrig) zwei
Türen mit
Stangenverschluss.
Kabeleinführungen oben und unten durch herausnehmbare
Kunststoffflanschplatten mit Vorprägungen und
integrierter
Kabelzugentlastung. Seitliche und rückwärtige
ausschlagbare
Leistungseinführungen vorhanden.
Der Verteiler ist mit profilierten Tragschienen
ausgestattet,
inklusive 7,5 mm hohen Hutschienen mit 125 mm
Mittenabstand
und passenden Berührungsschutzabdeckungen (SKII) aus
Kunststoff. Zusätzlich montiert sind 1x PE- und 2x
N-QuickConnect-Klemmblöcke auf Träger.

Technische Daten:
Nischenmaße (H x B x T): 1153 x 353 x 125 mm
Anzahl Reihen: 7
Anzahl Module: 84
Anzahl Schienen: 7
Anzahl Felder: 1
Anzahl Türen: 1
Montageart: Unterputz / Hohlwand
Werkstoff: Stahlblech
Schutzart: IP30
Schutzklasse: II
Stoßfestigkeit: IK09
Halogenfrei: Nein
Schließungstyp: ohne Schloss

Der Feldverteiler ist komplett zu liefern, fachgerecht
zu montieren
und betriebsfertig anzuschließen.
Menge: 1,000 St

**01.02.0100 Multimedia, UP 4-reihig mit geschlitzter Stahlblechtür**
Installationskleinverteiler Unterputz aus Kunststoff,
nach DIN VDE
61439-3, geeignet für Wohngebäude nach DIN 18015,
Schutzart
IP30, Schutzklasse II (schutzisoliert).

Bestehend aus Kunststoff-Mauerkasten mit
Leitungsabfang,
ausbrechbaren Leitungseinführungen, integrierter
Wasserwaage
und verzinkten Befestigungslaschen. Verdrehbarer
Blendrahmen
mit pulverbeschichteter Stahlblechtür, Lüftungstür mit
innenliegenden Scharnieren, Türanschlag rechts/links
wechselbar,
Griffmulde mit Schnappverschluss, ohne Schloss.
Oberer Anschlussraum mit isolierter DIN-Hutschiene und
Patch-Panel für Kommunikationsmodule, Beschriftung mit
beiliegenden Streifen. Vormontierte gelochte
Montageplatte aus
verzinktem Stahlblech. Unterer Anschlussraum mit 3-fach
Schutzkontaktsteckdose (90° drehbar), direkt
anschließbar und
mit Schutzkontaktabdeckung für Schutzklasse II.

Technische Daten:
Montage: Unterputz
1 Schiene, 4 Reihen, 48 Module
Maße (HxBxT): 755,5 x 348 x 94,5 mm
Tür: 1 ohne Schloss
Standort: im Mühlencafé (2.OG) MHK
Schutzklasse II, IP30, IK05, Metallmontageplatte

Der Verteiler ist komplett zu liefern, fachgerecht zu
montieren und
betriebsfertig anzuschließen.
Menge: 2,000 St

**01.02.0110 Multimedia, AP 4-reihig mit geschlitzter Stahlblechtür**
Installationskleinverteiler Aufputz aus Kunststoff,
nach DIN VDE
61439-3, geeignet für Wohngebäude nach DIN 18015,
Schutzart
IP30, Schutzklasse II (schutzisoliert).

Bestehend aus Kunststoffbodenplatte mit Leitungsabfang,
pulverbeschichteter Lüftungstür aus Stahlblech mit
innenliegenden Scharnieren, Türanschlag rechts/links
wechselbar,
Griffmulde mit Schnappverschluss, ohne Schloss.
Oberer Anschlussraum mit isolierter DIN-Hutschiene und
Patch-Panel für Kommunikationsmodule,
Beschriftungsmöglichkeit mit Bezeichnungsstreifen,
vormontierte
gelochte Montageplatte aus verzinktem Stahlblech.
Unterer
Anschlussraum mit 3-fach Schutzkontaktsteckdose (90°
drehbar),
direkt anschließbar, Schutzkontaktabdeckung für
Schutzklasse II,
Steckdose zusätzlich auf DIN-Hutschiene montierbar.
Hinweis: Überspannungsschutzmodul Typ 3 anschließbar
(nicht
enthalten).

Technische Daten:
Montage: Aufputz
1 Schiene, 4 Reihen, 48 Module
Maße (HxBxT): 640 x 305 x 96,5 mm
Tür: 1 ohne Schloss
Montageplatte aus ASA/PC
Schutzklasse II, IP30, IK05
Standort: in der Remise, Büro

Der Verteiler ist komplett zu liefern, fachgerecht zu
montieren und
betriebsfertig anzuschließen.
Menge: 1,000 St

**01.02.0120 Wandaufbauschrank IP55/II (HxBxT) 1400 x 800 x 250 mm**
Schrank nach DIN EN 61439-1/-2/-3 mit VDE-Gutachten,
gefertigt
aus 1,5 mm pulverbeschichtetem Stahlblech (RAL 7035,
lichtgrau), mit umlaufender, temperatur- und
ölbeständiger
Türdichtung, Türanschlag rechts (wechselbar), 110°
Öffnungswinkel, innenliegenden Scharnieren und
serienmäßigem
Schwenkhebelverschluss (DIN-Profil-Halbzylinder
einbaubar).
Mit Durchsteckflanschen oben/unten, ISO-Flanschplatten
mit
metrischen Vorprägungen, Schnellverriegelung je Feld,
Sammelschienendurchführungen seitlich, nebeneinander
und
übereinander anflanschbar.

Ausbau gemäß Planung mit:
Montageplatte für Leistungsschütz
2 x 5-polige Sammelschienensysteme
Verdrahtungszubehör, Schottungen, Einführungsflanschen
Gruppenvorsicherungen
Hartkunststoff-Plantasche
Platzvorhaltung für Netzgerät Sprechanlage
Technische Daten:
Schutzart: IP55
Schutzklasse: II
Bemessungsstrom In: 100 A
Anzahl Felder: 3
Zugang von oben, Abgänge nach oben
Montage: Wandbefestigung
Standort: in der Remise, Lagerraum
Anzahl Türen: 1 mit 1 Schloss

Lieferung, Montage und betriebsfertiger Anschluss mit
fertig
verdrahteten Reihenklemmen.
Menge: 1,000 St

**01.02.0130 Installationskleinverteiler 5-reihig Hohlwandeinbau IP30**
Installationskleinverteiler für Hohlwandeinbau aus
Kunststoff,
5-reihig, nach DIN EN 61439-3, für Geräte bis 63 A mit
70 mm
Einbautiefe gemäß DIN 43880. Schutzart IP30,
Schutzklasse II,
Bemessungsspannung 400 V/50 Hz.

Kunststoff-Mauerkasten mit Leitungsabfang,
ausbrechbaren
Leitungseinführungen und integrierter Wasserwaage.
Schnellfixierung für Hohlwandmontage, Geräteträger aus
verzinktem Stahlblech mit einzeln isolierbaren
Hutschienen.
Geräteabdeckung mit 46 mm Schlitz, Schnellverschluss,
plombierbar.
Stahlblechtür pulverbeschichtet mit 15 mm
Putzausgleich,
innenliegende Scharniere, frontbündiger Griff,
Türanschlag
rechts/links wechselbar.
Integrierte Schaltplanhalterung und seitlicher
Leitungskanal mit
Kabelklemmen.
Fingersichere PE/N-Klemme in Stecktechnik, N-Klemme für
FI-Kreise enthalten.

Technische Daten:
Maße (H×B×T): 880,5 × 348 × 94,5 mm
Module: 60 (5×12)
Halbe Module: 120
Tür: 1, ohne Schloss (Schnappverschluss)
Material: Kunststoff

Standort: in der Remise, Gastraum
Liefern, montieren und betriebsfertig anschließen.
Menge: 1,000 St

**01.02.0140 Installationskleinverteiler 5-reihig Aufputz IP30**
Installationskleinverteiler, 5-reihig, Aufputz, IP30,
mit Tür,
QuickConnect

Installationskleinverteiler für Aufputzmontage aus
Kunststoff,
5-reihig, nach DIN VDE 60670-24 und DIN 43871,
geeignet für
Wohngebäude gemäß DIN 18015. Für Geräte bis 63 A mit
max. 70
mm Einbautiefe gemäß DIN 43880. Bemessungsspannung 400
V/50 Hz, Schutzart IP30, Schutzklasse II.

Mit Kunststoffbodenplatte, integriertem Leitungsabfang,
Geräteträger aus verzinktem Stahlblech,
DIN-Hutschienen für
Modulargeräte. Geräteabdeckung mit 46 mm Schlitz,
plombierbar.
Fingersichere PE/N-Klemmen mit Stecktechnik, N-Klemme
für
FI-Kreise.
Mit Tür aus pulverbeschichtetem Stahlblech,
frontbündig, mit
Griffmulde, selbsttätig zurückklappendem Griff,
Türanschlag
rechts oder links montierbar.

Technische Daten:
Maße (H×B×T): 765 × 305 × 96,5 mm
Module: 60 (5×12)
Halbe Module: 120
Werkstoff: ASA / PC
Schutzklasse II, Stoßfestigkeit IK07

Standort: im Mühlencafé
Liefern, montieren und betriebsfertig anschließen.
Menge: 3,000 St

**01.02.0150 Feldverteiler Aufputz 3-feldrig IP44 bestückt 144PLE**
Feldverteiler, Aufputz, 3-feldrig, IP44, mit Tür,
144PLE Feldverteiler
für Aufputzmontage gemäß DIN EN 61439-1/-3, für Geräte
bis 125
A, Schutzklasse II, Schutzart IP44, geeignet zur
Montage in
technischen Betriebsräumen von Wohn- und Zweckbauten.

Gehäuse aus pulverbeschichtetem, eingebranntem
Stahlblech,
3-feldrig (Breite: 800 mm), mit zweitürigem Aufbau.
Türen mit
innenliegenden justierbaren Scharnieren, Türanschlag
werkzeuglos rechts oder links wechselbar,
Öffnungswinkel 110°.
Türverschluss mit plombierbarem
Dreipunkt-Stangenschloss und
Klappgriff.

Bestückt mit:
14 Tragschienen, davon:
Obere 2 Reihen mit 15 mm hohen Hutschienen (für
Reihenklemmen)
Untere 12 Reihen mit 7,5 mm hohen Hutschienen
Reihenabstand 150 mm
Berührungsschutzabdeckungen und geschlossene
Abdeckungen
Leitungseinführungen oben und unten über flexible,
herausnehmbare Flanschplatten (austauschbar)
Platzvorhaltung für Netzgerät der Sprechanlage gemäß
Planung
Technische Daten:
Maße (H×B×T): 950 × 800 × 165 mm
3 Felder, 14 Reihen, 144 Module (PLE)
Stoßfestigkeit: IK09
Zugang/Abgang: oben
InA: 50 A
Material: Stahlblech

Standort: Keller der MHK (Technikraum)
Liefern, montieren und betriebsfertig anschließen.
Menge: 1,000 St

**01.02.0160 Feldverteiler Aufputz 2-feldrig, IP44 72PLE**
Feldverteiler für Aufputzmontage gemäß DIN EN
61439-1/-3,
geeignet für den Einbau von Geräten bis 125 A. Luft-
und
Kriechstrecken gemäß DIN EN 60664-1. Schutzklasse II,
Schutzart
IP44.

Ausführung in pulverbeschichtetem Stahlblech mit einer
Tür.
Türanschlag rechts oder links werkzeuglos wechselbar,
Öffnungswinkel 110°. Tür mit innenliegenden
justierbaren
Scharnieren, Dreipunkt-Stangenschloss mit plombierbarem
Klappgriff.

Ausführung mit profilierten Tragschienen:
Obere 2 Reihen mit 15 mm Hutschienen im 150 mm Abstand
zur
Aufnahme von Reihenklemmen, mit geschlossener
Abdeckung.
Weitere Reihen mit 7,5 mm Hutschienen im 150 mm
Mittenabstand, mit Berührungsschutzabdeckungen.
Leitungseinführungen oben und unten über flexible,
herausnehmbare Flanschplatten, zusätzlich austauschbar.

Technische Daten:
Maße (H×B×T): 800 × 550 × 165 mm
2 Felder, 8 Reihen, 72 Module (PLE)
Stoßfestigkeit: IK09
Zugang/Abgang: oben
InA: 50 A
Material: Stahlblech

Liefern, montieren und betriebsfertig anschließen.
Menge: 1,000 St

**01.02.0170 Wandaufbauschrank 4-feldrig IP55**
Wandaufbauschrank zur Innenraummontage gemäß DIN EN
61439-1/-2/-3, mit VDE-Fertigungsüberwachung, geeignet
zur
Aufputzmontage für Niederspannungsverteilungen bis 800
A, 3AC,
690 V, 50 Hz.

Ausführung:
Gehäuse aus 1,5 mm pulverbeschichtetem, eingebranntem
Stahlblech, RAL 7035 (lichtgrau)
Schutzart IP55, Schutzklasse II, Luft- und
Kriechstrecken nach DIN
VDE 0110-1/-2
Tür aufliegend, mit innenliegenden Scharnieren,
Türanschlag
rechts (werkzeuglos wechselbar), Öffnungswinkel 110°
Umlaufende, temperatur- und ölbeständige Schaumdichtung
Schwenkhebelverschluss, optional für
DIN-Profilhalbzylinder
vorbereitet
Modular erweiterbar, nebeneinander und übereinander
anflanschbar

Ausstattung:
2 Stück 5-polige Sammelschienensysteme
Montageplatte für Leistungsschütz
Durchsteckflansche oben
ISO-Flanschplatten unten mit metrischen Vorprägungen
und
Schnellverriegelung
Vorbereitete Sammelschienendurchführungen seitlich
Schottungen, Einführungsflansche, Gruppenvorsicherungen
Plantasche aus Hartkunststoff
Anteiliges Verdrahtungszubehör

Technische Daten:
Maße (H × B × T): 1400 × 1050 × 275 mm
Felder: 4
Türen: 2
Schlösser: 1
Montageart: Wandmontage
Farbe: Lichtgrau (RAL 7035)
Schutzart: IP55
Schutzklasse: II
Stoßfestigkeit: IK09
Zugang: von oben
Abgänge: nach unten

Liefern, montieren und betriebsfertig anschließen.
Menge: 1,000 St

**01.02.0180 Feldverteiler UP/HW 3-feldrig IP30 100 A**
Feldverteiler für den Einbau in Hohlwand- oder
Unterputzinstallationen, zertifiziert gemäß DIN EN
61439-1/-3,
geeignet zum Einbau von Geräten bis 125 A. Luft- und
Kriechstrecken nach DIN EN 60664-1. Schutzart IP30,
Schutzklasse II.

Ausführung:
Komplettschrank bestehend aus Gehäuse, Blendrahmen (13
mm
Überstand) und Stahlblechtür, pulverbeschichtet in RAL
9010
(reinweiß)
Tür mit justierbaren, innenliegenden Scharnieren (110°
Öffnungswinkel), Türanschlag werkzeuglos rechts/links
wechselbar
Türverschluss mit plombierbarem Vorreiber und
Klappgriff (bei
Doppeltür: Stangenverschluss)
Ab 800 mm Breite (3-feldrig) mit zwei Türen (rechte
Tür max. 2
Felder breit)
Leitungseinführung oben/unten über
Kunststoffflanschplatten mit
Vorprägungen und integrierter Zugentlastung
Ausschlagbare Leitungseinführungen seitlich und hinten

Innenausbau:
Bestückt mit profilierten Tragschienen
Oberste 2 Reihen: 15 mm hohe Hutschienen für
Reihenklemmen
(150 mm Abstand) mit geschlossener Abdeckung
Untere Reihen: 7,5 mm hohe Hutschienen (150 mm
Mittenabstand) mit Berührungsschutzabdeckung

Technische Daten:
Montageart: Hohlwand
Maße (H × B × T): 1153 × 853 × 125 mm
Felder: 3
Reihen: 21
Module: 252
Türen: 2
Nennstrom (InA): 100 A
Schutzklasse: II
Schutzart: IP30
Stoßfestigkeit: IK09
Zugang/Abgang: von oben
Halogenfrei: nein

Liefern, montieren und betriebsfertig anschließen.
Menge: 1,000 St

#### Titel 01.03 KG 443 Niederspannungsschaltgeräte

*Hinweis*
Die nachfolgend beschriebenen Installationseinbaugeräte
sind in die vorbeschriebenen Schaltanlagen und
Verteiler einzubauen und betriebsfertig auf
Reihenklemmen zu verdrahten. N- und PE-Klemmen sind
den Außenleiterklemmen räumlich zuzuordnen.

Die Einbaugeräte haben den gültigen Vorschriften zu
entsprechen.
Folgende Qualitätsmerkmale sind zu erfüllen:
- finger- und handrückensicher,
- Schnappbefestigung auf Tragschiene nach DIN EN 50022,
- Kombi-Rahmenklemmen für Schienenverdrahtung und
direkten Anschluß,
- Anschlußklemmen bis 25 mm² für ein-, mehr- und
feindrähtige Leiter mit unverlierbaren
Kombi-Schlitzschrauben,
- Umgebungstemperatur -5 bis 45 Grad C,
- Klimabeständigkeit nach DIN IEC 68,
- Gebrauchslage beliebig,
- Gerätelebensdauer >10.000 Schaltspiele

Im Einheitspreis für die Einbaugeräte sind folgende
Leistungen einzukalkulieren:
- Lieferung, Montage und Anschluß Einbaugerät,
- Reihenklemmen (bis 4mm² als Dreistockklemme, generell
N-Trennklemme)
- interne Verdrahtung, Querschnitte gemäß Vorschrift
mit flexiblen Kabeln,
- Anschluss der internen Verdrahtung,
- Anschluss der Zu- und Abgangskabel,
- Klein- und Befestigungsmaterial, Phasenschiene usw.
- Sicherungsmaterial, Paßringe usw.
- dauerhafte Beschriftung an den Einbaugeräten und an
der Feldabdeckung entsprechend Revisionsunterlagen.
- dauerhafte Beschriftung der Zu- und Abgangskabel mit
schwarzen Resopalschildern mit weißer Schrift Größe
ca. 50 x 20 mm, mit der Art des Abganges und des
verlegten Kabelquerschnittes

Bei der Kalkulation der Einheitspreise ist weiter zu
beachten, daß Leistungsschalter sowie
Sicherungslasttrennschalter NH00 - NH3 direkt
angeschlossen werden.
Alle übrigen Einbaugeräte sind mit den erforderlichen
Reihenklemmen zu kalkulieren.

Systemkomponenten wie Schaltanlagensystemteile,
Leistungsschalter, Sicherungslasttrenner,
Sicherungslasttrennschalter, Schütze, Schaltrelais,
Sich.-Automaten, FI- Schalter usw. sollen vom gleichen
Fabrikat
sein, um die Ersatzteilhaltung, Wartung und den
Betrieb der
Anlagen für den Betreiber zu vereinfachen.

**01.03.0010 SLS-Schalter 3 polig E-Charakteristik 63A**
SLS-Schalter 3 polig E-Charakteristik 63 für
Sammelschiene
SH-Schalter nach E-DIN VDE 0641-21 und Maßnorm DIN 43
880
Baugroesse 6. SLS in verschieden poliger Bauform,
einpolig
schaltend, mit separater Kontaktstellungsanzeige.
Steckkontaktierung für direkte Sammelschienenmontage.
Der
serienmäßige Multifunktionsverschluß ermöglicht
folgende
Sperrungen: 1.für den Kunden gegen unbeabsichtigtes
oder
mutwilliges schalten; 2.für den Installateur mit einem
Vorhängeschloß beim Arbeiten in der Anlage; 3.für das
VNB mit
Plombierdraht, Vorhängeschloß oder Spezialschlüssel.

Betriebsnennspannung 230/400 V
Nennstrom: 63 A
Auslösercharakteristik: E
Polanzahl: 3 P
Anzahl Module: 4,5
Anschlussquerschnitt bei flexiblem Leiter: 1 - 16mm²
Anschlussquerschnitt bei starrem Leiter: 1 - 25mm²
Montageart: für Sammelschienen

betriebsfertig liefern und montieren
Menge: 6,000 St

**01.03.0020 SLS-Schalter 3 polig Cs-Charakteristik 35A**
SLS-Schalter 3 polig E-Charakteristik 35A für
Sammelschiene
SH-Schalter nach E-DIN VDE 0641-21 und Maßnorm DIN 43
880
Baugroesse 6. SLS in verschieden poliger Bauform,
einpolig
schaltend, mit separater Kontaktstellungsanzeige.
Steckkontaktierung für direkte Sammelschienenmontage.
Der
serienmäßige Multifunktionsverschluß ermöglicht
folgende
Sperrungen: 1.für den Kunden gegen unbeabsichtigtes
oder
mutwilliges schalten; 2.für den Installateur mit einem
Vorhängeschloß beim Arbeiten in der Anlage; 3.für das
VNB mit
Plombierdraht, Vorhängeschloß oder Spezialschlüssel.

Betriebsnennspannung 230/400 V
Nennstrom: 35 A
Auslösercharakteristik: Cs
Polanzahl: 3 P
Anzahl Module: 4,5
Anschlussquerschnitt bei flexiblem Leiter: 1 - 16mm²
Anschlussquerschnitt bei starrem Leiter: 1 - 25mm²
Montageart: für Sammelschienen

betriebsfertig liefern und montieren
Menge: 1,000 St

**01.03.0030 NH-Sicherungseinsatz NH1 gG 500 V 250 A mit isolierter Grifflasche**
NH-Sicherungseinsatz der Größe NH1 in gG-
Auslösecharakteristik, geeignet für die Absicherung
von Kabel-
und Stromkreisen in Niederspannungsanlagen. Mit
integriertem
Kombi-Melder zur optischen Auslösungserkennung sowie
isolierter Grifflasche für sicheres Handling.

Technische Daten:
Sicherungsgröße: NH1
Auslösecharakteristik: gG
Nennspannung: 500 V
Nennstrom: 250 A
Bemessungsschaltvermögen (IEC 60898-1): 120 kA
Gesamtverlustleistung bei IN: 20 W
Isoliert: Ja
Mit Kombi-Melder zur Auslöseanzeige

Liefern, montieren und betriebsfertig anschließen.
Menge: 6,000 St

**01.03.0040 Kombi-Ableiter Typ 1 + Typ 2 + Typ 3 für 4-polige Netze**
Kombi-Ableiter Typ 1 + Typ 2 + Typ 3 für 4-polige Netze
Zum Einsatz im Vorzählerbereich nach VDE-AR-N 4100
Kombi-Ableiter mit Ableitern der Klasse T1, T2 und T3
(Typ 1 + Typ
2 + Typ 3) gemäß DIN EN 61643-11 (VDE 0675-6-11) zur
Montage
im Vorzählerbereich. Geeignet für TT- und TN-S-Systeme.
Folgestromfreier Kombi-Ableiter mit gekapselter
Funkenstreckentechnologie. Direkt auf
40-mm-Sammelschienensystem montierbar. Kompatibel mit
Einspeiseadaptern und Sammelschienenboxen zur
Spannungsversorgung für RfZ (Rundsteuerempfänger) und
APZ
(Abschlusspunkt Zählerplatz). Fernmeldekontakt optional
nachrüstbar.

Technische Daten:
Blitzimpulsstrom Iimp (10/350 µs): 7,5 kA (LN/PEN, NPE)
Max. Ableitvermögen Imax (8/20 µs): 30 kA
Dauerbetriebsspannung UC: 255 V
Schutzpegel Up: = 1,5 kV
Polzahl: 4
Anschluss: Sammelschiene / Schraubanschluss
Betriebstemperatur: 40 °C bis +80 °C
Für Netzformen: TT / TN-S
Fernmeldekontakt: nicht vorhanden, nachrüstbar
Moduleinheiten: 1,5 TE

Liefern, montieren und betriebsfertig anschließen.
Menge: 1,000 St

**01.03.0050 Lasttrennschalter 3polig 160A für Hutschiene oder Montageplatte**
Lasttrennschalter zur sicheren Trennung von
Stromkreisen in
Niederspannungsanlagen. Für Montage auf DIN-Hutschiene
oder
Montageplatte geeignet. Der Drehantrieb ist direkt am
Gerät
angebracht und im ausgeschalteten Zustand mit einem
Vorhängeschloss verriegelbar. Geeignet zum Schalten
unter Last
sowie zur Trennfunktion gemäß geltender Normen.

Technische Daten:
Nennstrom: 160 A
Polzahl: 3-polig
Verlustleistung pro Pol: 7,5 W
Gesamtverlustleistung: 22,5 W
Bemessungsbetriebsleistung AC-1 bei 400 V: 105 kW
Motorantrieb: nicht vorgesehen
Verriegelbar: ja
Schutzart: IP20
Betriebstemperatur: 20 °C bis +70 °C

Montieren und betriebsfertig anschließen.
Menge: 1,000 St

**01.03.0060 Lasttrennschalter 3polig 80A für Hutschiene oder Montageplatte**
Lasttrennschalter, 3-polig, für Montage auf Hutschiene
oder
Montageplatte, mit Drehantrieb direkt am Gerät,
verriegelbar im
AUS-Zustand mittels Vorhängeschloss zur sicheren
Trennung.
Geeignet zum Ein- und Ausschalten unter Last sowie als
Sicherheitstrennfunktion in
Niederspannungsstromkreisen.
Nennstrom: 80 A
Polzahl: 3-polig
Bemessungsbetriebsspannung: 400 V AC, 50 Hz
liefern, montieren und betriebsfertig anschließen.

Lieferung, Montage und betriebsfertiger Anschluss.
Menge: 2,000 St

**01.03.0070 Lasttrennschalter 3-polig 63A für Hutschiene/Montageplatte**
Lasttrennschalter für die sichere Trennung elektrischer
Stromkreise in Niederspannungsanlagen. Geeignet für die
Montage auf Hutschiene oder Montageplatte. Drehantrieb
direkt
am Gerät, im AUS-Zustand verriegelbar mit
Vorhängeschloss.

Technische Merkmale:
Nennstrom: 63 A
Polzahl: 3-polig
Bemessungsbetriebsleistung bei 400 V AC (AC1): 41 kW
Verlustleistung: 2,4 W/Pol, gesamt 7,2 W
Betriebstemperaturbereich: 20 °C bis +70 °C
Motorantrieb: nicht vorgesehen
Schutzart: IP20
Verriegelbar: Ja
Liefern, montieren und betriebsfertig anschließen.
Menge: 11,000 St

**01.03.0080 Installationsschütz 4-polig AC-1 125 A 230 V AC Spule mit Glimmlamp**
Installationsschütz nach DIN EN 61095, als
Reiheneinbaugerät
nach DIN 43880, fingersicher gemäß DIN EN 50274,
geeignet zur
Montage auf Tragschiene nach DIN EN 60715.
Zur Schaltung ohmscher Lasten bis 125 A in der
Gebrauchskategorie AC-1.
Mit integriertem Hilfsmodul zur optischen
Zustandsanzeige durch
Glimmlampe (Ein-/Aus-Zustand erkennbar).
Einsatz z. B. zur zentralen Abschaltung über eine
NOT-AUS-Funktion im Hauptstromkreis.

Technische Merkmale:
Polzahl: 4
Gebrauchskategorie: AC-
Bemessungsbetriebsstrom: 125 A
Bemessungsbetriebsspannung: 400 V AC
Bemessungsbetätigungsspannung (Spule): 230 V AC
Bemessungsisolationsspannung: 500 V AC
Einbaumaße: Reiheneinbaugerät nach DIN 43880
Montageart: Tragschiene DIN EN 60715
Anzeigeelement: Glimmlampe zur Schaltstellungsanzeige
Fingersichere Klemmen nach DIN EN 50274
Schutzart: mind. IP20 (im eingebauten Zustand)

Montieren und betriebsfertig anschließen.
Menge: 1,000 St

**01.03.0090 Installationsschütz 4-polig AC-1 40 A 230 V AC Spule, mit Glimmlampe**
Installationsschütz nach DIN EN 61095, als
Reiheneinbaugerät
gemäß DIN 43880, fingersicher nach DIN EN 50274,
geeignet zur
Montage auf Tragschiene nach DIN EN 60715.
Zur Schaltung ohmscher Lasten bis 40 A in der
Gebrauchskategorie AC-1.
Mit integrierter Glimmlampe zur optischen Anzeige des
Schaltzustands (Ein-/Aus-Zustand sichtbar).
Geeignet zur zentralen Abschaltung im Rahmen einer
NOT-AUS-Funktion oder zur allgemeinen Laststeuerung.

Technische Merkmale:
Polzahl: 4
Gebrauchskategorie: AC-1
Bemessungsbetriebsstrom: 40 A
Bemessungsbetriebsspannung: 400 V AC
Bemessungsbetätigungsspannung (Spule): 230 V AC
Bemessungsisolationsspannung: 500 V AC
Einbaumaße: Reiheneinbaugerät gemäß DIN 43880
Montageart: Tragschiene DIN EN 60715
Anzeigeelement: Glimmlampe zur Schaltstellungsanzeige
Fingersichere Klemmen gemäß DIN EN 50274
Schutzart: mind. IP20 (im eingebauten Zustand)

Montieren und betriebsfertig anschließen.
Menge: 1,000 St

**01.03.0100 NH00-Sicherungslasttrennschalter, 3-polig, 160A, für Sammelschienen**
NH00-Sicherungslasttrennschalter, 3-polig, 160 A, für
Sammelschienenmontage (60 mm), inkl. NH00-Sicherungen
125 A
Sicherungslasttrennschalter für die Montage auf
60-mm-Cu-Sammelschienensystemen gemäß DIN EN 60947-3
(VDE 0660-107), geeignet für NH-Sicherungseinsätze
nach IEC
60269-2 / DIN VDE 0636-2, Baugröße NH00.
Ausführung als 3-poliges Schalterunterteil mit
plombierbarem
Griffeinsatz, Berührungsschutz am Griff, verschiebbares
Klarsichtfenster zur Spannungsprüfung. Allpoliges
Schalten.
Abgang oben oder unten, ohne zusätzliche Blende.

Technische Daten:
Nennstrom: 160 A
Sicherungsgröße: NH00
Icw 1s nach IEC 60947: 5 kA
Strombelastbarkeit AC-22B: 160 A
Anschlussquerschnitt flexibel/starr: 2,595 mm²
Isolationsspannung: 1000 V
Gesamtverlustleistung: 14 W
Frequenz: 5060 Hz
Drehmoment: 4,5 Nm
Schutzart: IP3X
Betriebstemperatur: 25 bis +55 °C
Mechanische Schaltspiele: 1400
Elektrische Schaltspiele: 200
Tiefe: 104 mm

Inklusive:
NH00-Sicherungseinsätze, 125 A, 3 Stück, träge (gL/gG)
Montieren und betriebsfertig anschließen.
Menge: 2,000 St

**01.03.0110 Überspannungsableiter Typ 2, 4-polig, 40 kA, für TT- und TN-S-Netze**
Überspannungsableiter Typ 2, 4-polig, 40 kA, für TT-
und
TN-S-Netze mit Defektanzeige und Fernmeldekontakt
Überspannungsableiter Typ 2 in 3+1-Schaltung zum
Schutz von
dreiphasigen TT- und TN-S-Systemen. Ausgestattet mit
temperaturüberwachten Hochleistungsvaristoren und
Summenstromfunkenstrecke mit dynamischer
Abtrennvorrichtung.
Optische Defektanzeige bei Überlastung.
Wechslerkontakt für
Fernmeldeanzeige. Anschlüsse für aktive Leiter von
unten, PE und
Fernmeldekontakt von oben. Klemmen geeignet für
Rundleiter und
Verdrahtungsbrücken. Beschriftungsmöglichkeit am
Basiselement.

Dauerbetriebsspannung (Uc) gemäß IEC 61643-1: ca. 275 V
Spannungsschutzstufe (Up) gemäß IEC 61643-1: ca. 1,35
kV
Max. Ableitvermögen (Imax) L-N(PEN)/N-PE: ca. 40 kA
Netzformen: TT, TN-S
Betriebstemperaturbereich: ca. -40 °C bis +80 °C
Frequenzbereich: 50 - 60 Hz
Maße (HxBxT) ca.: 99 x 71 x 66 mm

Liefern, montieren und betriebsfertig anschließen.
Menge: 15,000 St

**01.03.0120 Reitersicherungsunterteil für drei D02 mit Sicherungen gG/GR**
Reitersicherungsunterteil für drei D02-Sicherungen,
geeignet für
Sammelschienensystem mit 60 mm Abstand, Bauhöhe 20 und
30
mm. Sicherungsbefestigung mit Schraubkappe, Nennstrom
max.
63 A. Sammelschienenrastierung ausgelegt für 5 mm dicke
Kupferschienen, ausbrechbar auf 10 mm Dicke.
Integrierte
Beschriftungsmöglichkeit am Gerät. Rahmenklemme zur
Kabelaufnahme bis 16 mm² feindrähtig und bis 25 mm²
ein- und
mehrdrähtig. Gerätebreite 27 mm. Entspricht den Normen
DIN EN
60269-1 und VDE 0636 Teil 301.
Nennstrom: 63 A
Sicherungseinsätze: D02, gG / gR, 35 A

Lieferung, Montage und betriebsfertiger Anschluss.
Menge: 27,000 St

**01.03.0130 Reitersicherungsunterteil für drei D02 mit Sicherungen gG/GR**
Reitersicherungsunterteil für drei D02-Sicherungen,
geeignet für
Sammelschienensystem mit 60 mm Abstand, Bauhöhe 20 und
30
mm. Sicherungsbefestigung mit Schraubkappe, Nennstrom
max.
63 A. Sammelschienenrastierung ausgelegt für 5 mm dicke
Kupferschienen, ausbrechbar auf 10 mm Dicke.
Integrierte
Beschriftungsmöglichkeit am Gerät. Rahmenklemme zur
Kabelaufnahme bis 16 mm² feindrähtig und bis 25 mm²
ein- und
mehrdrähtig. Gerätebreite 27 mm. Entspricht den Normen
DIN EN
60269-1 und VDE 0636 Teil 301.
Nennstrom: 63 A
Sicherungseinsätze: D02, gG / gR, 63 A

Lieferung, Montage und betriebsfertiger Anschluss.
Menge: 7,000 St

**01.03.0140 Leitungsschutzschalter 1-polig 6 kA B-Charakteristik 10 A**
Leitungsschutzschalter nach DIN EN 60898-1, als
Reiheneinbaugerät, Maße DIN 43880, fingersicher nach
DIN EN
50274, Bemessungsbetriebsspannung 230/400 V AC,
Bemessungsausschaltvermögen 6 kA, mit beidseitiger
Klemmenabdeckung, einpolig, Auslösecharakteristik B,
Bemessungsstrom 10 A, 1 Modul, mit Aufnahmevorrichtung
für
Beschriftungsschild. Anschlussquerschnitt für
Massivleiter 135
mm², für flexible Leiter 125 mm². Geeignet für
Überlast- und
Kurzschlussschutz gemäß IEC 60898-1.

Lieferung, Montage und betriebsfertiger Anschluss.
Menge: 5,000 St

**01.03.0150 Leitungsschutzschalter 1-polig 6 kA, B-Charakteristik 16 A**
Leitungsschutzschalter nach DIN EN 60898-1, als
Reiheneinbaugerät, Maße DIN 43880, fingersicher nach
DIN EN
50274, Bemessungsbetriebsspannung 230/400 V AC,
Bemessungsausschaltvermögen 6 kA, mit beidseitiger
Klemmenabdeckung, einpolig, Auslösecharakteristik B,
Bemessungsstrom 16 A, 1 Modul, mit Aufnahmevorrichtung
für
Beschriftungsschild. Anschlussquerschnitt für
Massivleiter 135
mm², für flexible Leiter 125 mm². Geeignet für
Überlast- und
Kurzschlussschutz gemäß IEC 60898-1.

Lieferung, Montage und betriebsfertiger Anschluss.
Menge: 148,000 St

**01.03.0160 Leitungsschutzschalter 1-polig 6 kA C-Charakteristik 16 A**
Leitungsschutzschalter nach DIN EN 60898-1, als
Reiheneinbaugerät gemäß DIN 43880, fingersicher nach
DIN EN
50274, mit zeitverzögertem thermischen Auslöser für
Überlastschutz sowie elektromagnetischem Auslöser für
Kurzschlussschutz. Auslösecharakteristik C,
Bemessungsstrom 16
A, Bemessungsschaltvermögen 6 kA, 1-polig. Geeignet für
nachträglichen Anbau von Zusatzeinrichtungen. Mit
Möglichkeit
zur Beschriftung direkt am Gerät sowie zur
Einzelentnahme aus
dem Phasenschienenverbund durch
Hutschienenschnellbefestigung.

Isolationsspannung: 500 V
Stoßspannungsfestigkeit: 4.000 V
Anschlussquerschnitt:
massiv: 1  35 mm²
flexibel: 1  25 mm²
Grad der Verschmutzung: 2 (gemäß IEC 60664 / IEC
60947-2)

Lieferung, Montage und betriebsfertiger Anschluss.
Menge: 8,000 St

**01.03.0170 Leitungsschutzschalter 3-polig, 6 kA, B-Charakteristik, 16 A**
Leitungsschutzschalter nach DIN EN 60898-1, als
Reiheneinbaugerät, Maße DIN 43880, fingersicher nach
DIN EN
50274, Bemessungsbetriebsspannung 230/400 V AC,
Bemessungsausschaltvermögen 6 kA, mit beidseitiger
Klemmenabdeckung, dreipolig, Auslösecharakteristik B,
Bemessungsstrom 16 A, 3 Module, mit
Aufnahmevorrichtung für
Beschriftungsschild. Anschlussquerschnitt für
Massivleiter 135
mm², für flexible Leiter 125 mm². Geeignet für
Überlast- und
Kurzschlussschutz gemäß IEC 60898-1.

Lieferung, Montage und betriebsfertiger Anschluss.
Menge: 15,000 St

**01.03.0180 Fehlerstrom-Leitungsschutzschalter 1P+N 10 A B-Charakteristik 30 mA**
Fehlerstrom-Leitungsschutzschalter gemäß DIN EN
61009-1 (VDE
0664-20), geeignet für Bemessungsstrom 10 A und
Fehlerstrom 30
mA, mit blauer Testtaste und Fehlerstromanzeige.
Einfache Einzelentnahme aus dem Phasenschienenverbund.
Geeignet zum nachträglichen Anbau von
Zusatzeinrichtungen.
Beschriftungsmöglichkeit direkt am Gerät.
Anschluss über Schraubklemmen.

Technische Daten:
Polart: 1P+N
Auslösecharakteristik: B
Nennstrom: 10 A
Bemessungsfehlerstrom Idn: 30 mA
Typ des Fehlerstromschutzes: Typ A
Bemessungsschaltvermögen nach IEC 60898-1: 6 kA
Isolationsspannung Ui: 500 V
Stoßspannungsfestigkeit: 4000 V
Gesamtverlustleistung unter Nennstrom: 3,4 W
Frequenz: 50 Hz
Anschlussquerschnitt (flexibel/massiv): 1,5  4 mm²

Liefern, montieren und betriebsfertig anschließen.
Menge: 24,000 St

**01.03.0190 Fehlerstrom-Leitungsschutzschalter 1P+N 6 kA B-Charakteristik 16 A**
Fehlerstrom-Leitungsschutzschalter 1P+N, 6 kA,
B-Charakteristik,
16 A, 30 mA, Typ A
Fehlerstrom-Leitungsschutzschalter nach DIN EN
61009-1, als
Reiheneinbaugerät, Maße nach DIN 43880, fingersicher
gemäß
DIN EN 50274, mit integriertem Leitungsschutz
(B-Charakteristik),
Bemessungsstrom 16 A, Bemessungsfehlerstrom 30 mA,
Fehlerstromschutz Typ A, Bemessungsausschaltvermögen 6
kA,
Bemessungsbetriebsspannung 230 V AC, Polzahl 1P+N, mit
blauer
Prüftaste und Fehlerstromanzeige, beidseitige
QuickConnect-Anschlüsse, Einzelentnahme aus
Phasenschienenverbund durch
Hutschienenschnellbefestigung,
geeignet zum nachträglichen Anbau von
Zusatzeinrichtungen,
integrierte Beschriftungsmöglichkeit.
Anschlussquerschnitt Eingang/Ausgang: 1,54,0 mm²
(massiv/flexibel)
Stoßspannungsfestigkeit: 4.000 V
Isolationsspannung Ui: 500 V
Gesamtverlustleistung bei Nennstrom: max. 5,20 W
Frequenz: 50 Hz

Lieferung, Montage und betriebsfertiger Anschluss.
Menge: 60,000 St

**01.03.0200 Fehlerstrom-Leitungsschutzschalter 4P 20 A B-Charakteristik 300 mA**
Fehlerstrom-Leitungsschutzschalter gemäß DIN EN
61009-1 (VDE
0664-20) mit 4-poligem Leitungsschutz für 400
V-Drehstromkreise
und integrierter Fehlerstromschutzschaltung im
Kompaktgehäuse.
Mit blauer Testtaste und Fehlerstromanzeige.
Einfache Einzelentnahme aus dem Phasenschienenverbund.
Geeignet zum nachträglichen Anbau von
Zusatzeinrichtungen.
Beschriftungsmöglichkeit direkt am Gerät.
Anschluss über Schraubklemmen.

Technische Daten:
Polzahl: 4P
Nennstrom: 20 A
Auslösecharakteristik: B
Bemessungsfehlerstrom Idn: 300 mA
Typ des Fehlerstromschutzes: Typ A
Bemessungsschaltvermögen nach IEC 60898-1: 10 kA
Isolationsspannung Ui: 500 V
Stoßspannungsfestigkeit: 4000 V
Gesamtverlustleistung unter Nennstrom: 11,7 W
Frequenz: 50 Hz
Anschlussquerschnitt (flexibel): 1  16 mm²
Anschlussquerschnitt (massiv): 1  25 mm²

Liefern, montieren und betriebsfertig anschließen.
Menge: 8,000 St

**01.03.0210 Fehlerstrom-Leitungsschutzschalter 4-polig 40 A 30 mA Typ A**
Fehlerstrom-Leitungsschutzschalter nach DIN EN 61009-1
(VDE
0664-20) mit 4-poligem Leitungsschutzschalter für 400 V
Drehstromkreise und integrierter
Fehlerstromschutzschaltung im
Kompaktgehäuse. Ausgestattet mit blauer Testtaste und
Fehlerstromanzeige. Einzelentnahme aus dem
Phasenschienenverbund möglich. Geeignet zum
nachträglichen
Anbau von Zusatzeinrichtungen. Direkt am Gerät
befindet sich
eine Beschriftungsmöglichkeit.

Technische Daten:
Nennstrom: 40 A
Bemessungsfehlerstrom Idn: 30 mA
Auslösecharakteristik: B
Typ des Fehlerstromschutzes: A
Bemessungsschaltvermögen Icn: 10 kA (nach IEC 60898-1)
Isolationsspannung Ui: 500 V
Stoßspannungsfestigkeit: 4.000 V
Frequenzbereich: 50 Hz
Gesamtverlustleistung bei Nennstrom: 17,7 W
Anschlussquerschnitt (flexibel): 1 - 16 mm²
Anschlussquerschnitt (massiv): 1 - 25 mm²

Liefern, montieren und betriebsfertig anschließen.
Menge: 2,000 St

**01.03.0220 Fehlerstromschutzschalter (RCCB) 4-polig, Typ A, 63 A, 30 mA**
Fehlerstromschutzschalter (RCCB) nach DIN EN 61008-1
(VDE
0664-10) und DIN EN 61008-2-1 (VDE 0664-11) für
Personen- und
Brandschutzanwendung. Typ A zum Schutz gegen
sinusförmige
Wechselströme sowie pulsierende Gleichfehlerströme.
4-polige Ausführung (3P+N) mit einem Bemessungsstrom
von 63 A
und einem Bemessungsfehlerstrom von 30 mA.
Mit externer, blauer Testtaste, integrierter
Fehlerstromanzeige und
Beschriftungsfeld direkt am Gerät. Die
Anschlussklemmen sind mit
Draht-Einschiebe-Schutz versehen. Das Gerät ist
geeignet zum
nachträglichen Anbau von Zusatzeinrichtungen.

Technische Merkmale:
Polart: 3P+N
Nennstrom: 63 A
Bemessungsfehlerstrom Idn: 30 mA
Typ: A
Isolationsspannung Ui: 500 V
Anzahl Module: 4
Anschlussquerschnitt (flexibel): 1 - 16 mm²
Stoßspannungsfestigkeit: = 4.000 V (gemäß IEC 61008)
Montage: Auf Hutschiene 35 mm nach DIN EN 60715

Liefern, montieren und betriebsfertig anschließen.
Menge: 2,000 St

**01.03.0230 Fehlerstromschutzschalter 4-polig 40 A 30 mA Typ A**
Fehlerstromschutzschalter (RCCB) nach DIN EN 61008-1
(VDE
0664-10) und DIN EN 61008-2-1 (VDE 0664-11), zur
Personen-
und Brandschutzanwendung. Typ A zum Schutz bei
sinusförmigen
Wechselströmen sowie pulsierenden Gleichfehlerströmen.
4-polige Ausführung (3P+N) mit Bemessungsstrom 40 A und
Bemessungsfehlerstrom 30 mA. Mit externer Testtaste
(blau),
Fehlerstromanzeige sowie Beschriftungsfeld am Gerät.
Klemmen
mit Draht-Einschiebe-Schutz. Geeignet für den
nachträglichen
Anbau von Zusatzeinrichtungen.

Isolationsspannung: 500 V
Anzahl Module: 4
Anschlussquerschnitt:
flexibel: 1  16 mm²
massiv: nach Herstellerangabe
Stoßspannungsfestigkeit: = 4.000 V (gemäß IEC 61008)
Montage auf Hutschiene 35 mm gemäß DIN EN 60715

Lieferung, Montage und betriebsfertiger Anschluss.
Menge: 32,000 St

**01.03.0240 Gruppenschalter 16 A 1 Schließer 230 V AC**
Gruppenschalter mit Mittelstellung gemäß DIN EN
60669-1 (VDE
0632-1), DIN EN 60669-2-4 (VDE 0632-2-4) und DIN EN IEC
60947-3 (VDE 0660-107), VDE-gekennzeichnet. Geeignet
für den
Einbau in Installationsverteilern auf Tragschiene. Mit
Beschriftungsfeld am Gerät und vorbereitet für den
nachträglichen
Anbau von Zusatzeinrichtungen.

Technische Merkmale:
Nennstrom: 16 A
Schaltart: 1 Schließer
Versorgungsspannung: 230 V AC
Isolationsspannung Ui: 440 V
Anzahl Module: 1
Betriebstemperatur: 20 °C bis +50 °C
Lagertemperatur: 40 °C bis +80 °C
Anschlussquerschnitt (flexibel): 1,510 mm²
Anschlussquerschnitt (starr): 1,516 mm²

Liefern, montieren und betriebsfertig anschließen.
Menge: 9,000 St

**01.03.0250 Treppenlichtzeitschalter multifunktional 230V 16A**
Elektronischer Treppenlichtzeitschalter mit leisem
Schaltverhalten. Zum zeitbegrenzten Einschalten der
Flur- und
Treppenhausbeleuchtung mit automatischer Abschaltung.

Mit folgenden Funktionen:
Zeitschaltfunktion mit Einstellbereich 30 Sek. bis 10
Minuten
Ausschaltvorwarnung in den letzten 40 Sekunden
Langzeitbetrieb (1 Stunde) mit Vorwarnung
Automatische Erkennung von 3- oder
4-Leiter-Anschlusstechnik
Nachschaltbar
Integrierter Handschalter (Automatik/Dauerlicht)

Technische Merkmale:
Bemessungsspannung: 230 V / 5060 Hz
Nennstrom: 16 A
Max. Leuchtstofflampenlast (unkompensiert): 3600 VA
Max. Leuchtstofflampenlast (parallelkompensiert): 1000
VA
Temperaturbereich: 10 °C bis +55 °C
Anschlussquerschnitte: 1,52,5 mm² (starr und flexibel)
Breite: 1 TE

Liefern, montieren und betriebsfertig anschließen.
Menge: 5,000 St

**01.03.0260 Aufbaufühler für Dämmerungsschalter**
Aufbaufühler mit Anschlusskabel zur Verwendung mit
Dämmerungsschaltern oder Zeitschaltuhren. Geeignet zur
Helligkeitserfassung im Außenbereich, vorzugsweise in
witterungsgeschützter Umgebung. Zur Montage im
Aufputzverfahren. Maximale Leitungslänge zwischen
Fühler und
Steuergerät beträgt 100 m.

Technische Daten:
Betriebstemperatur: 10 °C bis +45 °C
Montageart: Aufputz
Anschlussart: vorkonfektioniertes Kabel
Max. Leitungslänge: 100 m

Liefern, montieren und betriebsfertig anschließen.
Menge: 4,000 St

**01.03.0270 Digitale Multifunktions-Zeitschaltuhr, 4-Kanal, mit Bluetooth-Funktion**
Digitale Zeitschaltuhr mit hintergrundbeleuchtetem
Display,
integrierter Bluetooth-Funktion und App-Programmierung
für die
zeit-, helligkeits- und ortsabhängige Steuerung von
vier Kanälen.
Verwendbar als Tages-, Wochen-, Jahres- und Astro-Uhr
mit
integrierter Dämmerungsschalterfunktion.
Ausnahmesteuerungen
sind über verdrahtete Schalter/Taster oder
Funklösungen (z. B.
KNX RF) möglich. Die Programmierung kann wahlweise am
Gerät
oder per App erfolgen. Unterstützt automatische
Sommer-/Winterzeitumstellung sowie Feiertags- und
Ferienprogramme. Temporäre oder dauerhafte Ausnahmen
(Ein/Aus/Impuls) sind umsetzbar. Eine
Nulldurchgangsschaltung
sorgt für reduzierte Kontaktbelastung.
Das Gerät verfügt über eine Balkenanzeige zur
schnellen Übersicht
der aktiven Programme. Der Zugriff kann per
Tastenkombination
oder App gesperrt werden.

Technische Daten:
Nennspannung: 230 V AC, 5060 Hz
Schaltleistung Glühlampen: max. 2300 W
Leuchtstofflampenlast in Reihe: max. 1000 W
Gangreserve: 10 Jahre
Genauigkeit: ±0,25 s/Tag
Kontaktart: 1x Wechsler je Kanal
Betriebstemperatur: 5 °C bis +45 °C
Anschlussquerschnitt flexibel: 0,22,5 mm²
Anschlussquerschnitt starr: 0,24,0 mm²

Liefern, montieren und betriebsfertig anschließen.
Menge: 2,000 St

**01.03.0280 Energiezähler 3-phasig direktmessend MID 4-Quadranten 80A**
Digitaler Energiezähler für direkte Messung bis 80 A
in allen
Netzsystemen, geeignet zur 4-Quadrantenmessung von
Wirk- und
Blindenergie. MID-zertifiziert ab Werk (inkl.
Plombierset), mit
rücksetzbarem Teilzähler, 2 Tarifzählungen,
Impulsausgang und
Modbus-Kommunikationsschnittstelle.
Zusätzlich ausgestattet mit LoRaWAN-Funkkommunikation
(EU
863870 MHz) im OTAA-Verfahren, zur drahtlosen
Übertragung von
Messdaten. Die LoRa-Schnittstelle arbeitet
bidirektional (Klasse C,
automatischer Fallback auf Klasse A) und passt
Sendeparameter
adaptiv an.

Anzeige über hintergrundbeleuchtetes Digitaldisplay mit
folgenden Messwerten:
Wirk- und Blindenergie (kWh / kvarh) je Richtung und
je Tarif (T1 /
T2)
Echtzeitmessung je Außenleiter: Wirkleistung (kW),
Blindleistung
(kvar), Scheinleistung (kVA), Spannung (V), Strom (A),
Leistungsfaktor, Frequenz (Hz), Tarifanzeige
Auflösung bis 9 Stellen mit 2 Nachkommastellen
Periodische Datenspeicherung und Fehleranzeige bei
Anschluss-
oder Verdrahtungsfehlern

Zusätzliche Merkmale:
Impulsausgänge zur Ausgabe von Wirk-/Blindenergie
gesamt
sowie für Tarif 1 und 2
IR-Schnittstelle zur externen Auslesung aller
Zählerdaten
Ansteuerung von 2 Tarifen über 230 V AC

Technische Daten:
Anschlussart: Direktanschluss bis 80 A
Moduleinheiten: 4 TE
Bussystem: Modbus
Frequenzbereich: 4565 Hz
Genauigkeitsklasse: B (nach DIN EN 50470-3)
Schutzart: IP20
Betriebstemperatur: 25 °C bis +55 °C
Leistungsaufnahme: max. 2 VA

Liefern, fachgerecht zu montieren, zu verdrahten und
betriebsbereit anzuschließen.
Menge: 4,000 St

**01.03.0290 Energiezähler 1-phasig direktmessend MID 4-Quadranten 40A**
Digitaler 1-phasiger Energiezähler zur direkten
Messung bis 40 A,
geeignet für die 4-Quadrantenmessung von bezogener und
gelieferter Wirk- und Blindenergie. MID-konform mit
beiliegendem
Plombierset. Zur Verwendung in allen Netzsystemen
geeignet.
Zusätzlich ausgestattet mit LoRaWAN-Funkkommunikation
(EU
863870 MHz, OTAA) zur drahtlosen Übertragung der
Messwerte,
bidirektional im Klasse-C-Betrieb, automatischer
Fallback auf
Klasse A.

Anzeige über digitales Display mit folgenden Werten:
Wirkenergie (kWh) bezogen/geliefert
Echtzeitmessung: Wirkleistung (kW), Spannung (V),
Strom (A),
Leistungsfaktor, Frequenz (Hz)
Auflösung bis zu 7 Stellen mit Nachkommastellen
Ausgabe von Wirk- und Blindenergie über Impulsausgang
sowie
zusätzlich über IR-Schnittstelle. Verdrahtungs- und
Anschlussfehler werden angezeigt, Messdaten werden
periodisch
gespeichert.

Technische Daten:
Anschlussart: Direktanschluss bis 40 A
Moduleinheiten: 1 TE
Frequenzbereich: 4565 Hz
Genauigkeitsklasse: B (nach DIN EN 50470-3)
Schutzart: IP20
Betriebstemperatur: 25 °C bis +55 °C
Leistungsaufnahme: max. 2 VA

Liefern, fachgerecht zu montieren, zu verdrahten und
betriebsbereit anzuschließen.
Menge: 6,000 St

**01.03.0300 Installationsrelais 2S 16 A**
Installationsrelais nach DIN EN 61095 (DIN VDE 0637-3)
zur
Impulssteuerung von Stromkreisen bis 16 A.
Ausgestattet mit
Kontaktstellungsanzeige durch Sichtfenster und
integriertem
Beschriftungsfeld. Nachträglicher Anbau von
Zusatzeinrichtungen
möglich.

Hinweis: Beim Einbau mehrerer Geräte ist neben jedem
zweiten
ein Distanzstück (1/2 Teilungseinheit) vorzusehen.

Technische Daten:
Kontaktart: 2 Schließer
Nennstrom: 16 A
Modulbreite: 1 TE
Isolationsspannung Ui: 250 V
Betriebstemperatur: 10 °C bis +50 °C
Lager-/Transporttemperatur: 40 °C bis +80 °C
Anschlussquerschnitt:
flexibel: 1 - 6 mm²
starr: 1 - 10 mm²

Montieren und betriebsfertig anschließen.
Menge: 6,000 St

**01.03.0310 Kontrollrelais zur Unterspannungsüberwachung für 1P+N / 3P+N**
Kontroll- und Überwachungsrelais zur
Unterspannungsüberwachung in Ein- und Dreiphasennetzen
(L+N,
3L+N), geeignet für Anlagen mit Notstromversorgung und
Sicherheitsbeleuchtung gemäß DIN VDE 0108-100 sowie
DIN VDE
0100-718. Feste Schaltschwelle bei 0,85 × Un mit einer
Hysterese
von 5 %. LED-Signalisierung zur Statusanzeige.
Befestigung auf
Hutschiene (35 mm) gemäß DIN EN 60715.

Ausführung: 1 Wechsler
Spannungsart: Wechselspannung
Einsatzbereich: 1-phasig + N / 3-phasig + N
Montage: Reiheneinbaugerät (REG)
Anwendung: Spannungsüberwachung zur Erkennung von
Netzunterbrechung oder Spannungseinbruch

Lieferung, Montage und betriebsfertiger Anschluss.
Menge: 3,000 St

*Hinweis*
Das nachfolgende KNX-Bussystem ist für die
Lichtsteuerung
vorgesehen. Die Bedienung erfolgt über
KNX-Control-Panels sowie
2-fach KNX-Sensortasten, die eine flexible und
intuitive Steuerung
ermöglichen.
Die Programmierung der Lichtszenen, Zentralfunktionen
und
weiterer Automationsfunktionen ist bei der Kalkulation
der Panels
und Sensoren zu berücksichtigen, um eine
bedarfsgerechte und
benutzerfreundliche Steuerung sicherzustellen.

In die Einheitspreise sind neben Montage, Anschluß,
Klein-Systemzubehör wie z.B. BUS-Klemmen usw. sowie die
Programmierung, Bestandsdokumentation, Inbetriebnahme
- und
Diagnose unter Verwendung der erforderlichen
Tool-Software zu
kalkulieren. Die Verknüpfung übergeordneter Funktionen
wird
separat vergütet.

Die Beschriftung der Abdeckungen (soweit vorgesehen)
und der Busteilnehmer selbst mit deren physikalischen
Adressen sind ebenfalls einzukalkulieren.

Für die EIB-Installationsgeräte ist ein einheitliches
Fabrikat zu
verwenden.

Hersteller/Typ
'....................................................'

vom Bieter einzutragen

**01.03.0320 KNX-Spannungsversorgung 320 mA REG**
KNX-Spannungsversorgung 320 mA, REG
Spannungsversorgung zur Erzeugung und Überwachung der
KNX-Systemspannung mit integrierter Drossel und
galvanischer
Trennung. Kurzschlussfest, überlastsicher, mit
zweifarbiger
Status-LED (grün/rot). Versorgungsspannung 85265 V AC,
Ausgang 30 V DC, 320 mA. Montage auf Tragschiene,
Breite 4 TE,
Schutzart IP20.
Menge: 3,000 St

**01.03.0330 Binäreingang 4fach 230V~ REG KNX**
KNX-Binäreingang zum Anschluss von 230 V-Signalgebern
(z. B. Taster, Schalter). Jeder Eingang separat
anschließbar (auch
phasenverschieden), integrierte Handbedienung
(sperrbar),
LED-Statusanzeige parametrierbar. Funktionen wie
Beleuchtungs-,
Jalousie- oder Szenensteuerung pro Eingang frei
konfigurierbar.
Mit Netzausfallüberwachung.
Liefern, montieren und betriebsfertig anschließen.
Menge: 2,000 St

**01.03.0340 KNX- USB- Schnittstelle**
Die USB-Schnittstelle ermöglicht die Kommunikation
zwischen der ETS und der zuprogrammierenden
EIB-Anlage. Durch
die EIB-LED unddie USB-LED wird die Kommunikation
zwischen
den beiden Bussystemen dargestellt.
Die USB-Schnittstelle funktioniert ab der ETS3.
Schnittstelle:
USB Busanschluss: über Busanschlussklemme
Schutzart: IP 20, DIN EN 60 529
Montage: auf Tragschiene 35 mm, DIN EN 60 715
Breite: 2 Module à 18 mm

liefern und betriebsbereit montieren
Menge: 2,000 St

**01.03.0350 Schalt-/Jalousieaktor 8/4-fach KNX Secure 16 A C-Last**
KNX Secure Schaltausgang zum Schalten von 8
Steckdosen- oder
Beleuchtungsausgängen bzw. 4 Jalousien. Pro Ausgang
Handbedienung (sperrbar), LED-Schaltzustandsanzeige,
Betriebsstundenzähler und Diagnostikfunktion.
Beleuchtungsfunktionen: EIN/AUS, Zeitschaltung,
Zwangssteuerung, Szenenabruf u.v.m. Jalousiefunktionen:
Fahrbefehl AUF/AB/Stopp, Lamellenwinkel,
Prozentansteuerung,
Sonnenschutz, Alarmfunktion, Sicherheitsabfahrt,
Szenenfunktion
und Logikfunktionen. Beschriftungsmöglichkeit am
Gerät, Remote
Firmware Updates über ETS App möglich.

Bussystem: KNX
Ausgänge: 8 Schalt-/4 Jalousieausgänge
Bemessungsstrom: 16 A
Breite: 6 TE
Betriebsspannung Bus: 2132 V

Liefern, montieren und betriebsfertig anschließen.
Menge: 2,000 St

**01.03.0360 NX/DALI 2 Gateway KNX Secure 1-fach**
DALI2 zertifiziertes KNX/DALI Gateway zur Ansteuerung
von bis zu
64 DALI-Geräten. Unterstützt Farbtemperatursteuerung
(Tunable
White) gemäß IEC 62386-209 sowie Farbsteuerung über
RGB,
RGBW und HSV. Das Gateway fungiert als DALI-Master und
ermöglicht Schalten, Dimmen, Szenensteuerung sowie
Gruppenbildung (max. 32 KNX-Gruppen). Handbedienung zur
Inbetriebnahme auch ohne KNX-Busspannung möglich.
Funktionen umfassen Schalten, Dimmen, Zeitfunktionen,
Szenenaufrufe, Zustandsrückmeldung und Einbindung in
DALI-Notlichtsysteme. Editierbare Human Centric
Lighting
Sequenzen für verschiedene Anwendungen sind integriert.

Versorgungsspannung: 110  240 V DC
Leistungsaufnahme: 6 VA
Breite: 4 TE
Montage: DIN-Schiene

Liefern, montieren und betriebsfertig anschließen.
Menge: 2,000 St

**01.03.0370 Überspannungsschutz 2-polig KNX**
Bussteckklemme mit Überspannungsschutz als Feinschutz
für
Busteilnehmer.
Betriebstemperatur: -40 bis 80 °C
Liefern, montieren und betriebsfertig anschließen.
Menge: 2,000 St

**01.03.0380 Pflichtenhefterstellung**
Pflichtenhefterstellung nach Bauherrenvorgabe.
Prüfung durch AG
Menge: 1,000 St

**01.03.0390 Inbetriebnahme pro Teilnehmer**
Inbetriebnahme pro Teilnehmer des Installationsbusses
mit Hilfe
der ETS (Integration der mit ETS3 programmierten
Bestandsanlage) einschließlich Funktionsprüfung.
Änderung der Dokumentation.
Änderung von Systemparametern nach der Inbetriebnahme
aufgrund von Kundenwünschen einschließlich Änderung der
Dokumentation.
Menge: 14,000 St

**01.03.0400 Parametrierung pro Teilnehmer**
Bei Änderungen oder Ergänzungen mit Hilfe der ETS (EIBA
Tool Software), Vergabe der physikalischen Adressen und
der Gruppenadressen, Laden der Anwendungsprogramme
und Einstellen der Parameter. Beschriften der
Busteilnehmer, Änderung der Dokumentation
Menge: 14,000 St

**01.03.0410 Hardwareeinrichtung und Programminstallation**
Betriebssystem und Hardware nach den Vorgaben
Montageanleitung EIB Port einstellen und in Betrieb
nehmen. Netzwerk einrichten, Installation der Software
und
kompletter Funktionstest.
Menge: 1,000 St

**01.03.0420 Anlagenbilder**
Erstellen eines Hintergrundbildes mit grafischer
Darstellung auf der Basis von CAD-Daten (wie
Grundrisspläne, Schnitte  u.ä) oder in freier
Gestaltung.
Gestaltung nach Vorgaben in der Auflösung des
Zielcomputers.
Einbinden in das Anlagenprojekt einschließlich
Funktionstest und Farbausdruck des Bildes.
Zur Vorlage an den Bauherrn, inkl. bis zu drei
Änderung und
Wiedervorlage  an den Bauherrn.
Menge: 1,000 St

**01.03.0430 Hintergrundbilder**
Erstellen eines Hintergrundbildes wie z.B. Startbild,
Zentralübersicht, Meldeseite mit ca. 20 Meldungen.
Einbinden in das Anlagenprojekt einschließlich
Funktionstest und Farbausdruck des Bildes.
Menge: 1,000 St

**01.03.0440 Parametrierung von Schaltpunkten**
Parametrierung von Schaltpunkten nach Vorgaben
(Adressliste o.ä.) unter Verwendung der Bibliothek
Symbolschalter, Wippschalter, Statusfeld, schaltbare
Textanzeige, Dimmer, Raumtemperaturregler.
Einbinden in das Anlagenprojekt einschließlich
Funktionstest.
Menge: 14,000 St

**01.03.0450 Adressierung der Teilnehmer**
Vergabe von physikalischen Adressen an alle Teilnehmer
Erstellung einer Adressliste
Menge: 14,000 St

**01.03.0460 Parametrierung von Funktionen**
Parametrierung von Funktionen nach Vorgaben
(Adressliste o.ä.) unter Verwendung der
Funktionsbibliotheken z.B.
Jahresschaltuhr, Wochenschaltuhr, Lichtszene, Logik,
Protokolldruck u.ä.
Einbinden in das Anlagenprojekt einschließlich
Funktionstest.
Menge: 5,000 St

**01.03.0470 Funktionstest**
Kompletter Funktionstest aller Bedien- und
Anzeigeelemente
Menge: 1,000 St

**01.03.0480 Schulung und Einweisung**
Schulung und Einweisung von  Mitarbeitern des
Betriebspersonals
auf die Kundenanlage. Hierzu zählen tiefergehende
Erklärungen in
die Programmierung, der Dokumentation und der Funktion
der
Anlage.
Diese Schulung ist mit einem Tag anzusetzen (o.
Anreise)
Menge: 1,000 St

**01.03.0490 Inbetriebnahme Visualisierung**
Inbetriebnahme und Einweisung des Personals in die
EIB-Automatisierungsanlage durch einen Fachtechniker
und Übergabe der Bestandsunterlagen an den Betreiber
Menge: 1,000 St

**01.03.0500 Projekt-Dokumentation EIB/KNX CD-ROM**
Zuarbeit zur Gesamt- Projektdokumentation (1.BA/ 2.BA)
Integration 2.BA  in bestehende Doku- Unterlagen 1.BA

Erstellen der Projekt-Dokumentation zusätzlich zur
Dokumentation nach DIN 18382, für Bussystem EIB/KNX,
bestehend aus der Projekt-Datenbank auf CD-ROM, und
Gebäude-, Stockwerk- und Raumgrundrissen auf Papier,
mind. im Format A4 quer, mit eingetragenem Verlauf der
Buslinien sowie den Montageorten der Busgeräte, pro
Montageort mit Angabe von Gerätetyp und Physikalischer
Adresse, dem Ausdruck der Projekt-Datenbank auf Papier
im Format A4 hoch, der vom Hersteller pro Gerät zur
Verfügung gestellten Dokumentation (Techn.
Produktinformation, Inbetriebnahme- und
Montageanleitung, Applikationsprogrammbeschreibung)
unter entsprechenden Griffleisten in Ordner(n)
sortiert.
Menge: 1,000 St

*Hinweis*
Die nachfolgenden Reihenklemmen sind für ausgeschrieben
Einbaugeräte o.ä. vorgesehen. Mit diesen Klemmen ist
der
anteilige Verdrahtungsanteil sowie der Anschluß der
Innenverdrahtung sowie der Zubzw. Abgangskabel
abgegolten.

**01.03.0510 Reihenklemme bis 2,5mm2**
Reihenklemme DIN EN 60947-7-1,
Bemessungsisolationsspannung 690 V AC, Isolationsgruppe
C, einstöckig, für Leiterquerschnitt bis 2,5 mm2, mit
Schraubanschlüssen, Klemmenträger aus selbstlöschendem
oder nichtbrennbarem Isolierstoff, zur Montage auf
Tragschiene DIN EN 60715, einschl. systemgebundenem
Zubehör mit dauerhafter Anschlussbezeichnung.
Menge: 200,000 St

**01.03.0520 Reihenklemme bis 4mm2**
Reihenklemme DIN EN 60947-7-1,
Bemessungsisolationsspannung 690 V AC, Isolationsgruppe
C, einstöckig, für Leiterquerschnitt bis 4 mm2, mit
Schraubanschlüssen, Klemmenträger aus selbstlöschendem
oder nichtbrennbarem Isolierstoff, zur Montage auf
Tragschiene DIN EN 60715, einschl. systemgebundenem
Zubehör mit dauerhafter Anschlussbezeichnung.
Menge: 50,000 St

**01.03.0530 Reihenklemme bis 6mm2**
Reihenklemme DIN EN 60947-7-1,
Bemessungsisolationsspannung 690 V AC, Isolationsgruppe
C, einstöckig, für Leiterquerschnitt bis 6 mm2, mit
Schraubanschlüssen, Klemmenträger aus selbstlöschendem
oder nichtbrennbarem Isolierstoff, zur Montage auf
Tragschiene DIN EN 60715, einschl. systemgebundenem
Zubehör mit dauerhafter Anschlussbezeichnung.
Menge: 25,000 St

**01.03.0540 Reihenklemme bis 16mm2**
Reihenklemme DIN EN 60947-7-1,
Bemessungsisolationsspannung 690 V AC, Isolationsgruppe
C, einstöckig, für Leiterquerschnitt bis 16 mm2, mit
Schraubanschlüssen, Klemmenträger aus selbstlöschendem
oder nichtbrennbarem Isolierstoff, zur Montage auf
Tragschiene DIN EN 60715, einschl. systemgebundenem
Zubehör mit dauerhafter Anschlussbezeichnung.
Menge: 30,000 St

**01.03.0550 Reihenklemme bis 35mm2**
Reihenklemme DIN EN 60947-7-1,
Bemessungsisolationsspannung 690 V AC, Isolationsgruppe
C, einstöckig, für Leiterquerschnitt bis 35 mm2, mit
Schraubanschlüssen, Klemmenträger aus selbstlöschendem
oder nichtbrennbarem Isolierstoff, zur Montage auf
Tragschiene DIN EN 60715, einschl. systemgebundenem
Zubehör mit dauerhafter Anschlussbezeichnung.
Menge: 12,000 St

**01.03.0560 Reihenklemme bis 50mm2**
Reihenklemme DIN EN 60947-7-1,
Bemessungsisolationsspannung 690 V AC, Isolationsgruppe
C, einstöckig, für Leiterquerschnitt bis 50 mm2, mit
Schraubanschlüssen, Klemmenträger aus selbstlöschendem
oder nichtbrennbarem Isolierstoff, zur Montage auf
Tragschiene DIN EN 60715, einschl. systemgebundenem
Zubehör mit dauerhafter Anschlussbezeichnung.
Menge: 12,000 St

**01.03.0570 Reihenklemme bis 95mm2**
Reihenklemme DIN EN 60947-7-1,
Bemessungsisolationsspannung 690 V AC, Isolationsgruppe
C, einstöckig, für Leiterquerschnitt bis 95 mm2, mit
Schraubanschlüssen, Klemmenträger aus selbstlöschendem
oder nichtbrennbarem Isolierstoff, zur Montage auf
Tragschiene DIN EN 60715, einschl. systemgebundenem
Zubehör mit dauerhafter Anschlussbezeichnung.
Menge: 20,000 St

**01.03.0580 Sammelschienenanschlussklemme 150 - 185mm2**
Sammelschienen-Anschlussklemme,
für Leiterquerschnitt von 150 bis bis185 mm2.
Sammelschienenbreite 12, 20 und 30 x 10 mm.
Menge: 20,000 St

**01.03.0590 Leistung wie zuletzt beschrieben, jedoch 16 - 70mm²**
Leistung wie zuletzt im vollen Wortlaut beschrieben,
jedoch für Leiterquerschnitt von 16 bis 70 mm².
Menge: 50,000 St

*Hinweis*
In den nachfolgenden Positionen werden die einseitigen
Anschlussarbeiten nach Werkplänen für die
Schaltschränke, Verteiler, Geräte usw. erfasst, bei
denen der betriebsfertige Anschluss eine separate
Leistung ist. Dies betrifft insbesondere Anlagen von
Fremdgewerken wie
- Anschlusschränke für die GLT (ISP), Gaskessel
- Einzelanlagen wie Durchlauferhitzer, Klima- und
Lüftungsgeräte,
Ventilatormodule von Lüftungsgeräten
- Zentralen der Schwachstromtechnik und
Steckdosenleisten in
Datenverteilerschränken
- Feldgeräte der MSR-Technik wie Fühler,
Stellantriebe, Pumpen,
Klappenantriebe
- Antriebsmotoren von Sonnenschutz- und RWA-Anlagen an
deren
Anschlussklemmen

Im Preis sind der betriebsfertige Anschluss einschl.
der notwendigen Nebenarbeiten wie Abmanteln der Kabel
und Leitungen, einführen, absetzen und kennzeichnen zu
kalkulieren.
Der angegebene Preis beinhaltet auch das notwendige
Klein- und Befestigungsmaterial sowie das erforderliche
Unterlagenstudium, jedoch nicht die Inbetriebnahme.

**01.03.0600 Anschluss 4x185**
Leitungen, Kabel, Anschluss bis 4 x 185 mm² einschl.
Kabelschuhe.
Menge: 1,000 St

**01.03.0610 Anschluss 5x16**
Leitungen, Kabel, Anschluss bis 5 x 16 mm²
Menge: 12,000 St

**01.03.0620 Anschluss 5x6**
Leitungen, Kabel, Anschluss bis 5 x 6 mm²
Menge: 20,000 St

**01.03.0630 Anschluss 5x2,5**
Leitungen, Kabel, Anschluss bis 5 x 2,5 mm²
Menge: 30,000 St

**01.03.0640 Anschluss 3x6**
Leitungen, Kabel, Anschluss bis 3 x 6 mm²
Menge: 40,000 St

**01.03.0650 Anschluss 4x0,75**
Leitungen, Kabel, Anschluss bis 4 x 0,75 mm²
Menge: 20,000 St

**01.03.0660 Anschluss 8x0,75**
Leitungen, Kabel, Anschluss bis 8 x 0,75 mm²
Menge: 30,000 St

**01.03.0670 Anschluss 3x2,5**
Leitungen, Kabel, Anschluss bis 3 x 2,5 mm²
Menge: 50,000 St

**01.03.0680 Anschluss 3x1,5**
Leitungen, Kabel, Anschluss bis 3 x 1,5 mm²
Menge: 20,000 St

#### Titel 01.04 KG 444 Installationsgeräte

*Hinweis*
Die angebotenen Installationsgeräte sowie Zubehörteile
sind vor der Bestellung zu bemustern.
Systembedingtes Montagematerial, Abdeckrahmen und
sonstiges Zubehör sowie die Beschriftung sind in die
Einheitspreise einzurechnen.

Alle nachfolgend aufgeführten Installationsgeräte
verstehen sich betriebsfertig montiert und
angeschlossen.

Für die Kalkulation ist von der Anordnung mehrerer
Schalter, Taster und Steckdosen unter- oder
nebeneinander mit Kombinationsrahmen auszugehen.
Es sind ausschließlich Schraubbefestigungen zu
verwenden.

Bei den nachfolgenden Installationsgeräten wurde das
folgende Schalterprogramm bemustert.

Fabrikat/ Typ:  - Busch Jäger Reflex SI (alpinweiß RAL
9010) oder
gleichwertig

Hersteller/Typ
'....................................................'

vom Bieter einzutragen,

mit Beschriftung
mit ebener Schaltfläche

**01.04.0010 Wippschalter Serien 10A 250V Gerätedose Beschriftungsfeld IP2X**
Wippschalter DIN EN 60669-1 (VDE 0632-1) als
Serienschalter, 10
A, 250 V AC, in Gerätedose, einschl. Bedienelement, mit
Beschriftungsfeld, Schutzart IP 2X DIN EN 60529 (VDE
0470-1),
Einsatz mit Schrauben befestigen.
Menge: 11,000 St

**01.04.0020 Wippschalter einpolig Aus/Wechsel 10A 250V Gerätedose Beschriftungsfel**
Wippschalter DIN EN 60669-1 (VDE 0632-1) einpolig, als
Wechselschalter, 10 A, 250 V AC, in Gerätedose,
einschl.
Bedienelement, mit Beschriftungsfeld, Schutzart IP 2X
DIN EN
60529 (VDE 0470-1), Einsatz mit Schrauben befestigen.
Menge: 42,000 St

**01.04.0030 Wippschalter einpolig Aus 10A 250V Gerätedose Beschriftungsfeld IP2X**
Wippschalter DIN EN 60669-1 (VDE 0632-1) einpolig, als
Ausschalter, 10 A, 250 V AC, in Gerätedose, einschl.
Bedienelement, mit Beschriftungsfeld, Schutzart IP 2X
DIN EN
60529 (VDE 0470-1), Einsatz mit Schrauben befestigen.
Menge: 44,000 St

**01.04.0040 Wippschalter Kreuzschalter 10A 250V Gerätedose Beschriftungsfeld IP2X**
Wippschalter DIN EN 60669-1 (VDE 0632-1) als
Kreuzschalter, 10
A, 250 V AC, in Gerätedose, einschl. Bedienelement, mit
Beschriftungsfeld, Schutzart IP 2X DIN EN 60529 (VDE
0470-1),
Einsatz mit Schrauben befestigen.
Menge: 14,000 St

**01.04.0050 Wipptaster Wechsel/Wechsel 10A 250V Gerätedose Beschriftungsfeld IP2X**
Wipptaster DIN EN 60669-1 (VDE 0632-1) Wechsel/Wechsel,
zweipolig, als Doppel-Wechselschalter, 10 A, 250 V AC,
in
Gerätedose, einschl. Bedienelement, mit
Beschriftungsfeld,
Schutzart IP 2X DIN EN 60529 (VDE 0470-1), Einsatz mit
Schrauben befestigen.
Menge: 4,000 St

**01.04.0060 Tastschalter einpolig Aus/Wechsel 10A 250V Gerätedose Beschriftungsfel**
Tastschalter DIN EN 60669-1 (VDE 0632-1) einpolig,
Aus/Wechsel,
10 A, 250 V AC, in Gerätedose, einschl. Bedienelement,
mit
Beschriftungsfeld, mit Orientierungslampe, Schutzart
IP 2X DIN EN
60529 (VDE 0470-1), Einsatz mit Schrauben befestigen.
Menge: 12,000 St

**01.04.0070 Wipptaster Klingel 10A 250V Gerätedose Beschriftungsfeld IP2X**
Wipptaster "Symbol Klingel" DIN EN 60669-1 einpolig,
10A, 250 V
AC, zum Einbau in Gerätedose einschl.
Bedienelement und anteiligem Abdeckrahmen, mit
Beschriftungsfeld, Schutzart IP2X DIN EN 60529,
Einsatz mit Schrauben befestigen.
Menge: 6,000 St

**01.04.0080 Bewegungsmelder 230V Infrarotsensor IP2X 360Grad Reichweite 12m**
STLB-Bau 2025-04 053
Bewegungsmelder für 230 V AC, mit Infrarotsensor,
Schutzart IP 2X
DIN EN 60529 (VDE 0470-1), Erfassungsbereich 360 Grad,
Farbton
grau RAL 7035, Reichweite 12 m, mit Unterkriechschutz,
Beleuchtungssteuerung wahlweise voll- oder
halbautomatisch,
Funktion Ein-/Ausschalten, für Deckenmontage, in
Aufputzausführung, Montagehöhe bis 3 m.
Menge: 2,000 St

**01.04.0090 Bewegungsmelder 230V Infrarotsensor IP54 180Grad Reichweite 10m integr**
STLB-Bau 2025-04 053
Bewegungsmelder für 230 V AC, mit Infrarotsensor,
Schutzart IP 54
DIN EN 60529 (VDE 0470-1), Erfassungsbereich 180 Grad,
Farbton
grau RAL 7035, Reichweite 10 m, mit Unterkriechschutz,
mit
integriertem Dämmerungsschalter, Einstellbereich 5 bis
300
lx,Ausschaltverzögerung mind. 60 s,
Beleuchtungssteuerung wahlweise voll- oder
halbautomatisch,
Funktion Ein-/Ausschalten, für Wandmontage, in
Aufputzausführung, Montagehöhe über 3 bis 5 m.
Menge: 2,000 St

**01.04.0100 Schutzkontaktsteckdose 250V 16A 1fach Gerätedose Beschriftungsfeld IP2**
Schutzkontaktsteckdose nach DIN VDE 0620-1, 2-polig mit
Schutzkontakt, 250 V AC, 16 A, 1-fach, mit
Steckklemmen, zum
Einbau in Gerätedose, inklusive Zentralplatte und
anteiligem
Abdeckrahmen mit Beschriftungsfeld,Schutzart IP2X
gemäß DIN
EN 60529 (VDE 0470-1), Einsatz mit Schrauben zu
befestigen.
Liefern, montieren und anschließen.
Menge: 141,000 St

**01.04.0110 Schutzkontaktsteckdose 250V 16A 2fach Gerätedose Beschriftungsfeld IP2**
Schutzkontaktsteckdose nach DIN VDE 0620-1, 2-polig mit
Schutzkontakt, 250 V AC, 16 A, 2-fach, mit
Steckklemmen, zum
Einbau in Gerätedose, inklusive Zentralplatte und
anteiligem
Abdeckrahmen mit Beschriftungsfeld, Schutzart IP2X
gemäß DIN
EN 60529 (VDE 0470-1), Einsatz mit Schrauben zu
befestigen.
Liefern, montieren und anschließen.
Menge: 75,000 St

**01.04.0120 Schutzkontaktsteckdose 250V 16A 2fach EDV Gerätedose Beschriftungsfeld**
Schutzkontaktsteckdose nach DIN VDE 0620-1, 2-polig mit
Schutzkontakt, 250 V AC, 16 A, 2-fach, mit
Steckklemmen, zum
Einbau in Gerätedose, inklusive Zentralplatte und
anteiligem
Abdeckrahmen mit Beschriftungsfeld, mit Aufdruck "EDV",
Schutzart IP2X gemäß DIN EN 60529 (VDE 0470-1),
Einsatz mit
Schrauben zu befestigen.
Liefern, montieren und anschließen.
Menge: 8,000 St

**01.04.0130 CEE-Steckdose 5polig 230/400V 16A Einbau IP 44**
CEE-Steckdose DIN EN 60309-2, 5polig, 6h
Bemessungsbetriebsspannung 400/230 V AC, 16 A, in
Einbauausführung zum Einbau in UP-Gerätedose, mit
Beschriftungsfeld,
Schutzart IP44 DIN EN 60529.
Menge: 8,000 St

**01.04.0140 Gerätedose Kunststoff Durchm. 60mm T 40mm Mauerwerk**
Gerätedose DIN EN 60670-1 und DIN 49073, aus
Kunststoff, Durchmesser 60 mm, Tiefe 40 mm, mit
Schrauben und Nagellaschen, in Mauerwerk.
Menge: 195,000 St

**01.04.0150 Gerätedose Kunststoff Durchm. 60mm T 40mm Hohlwand**
Gerätedose DIN EN 60670-1 und DIN 49073, aus
Kunststoff, Durchmesser 60 mm, Tiefe 40 mm, mit
Schrauben und Nagellaschen, in Hohlwand.
Menge: 84,000 St

**01.04.0160 Doppelte Gerätedose Kunststoff L:149mm T 68mm Mauerwerk**
Doppelte Gerätedose DIN EN 60670-1 und DIN 49073, aus
Kunststoff, Länge 149 mm, Breite 80 mm, Tiefe 68 mm,
mit
Schrauben und Nagellaschen, geeignet für den Einbau in
Mauerwerk.
Menge: 78,000 St

**01.04.0170 Doppelte Gerätedose Kunststoff L:149mm T 68mm Hohlwand**
Doppelte Gerätedose DIN EN 60670-1 und DIN 49073, aus
Kunststoff, Länge 149 mm, Breite 80 mm, Tiefe 68 mm,
mit
Schrauben und Nagellaschen, geeignet für den Einbau in
Hohlwand.
Menge: 5,000 St

**01.04.0180 Geräteverbindungsdose Kunststoff Durchm. 60mm T 60mm Mauerwerk**
Geräteverbindungsdose DIN EN 60670-1 und DIN 49073, aus
Kunststoff, Durchmesser 60 mm, Tiefe 60 mm, mit
Schrauben und Nagellaschen, auf Mauerwerk.
Menge: 60,000 St

*Hinweis*
Die angebotenen Installationsgeräte sowie das Zubehör
sind vor
Bestellung zu bemustern.
Systembedingtes Montagematerial, Kabeleinführungen,
weiteres
Zubehör sowie die Beschriftung sind in den
Einheitspreisen
enthalten.

Alle nachfolgend aufgeführten Installationsgeräte sind
betriebsfertig montiert und angeschlossen zu liefern.
Für die Kalkulation ist bei der Anordnung mehrerer
Schalter, Taster
und Steckdosen unter- oder nebeneinander von
Kombigeräten
auszugehen.
Es sind ausschließlich Schraubbefestigungen zu
verwenden.

Material: Thermoplastischer Kunststoff
Schutzart: IP44

Für die nachfolgenden Installationsgeräte wurde das
Schalterprogramm Busch-Jaeger Ocean (grau RAL 7035)
bemustert
oder ein gleichwertiges Fabrikat/Typ.

Hersteller/Typ
'....................................................'

vom Bieter einzutragen

Alle Geräte sind mit Beschriftung und ebener
Schaltfläche
auszuführen.

**01.04.0190 Wipptaster einpolig Schließer 10A 250V AP IP44 m. Lampe**
Wipptaster DIN EN 60669-1 (VDE 0632-1),
einpolig, Schließer (Tasterfunktion), 10 A, 250 V AC,
in Aufputzausführung, mit Beschriftungsfeld, mit
Orientierungslampe, Schutzart IP44 gemäß DIN EN 60529
(VDE
0470-1), Einsatz mit Schrauben befestigen.
Menge: 9,000 St

**01.04.0200 Wippschalter einpolig Aus 10A 250V AP Beschriftungsfeld IP44**
Wippschalter DIN EN 60669-1 (VDE 0632-1), einpolig,
Aus-Schalter, 10 A, 250 V AC, in Aufputzausführung, mit
Beschriftungsfeld, Schutzart IP44 gemäß DIN EN 60529
(VDE
0470-1), Einsatz mit Schrauben befestigen.
Menge: 24,000 St

**01.04.0210 Wippschalter einpolig Aus/Wechsel 10A 250V AP Beschriftungsfeld IP44**
STLB-Bau 2025-04 053
Wippschalter DIN EN 60669-1 (VDE 0632-1) einpolig,
Aus/Wechsel, 10 A, 250 V AC, in Aufputzausführung, mit
Beschriftungsfeld, Schutzart IP 44 DIN EN 60529 (VDE
0470-1),
Einsatz mit Schrauben befestigen.
Menge: 2,000 St

**01.04.0220 Geräteverbindungsdose Kunststoff Durchm. 60mm T 60mm Hohlwand**
Geräteverbindungsdose DIN EN 60670-1 und DIN 49073, aus
Kunststoff, Durchmesser 60 mm, Tiefe 60 mm, mit
Schrauben und Nagellaschen, in Hohlwand.
Menge: 10,000 St

**01.04.0230 Schutzkontaktsteckdose 250V 16A AP Beschriftungsfeld IP44**
STLB-Bau 2025-04 053
Schutzkontaktsteckdose DIN VDE 0620-1 (VDE 0620-1),
250 V AC,
16 A, in Aufputzausführung, mit Beschriftungsfeld,
Schutzart IP 44
DIN EN 60529 (VDE 0470-1), Einsatz mit Schrauben
befestigen.
Menge: 21,000 St

**01.04.0240 CEE-Steckdose 5polig 230/400V 16A Aufputzausführung IP 44**
CEE-Steckdose DIN EN 60309-2, 5polig,
Bemessungsbetriebsspannung 400/230 V AC, 16 A, in
Aufputzausführung, mit Beschriftungsfeld,
Schutzart IP44 DIN EN 60529.
Menge: 2,000 St

**01.04.0250 Herd- und Geräteanschlussdose 3-phasig Aufputzmontage**
Herd- und Geräteanschlussdose  gemäß DIN VDE 0620-1,
für
3-phasige Elektroherdanschlüsse, geeignet für eine
Nennspannung von 400 V AC und einen Nennstrom bis 25 A.
Mit 5-poligem Anschlussraum (L1, L2, L3, N, PE),
ausgestattet mit
Schraubklemmen zur sicheren Verdrahtung von starren und
flexiblen Leitern bis 6 mm².
Gehäuse aus halogenfreiem, stoßfestem,
thermoplastischem
Kunststoff.
Schutzart: IP44, geeignet für feuchte Räume.
Ausführung zur Aufputzmontage mit verschraubbarem,
klappbarem Deckel.
Montage auf Wandoberfläche mit Schraubbefestigung.
Liefern, montieren und betriebsfertig anschließen.
Menge: 5,000 St

**01.04.0260 Herd- und Geräteanschlussdose 1-phasig Aufputzmontage**
Herdanschlussdose gemäß DIN VDE 0620-1, für 1-phasige
Elektroherdanschlüsse, geeignet für eine Nennspannung
von 230
V AC und einen Nennstrom bis 25 A.
Mit 3-poligem Anschlussraum (L, N, PE), ausgestattet
mit
Schraubklemmen zur sicheren Verdrahtung von starren und
flexiblen Leitern bis 6 mm².
Gehäuse aus halogenfreiem, stoßfestem,
thermoplastischem
Kunststoff.
Schutzart: IP44, geeignet für feuchte Räume.
Ausführung zur Aufputzmontage mit verschraubbarem,
klappbarem Deckel.
Montage auf Wandoberfläche mit Schraubbefestigung.
Liefern, montieren und betriebsfertig anschließen.
Menge: 14,000 St

**01.04.0270 Abzweigkasten Kunststoff 80x80mm**
Verbindungsdose DIN VDE 0606-1 als Abzweigkasten, aus
Kunststoff, Grundfläche mind. 80 mm x 80 mm, Tiefe
mind. 50 mm, mit Deckel mit Schraubbefestigung,
Schutzart IP 54 DIN EN 60529, mit 5 Klemmen 4 mm2, auf
Mauerwerk.
Menge: 30,000 St

**01.04.0280 Abzweigkasten Kunststoff 200x300mm**
Verbindungsdose DIN VDE 0606-1 als Abzweigkasten, aus
Kunststoff, Grundfläche mind. 200 mm x 300 mm, Tiefe
mind. 65 mm, mit Deckel mit Schraubbefestigung,
Schutzart IP 44 DIN EN 60529, mit 5 Klemmen 25 mm2,
auf Mauerwerk.
Menge: 30,000 St

#### Titel 01.05 KG 444 Kabel, Leitungen

*Hinweis*
Nachfolgende Kabel und Leitungen sind in Teillängen zu
liefern
und gemäß den nachfolgenden Positionen in den
jeweiligen
Verlegungsarten zu verlegen, zu ziehen und fachgerecht
zu
installieren.

**01.05.0010 Kabel NYCWY 4x16RE/16 vorh.Kabelrinne/Kanal**
Kabel DIN VDE 0276-603 (VDE 0276-603) NYCWY 4 x 16
RE/16,
Cu-Zahl 796, auf vorh. Kabelrinnen oder in offene
Kanäle.
Menge: 90,000 m

**01.05.0020 Kabel NYCWY 4x120SM/70 vorh.Kabelrinne/Kanal**
Kabel DIN VDE 0276-603 (VDE 0276-603) NYCWY 4 x 120
SM/70,
Cu-Zahl 5388, auf vorh. Kabelrinnen oder in offene
Kanäle.
Menge: 60,000 m

**01.05.0030 Kabel NYCWY 4x16RE/16 Bügelschellen**
Kabel DIN VDE 0276-603 (VDE 0276-603) NYCWY 4 x 16
RE/16,
Cu-Zahl 796, mit Bügelschellen auf vorh. Ankerschienen
oder
Kabelleiter.
Menge: 170,000 m

**01.05.0040 Kabel NYCWY 4x35SM/16 Bügelschellen**
Kabel DIN VDE 0276-603 (VDE 0276-603) NYCWY 4 x 35
SM/16,
Cu-Zahl 1526, mit Bügelschellen auf vorh.
Ankerschienen oder
Kabelleiter.
Menge: 400,000 m

**01.05.0050 Kabel NYCWY 4x70SM/35 Bügelschellen**
Kabel DIN VDE 0276-603 (VDE 0276-603) NYCWY 4 x 70
SM/35,
Cu-Zahl 3082, mit Bügelschellen auf vorh.
Ankerschienen oder
Kabelleiter.
Menge: 200,000 m

**01.05.0060 Kabel NYCWY 4x95SM/50 Bügelschellen**
Kabel DIN VDE 0276-603 (VDE 0276-603) NYCWY 4 x 95
SM/50,
Cu-Zahl 4208, mit Bügelschellen auf vorh.
Ankerschienen oder
Kabelleiter.
Menge: 50,000 m

**01.05.0070 Kabel NYCWY 4x120SM/70 Bügelschellen**
Kabel DIN VDE 0276-603 (VDE 0276-603) NYCWY 4 x 120
SM/70,
Cu-Zahl 5388, mit Bügelschellen auf vorh.
Ankerschienen oder
Kabelleiter.
Menge: 30,000 m

**01.05.0080 Kabel NYCWY 4x10RE/10 vorh.Rohr/Unterflurkanal**
Kabel DIN VDE 0276-603 (VDE 0276-603) NYCWY 4 x 10
RE/10,
Cu-Zahl 504, in vorh. Rohre/Unterflurkanäle.
Menge: 140,000 m

**01.05.0090 Kabel NYCWY 4x50SM/25 vorh.Rohr/Unterflurkanal**
Kabel DIN VDE 0276-603 (VDE 0276-603) NYCWY 4 x 50
SM/25,
Cu-Zahl 2203, in vorh. Rohre/Unterflurkanäle.
Menge: 50,000 m

**01.05.0100 Kabel NYCWY 4x70SM/35 vorh.Rohr/Unterflurkanal**
Kabel DIN VDE 0276-603 (VDE 0276-603) NYCWY 4 x 70
SM/35,
Cu-Zahl 3082, in vorh. Rohre/Unterflurkanäle.
Menge: 100,000 m

**01.05.0110 Kabel NYY-J 5x10RE AP Abstandsschellen**
Kabel DIN VDE 0276-603 (VDE 0276-603) NYY-J 5 x 10 RE,
Cu-Zahl
480, auf Putz mit Abstandsschellen.
Menge: 90,000 m

**01.05.0120 Kabel NAYY-J 4x185SE AP Abstandsschellen verlegen**
Kabel DIN VDE 0276-603 (VDE 0276-603) NAYY-J 4 x 185
SE,
Al-Zahl 2146, auf Putz mit Abstandsschellen, nur
verlegen.
Menge: 40,000 m

**01.05.0130 Kabel NAYY-J 4x95SE AP Abstandsschellen verlegen**
Kabel DIN VDE 0276-603 (VDE 0276-603) NAYY-J 4 x 95
SE, Al-Zahl
1102, auf Putz mit Abstandsschellen, nur verlegen.
Menge: 96,000 m

**01.05.0140 Kabel NAYY-J 4x185SE vorh.Graben/Kabelkanalform verlegen**
Kabel DIN VDE 0276-603 (VDE 0276-603) NAYY-J 4 x 185
SE,
Al-Zahl 2146, in vorh. Gräben oder geteilte
Kabelkanalformsteine,
ohne Einbettung, nur verlegen.
Menge: 100,000 m

**01.05.0150 Kabel NYY-O 4x185SE in Doppel-Hohlboden verlegen**
Kabel NYY-O 4x185SE in Doppel-Hohlboden verlegen,
Kabel DIN
VDE 0276-603 (VDE 0276-603) NYY-O 4 x 185 SE, Cu-Zahl
9216, in
Doppel-/Hohlböden (Gitterrostboden), nur verlegen.
Menge: 60,000 m

**01.05.0160 Kabel NAYY-J 4x185SE anschließen**
STLB-Bau 2025-04 053
Kabel DIN VDE 0276-603 (VDE 0276-603) NAYY-J 4 x 185
SE,
Al-Zahl 2146, nur anschließen an beigestellte
Betriebsmittel,
einschl. Verbindungsmittel.
Menge: 2,000 St

**01.05.0170 Kabel NYY-O 4x185SE anschließen**
Kabel DIN VDE 0276-603 (VDE 0276-603) NYY-O 4×185 SE,
Cu-Zahl 9216, nur anschließen an beigestellte
Betriebsmittel
(NH1-Sicherung), einschließlich Montage geeigneter
Verbindungsmittel/Kabelschuhe für Doppelanschluss,
zugelassen für 2 Leiter 185 mm² je Pol, Anschluss gemäß
Herstellerangaben und DIN VDE 0100-520.
Menge: 4,000 St

**01.05.0180 Kabel NAYY-J 4x185SE abklemmen**
STLB-Bau 2025-04 053
Kabel DIN VDE 0276-603 (VDE 0276-603) NAYY-J 4 x 185
SE,
Al-Zahl 2146, nur abklemmen von Betriebsmittel.
Menge: 2,000 St

**01.05.0190 Kabel NAYY-J 4x70SE anschließen**
STLB-Bau 2025-04 053
Kabel DIN VDE 0276-603 (VDE 0276-603) NAYY-J 4 x 70
SE, Al-Zahl
812, nur anschließen an beigestellte Betriebsmittel,
einschl.
Verbindungsmittel.
Menge: 2,000 St

**01.05.0200 Kabel NYCWY 4x50SM/25 anschließen**
STLB-Bau 2025-04 053
Kabel DIN VDE 0276-603 (VDE 0276-603) NYCWY 4 x 50
SM/25,
Cu-Zahl 2203, nur anschließen an beigestellte
Betriebsmittel,
einschl. Verbindungsmittel.
Menge: 1,000 St

*Hinweis*

**01.05.0210 NYM-J 3x1,5 Kabelrinne**
Kabel NYM-J 3 x 1,5mm² RE, Außenmantel grau,
Nennspannung
0,6/1 kV, Lieferung in Teillängen und betriebsfertige
Verlegung auf
Kabelrinnen (Kabelwannen, Kabelpritschen, Gitterrinnen
etc.), in
Unterflurkanäle in Rohr oder Hohlwände einziehen. Das
Kabel ist
bei waagerechten Kabelpritschen bzw. in Bögen alle 0,6
m mit
Kunststoffbandschellen an der Kabelbahn zu befestigen.
Menge: 200,000 m

**01.05.0220 NYM-J 3x2,5 Kabelrinne**
Kabel NYM-J 3 x 2,5mm² RE, Außenmantel grau,
Nennspannung
0,6/1 kV, sonst wie vor beschrieben
Menge: 400,000 m

**01.05.0230 NYM-J 3x4 Kabelrinne**
Kabel NYM-J 3 x 4 mm² RE, halogenfrei nach EN
50267-2-2,
flammwidrig, Außenmantel grau, Nennspannung 0,6/1 kV,
sonst wie vor beschrieben
Menge: 20,000 m

**01.05.0240 NYM-J 4x1,5 Kabelrinne**
Kabel NYM-J 4 x 1,5 mm² RE, Außenmantel grau,
Nennspannung
0,6/1 kV, sonst wie vor beschrieben
Menge: 20,000 m

**01.05.0250 NYM-J 5x1,5 Kabelrinne**
Kabel NYM-J 5 x 1,5 mm² RE, Außenmantel grau,
Nennspannung
0,6/1 kV, sonst wie vor beschrieben
Menge: 40,000 m

**01.05.0260 NYM-J 7x1,5 Kabelrinne**
Kabel NYM-J 7 x 1,5 mm² RE,  Außenmantel grau,
Nennspannung
0,6/1 kV, sonst wie vor beschrieben
Menge: 20,000 m

**01.05.0270 NYM-J 5x2,5 Kabelrinne**
Kabel NYM-J 5 x 2,5 mm² RE,  Außenmantel grau,
Nennspannung
0,6/1 kV, sonst wie vor beschrieben
Menge: 50,000 m

**01.05.0280 NYM-J 5x4 Kabelrinne**
Kabel NYM-J 5 x 4 mm² RE,  Außenmantel grau,
Nennspannung
0,6/1 kV, sonst wie vor beschrieben
Menge: 20,000 m

**01.05.0290 NYM-J 5x10 Kabelrinne**
Kabel NYM-J 5 x 10 mm² RE,  Außenmantel grau,
Nennspannung
0,6/1 kV, sonst wie vor beschrieben
Menge: 10,000 m

**01.05.0300 NYM-J 3x1,5 Steigetrasse**
Kabel NYM-J 3 x 1,5mm² RE,  Außenmantel grau,
Nennspannung
0,6/1 kV, Lieferung in Teillängen und betriebsfertige
geordnete
Verlegung auf Steigetrassen oder Ankerschienen
einschl. anteilig
liefern und montieren der Befestigungsschellen
Menge: 200,000 m

**01.05.0310 NYM-J 3x2,5 Steigetrasse**
Kabel NYM-J 3 x 2,5mm² RE,  Außenmantel grau,
Nennspannung
0,6/1 kV, sonst wie vor beschrieben
Menge: 300,000 m

**01.05.0320 NYM-J 3x4 Steigetrasse**
Kabel NYM-J 3 x 4 mm² RE,  Außenmantel grau,
Nennspannung
0,6/1 kV, sonst wie vor beschrieben
Menge: 10,000 m

**01.05.0330 NYM-J 5x4 Steigetrasse**
Kabel NYM-J 5 x 4 mm² RE,  Außenmantel grau,
Nennspannung
0,6/1 kV, sonst wie vor beschrieben
Menge: 15,000 m

**01.05.0340 NYCWY-J 4x16/16 Steigetrasse**
Kabel mit Kunststoffmantel NYCWY - J 4 x 16/16mm²
Nennspannung 300/500 V nach DIN/VDE 0276/0298 bzw.
0265, sonst wie vor beschrieben
Menge: 5,000 m

**01.05.0350 NYCWY-J 4x16/16 unter Putz**
Kabel mit Kunststoffmantel NYCWY-J 4 x 16/16 mm²
Nennspannung 300/500 V nach DIN/VDE 0276/0298 bzw. 0265
Lieferung in Teillängen und betriebsfertige Verlegung
unter Putz/ in oder auf Mauerwerk

Staubarmes Fräsen im Mauerwerk mit Direktabsaugung
Sauberes Stemmen im Mauerwerk
Befestigung mit Iso-Nagelschellen

Schuttbeseitigung in bauseitigen Container auf der
Baustelleneinrichtung. Entsorgung erfolgt durch den AG.
Menge: 15,000 m

**01.05.0360 NYM-J 3x1,5 unter Putz**
Kabel NYM-J 4 x 1,5mm² RE,  Außenmantel grau,
Nennspannung
0,6/1 kV, sonst wie vor beschrieben
Menge: 500,000 m

**01.05.0370 NYM-J 3x2,5 unter Putz**
Kabel NYM-J 3 x 2,5mm² RE,  Außenmantel grau,
Nennspannung
0,6/1 kV, sonst wie vor beschrieben
Menge: 600,000 m

**01.05.0380 NYM-J 4x1,5 unter Putz**
Kabel NYM-J 4 x 1,5mm² RE,  Außenmantel grau,
Nennspannung
0,6/1 kV, sonst wie vor beschrieben
Menge: 20,000 m

**01.05.0390 NYM-J 5x1,5 unter Putz**
Kabel NYM-J 5 x 1,5mm² RE,  Außenmantel grau,
Nennspannung
0,6/1 kV, sonst wie vor beschrieben
Menge: 70,000 m

**01.05.0400 NYM-J 5x2,5 unter Putz**
Kabel NYM-J 5 x 2,5mm² RE,  Außenmantel grau,
Nennspannung
0,6/1 kV, sonst wie vor beschrieben
Menge: 150,000 m

**01.05.0410 NYM-J 5x4 unter Putz**
Kabel NYM-J 5 x 4mm² RE,  Außenmantel grau,
Nennspannung
0,6/1 kV, sonst wie vor beschrieben
Menge: 80,000 m

*Hinweis*
Installationsleitungen ohne Funktionserhalt

**01.05.0420 NHXMH-J 3x1,5 Kabelrinne**
Kabel NHXMH-J 3 x 1,5mm² RE, halogenfrei nach EN
50267-2-2,
flammwidrig, Außenmantel grau, Nennspannung 0,6/1 kV,
Lieferung in Teillängen und betriebsfertige Verlegung
auf
Kabelrinnen (Kabelwannen, Kabelpritschen, Gitterrinnen
etc.), in
Unterflurkanäle in Rohr oder Hohlwände einziehen.

Das Kabel ist bei waagerechten Kabelpritschen bzw. in
Bögen alle
0,6 m mit Kunststoffbandschellen an der Kabelbahn zu
befestigen.
Menge: 250,000 m

**01.05.0430 NHXMH-J 3x2,5 Kabelrinne**
Kabel NHXMH-J 3 x 2,5mm² RE, halogenfrei nach EN
50267-2-2,
flammwidrig, Außenmantel grau, Nennspannung 0,6/1 kV,
sonst
wie vor beschrieben
Menge: 150,000 m

**01.05.0440 NHXMH-J 5x1,5 Kabelrinne**
Kabel NHXMH-J 5 x 1,5 mm² RE,  halogenfrei nach EN
50267-2-2,
flammwidrig, Außenmantel grau, Nennspannung 0,6/1 kV,
sonst
wie vor beschrieben
Menge: 200,000 m

**01.05.0450 NHXMH-J 5x2,5 Kabelrinne**
Kabel NHXMH-J 5 x 2,5 mm² RE,  halogenfrei nach EN
50267-2-2,
flammwidrig, Außenmantel grau, Nennspannung 0,6/1 kV,
sonst
wie vor beschrieben
Menge: 720,000 m

**01.05.0460 NHXMH-J 5x2,5 Kabelrinne**
Kabel NHXMH-J 5 x 2,5 mm² RE,  halogenfrei nach EN
50267-2-2,
flammwidrig, Außenmantel grau, Nennspannung 0,6/1 kV,
sonst
wie vor beschrieben
Menge: 100,000 m

**01.05.0470 Installationsltg halogenfrei NHMH-J 3x1,5RE UP Fräsen**
STLB-Bau 2025-04 053
Halogenfreie Installationsleitung DIN VDE 0250-214 (VDE
0250-214) NHMH-J 3 x 1,5 RE, Cu-Zahl 43, unter Putz,
einschl.
Fräsen in Mauerwerk.
Menge: 150,000 m

**01.05.0480 Installationsltg halogenfrei NHMH-J 3x2,5RE UP Fräsen**
STLB-Bau 2025-04 053
Halogenfreie Installationsleitung DIN VDE 0250-214 (VDE
0250-214) NHMH-J 3 x 2,5 RE, Cu-Zahl 72, unter Putz,
einschl.
Fräsen in Mauerwerk.
Menge: 350,000 m

**01.05.0490 Installationsltg halogenfrei NHMH-J 5x4RE UP Fräsen**
STLB-Bau 2025-04 053
Halogenfreie Installationsleitung DIN VDE 0250-214 (VDE
0250-214) NHMH-J 5 x 4 RE, Cu-Zahl 192, unter Putz,
einschl.
Fräsen in Mauerwerk.
Menge: 60,000 m

**01.05.0500 Installationsltg halogenfrei NHMH-J 5x2,5RE UP Fräsen**
STLB-Bau 2025-04 053
Halogenfreie Installationsleitung DIN VDE 0250-214 (VDE
0250-214) NHMH-J 5 x 2,5 RE, Cu-Zahl 120, unter Putz,
einschl.
Fräsen in Mauerwerk.
Menge: 200,000 m

**01.05.0510 NHXMH-J 3x1,5RE vorh.Rohr/Unterflurkanal**
STLB-Bau 2025-04 053
Halogenfreie Installationsleitung DIN VDE 0250-214 (VDE
0250-214) NHXMH-J 3 x 1,5 RE, Cu-Zahl 43, in vorh.
Rohre/Unterflurkanäle.
Menge: 200,000 m

**01.05.0520 NHXMH-J 3x2,5RE vorh.Rohr/Unterflurkanal**
STLB-Bau 2025-04 053
Halogenfreie Installationsleitung DIN VDE 0250-214 (VDE
0250-214) NHXMH-J 3 x 2,5 RE, Cu-Zahl 72, in vorh.
Rohre/Unterflurkanäle.
Menge: 1300,000 m

**01.05.0530 NHXMH-J 5x1,5RE vorh.Rohr/Unterflurkanal**
STLB-Bau 2025-04 053
Halogenfreie Installationsleitung DIN VDE 0250-214 (VDE
0250-214) NHXMH-J 5 x 1,5 RE, Cu-Zahl 72, in vorh.
Rohre/Unterflurkanäle.
Menge: 600,000 m

**01.05.0540 Installationsltg halogenfrei NHXMH-J 5x2,5RE vorh.Rohr/Unterflurkanal**
STLB-Bau 2025-04 053
Halogenfreie Installationsleitung DIN VDE 0250-214 (VDE
0250-214) NHXMH-J 5 x 2,5 RE, Cu-Zahl 120, in vorh.
Rohre/Unterflurkanäle.
Menge: 150,000 m

**01.05.0550 NHXMH-J 5x4RE vorh.Rohr/Unterflurkanal**
Halogenfreie Installationsleitung DIN VDE 0250-214 (VDE
0250-214) NHXMH-J 5 x 4 RE, Cu-Zahl 192, in vorh.
Rohre/Unterflurkanäle.
Menge: 150,000 m

**01.05.0560 NHXMH-J 5x16RM vorh.Rohr/Unterflurkanal**
Halogenfreie Installationsleitung DIN VDE 0250-214 (VDE
0250-214) NHXMH-J 5 x 16 RM, in vorh.
Rohre/Unterflurkanäle.
Menge: 30,000 m

**01.05.0570 NHMH-J 3x1,5RE AP Abstandsschellen**
STLB-Bau 2025-04 053
Halogenfreie Installationsleitung DIN VDE 0250-214 (VDE
0250-214) NHMH-J 3 x 1,5 RE, Cu-Zahl 43, auf Putz mit
Abstandsschellen.
Menge: 100,000 m

**01.05.0580 NHMH-J 3x2,5RE AP Abstandsschellen**
STLB-Bau 2025-04 053
Halogenfreie Installationsleitung DIN VDE 0250-214 (VDE
0250-214) NHMH-J 3 x 2,5 RE, Cu-Zahl 72, auf Putz mit
Abstandsschellen.
Menge: 350,000 m

**01.05.0590 NHXMH-J 5x4RE AP Abstandsschellen**
STLB-Bau 2025-04 053
Halogenfreie Installationsleitung DIN VDE 0250-214 (VDE
0250-214) NHXMH-J 5 x 4 RE, Cu-Zahl 192, auf Putz mit
Abstandsschellen.
Menge: 150,000 m

**01.05.0600 NHMH-J 5x10RE AP Abstandsschellen**
STLB-Bau 2025-04 053
Halogenfreie Installationsleitung DIN VDE 0250-214 (VDE
0250-214) NHMH-J 5 x 10 RE, Cu-Zahl 480, auf Putz mit
Abstandsschellen.
Menge: 50,000 m

*Hinweis*

**01.05.0610 NHXMH-J 1x16 auf vorh. Kabelleiter**
Kabel DIN VDE 0276-603 NHXMH-J 1 x 16 RM, Cu-Zahl 230,
auf vorhandene Kabelleiter oder -rinnen oder in offene
Kanäle, in Rohren.
Menge: 15,000 m

**01.05.0620 NHXMH-J 1x16 mit Schellen**
Kabel DIN VDE 0276-603 NHXMH-J 1 x 16 RM, Cu-Zahl 230,
mit Bügelschellen auf vorhandene Ankerschienen oder
Kabelleiter.
Menge: 10,000 m

**01.05.0630 NHXMH-J 1x6 auf vorh. Kabelleiter**
Kabel DIN VDE 0276-603 NHXMH-J 1 x 6 RM, Cu-Zahl 105,
auf vorhandene Kabelleiter oder -rinnen oder in offene
Kanäle, in Rohren.
Menge: 10,000 m

**01.05.0640 NHXMH-J 1x6 mit Schellen**
Kabel DIN VDE 0276-603 NHXMH-J 1 x 6 RM, Cu-Zahl 105,
mit Bügelschellen auf vorhandene Ankerschienen oder
Kabelleiter.
Menge: 5,000 m

#### Titel 01.06 KG 444 Kabeltrag-/Verlegesysteme

*Hinweis*
Die nachfolgenden Kabelrinnen sind in Teillängen zu
liefern und sichtbar zu verlegen. Es sind ausschl.
Originalsystembauteile zu verwenden.
Zu den Kabelträgersystemen gehören die erforderlichen
Befestigungswinkel, Klemmwinkel, Stahl-Spreizdübel,
Schrauben mit Zubehör, Distanzstücke, Trägerklauen,
Ankerbolzen, Gelenkverbinder, Verbindungsstücke,
Klemmstücke,Klemmschellen, Wandbügel, Trägerlaschen,
Schutzkappen,Eckbleche, Anschlußstücke, Auflagewinkel,
Überschubhülsen und -schmiegen, Auflager,
Anschlußlaschen, Abstandslaschen, Halterkupplungen,
Leiterhaltern, Kantenschutz, Erdungsanschlüsse und
sonstige Kleinteile.

Sämtliche Kabelträgersysteme sind mit einem Trennsteg
zu bestücken, Aufteilung nach Bedarf.

Die Einheitspreise der angebotenen Systeme enthalten
die komplette Lieferung und betriebsfertige Montage
inkl. systemgebundenem Zubehör.
Die angegebenen Systemlängen sind mit max. Stütz- und
Befestigungsabständen gemäß der Zulassung benannt, zu
Formteilen ist ein max. Abstand von 150 mm einzuhalten.
Es sind ausreichend Befestigungspunkte anhand der
Zulassung unter Berücksichtigung der max. Stützabstände
einzukalkulieren.
Bei Deckenabhängungen ist die Auswahl der
Montagebauteile entsprechend der Länge der Abhängungen
zu berücksichtigen.

Montagehöhen bis 5,50m. Notwendige Montagehilfen wie
Leitern/ Gerüste mit den Einheitspreise abgegolten.

Es sind ausschließlich brandschutztechnisch geprüfte
und zugelassene Befestigungssysteme zu verwenden. Die
senkrechte Kabelverlegung erfolgt direkt auf der Wand,
die in der DIN 4102 Teil 12 geforderte Zugentlastung
bei durchgehender senkrechter Verlegung im Abstand von
max. 3,5 m ist zu berücksichtigen. Die Kabelanlage ist
nach Fertigstellung normgerecht zu kennzeichnen.

Dem System entsprechende Prüfzeugnisse, allgemeine
bauaufsichtliche Prüfzeugnisse und gutachtliche
Stellungnahmen sind Bestandunterlagen beizulegen und
vor Ausführung der örtlichen Bauleitung zu übergeben.

Zuschnitte sind vor Ort anzupassen und nur mit einer
geeigneten, elektrischen Sägevorrichtung (keine Flex)
zu bearbeiten. Hierzu erforderliche Geräte sind in die
Einheitspreise des Systems mit einzurechnen, sie werden
nicht separat vergütet.
Schnittstellen sind zu entgraten und gegen Korrosion zu
schützen. Scharfe Kanten sind mit einem Kantenschutz
zu versehen. Überstehende Hängestiele sind zu kürzen
und alle Hängestiele mit eine Schutzkappe zu versehen.

Bohrungen in tragenden Bauteilen sind unbedingt mit der
Bauleitung oder dem Statiker abzusprechen.
Vor Beginn der Kabelverlegung ist das gesamte
Verlegesystem fertigzustellen und von der
Fachbauleitung abnehmen zu lassen.

Für die Kabelrinnen ist ein einheitliches Fabrikat zu
verwenden.

**01.06.0010 Kabelrinne gelocht Stahl bandverz H 60mm B 200mm**
Gelochte Kabelrinne zur horizontalen Verlegung von
Kabeln und
Leitungen mit einem Trennsteg.
Zertifiziert nach DIN EN 61537 (VDE 0639).
Die Montagehöhe ist 3,5 bis 5,5 m.
Geeignet für direkte und erhöhte Bodenmontage sowie
Wand- und
Deckenmontage auf Tragsystem. Durchgängige Holmlochung
für
Verbinder- und Zubehörmontage. Lochung im Rinnenboden
für
Mittenabhängung mit Gewindestangen.
Potentialausgleich durchgängig ohne Zusatzbauteil
gewährleistet.

Werkstoff: Stahl, St
Oberfläche: bandverzinkt, DIN EN 10346, FS
Mengeneinheit: Meter
Länge: 3050 mm
Breite: 200 mm
Höhe: 60 mm
Blechstärke: 1 mm
Funktionserhalt: nein
Montagelochung im Boden: ja
Seitenlochung: ja
Menge: 20,000 m

**01.06.0020 Kabelrinne gelocht Stahl bandverz H 60mm B 400mm**
Gelochte Kabelrinne zur horizontalen Verlegung von
Kabeln und
Leitungen mit einem Trennsteg.
Zertifiziert nach DIN EN 61537 (VDE 0639).
Die Montagehöhe ist 3,5 bis 5,5 m.
Geeignet für direkte und erhöhte Bodenmontage sowie
Wand- und
Deckenmontage auf Tragsystem. Durchgängige Holmlochung
für
Verbinder- und Zubehörmontage. Lochung im Rinnenboden
für
Mittenabhängung mit Gewindestangen.
Potentialausgleich durchgängig ohne Zusatzbauteil
gewährleistet.

Werkstoff: Stahl, St
Oberfläche: bandverzinkt, DIN EN 10346, FS
Mengeneinheit: Meter
Länge: 3050 mm
Breite: 400 mm
Höhe: 60 mm
Blechstärke: 1 mm
Funktionserhalt: nein
Montagelochung im Boden: ja
Seitenlochung: ja
Menge: 40,000 m

**01.06.0030 Variabler Bogen, Formteil für Kabelrinnen H 60mm B 200mm**
Horizontaler variabler Bogen, Formteil für Kabelrinnen
Seitenhöhe
60 mm. Einstellbarer Winkel 0-90°.  Potentialausgleich
nach DIN
EN 61573 ohne Zusatzbauteilgewährleistet.
Formteile müssen durch die Tragkonstruktion
unterstützt werden.
Geeignet für den Einsatz im Funktionserhalt im
Zusammenhang
mit Kabelrinnen, die nach DIN 4102 Teil 12 für den
Funktionserhalt
geprüft sind.

Werkstoff: Stahl, St
Oberfläche: bandverzinkt, DIN EN 10346, FS
Breite: 200 mm
Höhe: 60 mm
Winkel: verstellbar
Funktionserhalt: ja
Menge: 2,000 St

**01.06.0040 Variabler Bogen, Formteil für Kabelrinnen H 60mm B 400mm**
Horizontaler variabler Bogen, Formteil für Kabelrinnen
Seitenhöhe
60 mm. Einstellbarer Winkel 0-90°.  Potentialausgleich
nach DIN
EN 61573 ohne Zusatzbauteilgewährleistet.
Formteile müssen durch die Tragkonstruktion
unterstützt werden.
Geeignet für den Einsatz im Funktionserhalt im
Zusammenhang
mit Kabelrinnen, die nach DIN 4102 Teil 12 für den
Funktionserhalt
geprüft sind.

Werkstoff: Stahl, St
Oberfläche: bandverzinkt, DIN EN 10346, FS
Breite: 400 mm
Höhe: 60 mm
Winkel: verstellbar
Funktionserhalt: ja
Menge: 6,000 St

**01.06.0050 Hängestiel (U-Profil); Länge 500 mm**
Hängestiel aus U-Profil mit angeschweißter Kopfplatte,
3-seitig
gelocht, zum Erstellen von Tragkonstruktionen für
Kabeltrassen.
Wand- und Stielausleger können beidseitig am
U-Hängestiel
montiert werden.

Werkstoff: Stahl, St
Oberfläche: tauchfeuerverzinkt,FT
Länge: 500 mm
Breite: 50 mm
Höhe: 30 mm
Ausführung: U-Profil
Funktionserhalt: ja
Menge: 7,000 St

**01.06.0060 Wand und Stielausleger Breite 210 mm**
Leichter Wand- und Stielausleger mit angeschweißter
Kopfplatte,
zum Montieren leichter Kabelrinnen oder -leitern.
Geeignet für die
Montage an Mauerwerk und U-Hängestielen.

Werkstoff: Stahl, St
Oberfläche: tauchfeuerverzinkt
Breite: 210 mm
Höhe: 60 mm
F in kN: 1,5 kN
Funktionserhalt: ja, Feuerwiderstandsklasse
E 30 DIN 4102-12
Menge: 20,000 St

**01.06.0070 Wand und Stielausleger Breite 410 mm**
Leichter Wand- und Stielausleger mit angeschweißter
Kopfplatte,
zum Montieren leichter Kabelrinnen oder -leitern.
Geeignet für die
Montage an Mauerwerk und U-Hängestielen.

Werkstoff: Stahl, St
Oberfläche: tauchfeuerverzinkt
Breite: 410 mm
Höhe: 70 mm
F in kN: 1,5 kN
Funktionserhalt: ja, Feuerwiderstandsklasse
E 30 DIN 4102-12
Menge: 40,000 St

**01.06.0080 Steigleiter als Kabelleiter, gelocht Stahlbandverzinkt H 60mm B 400mm**
Steigleiter als  Kabelleiter zur horizontalen
Verlegung von Kabeln
und Leitungen. Gemäß DIN EN 61537. Einsetzbar im
Innenbereich.
Schraubverbindung. Geeignet für Wand und Deckenmontage
auf
Tragsystem. Mit gelochter und verstärkter
C-Profil-Sprosse,
beidseitig belegbar. Durchgängige Holmlochung für
Verbinder-
und Zubehörmontage. Geprüft als Normtragekonstruktion
nach
DIN 4102 Teil 12 für den Funktionserhalt,
Funktionserhaltklassen
E30 bis E90.

Werkstoff: Stahl, St
Oberfläche: bandverzinkt, DIN EN 10346, FS
Breite: 400 mm
Höhe: 60 mm
Holmstärke: 1,5 mm
Seitenlochung: ja
Sprosse: Profil gelocht
Sprossenabstand: 300 mm
Funktionserhalt: ja
Menge: 40,000 m

**01.06.0090 Wandbügel für Steigeleitern**
Wandbügel für Steigeleitern zur Befestigung an
Betonwänden und
Mauerwerk.
Werkstoff: Stahl, St
Oberfläche: tauchfeuerverzinkt, DIN EN ISO 1461, FT
Menge: 160,000 St

**01.06.0100 Sammelhalterung für die Leitungsführung an Wand oder Decke**
Sammelhalterung für die Leitungsführung an Wand oder
Decke,
mit angespritztem Befestigungselement, geeignet zur
Montage
von NAYY-J Leitung 4×95-180 mm². Befestigung über
Schlagdübel
oder Steckdübel (Befestigungsloch Ø 6 mm). Der
empfohlene
Befestigungsabstand bei voller Belegung beträgt 250400
cm. Das
Material ist flammwidrig gemäß DIN VDE 0471 / DIN IEC
695 Teil
2-1, Prüftemperatur 960 °C.
Abmessungen (L×H×B): 62,6 × 122,6 × 28,6 mm.
Menge: 86,000 St

*Hinweis*

**01.06.0110 Elektroinstallationsrohr Kunststoff AD 20mm UP Fräsen**
STLB-Bau 2025-04 053
Elektroinstallationsrohr DIN EN 61386 (VDE 0605), Maße
DIN EN
60423, aus Kunststoff, UV-stabilisiert, einwandig,
gewellt, flexibel,
Außendurchmesser 20 mm, Druckfestigkeit Klasse 1 -
sehr leicht
(125 N) DIN EN 61386-1 (VDE 0605-1), Klasse
Schlagbeanspruchung 3 - mittel DIN EN 61386-1 (VDE
0605-1),
max. Gebrauchstemperatur Klasse 1 (60 Grad C) DIN EN
61386-1
(VDE 0605-1), Verlegung unter Putz, einschl. Fräsen in
Mauerwerk.
Menge: 300,000 m

**01.06.0120 Elektroinstallationsrohr Kunststoff AD 25mm UP Fräsen**
STLB-Bau 2025-04 053
Elektroinstallationsrohr DIN EN 61386 (VDE 0605), Maße
DIN EN
60423, aus Kunststoff, UV-stabilisiert, einwandig,
gewellt, flexibel,
Außendurchmesser 25 mm, Druckfestigkeit Klasse 1 -
sehr leicht
(125 N) DIN EN 61386-1 (VDE 0605-1), Klasse
Schlagbeanspruchung 3 - mittel DIN EN 61386-1 (VDE
0605-1),
max. Gebrauchstemperatur Klasse 1 (60 Grad C) DIN EN
61386-1
(VDE 0605-1), Verlegung unter Putz, einschl. Fräsen in
Mauerwerk.
Menge: 1680,000 m

**01.06.0130 Elektroinstallationsrohr Kunststoff AD 32mm UP Fräsen**
STLB-Bau 2025-04 053
Elektroinstallationsrohr DIN EN 61386 (VDE 0605), Maße
DIN EN
60423, aus Kunststoff, UV-stabilisiert, einwandig,
gewellt, flexibel,
Außendurchmesser 32 mm, Druckfestigkeit Klasse 1 -
sehr leicht
(125 N) DIN EN 61386-1 (VDE 0605-1), Klasse
Schlagbeanspruchung 3 - mittel DIN EN 61386-1 (VDE
0605-1),
max. Gebrauchstemperatur Klasse 1 (60 Grad C) DIN EN
61386-1
(VDE 0605-1), Verlegung unter Putz, einschl. Fräsen in
Mauerwerk.
Menge: 450,000 m

**01.06.0140 Elektroinstallationsrohr halogenfr.Kunststoff AD 20mm auf Rohdecke**
STLB-Bau 2025-04 053
Elektroinstallationsrohr DIN EN 61386 (VDE 0605), Maße
DIN EN
60423, aus Kunststoff, halogenfrei, einwandig,
gewellt, flexibel,
Außendurchmesser 20 mm, Druckfestigkeit Klasse 3 -
mittel (750
N) DIN EN 61386-1 (VDE 0605-1), Klasse
Schlagbeanspruchung 3 -
mittel DIN EN 61386-1 (VDE 0605-1), max.
Gebrauchstemperatur
Klasse 1 (60 Grad C) DIN EN 61386-1 (VDE 0605-1),
Verlegung auf
Rohdecke.
Menge: 350,000 m

**01.06.0150 Elektroinstallationsrohr halogenfr.Kunststoff AD 25mm auf Rohdecke**
STLB-Bau 2025-04 053
Elektroinstallationsrohr DIN EN 61386 (VDE 0605), Maße
DIN EN
60423, aus Kunststoff, halogenfrei, einwandig,
gewellt, flexibel,
Außendurchmesser 25 mm, Druckfestigkeit Klasse 3 -
mittel (750
N) DIN EN 61386-1 (VDE 0605-1), Klasse
Schlagbeanspruchung 3 -
mittel DIN EN 61386-1 (VDE 0605-1), max.
Gebrauchstemperatur
Klasse 1 (60 Grad C) DIN EN 61386-1 (VDE 0605-1),
Verlegung auf
Rohdecke.
Menge: 550,000 m

**01.06.0160 Elektroinstallationsrohr halogenfr.Kunststoff AD 32mm auf Rohdecke**
STLB-Bau 2025-04 053
Elektroinstallationsrohr DIN EN 61386 (VDE 0605), Maße
DIN EN
60423, aus Kunststoff, halogenfrei, einwandig,
gewellt, flexibel,
Außendurchmesser 32 mm, Druckfestigkeit Klasse 3 -
mittel (750
N) DIN EN 61386-1 (VDE 0605-1), Klasse
Schlagbeanspruchung 3 -
mittel DIN EN 61386-1 (VDE 0605-1), max.
Gebrauchstemperatur
Klasse 1 (60 Grad C) DIN EN 61386-1 (VDE 0605-1),
Verlegung auf
Rohdecke.
Menge: 200,000 m

**01.06.0170 Elektroinstallationsrohr halogenfr.Kunststoff AD 40mm auf Rohdecke**
STLB-Bau 2025-04 053
Elektroinstallationsrohr DIN EN 61386 (VDE 0605), Maße
DIN EN
60423, aus Kunststoff, halogenfrei, einwandig,
gewellt, flexibel,
Außendurchmesser 40 mm, Druckfestigkeit Klasse 3 -
mittel (750
N) DIN EN 61386-1 (VDE 0605-1), Klasse
Schlagbeanspruchung 3 -
mittel DIN EN 61386-1 (VDE 0605-1), max.
Gebrauchstemperatur
Klasse 1 (60 Grad C) DIN EN 61386-1 (VDE 0605-1),
Verlegung auf
Rohdecke.
Menge: 150,000 m

**01.06.0180 Elektroinstallationsrohr Kunststoff AD 20mm AP Abstandsschellen**
STLB-Bau 2023-04 053
Elektroinstallationsrohr DIN EN 61386 (VDE 0605), Maße
DIN EN
60423, aus Kunststoff, UV-stabilisiert, einwandig,
glatt, starr,
Außendurchmesser 20 mm, Druckfestigkeit Klasse 1 -
sehr leicht
(125 N) DIN EN 61386-1 (VDE 0605-1), Klasse
Schlagbeanspruchung 3 - mittel DIN EN 61386-1 (VDE
0605-1),
max. Gebrauchstemperatur Klasse 1 (60 Grad C) DIN EN
61386-1
(VDE 0605-1), Verlegung offen, auf Putz, mit
Abstandsschellen.
Menge: 200,000 m

**01.06.0190 Elektroinstallationsrohr Kunststoff AD 25mm AP Abstandsschellen**
Elektroinstallationsrohr DIN EN 61386 (VDE 0605), Maße
DIN EN
60423, aus Kunststoff, UV-stabilisiert, einwandig,
glatt, starr,
Außendurchmesser 25 mm, Druckfestigkeit Klasse 1 -
sehr leicht
(125 N) DIN EN 61386-1 (VDE 0605-1), Klasse
Schlagbeanspruchung 3 - mittel DIN EN 61386-1 (VDE
0605-1),
max. Gebrauchstemperatur Klasse 1 (60 Grad C) DIN EN
61386-1
(VDE 0605-1), Verlegung offen, auf Putz, mit
Abstandsschellen.
Menge: 600,000 m

**01.06.0200 Elektroinstallationsrohr Kunststoff AD 32mm AP Abstandsschellen**
Elektroinstallationsrohr DIN EN 61386 (VDE 0605), Maße
DIN EN
60423, aus Kunststoff, UV-stabilisiert, einwandig,
glatt, starr,
Außendurchmesser 32 mm, Druckfestigkeit Klasse 1 -
sehr leicht
(125 N) DIN EN 61386-1 (VDE 0605-1), Klasse
Schlagbeanspruchung 3 - mittel DIN EN 61386-1 (VDE
0605-1),
max. Gebrauchstemperatur Klasse 1 (60 Grad C) DIN EN
61386-1
(VDE 0605-1), Verlegung offen, auf Putz, mit
Abstandsschellen.
Menge: 150,000 m

**01.06.0210 Elektroinstallationsrohr Kunststoff AD 40mm AP Abstandsschellen**
Elektroinstallationsrohr DIN EN 61386 (VDE 0605), Maße
DIN EN
60423, aus Kunststoff, UV-stabilisiert, einwandig,
glatt, starr,
Außendurchmesser 40 mm, Druckfestigkeit Klasse 1 -
sehr leicht
(125 N) DIN EN 61386-1 (VDE 0605-1), Klasse
Schlagbeanspruchung 3 - mittel DIN EN 61386-1 (VDE
0605-1),
max. Gebrauchstemperatur Klasse 1 (60 Grad C) DIN EN
61386-1
(VDE 0605-1), Verlegung offen, auf Putz, mit
Abstandsschellen.
Menge: 150,000 m

**01.06.0220 Endtülle AD 20mm**
Kunststoff- Endtülle zum Stecken, nicht
flammausbreitend,
halogenfrei VDE 0605 DIN EN 61386 für Rohrdurchmesser
20mm
Menge: 20,000 St

**01.06.0230 Endtülle AD 25mm**
Kunststoff- Endtülle zum Stecken, nicht
flammausbreitend,
halogenfrei VDE 0605 DIN EN 61386 für Rohrdurchmesser
25mm
Menge: 80,000 St

**01.06.0240 Endtülle AD 32mm**
Kunststoff- Endtülle zum Stecken,  nicht
flammausbreitend,
halogenfrei VDE 0605 DIN EN 61386 für Rohrdurchmesser
32mm
Menge: 20,000 St

**01.06.0250 Endtülle AD 40mm**
Kunststoff- Endtülle zum Stecken,  nicht
flammausbreitend,
halogenfrei VDE 0605 DIN EN 61386 für Rohrdurchmesser
40mm
Menge: 20,000 St

**01.06.0260 Elektroinstallationskanal Leitungsführung H/B 15/15mm PVC-U**
STLB-Bau 2023-04 053
Elektroinstallationskanal DIN EN 50085-2-1 (VDE
0604-2-1) als
Leitungsführungskanal, Außenmaße H/B mind. 15/15 mm,
aus
PVC-U, auf Mauerwerk.
Menge: 20,000 m

**01.06.0270 Elektroinstallationskanal Leitungsführung H/B 15/30mm PVC-U**
STLB-Bau 2023-04 053
Elektroinstallationskanal DIN EN 50085-2-1 (VDE
0604-2-1) als
Leitungsführungskanal, Außenmaße H/B mind. 15/30 mm,
aus
PVC-U, auf Mauerwerk.
Menge: 40,000 m

**01.06.0280 Elektroinstallationskanal Leitungsführung H/B 20/30mm PVC-U**
STLB-Bau 2023-04 053
Elektroinstallationskanal DIN EN 50085-2-1 (VDE
0604-2-1) als
Leitungsführungskanal, Außenmaße H/B mind. 20/30 mm,
aus
PVC-U, mit einem Trennsteg, aus Kunststoff, auf
Mauerwerk.
Menge: 40,000 m

**01.06.0290 Elektroinstallationskanal Leitungsführung H/B 40/90mm PVC-U**
STLB-Bau 2023-04 053
Elektroinstallationskanal DIN EN 50085-2-1 (VDE
0604-2-1) als
Leitungsführungskanal, Außenmaße H/B mind. 40/90 mm,
aus
PVC-U, mit einem Trennsteg, aus Kunststoff, auf
Mauerwerk.
Menge: 40,000 m

**01.06.0300 Elektroinstallationskanal Leitungsführung H/B 40/60mm PVC-U**
STLB-Bau 2023-04 053
Elektroinstallationskanal DIN EN 50085-2-1 (VDE
0604-2-1) als
Leitungsführungskanal, Außenmaße H/B mind. 40/60 mm,
aus
PVC-U, mit einem Trennsteg, aus Kunststoff, auf
Mauerwerk.
Menge: 40,000 m

#### Titel 01.07 KG 445 Beleuchtung

*Hinweis*
Die nachfolgenden Hinweise gelten für alle Leuchten

Alle Leuchten müssen gemäß dem Gesetz über Technische
Arbeitsmittel den allgemeinen Regeln der Technik
entsprechen.

An die nachfolgend aufgeführten Leuchten werden
folgende ergänzende Anforderungen gestellt:

- Die allgemeine Konstruktion muß durch entsprechende
Materialdicken, Konstruktionen bzw.
Herstellungsverfahren für die
bestimmungsgemäße Verwendung formstabil, verwindungssteif,
korrosionsbeständig und alterungsbeständig sein.
- Die Oberflächen der Metallteile müssen frei von
Fehlern, die das
Aussehen sowie die lichttechnisch wirksamen Flächen
beinträchtigen, sein.
- Abdeckungen der Leuchten, wie Wannen, Scheiben u.ä.,
aus Kunstoff müssen eckstabil, alterungsbeständig,
schwer
entflammbar und antistatisch vorbehandelt sein.
- Alle Leuchten müssen funkentstört sein, auch wenn
dies nicht extra in der LV-Position aufgeführt ist

In die Einheitspreise der Leuchten ist sämtliches
Klein- und
Befestigungsmaterial, wie z.B. Verdrahtungen,
Anschlussklemmen, Decken- und Wandbefestigungen,
Zubehör
usw., sowie alle erforderlichen Leuchtmittel mit
einzukalkulieren.
Alle angebotenen Einheitspreise beinhalten die
Lieferung, die
vollständige Montage inkl. Deckenhaken und fachgerechte
Anschlussarbeiten, auch wenn dies nicht extra
aufgeführt ist.

Lichtfarbe ist zu bemustern.
Über den Einsatz der Leuchten hat grundsätzlich vor
Bestellung
eine Bemusterung und Freigabe durch den Bauherrn oder
dessen
eingesetzten Vertreter zu erfolgen. Dazu sind die
Leuchten vor
Auslösung der Bestellung vorzustellen (Bemusterung).
Die Kosten
dafür sind mit dem Einheitspreis abgegolten.
Weitere Einzelheiten sind den Technischen
Erläuterungen zu
entnehmen.

In unmittelbarer Nähe der Sicherheits- und Rettungszeichenleuchten ist eine Stromkreis- und
Leuchtenbeschriftung
anzubringen. Diese Leistungen sind nicht extra
ausgewiesen, sie
sind mit dem Einheitspreis der Sicherheits- und
Rettungszeichenleuchten abgegolten.

Alle Leuchtentypen sind vor Bestellung gemeinsam mit
dem
Bauherren zu bemustern. Bei Abgabe weiterer
Alternativ-Angebote
sind entsprechende Datenblätter zum Nachweis der
Gleichwertigkeit beizufügen.

**01.07.0010 L1.1 LED-Einbauleuchte quadratisch 312 × 312 mm, IP53, 19W**
Quadratische LED-Deckeneinbauleuchte für gesägte
Deckenöffnungen im Maß 312,5 mm × 312,5 mm (Ausführung
M52), mit transluzenter, vergilbungsfreier
PMMA-Abdeckung ohne
sichtbare mikroprismatische Struktur. Geeignet für
hygienisch
sensible Einsatzbereiche wie HACCP-, IFS- oder
BRC-zertifizierte
Lebensmittelbetriebe, mit symmetrisch breit strahlender
Lichtverteilung und einem Ausstrahlwinkel von ca. 68
Grad,
ausgestattet mit neutralweißer Lichtfarbe bei ca. 4000
Kelvin
(CCT), einer Farbwiedergabe von CRI = 80 und einer
Farborttoleranz = 3 SDCM, mit einem
Bemessungslichtstrom von
ca. 2100 Lumen bei einer Systemleistung von ca. 15,6
Watt und
einer Lichtausbeute bis zu 135 Lumen pro Watt,
raumseitig mit
Schutzart IP54 und rückseitig IP20, Schutzklasse II
gemäß EN
61140, Stoßfestigkeit IK03, Glühdrahttest gemäß IEC
60695-2-11
mit 650 °C, geeignet für Umgebungstemperaturen bis ta
= 25 °C
bei abgedecktem Einbau mit Dämmmaterial oder bis 35 °C
ohne
Dämmmaterial, Gehäuse aus stranggepresstem
Aluminiumprofil
mit weißer Oberflächenbeschichtung ähnlich RAL 9016,
Abmessungen 308 mm × 308 mm × 22 mm, Gewicht ca. 1,3
kg,
LED-Modul und Betriebsgerät gemäß Ökodesign-Richtlinie
(EU
2019/2020) austauschbar, Lebensdauer L80 bei 25 °C
größer
100.000 Stunden und L90 bei 25 °C größer 50.000
Stunden,
Ausführung schaltbar mit externem Betriebsgerät (nicht
dimmbar),
liefern und montieren.

Leitfabrikat/Typ: Trilux / ArimoFit G2 M52 DW IP
20-840 ET oder
gleichwertig

Hersteller/Typ
'....................................................'

vom Bieter einzutragen,
Menge: 18,000 St

**01.07.0020 L1.2: LED-Deckeneinbauleuchte rund Ø 200 mm IP54 4000 K schaltbar**
LED-Decken-Einbauleuchte (Komplettleuchte) mit
symmetrisch
breitstrahlender Lichtverteilung (Ausstrahlwinkel ca.
81°) für
energieeffiziente Allgemeinbeleuchtung in Büro-,
Besprechungs-
und Aufenthaltsräumen gemäß EN 12464-1 (UGR < 19).
Hocheffiziente Downlight-Lichttechnik mit modular
aufgebautem
System aus LED-Lichtkammer, passivem Wärmemanagement
und
hochwertiger Reflektoreinheit.
LED-Modul austauschbar, mit neutralweißer Lichtfarbe
(CCT 4000
K), Farbwiedergabe CRI = 80, Farborttoleranz = 2 SDCM.
Bemessungslichtstrom ca. 2620 lm bei einer
Systemleistung von
ca. 17,8 W, Lichtausbeute bis zu 147 lm/W.
Mittlere Bemessungslebensdauer (bei 25 °C
Umgebungstemperatur):
L80 = 100.000 h
L90 = 50.000 h
Reflektoreinheit über Bajonettverschluss an der
modularen
LED-Lichtkammer arretiert, Reflektor weiß lackiert,
optional mit
aluminiumbedampfter Ausführung zur Einhaltung der
Blendbegrenzung (UGR < 19).
Lichtkammer aus hochwertigem, wärmeleitendem
Aluminiumdruckguss (recycelt), passiv gekühlt.
Reflektor,
Abdeckring und Einbauring aus UV-beständigem,
halogenfreiem
Polycarbonat, Farbe: weiß.
Elektrischer Anschluss über 3-polige
Steckverbindungsklemme
mit Durchschleifmöglichkeit. Zentralbatterietauglich
(220240 V
DC).
Netzspannung 220240 V, 50/60 Hz.
Schutzart raumseitig IP54, Schutzklasse II.
Werkzeuglose Montage der Leuchte mittels
Bajonettverschluss
und Anti-Rutsch-Haltefedern für Deckenstärken von 140
mm
(austauschbare Haltestege je nach Einbausituation).
Deckenausschnitt Ø 200 mm, Einbautiefe ca. 120 mm,
Gewicht ca.
1,07 kg.
Liefern und montieren einer kompletten,
anschlussfertigen
LED-Decken-Einbauleuchte gemäß obiger Beschreibung.

Hersteller : Zumtobel
Typ : PANOS R R200 3k-840 SWI H WH WH
oder gleichwertig

Hersteller/Typ
'....................................................'

vom Bieter einzutragen,
Menge: 4,000 St

**01.07.0030 L2.1: LED-Feuchtraum-Ovalleuchte IP66 4000 K schaltbar L:171 B:123**
Robuste LED-Ovalleuchte im flachen Design mit
pulverbeschichtetem Gehäuse aus Aluminium-Druckguss,
opaler
Diffusor aus gehärtetem, strukturiertem Kristallglas
mit seitlicher
Klemmfedermontage für eine vollflächig homogene
Lichtverteilung, ausgestattet mit
MultiLumen-Technologie zur
werkzeuglosen Einstellung des Lichtstroms in zwei
Stufen,
werkseitig auf die höchste Stufe voreingestellt,
integrierte
MultiColour-Funktion zur Auswahl zwischen 3000 K und
4000 K
Farbtemperatur über Schaltelement, werkseitig auf 4000
K
eingestellt, geeignet für Decken- und Wandanbau,
schnelle
Montage über außenliegende Befestigungslaschen,
LED-Einheit
austauschbar und herausnehmbar, drei Kabeleinführungen
vorhanden, hohe Schutzart IP66, Stoßfestigkeit IK04,
Glühdrahtprüfung 960 °C gemäß IEC 60695-2-11,
symmetrische
Lichtverteilung mit direktem Lichtaustritt,
Abstrahlwinkel ca.
125°/110°, Farbwiedergabeindex Ra = 80, Farbtoleranz =
6 SDCM,
Lebensdauer mindestens 35.000 Stunden (L70/B50),
Systemleistung je nach Einstellung zwischen ca. 6,6 W
und 8,1 W,
Lichtstrom bis zu 920 Lumen, Lichtausbeute bis zu 114
lm/W,
Spannungsversorgung 220240 V, 50/60 Hz über
integriertes
Konstantstrom-Betriebsgerät, Leistungsfaktor = 0,9,
Einschaltstrom ca. 2,84 A bei 100 µs,
Umgebungstemperaturbereich -30 °C bis +40 °C,
Konformität nach
CE und EAC, Schutzklasse I,

Die komplette Leuchte ist betriebsbereit zu liefern
und fachgerecht
zu montieren.

Hersteller : RZB lighting
Typ : 501049.004
oder gleichwertig

Hersteller/Typ
'....................................................'

vom Bieter einzutragen,
Menge: 26,000 St

**01.07.0040 L2.2: LED-Feuchtraum-Rundleuchte Ø 310 IP54 4000 K schaltbar**
Runde LED-Anbauleuchte mit opaler, sphärisch geformter
Abdeckwanne aus Polycarbonat mit einem
Leuchtendurchmesser
von 310 mm zur Wand- oder Deckenmontage, ausgestattet
mit
lambertscher Lichtverteilung für eine gleichmäßige,
direkte
Ausleuchtung. Die Abdeckung besteht aus lichtstreuendem
PMMA, der Leuchtenkörper aus pulverbeschichtetem
Stahlblech in
weiß, ähnlich RAL 9016. Die Leuchte ist für die
Montage ohne
Einbauöffnung geeignet, sowohl an Wand als auch Decke,
und mit
einem schaltbaren elektronischen Betriebsgerät
ausgestattet. Das
Betriebsgerät ist gemäß Ökodesign-Richtlinie
austauschbar,
ebenso wie das LED-Leuchtmittel. Die mittlere
Bemessungslebensdauer beträgt L70 (tq 25 °C) = 75.000
Stunden. Leuchtenlichtstrom und Lichtfarbe sind fest
eingestellt,
mit einem Bemessungslichtstrom von ca. 1400 Lumen bei
einer
Systemleistung von 11,5 W, einem Leistungsfaktor von >
0,9,
einem Farbwiedergabeindex Ra > 80 und einer
Farbtemperatur von
4000 K. Die Farborttoleranz liegt bei initial maximal
3 SDCM. Die
Leuchte hat einen Durchmesser von 310 mm und eine Höhe
von
100 mm, Schutzklasse I gemäß DIN EN 61140 sowie eine
raumseitige Schutzart IP40 gemäß DIN EN 60529. Der
Glühdrahttest wurde erfolgreich mit 650 °C nach IEC
60695-2-11
bestanden. Die Leuchte ist ENEC-zertifiziert, ihr
Gewicht beträgt ca.
0,8 kg,
die komplette Leuchte ist betriebsbereit zu liefern
und fachgerecht
zu montieren.

Hersteller: Trilux
Typ : Mondia G3 K WD1 DW 14-840 ET PC
oder gleichwertig

Hersteller/Typ
'....................................................'

vom Bieter einzutragen,
Menge: 5,000 St

**01.07.0050 L2.3: LED-Wandanbauleuchte direkt-indirekt 3000 K 18,6 W IP20**
Flache, kompakte, quadratische, direkt-indirekt
LED-Wandanbauleuchte zur vertikalen Wandaufhellung.
Optische
Einheit aus Mischkammer und Abdeckscheibe für
gleichmäßige
Lichtverteilung an der Wand, oberhalb bei DIR und
unterhalb bei
IND der Leuchte. Leuchtenleistung 18,6 W,
Farbwiedergabe Ra >
90, Farbtemperatur 3000 K, Farborttoleranz initial
MacAdam = 2,
Leuchtenlichtstrom 1640 lm, Leuchtenlichtausbeute 88
lm/W,
Lebensdauer 50.000 h bei 90 % Lichtstrom. Schaltbare
Ausführung, Gehäuse aus Aluminiumdruckguss, Grafit
lackiert.
Reflektoreinheit aus Polycarbonat, zweiteilig: Kopf
facettiert,
hochglänzend, aluminiumbesputtert; Fuß quadratisch mit
Dekorand. Halogenfreie Verdrahtung, Netzspannung
220240 V,
50/60 Hz. Gewicht 0,88 kg, Abmessungen 120 × 121 × 55
mm.

Hersteller : Zumtobel
Typ : SUI SFW 1600-930 LDO DIR-IND
oder gleichwertig

Hersteller/Typ
'....................................................'

vom Bieter einzutragen,
Menge: 20,000 St

**01.07.0060 L2.4: LED-Anbau-Tiefstrahler 25 W 1.767 lm DALI 3000 K Grafit**
Runde LED-Anbauleuchte für den Innenbereich mit
einstellbarer
Lichtstärkeverteilung.
Fokussierbare Zoom-Optik zur stufenlosen Veränderung
des
Halbstreuwinkels von 15° bis 50° durch Verdrehen der
Linseneinheit.
Leuchtengehäuse aus Aluminiumguss, Oberfläche Grafit.
Adapterring mit optischem Filter. Scheibenkombination
aus
transluzentem Kunststoff, optische Linse aus
Silikatglas.
Abschlussring aus Aluminiumguss, Oberfläche Grafit.
Schutzklasse II, Schutzart IP gemäß Herstellerangaben.
Lichtquelle: LED, 25 W, Leuchten-Lichtstrom ca. 1.767
lm,
Farbtemperatur 3.000 K, Farbwiedergabeindex CRI > 90.
Austauschbares LED-Modul mit Übertemperaturschutz und
einer
mittleren Lebensdauer = 50.000 Betriebsstunden (L80B50
bei Ta
= 25 °C).
20-jährige Nachliefergarantie auf LED-Modul und
Verschleißteile.
LED-Netzteil, DALI-steuerbar, 220240 V, 0/5060 Hz.
Abmessungen Leuchte: Ø 120 × 115 mm.
Liefern, montieren und anschließen.

Hersteller: Bega
Typ: BEGA Deckenaufbau-Tiefstrahler 51 189.5 K3

Hersteller/Typ
'....................................................'

vom Bieter einzutragen,
Menge: 4,000 St

**01.07.0070 L2.5: LED-Wandleuchte rund IP65 11 W 1000 lm 3000 K anthrazit IK08**
Runde LED-Wandleuchte mit einseitigem Lichtaustritt,
Schutzart
IP65, Schutzklasse I, Stoßfestigkeitsgrad IK08.
Leuchte zur
Wandmontage mit Befestigungsbügel aus verzinktem Stahl
und
Schrauben aus Edelstahl A4. Gehäuse aus
Aluminium-Strangpressprofil, Abschlussrahmen und
Wandbefestigung aus Aluminium-Druckguss, Oberfläche
anthrazit
(ähnlich DB 703). Reflektor aus eloxiertem,
facettiertem
Aluminium, Abschlussscheibe aus transparentem Glas.
Rotationssymmetrische Lichtverteilung mit
Ausstrahlwinkel 60°,
Lichtaustritt nach oben oder unten montierbar.
Leistungsdaten: 11 W, Lichtstrom 1000 lm, Lichtfarbe
warmweiß
(3000 K), Farbwiedergabe Ra > 80, Farborttoleranz = 3
MacAdam
SDCM, Lebensdauer L80 bei 25 °C 50.000 Stunden.
Elektronisches, schaltbares Betriebsgerät, geeignet
für 230 V DC
Netzbetrieb, Ökodesign-konform und austauschbar.
Stoßspannungsfestigkeit 2 kV Differential, 1 kV Common
Mode.
Gewicht 1,7 kg. Maße (L x B x H): 172 x 115 x 220 mm.

Hersteller : Trilux
Typ : Skeo Z RB20R/1000-830 ET
oder gleichwertig

Hersteller/Typ
'....................................................'

vom Bieter einzutragen,
Menge: 7,000 St

**01.07.0080 L2.6: LED-Anbau-Downlight rund, 9 W, 1100 lm, warmweiß 3000 K, IP40**
Rundes LED-Anbau-Downlight, Aufbauhöhe 60 mm,
symmetrisch
begrenzt breit strahlende Lichtstärkeverteilung,
Ausstrahlungswinkel 91°
Lichtstärkeverteilung vorwiegend direkt, Reflektor aus
PMMA.
Blendungsbewertung UGR < 19 (EN 12464-1).
Leuchtenkörper aus
Aluminiumdruckguss, Farbe anthrazit (ähnlich DB 703).
Montage
an Decke oder Wand ohne Einbauöffnung.
Elektronisches, schaltbares Betriebsgerät,
austauschbar gemäß
Ökodesign. Lebensdauer L80 (tq 25 °C) = 70.000 h,
Lichtquelle
austauschbar.
Leuchtenlichtstrom 1100 lm, Leistung 9 W,
Lichtausbeute 122
lm/W, Leistungsfaktor > 0,9. Farbwiedergabe Ra > 80,
Lichtfarbe
warmweiß (3000 K), Farborttoleranz = 3 SDCM.
Maße Deckenring Ø 234 mm, Höhe 60 mm. Schutzklasse I
(DIN EN
61140), Schutzart IP40 (raumseitig). Glühdrahttest 650
°C (IEC
60695-2-11). Gewicht 1,7 kg. ENEC zertifiziert.
Garantie 10 Jahre, Ersatzteile 15 Jahre verfügbar
(LED-Modul,
Betriebsgerät, optisches System), vorbehaltlich
technischer
Änderungen.

Hersteller : Trilux
Typ : Onplana D07 CDP19 1000-830 ET 26
oder gleichwertig

Hersteller/Typ
'....................................................'

vom Bieter einzutragen,
Menge: 21,000 St

**01.07.0090 L2.7: LED-Wandleuchte zweiseitiger Lichtaustritt 8,6 W 3000 K IP20**
Wandleuchte für den Innenbereich mit zweiseitigem
Lichtaustritt.
LED-Leistung 8,6 W, Leuchtenlichtstrom 770 lm bei 3000
K und
790 lm bei 4000 K. Farbwiedergabeindex (CRI) > 90.
Ausgestattet
mit austauschbarem LED-Modul, mittlere
Bemessungslebensdauer
> 50.000 Stunden (L80B50 bei ta = 25 °C). 20 Jahre
Nachliefergarantie auf LED-Modul und Verschleißteile.
Integriertes
LED-Netzteil 220240 V, 0/5060 Hz. Schutzklasse I.
Leuchtengehäuse aus Aluminiumguss, Oberfläche weiß
lackiert.
Kristallglas innen weiß. Zwei Leitungseinführungen zur
Durchverdrahtung, geeignet für Netzanschlussleitungen
bis Ø 10,5
mm. Abmessungen (L x B x H): 200 x 60 x 110 mm.
Schutzart IP20.

Hersteller : BEGA
Typ : BEGA Wandleuchte 12 277.1
oder gleichwertig

Hersteller/Typ
'....................................................'

vom Bieter einzutragen,
Menge: 4,000 St

**01.07.0100 L2.9: LED-Wandleuchte direkt/indirekt 48 W 3000 K L= 890mm**
LED-Wandleuchte zur horizontalen Wandmontage.
Lichtverteilung direkt/indirekt über Microprismenoptik
aus
Spezialacrylglas zur Reduktion der Leuchtdichte in
Büro- und
Aufenthaltsbereichen (UGR = 19) mit homogener
Lichtwirkung.
Leuchtengehäuse aus hochwertigem Aluminiumprofil,
Oberfläche
pulverbeschichtet in Graphit (ähnlich RAL 9007).
Farbtemperatur 3000 K (warmweiß), Farbwiedergabeindex
Ra > 80,
Farborttoleranz = 3 SDCM (MacAdam).
Leuchtenlichtstrom ca. 7170 lm, Anschlussleistung ca.
48 W,
Systemlichtausbeute ca. 150 lm/W.
Steuerbar über DALI, dimmbar.
Schutzart IP20, Schutzklasse I.
Photobiologische Sicherheit: Risikogruppe RG0 (EN
62471).
LED-Bestromung High Power.
Mittlere Bemessungslebensdauer der LED: L80B10 bei ta
= 25 °C
= 50.000 h.
Maße ca. 890 × 117 × 60 mm (L × B × H), Gewicht ca.
3,7 kg.
LED-Modul und Betriebsgerät gemäß Ökodesign-Richtlinie
(EU
2019/2020) austauschbar.

Hersteller: Lightnet GmbH
Typ: Matric W6 LW6AEL-830H-L890
oder gleichwertig

Hersteller/Typ
'....................................................'

vom Bieter einzutragen,
Menge: 5,000 St

**01.07.0110 L2.10: LED-Feuchtraumleuchte 27 W 4500 lm IP66 4000 K**
Hocheffiziente LED-Feuchtraumleuchte zur Decken- oder
Wandmontage. Symmetrisch breit strahlende
Lichtverteilung
(direkt), mit begrenzter Oberflächentemperatur gemäß
DIN EN
60598-2-24. Robuste Ausführung mit
erschütterungsunempfindlichen Komponenten.
Leuchtengehäuse aus Aluminium-Druckguss, Abdeckung aus
PMMA, Oberfläche anthrazit (ähnlich DB 703). Geeignet
für
Innenräume sowie überdachte Außenbereiche (Wand- oder
Pendelmontage).
Mit elektronischem Betriebsgerät, geeignet für 230
V/DC-Gleichspannung.
Lichtstrom: 4500 lm, Leistung: 27 W, Lichtfarbe:
neutralweiß
(4000 K), Farbwiedergabeindex Ra > 80, Farbtoleranz =
3 SDCM.
Lichtausbeute bis zu 167 lm/W. Leistungsfaktor  >
0,95.
Bemessungslebensdauer L80 (25 °C): = 100.000 h.
Schutzart IP66, Schutzklasse I. Glühdrahttest 650 °C
gemäß IEC
60695-2-11. Maße: L = 1047 mm, B = 96 mm, H = 98 mm.
Gewicht: 3,1 kg. ENEC-zertifiziert.

Hersteller : Trilux
Typ :  Nextrema G3 HE B 40-840 ETDD TWP PC
oder gleichwertig

Hersteller/Typ
'....................................................'

vom Bieter einzutragen,
Menge: 8,000 St

*Hinweis*
Gegenstand dieses Hinweistextes (für die Positionen
04.07.0120
bis 04.07.0170) ist ein vollständig vorkonfiguriertes,
lineares LED
-Lichtbandsystem zur direkten Deckenanbaumontage, für
den
flächenbündigen Deckeneinbau sowie für waagerechte
Wandanbaumontage (besondere Montagesituation).
Das modular aufgebaute System umfasst alle für die
Montage und
den Betrieb erforderlichen Komponenten.

Besondere Montagesituation:
Die Montage erfolgt horizontal an einer vorgestellten
Trockenbauwand, 67 cm unterhalb der Decke. Der
Lichtaustritt ist
nach oben gerichtet, sodass die Leuchte als indirekte
Raumbeleuchtung dient. Ziel ist eine gleichmäßige
Ausleuchtung
des Raumes über reflektiertes Licht. Die Installation
erfolgt
zwischen der Trockenbauwand und dem Mauerwerk an der
Oberkante der Trockenbauwand.

Das Lichtband besteht aus folgenden Systemelementen:
- Anbaukanal aus Aluminium, pulverbeschichtet in
Graphit
(ähnlich RAL 9007), geeignet für direkte Deckenmontage
- LED-Balken für gleichmäßige, flächige Ausleuchtung
mit hoher
Systemeffizienz
- Diffusorabdeckung aus opalem Polycarbonat (PC) für
homogene
Lichtverteilung
- Befestigungszubehör, inkl. werkzeugloser
Deckenbefestigung mit
CLIX-Technik aus nichtrostendem Federstahl (V2A)
- Noppenband zur Fixierung der Abdeckung bei
Lichtband- und
Eckkonfigurationen
- Endkappenset, inkl. 9 mm-Kaschierblech, Tüllen und
Schrauben
in Farbe Graphit (ähnlich RAL 9007)

Technische Merkmale:
- Schutzart: mindestens IP40 (bei Deckenanbau oder
Pendelmontage)
- Schlagfestigkeit: IK07 (bei Verwendung der opalen
Optik)
Für die Einbauvariante sind zusätzlich enthalten:
- Einputzschiene 2500 mm zum präzisen Einbau der
Lichtlinie
- Montagebügel zur Einbaumontage in Gipskartondecken
- Distanzhalter zur korrekten Positionierung
- Einputzrahmen stirnseitig zum präzisen Einbau der
Lichtlinie
- Endkappen für den Einbaukanal

Montageart:
Deckenanbau, flächenbündiger Deckeneinbau und
waagerechte
Wandanbaumontage, ca. 1 m unter der Decke,
Lichtaustritt nach
oben zur indirekten Raumbeleuchtung.

Die Leuchte ist einschließlich aller mechanischen,
elektrischen
und optischen Komponenten vollständig zu liefern und zu
montieren. Einzelkomponenten sind Bestandteil eines
Systems
und gelten gesamtheitlich als eine
Ausschreibungseinheit.
In den folgenden Positionen werden die lichttechnischen
Eigenschaften (z.B. Lichtstrom, Farbtemperatur,
Steuerbarkeit)
gesondert beschrieben.
Die Mengenangaben sind in Stückzahlen ausgeschrieben;
die
Montageart und die Länge der einzelnen Leuchten ist
eindeutig
angegeben.

Hersteller: Zumtobel
Typ: modulare Lichtbandsystem SLOTLIGHT infinity II

Hersteller/Typ
'....................................................'

vom Bieter einzutragen,

**01.07.0120 L2.8: LED-Lichtlinie Deckenanbau L: 1250 mm 46,9 W 4200 lm 3000 K**
Balken für LED-Lichtlinie mit opaler Abdeckung (PC),
ausgestattet
mit integriertem LED-Konverter und elektronischem
Vorschaltgerät.
Die LED-Lebensdauer beträgt 100.000 Stunden (L80) bis
zu einem
Lichtstromrückgang auf 80 % des Anfangswertes.
Farborttoleranz
nach MacAdam = 3. Leuchtenlichtstrom 7040 lm bei einer
Lichtausbeute von 95 lm/W. Farbwiedergabeindex Ra > 90,
Farbtemperatur 4000 K (neutralweiß). Der Balken
besteht aus
pulverbeschichtetem Aluminium in Weiß, halogenfrei und
silikonfrei verdrahtet. Abmessungen: 2000 × 62 × 67 mm.
Gewicht: 2,77 kg. Lichtquelle: LED. Leuchtenleistung
73,8 W,
Leistungsfaktor 0,98.
Menge: 1,000 St

**01.07.0130 L2.11: LED-Lichtlinie Sondermontage Trockenbau L: 1250 mm32,7 W**
Balken für LED-Lichtlinie mit Opal (PC) Abdeckung,
ausgestattet
mit LED-Konverter und elektronischem Vorschaltgerät,
LED-Lebensdauer von 100.000 Stunden bis zu einem
Lichtstromrückgang auf 80 % des Anfangswertes,
Farborttoleranz
(initial MacAdam) 3, Leuchtenlichtstrom 3600 lm,
Leuchtenlichtausbeute 90 lm/W, Farbwiedergabeindex Ra
> 90,
Farbtemperatur 3000 K, Balken aus Aluminium, Schwarz,
pulverbeschichtet, Leuchte halogenfrei und silikonfrei
verdrahtet,
Abmessungen 1250 x 62 x 67 mm, Gewicht 1,87 kg,
Lichtquelle
LED, Leuchtenleistung 32,7 W, Leistungsfaktor 0,96.
Menge: 11,000 St

**01.07.0140 L2.12: LED-Lichtlinie Sondermontage Trockenbau L: 1000 mm 25,2 W**
Balken für LED-Lichtlinie mit Opal (PC) Abdeckung,
ausgestattet
mit LED-Konverter und elektronischem Vorschaltgerät.
Die
LED-Lebensdauer beträgt 100.000 Stunden bis zu einem
Lichtstromrückgang auf 80 % des Anfangswertes. Die
Farborttoleranz liegt bei (initial MacAdam) 3. Der
Leuchtenlichtstrom beträgt 3360 Lumen, die
Leuchtenlichtausbeute 85 lm/W
Der Farbwiedergabeindex liegt bei mindestens Ra > 90,
die
Farbtemperatur beträgt 3000 Kelvin. Die
Leuchtenleistung beträgt
39,3 Watt bei einem Leistungsfaktor von 0,95. Der
Balken besteht
aus weiß pulverbeschichtetem Aluminium und ist
halogenfrei
sowie silikonfrei verdrahtet. Die Abmessungen betragen
1000 × 62 × 67 mm, das Gewicht 1,57 kg.
Menge: 2,000 St

**01.07.0150 L2.13: LED-Lichtlinie Sondermontage Trockenbau L: 1500 mm 39,2 W**
Balken für LED-Lichtlinie mit Opal (PC) Abdeckung,
ausgestattet
mit LED-Konverter und elektronischem Vorschaltgerät,
LED-Lebensdauer 100.000 Stunden bis zu einem
Lichtstromrückgang auf 95 % des Anfangswertes,
Farborttoleranz
(initial MacAdam) 3, Farbwiedergabe Ra > 90,
Farbtemperatur 3000
K, Kanal aus Aluminium, silber pulverbeschichtet
(ähnlich RAL
9006), Abmessungen 1500 x 76 x 92 mm, Gewicht 3,97 kg,
Schutzart IP20, Schlagfestigkeit IK03, Lichtquelle LED,
Leuchtenlichtstrom 4400 lm, Leuchtenlichtausbeute 112
lm/W,
Farbwiedergabeindex min. 90, Leuchtenleistung 39,2 W,
Leistungsfaktor 0,94.
Menge: 5,000 St

**01.07.0160 L2.14: LED-Lichtlinie Deckenanbau L: 1250 mm 46,9 W 4200 lm 3000 K**
Balken für LED-Lichtlinie mit Opal (PC) Abdeckung,
ausgestattet
mit LED-Konverter und elektronischem Vorschaltgerät,
LED-Lebensdauer von 100.000 Stunden bis zu einem
Lichtstromrückgang auf 80 % des Anfangswertes,
Farborttoleranz
(initial MacAdam) 3, Leuchtenlichtstrom 4200 lm,
Leuchtenlichtausbeute 90 lm/W, Farbwiedergabeindex Ra
> 90,
Farbtemperatur 3000 K, Balken aus Aluminium, Schwarz,
pulverbeschichtet, Leuchte halogenfrei und silikonfrei
verdrahtet,
Abmessungen 1250 x 62 x 67 mm, Gewicht 1,87 kg,
Lichtquelle
LED, Leuchtenleistung 46,9 W, Leistungsfaktor 0,96.
Menge: 6,000 St

**01.07.0170 L2.14.2: LED-Lichtlinie Deckeneinbau L: 1250 mm 46,9 W 4200 lm 3000 K**
Balken für LED-Lichtlinie mit Opal (PC) Abdeckung,
ausgestattet
mit LED-Konverter und elektronischem Vorschaltgerät,
LED-Lebensdauer von 100.000 Stunden bis zu einem
Lichtstromrückgang auf 80 % des Anfangswertes,
Farborttoleranz
(initial MacAdam) 3, Leuchtenlichtstrom 4200 lm,
Leuchtenlichtausbeute 90 lm/W, Farbwiedergabeindex Ra
> 90,
Farbtemperatur 3000 K, Balken aus Aluminium, Schwarz,
pulverbeschichtet, Leuchte halogenfrei und silikonfrei
verdrahtet,
Abmessungen 1250 x 62 x 67 mm, Gewicht 1,87 kg,
Lichtquelle
LED, Leuchtenleistung 46,9 W, Leistungsfaktor 0,96.
Menge: 2,000 St

**01.07.0180 L4.1: Runde LED-Pendelleuchte, Direkt-/Indirektlicht**
Runde LED-Pendelleuchte für den Innenbereich mit
Direkt- und
Indirektlichtanteil, getrennt steuerbar.
Leuchtengehäuse aus Aluminiumguss, Oberfläche Grafit
(ähnlich
RAL 9007). Zylinderförmiges Design.
Lichttechnik:

Direkt- und Indirektlicht separat steuerbar über DALI
LED-Leistung: Direkt ca. 25 W, Indirekt ca. 25 W
(Gesamt ca. 50 W,
getrennt regelbar)
Lichtstrom: Direkt ca. 1.800 lm, Indirekt ca. 1.800 lm
Farbtemperatur: 3.000 K (warmweiß)
Farbwiedergabeindex CRI > 90
Austauschbares LED-Modul mit Übertemperaturschutz
Mittlere Lebensdauer = 50.000 Betriebsstunden (L80B50
bei
Ta = 25 °C)

20-jährige Nachliefergarantie auf LED-Modul u.
Verschleißteile

Optik:
Optional fokussierbare Zoom-Optik für den direkten
Lichtanteil,
stufenlos veränderbarer Halbstreuwinkel 15°50°
Optische Linse aus Silikatglas, Abschlussring aus
Aluminiumguss,
Oberfläche Grafit
Adapterring mit optionalem optischem Filter

Elektrik:
LED-Netzteil in der Leuchte integriert,
DALI-steuerbar, 220240 V,
50/60 Hz
Direkt- und Indirektlicht separat dimmbar
Anschlussfertig für Pendelmontage

Mechanik / Abmessungen:
Zylinderform Ø 120 mm × 115 mm Höhe
Pendelaufhängung verstellbar, standardmäßig 2 m

Schutzart / Schutzklasse:
Schutzklasse II
Schutzart IP gemäß Herstellerangaben

Stoßfestigkeit IK = 02
Besonderheiten: Direkt- und Indirektlicht separat
steuerbar

Montage, Anschluss und Inbetriebnahme inkl. aller
mechanischen
und elektrischen Komponenten
Liefern, montieren und anschließen.
Menge: 21,000 St

**01.07.0190 L4.2: LED-Feuchtraumleuchte_Pendel - 27 W 4500 lm IP66 4000 K**
Hocheffiziente LED-Feuchtraumleuchte zur Pendelmontage
an der
Decke mit symmetrisch breit strahlender
Lichtverteilung (direkt).
Die Leuchte verfügt über eine begrenzte
Oberflächentemperatur
gemäß DIN EN 60598-2-24 und ist aufgrund ihrer robusten
Ausführung mit erschütterungsunempfindlichen
Komponenten
sowohl für den Einsatz in Innenräumen als auch in
überdachten
Außenbereichen geeignet.

Das Leuchtengehäuse besteht aus Aluminium-Druckguss
mit einer
lichtdurchlässigen Abdeckung aus PMMA. Die Oberfläche
ist in
anthrazit (ähnlich DB 703) ausgeführt. Die Montage
erfolgt über
eine Pendelabhängung mit geeigneten
Befestigungsmitteln (z. B.
Seil- oder Kettenabhängung), die im Lieferumfang
enthalten sind.
Die Leuchte ist mit einem elektronischen Betriebsgerät
ausgestattet und für den Betrieb mit 230
V/DC-Gleichspannung
geeignet.

Die Lichtleistung beträgt 4500 Lumen bei einer
elektrischen
Anschlussleistung von 27 W. Die Lichtfarbe ist
neutralweiß (4000
K) mit einem Farbwiedergabeindex Ra > 80 und einer
Farbtoleranz
= 3 SDCM. Die Lichtausbeute liegt bei bis zu 167 lm/W,
der
Leistungsfaktor beträgt  > 0,95.
Die Bemessungslebensdauer gemäß L80 (bei 25 °C) beträgt
mindestens 100.000 Stunden.
Die Leuchte erfüllt die Schutzart IP66 und entspricht
Schutzklasse
I. Der Glühdrahttest nach IEC 60695-2-11 ist mit 650 °C
bestanden. Die Abmessungen betragen ca. 1047 mm in der
Länge,
96 mm in der Breite und 98 mm in der Höhe. Das Gewicht
liegt bei
ca. 3,1 kg. Die Leuchte ist ENEC-zertifiziert.

Hersteller : Trilux
Typ :  Nextrema G3 HE B 40-840 ETDD TWP PC
oder gleichwertig

Hersteller/Typ
'....................................................'

vom Bieter einzutragen,
Menge: 11,000 St

#### Titel 01.08 KG 445 Sicherheitsbeleuchtung

**01.08.0010 RZ1: LED-Sicherheitszeichenleuchte für Decken-Einbau**
LED-Rettungszeichenleuchte zur Deckeneinbaumontage,
gemäß
DIN EN 60598-1, -2-22 und DIN EN 1838, mit
Überwachungsbaustein für 24 V-Stromversorgungssystem
gemäß
DIN EN 62034 Typ ER. Formschönes, robustes Design für
vielfältige
Gebäudetypen, modulare Bauweise für einfache Montage.

Eigenschaften:
Klares Design mit hochtransparentem Rahmen und
austauschbarem Piktogramm
Kompaktes Zusatzgehäuse, Aufbauhöhe 22 mm
Gleichmäßige und helle Ausleuchtung mittels speziell
abgestimmter LED-Optiken
Leuchtdichte der weißen Kontrastfarbe: = 500 cd/m²
(DIN 4844-1),
Gleichmäßigkeit Lmin/Lmax > 0,8
Lichtquelle: Hochleistungs-LED-Leiste, Lebensdauer bis
50.000h
Integrierter LED-Konverter mit
Einzelleuchtenüberwachung
(20-stelliger Adressschalter)
Frei programmierbarer Mischbetrieb:
Bereitschaftslicht, Dauerlicht,
geschaltetes Dauerlicht ohne zusätzliche Daten- oder
Schaltleitungen
Erkennungsweite: 20 m
Lichtstrom am Ende der Nennbetriebsdauer (EBLF): 100 %
Gehäusematerial: Polycarbonat, Farbe RAL 9003
Anschlussklemmen: 2 × 3 × 2,5 mm²
Anschluss: 220240 V AC, 50/60 Hz oder 176275 V DC
Leistungsaufnahme (inkl. LED-Versorgung): 3,5 VA / 1,6
W
Stromaufnahme im Batteriebetrieb (220 V): 7 mA
Schutzklasse: II, Schutzart: IP42, Stoßfestigkeit IK4
Zulässige Umgebungstemperatur: 20 °C bis +40 °C
Abmessungen Deckeneinbau: L = 230 mm, H = 133 mm,
B = 30 mm (mit Betoneinbaukasten)
Abmessungen mit Zusatzgehäuse: L = 230 mm, H = 155 mm,
B = 47 mm.
Einbaurahmen einfach für Deckeneinbau, RAL 9003
Austauschbare Piktogramme gemäß ISO 7010 (PU, PL, PR,
PO
vertikal)

Fabrikat /Typ :  Eaton / CEAG CrystalWay 19021 CG-S
oder
gleichwertig

Hersteller/Typ
'....................................................'

vom Bieter einzutragen,
Menge: 3,000 St

**01.08.0020 RZ1.1: LED-Sicherheitszeichenleuchte für Wandanbau**
Rettungszeichenleuchte in LED-Technologie für
Wandanbau,
geeignet für den Betrieb an
Sicherheitsbeleuchtungsanlagen
gemäß DIN EN 50172, DIN VDE 0100-560 und DIN V VDE V
0108-100. Entwickelt, gefertigt und geprüft nach ISO
9001.

Technische Merkmale:
Klares Design mit hochtransparentem Rahmen,
innenliegendem
und austauschbarem Piktogramm
Kompaktes Zusatzgehäuse mit Aufbauhöhe nur 22 mm
LED-Lichtleiter-/LED-Optik für besonders gleichmäßige
und helle
Ausleuchtung des Piktogramms
Leuchtdichte weiße Kontrastfarbe = 500 cd/m²,
Gleichmäßigkeit
Lmin/Lmax > 0,8
Lichtquelle: Hocheffiziente, weiße
High-Power-LED-Leiste,
Lebensdauer bis 50.000 h
LED-Konverter mit integriertem Überwachungsbaustein für
Einzelleuchtenüberwachung (20-stelliger Adressschalter)
Frei programmierbarer Mischbetrieb der Schaltungsarten
(Bereitschaftslicht, Dauerlicht, geschaltetes
Dauerlicht) innerhalb
eines Stromkreises, ohne zusätzliche Daten- oder
Schaltleitung

Elektrische Daten:
Erkennungsweite: 20 m
Lichtstrom: 100 % am Ende der Nennbetriebsdauer
Gehäusematerial: Polycarbonat, Farbe RAL 9003
Anschlussklemmen: 2 × 3 × 2,5 mm²
Anschlussspannung: 220240 V AC, 50/60 Hz // 176275 V DC
Leistungsaufnahme: 3,5 VA / 1,6 W
Stromaufnahme Batteriebetrieb: 7 mA
Schutzklasse II, Schutzart IP42, Stoßfestigkeit IK04
Zulässige Umgebungstemperatur: -20 °C bis +40 °C
Abmessungen Leuchte: L = 230 mm, H = 133 mm, B = 7,5 mm

Lieferumfang / Zubehör:
Vor-Ort konfigurierbare Piktogramme (PU, PL, PR, PO)
gemäß ISO
7010, vertikal
Die Leuchte ist betriebsbereit zu liefern, fachgerecht
zu montieren
und zu verdrahten.

Fabrikat /Typ :  Eaton / CEAG CrystalWay 19021 CG-S
oder
gleichwertig

Hersteller/Typ
'....................................................'

vom Bieter einzutragen,
Menge: 2,000 St

**01.08.0030 RZ2. Einzelbatterie-Rettungszeichenleuchte zur Deckeneinbaumontage**
Selbstüberwachende LED-Einzelbatterie-Rettungszeichen-
scheibenleuchte, geeignet für Deckenmontage,
zweiseitiger
Lichtaustritt, mit Notlichtbetrieb gemäß DIN EN 50172,
DIN VDE
0100-560 und DIN V VDE V 0108-100. Betrieb möglich als
Einzelbatterie oder Anschluss an zentrale
Überwachungseinrichtung.

Technische Merkmale:
LED-Lichtleiter-Technologie für gleichmäßige
Ausleuchtung
Leuchtdichte weiße Kontrastfarbe = 500 cd/m²
Durchschnittlicher Lichtstrom = 200 cd/m² über das
Piktogramm
LED-Lebensdauer > 50.000 h (L80)
Kompaktes Design: Piktogramm-Scheibe 7,5 mm,
Aufbauhöhe 22
mm
Gehäusematerial: PC / PMMA, Rahmen transparent, RAL
9003
Anschlussklemmen: Durchverdrahtung L, L´, N, PE bis
2,5 mm²,
CGLine+ Bus bis 1,5 mm²
Anschlussspannung: 220240 V AC, 50/60 Hz
Anschlussleistung Netzbetrieb: 8 VA / 4,1 W
Schutzklasse II, Schutzart IP42, Schlagfestigkeit IK04
Zulässige Umgebungstemperatur: +5 °C bis +35 °C
Abmessungen Deckeneinbau: B = 231 mm, H = 155 mm,
T = 47 mm

Funktionsumfang:
Manueller Funktionstest / Betriebsdauertest über
Prüftaster
Notlichtbetriebsdauer wählbar: 1 h, 3 h, 8 h (3 h)
Automatische Ladeüberwachung, Tiefentladeschutz,
Rückschaltverzögerung nach Netzwiederkehr
Wochen- und Halbjahres-Testzyklen automatisch (optional
abschaltbar)
Störungsanalyse (Leuchtmittel, Lade- und
Batteriekreis) über
Bicolor-LED
Blockierfunktion über CGLine+ Web-Controller
Dauer- oder Bereitschaftsschaltung möglich
Increased Affordance (IA): pulsierende/blinkende
Anzeige zur
verbesserten Erkennbarkeit
Batterie: Li-Ion 3,6 V / 620 mAh, Erkennungsweite 20 m

Lieferumfang / Zubehör:
Montagezubehör für Deckenmontage
Vor-Ort konfigurierbare Siebdruck-Piktogramme: Pfeil
rechts, links,
unten, oben, blind
Einbaurahmen einfach oder mit Metallblende RAL 9003 für
Deckeneinbau
die komplette Rettungszeichen  ist betriebsbereit zu
liefern und
fachgerecht zu montieren.

Fabrikat /Typ :  Eaton(CEAG) / CrystalWay 19821 CGLine+
oder gleichwertig

Hersteller/Typ
'....................................................'

vom Bieter einzutragen,
Menge: 2,000 St

**01.08.0040 RZ3: Einzelbatterie-Rettungszeichenleuchte zur Wandmontage**
Selbstüberwachende
LED-Einzelbatterie-Rettungszeichenscheibenleuchte,
geeignet für
Wandeinbau, einseitiger Lichtaustritt, mit
Notlichtbetrieb gemäß
DIN EN 50172, DIN VDE 0100-560 und DIN V VDE V
0108-100.
Betrieb möglich als Einzelbatterie oder Anschluss an
zentrale
Überwachungseinrichtung.

Technische Merkmale:
LED-Lichtleiter-Technologie für besonders gleichmäßige
Ausleuchtung des Piktogramms
Leuchtdichte weiße Kontrastfarbe = 500 cd/m²
Durchschnittlicher Lichtstrom = 200 cd/m² über das
Piktogramm
Hohe Lebensdauer > 50.000 h (L80) der hocheffizienten
LEDs
Kompaktes, schlankes Design: Piktogramm-Scheibe 7,5 mm,
Aufbauhöhe 22 mm
Gehäusematerial: PC / PMMA, Rahmen transparent, RAL
9003
Anschlussklemmen: Durchverdrahtung L, L´, N, PE bis
2,5 mm²,
Busleitung bis 1,5 mm²
Anschlussspannung: 220240 V AC, 50/60 Hz
Anschlussleistung Netzbetrieb: 8 VA / 4,1 W
Schutzklasse II, Schutzart IP42, Schlagfestigkeit IK04
Zulässige Umgebungstemperatur: +5 °C bis +35 °C
Abmessungen Wandeinbau: B = 231 mm, H = 155 mm,
T = 47 mm

Funktionsumfang:
Manueller Funktionstest / Betriebsdauertest über
Prüftaster
Notlichtbetriebsdauer wählbar: 1 h, 3 h, 8 h (3 h)
Automatische Ladeüberwachung, Tiefentladeschutz,
Rückschaltverzögerung nach Netzwiederkehr
Wochen- und Halbjahres-Testzyklen automatisch (optional
abschaltbar)
Testergebnisse mit Störungsanalyse (Leuchtmittel,
Lade- und
Batteriekreis) über Bicolor-LED
Blockierfunktion über zentrale Steuerungseinrichtung
Dauer- oder Bereitschaftsschaltung möglich
Increased Affordance (IA): pulsierende/blinkende
Anzeige zur
verbesserten Erkennbarkeit

Batterie:
Li-Ion 3,6 V / 620 mAh
Erkennungsweite: 20 m

Lieferumfang / Zubehör:
Montagezubehör für Wandeinbau
Vor-Ort konfigurierbare Siebdruck-Piktogramme: Pfeil
rechts, links,
unten, oben, blind
Einbaurahmen einfach oder mit Metallblende RAL 9003 für
Wandeinbau

Die komplette Rettungszeichenleuchte ist
betriebsbereit zu liefern
und fachgerecht zu montieren.

Fabrikat /Typ :  Eaton(CEAG) / CrystalWay 19821
CGLine+ oder
gleichwertig

Hersteller/Typ
'....................................................'

vom Bieter einzutragen,
Menge: 3,000 St

**01.08.0050 SL1: LED-Sicherheitsleuchte, Deckeneinbau**
Sicherheitsleuchte in LED-Technologie für
Deckeneinbau, geeignet
für den Betrieb an Sicherheitsbeleuchtungsanlagen
gemäß DIN EN
50172, DIN VDE 0100-560 und DIN V VDE V 0108-100.
Entwickelt,
gefertigt und geprüft nach ISO 9001.

Technische Merkmale:
Rundes Leuchtendesign, geringe Einbautiefe 40 mm
Werkzeuglose Montage durch Klemmfedern für
Deckenstärken 120
mm, runder Deckenausschnitt 6468 mm
Asymmetrische Optik für effiziente
Fluchtwegausleuchtung = 1 lx
nach DIN EN 1838, Lichtpunkthöhen bis 10 m
Lichtquelle: 1× High-Power-LED, Lebensdauer bis 50.000h
(L80)
LED-Konverter mit integriertem Überwachungsbaustein für
Einzelleuchtenüberwachung (20-stelliger Adressschalter)
Frei programmierbarer Mischbetrieb der Schaltungsarten
(Bereitschaftslicht, Dauerlicht, geschaltetes
Dauerlicht) innerhalb
eines Stromkreises, ohne zusätzliche Daten- oder
Schaltleitung

Elektrische Daten:
Lichtstrom: 250 lm
Lichtstrom am Ende der Nennbetriebsdauer: 100 %
Gehäusematerial: PC / Aluminium, Farbe Weiß RAL 9016
Anschlussspannung: 220240 V AC, 50/60 Hz // 176275 V DC
Anschlussleistung: 8,0 VA / 3,9 W
Stromaufnahme Batteriebetrieb: 20 mA
Schutzklasse II, Schutzart IP41 (Leuchte), IP20
(Modulgehäuse)
Lichtquelle: 1 × 2 W High-Power-LED

Abmessungen Leuchte: D = 80 mm, B = 44 mm
Abmessungen Modulgehäuse: L = 217 mm (132 + 85), H =
85 mm,
B = 47 mm (abgewinkelt)
Abmessungen mit optionaler Blende: L = 100 mm, H = 100
mm, B
= 44 mm

Zulässige Umgebungstemperatur: -20 °C bis +40 °C
Die Leuchte ist betriebsbereit zu liefern, fachgerecht
zu montieren
und zu verdrahten.

Fabrikat /Typ :  Eaton(CEAG) / CEAG GuideLed SL
13011.1 CG-S
oder gleichwertig

Hersteller/Typ
'....................................................'

vom Bieter einzutragen,
Menge: 4,000 St

#### Titel 01.09 KG 446 Potentialausgleich

*Hinweis*
In die Einheitspreise ist die Lieferung Montage und der
betriebsfertige Anschluss zu kalkulieren.
Der Potentialausgleich ist nach Vorschriften unter
anderem für folgende Anschlüsse betriebsfertig,
einschließlich Messung der fertigen Anlage nach den
einschlägigen Vorschriften, zu erstellen:
- Hausanschlussraum Heizung/Sanitär
- Zentrale Lüftungsanlage
- HÜP Kommunikationstechnik
- Schutzleiter bei der Anwendung der Schutzmaßnahmen
- Nullung und Fehlerstromschutzschaltung nach VDE 0100
- Erdung der Kabelverlegesysteme usw.

**01.09.0010 Potentialausgleichsschiene**
Fußplatte und Abdeckkappe aus schlagfestem Kunststoff,
Kontaktleiste Messing, vernickelt
für 1 x Rd 10 mm, 1 x FL 4 x 30 mm und 25 x 16 mm²
liefern, montieren und betriebsfertig anschließen
Menge: 3,000 St

**01.09.0020 Potentialausgleichsschiene Industrie**
Potentialausgleichsschiene für den
Hauptpotentialausgleich nach
DIN VDE 0100/ 0185 als Industrievariante,
für 10 Anschlüsse, mit Schrauben M10, Schiene aus Niro
(V2A) mit
Isolatoren für Wandmontage. Komplett mit Abdeckung.
liefern, montieren und betriebsfertig anschließen
Menge: 1,000 St

**01.09.0030 Anschluss an Metallkonstruktionen**
Anschluß an Metallkonstruktionen, usw. mit Schrauben
und
Muttern in rostfreier Ausführung herstellen.
Menge: 20,000 St

**01.09.0040 Erdungsanschluss an diverse Metallteile mit Klemme für**
Erdungsanschluss an diverse Metallteile mit Klemme für
Runddraht bis 10 mm² liefern und betriebsfertig
montieren
Menge: 30,000 St

**01.09.0050 Erdungsbandrohrschelle Messing bis 100mm**
Erdungsbandrohrschelle aus Messing gal/Zn, mit
Anschlussmöglichkeit für einen Leiter 2,5 mm2 bis 2
Leiter 16 mm2, für Rohrdurchmesser bis 100 mm.
Menge: 8,000 St

**01.09.0060 Erdungsschelle Zinkdruckguss bis 40mm**
Erdungsschelle aus Zinkdruckguss, mit
Anschlussmöglichkeit für einen Leiter 2,5 mm2 bis 2
Leiter 16 mm2, für Rohrdurchmesser bis 40 mm.
Menge: 15,000 St

**01.09.0070 Erdungsschelle Zinkdruckguss bis 100mm**
Erdungsschelle aus Zinkdruckguss, mit
Anschlussmöglichkeit für einen Leiter 2,5 mm2 bis 2
Leiter 16 mm2, für Rohrdurchmesser bis 100 mm.
Menge: 15,000 St

**01.09.0080 Schraubverbindung Stahl niro einschl. bohren/Gew. schneiden**
Verbindung mit Schrauben DIN EN 50164-2, aus
nichtrostendem Stahl, einschl. bohren und Gewinde
schneiden, liefern und montieren
Menge: 25,000 St

#### Titel 01.10 KG 446 Blitzschutz- und Erdungsanlage

*Hinweis*
Für das Bauvorhaben Mühlenhauskomplex sind zwei
unterschiedliche Bausituationen zu berücksichtigen. In
beiden
Gebäuden, Remise und Mühlenhaus, ist zusätzlich eine
äußere
Blitzschutzanlage der Schutzklasse 3 vorgesehen. Die
Ausführung
erfolgt gemäß DIN 18014 unter Berücksichtigung der
späteren
Anforderungen der DIN EN 62305-3.

1. Remise
Erdungsanlage bestehend aus Fundamenterder,
Funktionspotentialausgleichsleiter und Ringerder.
Fundamenterder und Ringerder werden vollständig durch
die
Rohbaufirma hergestellt.
Tiefenerder werden durch die Elektrofirma hergestellt.

2. Mühlenhaus
Aufgrund baulicher Gegebenheiten ist ein Ringerder um
das
Gebäude nicht möglich.
Erdungsanlage vom Typ A (Tiefenerder), vollständig
durch die
Elektrofirma hergestellt.
Tiefenerder sind untereinander und mit der
Gebäudehauptpotentialausgleichsschiene zu verbinden.
Bei Unmöglichkeit der Erdung außerhalb des Gebäudes
kann die
Verlegung im Gebäudekeller erfolgen.
Tiefenerder werden senkrecht in dauerhaft feuchte
Erdschichten
getrieben.
Ein gemessener Erdungswiderstand < 10 O gilt als
ausreichend.

Leistungen der Rohbaufirma
Lieferung und Einbau des Fundamenterders /
Funktionspotentialausgleichsleiters aus feuerverzinktem
Rundstahl Ø 10 mm in der unteren Bewehrungslage der
Bodenplatte.
Mindestbetonüberdeckung: 5 cm;
maximale Maschenweite: 20 × 20 m.
Verbindung mit der Bewehrung alle 2 m mittels
Mehrzweck-Verbindungsklemmen.
Herstellung des Ringerders und aller
Edelstahl-Anschlussfahnen Ø
10 mm, inkl. Anschlussfestpunkte für
Potentialausgleich und
Blitzschutzableitungen.
Übergabe der fertiggestellten Erdungsanlage an die
Elektrofirma
inkl. Messprotokoll.

Leistungen der Elektrofirma
Herstellung und kompletter Anschluss des örtlichen und
zentralen
Potentialausgleichs gemäß DIN VDE 0100-410 / -540,
inkl.
Messung und Dokumentation.
Verbindung aller metallischen Konstruktionen und
leitfähigen
Bauteile mit dem Potentialausgleich, insbesondere:
Zentrale Heizungs- und Lüftungsanlagen
Übertragungsnetze der Kommunikationstechnik
Schutzleiter sämtlicher elektrischer Anlagen (Nullung,
RCD-Schutz)
Erdung sämtlicher Kabeltragsysteme
Metallische Konstruktionen: Treppen, Geländer,
Handläufe,
Podeste, Trägerkonstruktionen, Absturzsicherungen u. a.
Herstellung der äußeren Blitzschutzanlage inkl.
Fangeinrichtungen, Ableitungen und Messstellen.

*Hinweis*
Der angebotenen Einheitspreis aller ausgeschriebenen
Positionen muss den Liefer- und Montagepreis beinhalten
auch wenn dies in der Position nicht extra beschrieben
wird. Die Stoßverbinder und Verlege-Hilfsmaterialien
des
Ringerders (wie das Herstellen von Korrosionsschutz von
Verbindungsstellen) werden nicht gesondert
ausgeschrieben, die
Kosten sind anteilig mit in die Einheitspreise
einkalkulieren.

**01.10.0010 Tiefenerder V4A einschl. Schlagspitzen**
Tiefenerder gemäß DIN EN 62305-3 und DIN 18014, aus
nichtrostendem Edelstahl (NIRO, V4A), mit einer
Gesamtlänge von
5 Metern zur Montage als vertikaler Tiefenerder.
Durchmesser: 20 mm Rundmaterial.
Die Kurzschlussstromfestigkeit beträgt mindestens 4,2
kA
(AC 50 Hz / DC). Einschließlich geeigneter
Schlagspitze aus TG/tZn
zur sicheren Einführung des ersten Erders, passend für
Tiefenerder
oder Rohrerder Ø25 mm, Ausführung für NIRO (V4A).  Die
Lieferung, das vollständige Einschlagen in das
Erdreich sowie alle
für die Montage erforderlichen Hilfsmittel und
Zubehörteile (z. B.
Verbindungsmuffen, Schlagköpfe etc.) sind im
Einheitspreis
enthalten.
Menge: 5,000 St

**01.10.0020 Runddraht gemäß DIN EN 62561-2, aus nichtrostendem Edelstahl (NIRO V4A**
Runddraht gemäß DIN EN 62561-2, aus nichtrostendem
Edelstahl
(NIRO V4A), mit einem Durchmesser von Ø 10 mm und einem
Querschnitt von 78 mm² zur Verwendung als
Tiefenerderverbindung.
Die Erdverlegung erfolgt in der vorhandenen Baugrube
unterhalb
der Bodenplatte im Fundamentbereich, direkt auf dem
Erdreich,
inkl. anteilig Verbinder
Werkstoff-Nr.: 1.4571, Werkstoff: NIRO
Menge: 120,000 m

**01.10.0030 Druckwasserdichte Dichtmanschette**
Druckwasserdichte Dichtmanschette geeignet für
Rundleiter mit
einem Durchmesser von Ø 810 mm sowie Flachleiter mit
den
Maßen 30 x 3,5 mm. Ausgestattet mit einem
Drehmomentkontrollschlüssel zum einfachen und
kontrollierten
Anziehen der zwei Edelstahlspannbänder.
Technische Daten:

Werkstoff Dichtmanschette: Thermoplast Elastomer (TPE)
Werkstoff Drehmomentkontrollschlüssel: Polyamid (PA),
recycelt
Werkstoff Spannbänder: NIRO (Edelstahl)
Durchmesser Dichtmanschette: 114 mm
Durchführung / Abdichtung Rundleiter: Ø 810 mm
Durchführung / Abdichtung Flachleiter: 30 x 3,5 mm
Druckwasserprüfung: MPA geprüft bis 5 bar
WU-Richtlinie: Beanspruchungsklasse 1 + 2
Beständigkeiten: Methangasbeständig
Radonsicherheit: Radonsicher gemäß FHRK Merkblatt MB
101
Abreißmoment Drehmomentkontrollschlüssel: 3,5 Nm
Menge: 8,000 St

**01.10.0040 Korrosionsschutzbinde**
Korrosionsschutzbinde zum Schutz von unterirdischen
Klemm-
und Schraubverbindungen. Beidseitig
petrolatumbeschichtet,
dauerhaft plastisch, verhindert zuverlässig das
Eindringen von
Schmutz und Feuchtigkeit.
Werkstoff: Petrolatum
Menge: 4,000 St

**01.10.0050 Anschluss an Erdungsfestpunkt Schraubverbindung**
Anschluss an Erdungsfestpunkt, als Schraubverbindung
mit
Schraube M10 und Klemme herstellen.
Menge: 1,000 St

**01.10.0060 Regenrohrschelle St/tZn Klemmbereich Rohr D 100mm**
Regenrohrschellen zum Anschluss von Regenfallrohren in
den Blitzschutz-Potentialausgleich nach EN 62305
Werkstoff: St/tZn
Klemmbereich Rohr Ø: 100mm
Bohrung Ø: 11mm
Normenbezug: DIN EN 62561-1
liefern und montieren
Menge: 30,000 St

**01.10.0070 Fangleitung Rd 8, Stahl verzinkt**
Fangleitung DIN 48 801 Rd 8-St/tZn auf dem Sattel-
bzw. Flachdach, liefern und in Teillängen auf dem Dach
installieren.
Menge: 200,000 m

**01.10.0080 MehrzweckVerbindungs-Klemme St/tZn bis Rd 10mm**
MehrzweckVerbindungs-Klemme zur universellen Verwendung
als Kreuz-, T- und Parallelklemme; zweiteilig.
Werkstoff St/tZn,
Klemmbereich 8-10mm Rd, mit Sechskantschraube
liefern und montieren
Menge: 25,000 St

**01.10.0090 Nummernschilder**
Nummernschilder als Trennstellen- Bezeichnungsschilder
aus Metall mit eingeprägter Trennstellennummer,
Befestigung mit Schrauben bzw. Nieten neben der
Trennstelle.
Menge: 16,000 St

**01.10.0100 Auffangeinrichtung als Fangstange, Länge 1,5 m**
Auffangeinrichtung als Fangstange, Rundstahl verzinkt,
D 16 mm, Länge 1,5 m, mit Fangspitze, (inkl.
Betonsockel,
dimensioniert nach Eurocode für eine max.
Böenwindgeschwindigkeit bis 185 km/h), mit
Anschlussfahne
und Anschlussverbinder korrosionsbeständig,
einschließlich
Anschluss an Fangeinrichtung.
Menge: 2,000 St

**01.10.0110 Fotodokumentation**
Fortlaufende Fotodokumentation verdeckt (unterirdisch,
eingebauter Anlagenkomponenten)

Je Foto, Auflösung mindestens 3 Mio. Pixel als JPEG
(auf USB-Stick
als Teil der Gesamtdokumentation)
Papierausdruck A4 farbig, 300 DPI, Papier weiß, als
Bestandteil
der Dokumentation mit folgenden Mindestangaben:
Datum
Aufnahmeort (genaue Bezeichnung mit Angabe der Achsen
und Bezugsmaße)
Objektbezeichnung
Ausführung in Abstimmung mit der örtlichen Bauleitung
Menge: 15,000 St

**01.10.0120 Messung Blitzschutz- und Erdungsanlage**
Messung/ Protokollierung Erdungsanlage, Messung der
Ausbreitungswiderstände der gesamten Erdungsanlage,
Messwerte für jeden Steigepunkt inkl. Erstellung Mess-
Protokoll
Menge: 1,000 psch

**01.10.0130 Bestandsdokumentation**
Erstellung der Bestandsdokumentation der Blitzschutz-
und
Erdungsanlage gemäß DIN EN 62305 und
Dokumentationsrichtlinie des AG bestehend aus :

- Bericht zum Aufbau des Blitzschutzsystems
- maßstäbliche Revisionszeichnungen des Aufbaus der
Erdungs-
und Blitzschutzanlage( für USB-Stick  als PDF und DWG)
- allen Prüfprotokollen

Die DWG-/oder DXF-Dateien als Grundlage der
CAD-Planrevision
werden zum Ausführungsbeginn durch das Planungsbüro zur
Verfügung gestellt. Die Dokumentation ist in 2facher
Ausführung in
Ordnern und einfach auf USB-Stick  zu übergeben.
Menge: 1,000 psch

### Gewerk 02 Schwachstromanlagen Mühlenhauskomplex

#### Titel 02.01 KG 451 TK-Anlagen

**02.01.0010 J H(St)H 2x2x0,8 Kabelrinne**
Fernmelde-Installationskabel J H(St)H 2 x 2 x 0,8 mm
geschirmt, halogenfrei nach EN 50267-2-2

Lieferung in Teillängen und betriebsfertige Verlegung
auf
Kabelrinnen (Kabelwannen, Kabelpritschen, Gitterrinnen
etc.), in
Unterflurkanäle in Rohr oder Hohlwände einziehen. Das
Kabel ist
bei waagerechten Kabelpritschen bzw. in Bögen alle 0,6
m mit
Kunststoffbandschellen an der Kabelbahn zu befestigen.
Menge: 360,000 m

**02.01.0020 J H(St)H 2x2x0,8 UP**
Fernmelde-Installationskabel J H(St)H 2 x 2 x 0,8 mm
geschirmt, halogenfrei nach EN 50267-2-2
Lieferung in Teillängen und betriebsfertige Verlegung
in oder unter Putz einschl. Fräsarbeiten im Mauerwerk
sowie Befestigung mit Iso-Nagelschellen.
Menge: 900,000 m

**02.01.0030 J H(St)H 4x2x0,8 Kabelrinne**
Fernmelde-Installationskabel J H(St)H 4 x 2 x 0,8 mm
geschirmt, halogenfrei nach EN 50267-2-2

Lieferung in Teillängen und betriebsfertige Verlegung
auf
Kabelrinnen (Kabelwannen, Kabelpritschen, Gitterrinnen
etc.), in
Unterflurkanäle in Rohr oder Hohlwände einziehen. Das
Kabel ist
bei waagerechten Kabelpritschen bzw. in Bögen alle 0,6
m mit
Kunststoffbandschellen an der Kabelbahn zu befestigen.
Menge: 30,000 m

**02.01.0040 J H(St)H 4x2x0,8 UP**
Fernmelde-Installationskabel J H(St)H 4 x 2 x 0,8 mm
geschirmt, halogenfrei nach EN 50267-2-2
Lieferung in Teillängen und betriebsfertige Verlegung
in oder unter Putz einschl. Fräsarbeiten im Mauerwerk
sowie
Befestigung mit Iso-Nagelschellen.
Menge: 50,000 m

**02.01.0050 J H(St)H 10x2x0,6 Kabelrinne**
Fernmelde-Installationskabel J H(St)H 10 x 2 x 0,6 mm
Bd
geschirmt, halogenfrei nach EN 50267-2-2

Lieferung in Teillängen und betriebsfertige Verlegung
auf
Kabelrinnen (Kabelwannen, Kabelpritschen, Gitterrinnen
etc.), in
Unterflurkanäle in Rohr oder Hohlwände einziehen. Das
Kabel ist
bei waagerechten Kabelpritschen bzw. in Bögen alle 0,6
m mit
Kunststoffbandschellen an der Kabelbahn zu befestigen.
Menge: 20,000 m

**02.01.0060 A-2Y(L)2Y 4x2x0,8 Kabelgraben/Leerrohr**
A-2Y(L)2Y 4x2x0,8 Fernmelde-Außenkabel liefern und in
vorhandenes Leerrohr einziehen (größte Länge zwischen
2 Schächten 80m)
Menge: 200,000 m

**02.01.0070 A-2Y(L)2Y 20x2x0,6 Kabelgraben/Leerrohr**
A-2Y(L)2Y 20x2x0,6 Fernmelde-Außenkabel liefern und in
vorhandenes Leerrohr einziehen (größte Länge zwischen
2 Schächten 80m)
Menge: 200,000 m

**02.01.0080 TAE-Anschlussdose in Aufputzausführung**
TAE-Anschlussdose in Aufputzausführung
Kodierung: 3 x 6 NFN, komplett mit Abdeckung/Rahmen,
Farbe RAL 9010 reinweiß
Liefern, montieren und betriebsfertig anschließen
Menge: 6,000 St

**02.01.0090 Rangierverteiler mit Montagewannen**
Verteilerkästen VKA zur Aufnahme von Anschlusstechnik
mit
Befestigungsmaß 170 mm (DIN-Leisten), QuanteT SIDT-C,
SID-CD sowie LSA-PLUS 1 und LSA-PLUS 2.

Wahlweise bestückbar mit:
- 6 Leisten 20 DA SID-CD bzw. LSA-PLUS 1
- 10 Leisten 10 DA SID-CT bzw. LSA-PLUS 2

- Bodenplatte aus Stahlblech verzinkt,
- Haube aus pulver-beschichtetem Blech
(RAL 7032, kieselgrau)
- mit Kunststoffkappen (RAL 7022, umbragrau).
- Schnappverschluss
- Abmessungen HxBxT 330x330x125mm

inkl. Befestigungsmaterial und Zubehör
liefern und montieren
Menge: 1,000 St

**02.01.0100 LSA-Modul 2/10 zu 10 DA für Montagewannen/-kanäle TL**
Anschlussmodul mit LSA-Kontakten (45°-Schrägstellung)
zum
Verbinden kunststoffisolierter Kupferleiter mit
massiven oder
verseilten Kupferadern (Litze) für
Schneidklemmverbindungen
nach IEC 352-4 Teil 4 und DIN 41 611-6-C-EL-CL,
geeignet
Montagewannen/-kanäle mit Befestigungsmaß 104,5 mm

erfüllt technischen Anforderungen der Deutschen
Telekom AG
für den Anschluss von 10 Doppeladern
große seitliche Rangierösen
Verwendung von ungeschirmten und geschirmten zwei- und
vierpaarigen Kabeln möglich

Farbe Trennleiste:  RAL 9010 (reinweiß)
liefern und montieren
Menge: 4,000 St

**02.01.0110 Erdungsleiste DIN 47608**
Erdungsleiste symmetrisch, Form B, 44 Adern, mit
anteiligen
Leistenträger inkl. Klein- und Befestigungsmaterial
liefern und
montieren
Menge: 1,000 St

**02.01.0120 Überspannungs-Kombi-Ableiter 10DA**
Blitzstromtragfähiges DRL-Steckmagazin 10 DA mit
dreipoligen
Gasentladungsableitern für nahezu alle Anwendungen und
mit
DRL-Schutzsteckern zum Kombiableiter erweitert.
Polzahl 10DA, Blitzstoßstrom (10/350) 5 kA, Höchste
Dauerspannung AC 127 V, DC 180V
Nennspannung 180 V, Schutzpegel <0,5 kV,
für LSA Leiste der Bauform 2/10

Leitfabrikat : Dehn
Typ: DRL 10 B 180 + 10x DRL PR 180 oder gleichwertig

Hersteller/Typ
'....................................................'

vom Bieter einzutragen,
Menge: 4,000 St

**02.01.0130 Installationskabel J-H(St)H 2x2x0,8 Bd Kabelrinne**
Halogenfreie Installationsleitung
J-H(St)H 2x2x0,6 nach VDE 0815
Leiter-Material: Cu, blank
Aderisolation: halogenfreie Isoliermischung HI1
Schirm: Kunststoffbeschichtete Al-Folie + Cu-Beidraht
Mantelmaterial: halogenfreies Polymer HM1
Flammwidrigkeit: VDE 0482-266-2-4/IEC 60332-3-24 (Kat.
C)
Rauchdichte: DIN EN 61034/IEC 61034
Halogenfrei: DIN EN 50267/IEC 60754

auf vorh. Kabelrinnen/Steiger oder in offene Kanäle.
inkl. notwendiger Sammelhalter
Menge: 300,000 m

**02.01.0140 Installationskabel J-H(St)H 10x2x0,8 Bd Kabelrinne**
Halogenfreie Installationsleitung
wie vor nur J-H(St)H 10x2x0,8 nach VDE 0815
Leiter-Material: Cu, blank
Aderisolation: halogenfreie Isoliermischung HI1
Schirm: Kunststoffbeschichtete Al-Folie + Cu-Beidraht
Mantelmaterial: halogenfreies Polymer HM1
Flammwidrigkeit: VDE 0482-266-2-4/IEC 60332-3-24 (Kat.
C)
Rauchdichte: DIN EN 61034/IEC 61034
Halogenfrei: DIN EN 50267/IEC 60754

auf vorh. Kabelrinnen/Steiger oder in offene Kanäle.
inkl. notwendiger Sammelhalter
Menge: 600,000 m

**02.01.0150 Installationskabel J-H(St)H 2x2x0,8 Bd Kabelrinne**
Halogenfreie Installationsleitung
J-H(St)H 2x2x0,6 nach VDE 0815
Leiter-Material: Cu, blank
Aderisolation: halogenfreie Isoliermischung HI1
Schirm: Kunststoffbeschichtete Al-Folie + Cu-Beidraht
Mantelmaterial: halogenfreies Polymer HM1
Flammwidrigkeit: VDE 0482-266-2-4/IEC 60332-3-24 (Kat.
C)
Rauchdichte: DIN EN 61034/IEC 61034
Halogenfrei: DIN EN 50267/IEC 60754

auf vorh. Kabelrinnen/Steiger oder in offene Kanäle.
inkl. notwendiger Sammelhalter
Menge: 300,000 m

**02.01.0160 Installationskabel J-H(St)H 10x2x0,8 Bd Kabelrinne**
Halogenfreie Installationsleitung
wie vor nur J-H(St)H 10x2x0,8 nach VDE 0815
Leiter-Material: Cu, blank
Aderisolation: halogenfreie Isoliermischung HI1
Schirm: Kunststoffbeschichtete Al-Folie + Cu-Beidraht
Mantelmaterial: halogenfreies Polymer HM1
Flammwidrigkeit: VDE 0482-266-2-4/IEC 60332-3-24 (Kat.
C)
Rauchdichte: DIN EN 61034/IEC 61034
Halogenfrei: DIN EN 50267/IEC 60754

auf vorh. Kabelrinnen/Steiger oder in offene Kanäle.
inkl. notwendiger Sammelhalter
Menge: 600,000 m

**02.01.0170 Installationskabel J-H(St)H 2x2x0,8 Bd Kabelrinne**
Halogenfreie Installationsleitung
J-H(St)H 2x2x0,6 nach VDE 0815
Leiter-Material: Cu, blank
Aderisolation: halogenfreie Isoliermischung HI1
Schirm: Kunststoffbeschichtete Al-Folie + Cu-Beidraht
Mantelmaterial: halogenfreies Polymer HM1
Flammwidrigkeit: VDE 0482-266-2-4/IEC 60332-3-24 (Kat.
C)
Rauchdichte: DIN EN 61034/IEC 61034
Halogenfrei: DIN EN 50267/IEC 60754

auf vorh. Kabelrinnen/Steiger oder in offene Kanäle.
inkl. notwendiger Sammelhalter
Menge: 300,000 m

**02.01.0180 Installationskabel J-H(St)H 10x2x0,8 Bd Kabelrinne**
Halogenfreie Installationsleitung
wie vor nur J-H(St)H 10x2x0,8 nach VDE 0815
Leiter-Material: Cu, blank
Aderisolation: halogenfreie Isoliermischung HI1
Schirm: Kunststoffbeschichtete Al-Folie + Cu-Beidraht
Mantelmaterial: halogenfreies Polymer HM1
Flammwidrigkeit: VDE 0482-266-2-4/IEC 60332-3-24 (Kat.
C)
Rauchdichte: DIN EN 61034/IEC 61034
Halogenfrei: DIN EN 50267/IEC 60754

auf vorh. Kabelrinnen/Steiger oder in offene Kanäle.
inkl. notwendiger Sammelhalter
Menge: 600,000 m

**02.01.0190 Koaxial-Innenkabel RG59B/U 75Ohm UP**
STLB-Bau 2025-04 061
Koaxial-Innenkabel MIL-C-17G, RG 59 B/U,
Wellenwiderstand 75
Ohm, unter Putz.
Menge: 440,000 m

**02.01.0200 Koaxial-Innenkabel RG59B/U 75Ohm Bügelschellen**
STLB-Bau 2025-04 061
Koaxial-Innenkabel MIL-C-17G, RG 59 B/U,
Wellenwiderstand 75
Ohm, mit Bügelschellen.
Menge: 160,000 m

**02.01.0210 Breitband-Verteiler 8-fach 11 dB 5-1218 MHz F-Connector Klasse A**
Breitband-Verteiler 8-fach zur Innenmontage, geeignet
für
Rückkanal- und UHF-taugliche Anwendungen im
Frequenzbereich
51218 MHz.
Ausführung mit Trennkondensatoren an Ein- und Ausgängen
(Spannungsfestigkeit 24 V DC) zur galvanischen
Trennung.
Anschluss über F-Connectoren. Impedanz: 75 O.
Hohe Schirmdämpfung gemäß Schirmungsklasse A nach
CENELEC
EN 50083-2 und EN 60728-11, Class A (+10 dB).
Mit Anschlussmöglichkeit für den Potenzialausgleich.
Frequenzbereich: 51218 MHz
Dämpfung je Abgang: ca. 11 dB
Ausgänge: 8
Anschlüsse: F-Connector
Montageart: Innenmontage
Normen: EN 60728-11, EN 50083-2
Liefern, montieren und betriebsfertig anschließen.
Menge: 5,000 St

#### Titel 02.02 KG 452 Such- und Signalanlagen

*Hinweis*
Im Nordbau wird ein Behinderten-WC vorgesehen.
Gemäß den geltenden Vorschriften ist hierfür eine
Notrufeinrichtung zu installieren.
In den Einheitspreisen sind die Lieferung, Montage
sowie der
betriebsfertige Anschluss vollständig zu
berücksichtigen.
Die Abdeckungen der Notrufkomponenten müssen dem
Schalterprogramm der Starkstrominstallation entsprechen
(Planungsfabrikat: Busch-Jaeger Reflex SI, Farbe:
alpinweiß).

**02.02.0010 Ruf-Kompaktset für Behinderten-WC**
Ruf-Kompaktset für Behinderten-WC als Komplettsystem
mit
Zugtaster, Abstelleinheit, Anzeigeeinheit und
Steuerelektronik,
sowie einem Netzteil für die Stromversorgung. Das
System bietet
eine Erweiterungsmöglichkeit, um den Ruf auch an
mehreren Orten
zu signalisieren.

Funktionsbeschreibung:
Ein vom Behinderten mittels Zug- oder Ruftaster
ausgelöster Ruf
wird durch Aufleuchten der integrierten
Beruhigungslampe
quittiert. Die im Flurbereich angeordnete
Signalleuchte signalisiert
den Ruf optisch und akustisch. Der ausgelöste Ruf wird
mittels des
potentialfreien Kontaktes zunächst an den Betreiber des
Restaurants (Thekenbereich) übertragen. Ein
ausgelöster Ruf kann
nur im WC durch Betätigen der Abstelltaste wieder
aufgehoben
werden.

Ausstattung:
- 1 Netzteil 24VDC zur Versorgung der Komponenten des
Rufsets,
Einbau in tiefe UP-Schalterdose
- 1 Zugtaster mit LED-Beruhigungslampe - rot
und 2-m-Perlonschnur incl. Abdeckplatte,
Abdeckrahmen und Hohlwand-Geräteeinbaudose
- 1 kombinierter Abstell- und Ruftaster mit grüner
Abstelltaste, roter Ruftaste und UP-Gerätedose
- 1 Elekronik-Rufmodul mit integrierter
Zimmersignalleuchte und Summer,
- mind. 1 potentialfreier Kontakt für die
Rufweiterleitung

komplett mit allem Zubehör liefern, montieren
und betriebsfertig anschließen

Hersteller/Typ
'....................................................'

vom Bieter einzutragen,
Menge: 1,000 St

**02.02.0020 Koppelrelais**
Koppelrelais DIN EN 61810-1, Bemessungsbetriebsstrom
2A, Bemessungsbetriebsspannung 230 V AC,
Bemessungsbetätigungsspannung 24 V AC,
Kontaktausführung 2 W, mit Stellungsanzeige, mit
Sockel oder Sockelklemmen und Einbauzubehör.
Menge: 1,000 St

#### Titel 02.03 KG 452 Gegensprechanlage

**02.03.0010 Audio-Türstation, 1-fach, Unterputzmontage**
Audio-Türstation für den Einsatz in
Türkommunikationssystemen mit In-Home-Bus-Technologie.
Ausführung für Unterputzmontage mit hochwertiger,
vandalismusgeschützter Edelstahl-Frontblende.

Funktionen:
Integrierter Türlautsprecher mit einstellbarer
Sprachlautstärke
1 Ruftaste mit optional aktivierbarer akustischer
Tastenquittierung
Türöffnungsfunktion und Vollduplex-Sprachverbindung
Hinterleuchtetes Namensschild, frontseitig ohne
Werkzeug wechselbar
Zusätzlich hinterleuchtetes Infoschild für Hausnummer,
Öffnungszeiten oder Logos
Robuste Edelstahl-Frontblende, vandalismusgeschützt
Montageart: Unterputz

Technische Daten:
Abmessungen Frontplatte (BxH): ca. 110 × 273 × 1 mm
Abmessungen UP-Gehäuse (BxHxT): ca. 85 × 253 × 48 mm
Farbe/Oberfläche: Edelstahl gebürstet
Schutzart: mindestens IP54
Spannungsversorgung über In-Home-Bus
Kompatibel mit gängigen Türkommunikationszentralen auf
In-Home-Bus-Basis

Lieferumfang:
Audio-Türstation, Unterputzgehäuse, Edelstahl-
Frontplatte, Montagematerial, Bedienungsanleitung.
Liefern und betriebsfertig montieren einschließlich UP-
Gehäuse und sämtlichem Zubehör.

Leitfabrikat: Siedle Typ:  CA 850-1 oder gleichwertig

Hersteller/Typ
'....................................................'

vom Bieter einzutragen,
Menge: 1,000 St

**02.03.0020 Audio-Türstation, 5-fach, flächenbündige Unterputzmontage**
Audio-Türstation, 5-fach, flächenbündige
Unterputzmontage
Audio-Türstation für den Einsatz in Türkommunikationssystemen
mit In-Home-Bus-Technologie. Ausführung mit
5 Ruftasten für Mehrfamilienhaus oder repräsentative
Wohnanlage. Die Anlage wird flächenbündig montiert und
verfügt
über eine hochwertige, vandalismussichere
Edelstahl-Frontblende.

Funktionen:
Integrierter Türlautsprecher mit einstellbarer
Sprachlautstärke
5 Ruftasten mit optional aktivierbarer akustischer
Tastenquittierung
Türöffnungsfunktion und Vollduplex-Sprachverbindung
Hinterleuchtete Namensschilder für jede Wohneinheit,
frontseitig
wechselbar ohne Werkzeug
Zusätzliches hinterleuchtetes Infoschild für
Hausnummer,
Öffnungszeiten oder Logos
Robuste Edelstahl-Frontblende, vandalismussicher
Montageart: Flächenbündig (Unterputz)

Technische Daten:
Abmessungen Frontplatte (BxH): ca. 154 × 322 mm
Einbautiefe Unterputzgehäuse: ca. 48 mm
Farbe/Oberfläche: Edelstahl gebürstet
Schutzart: mindestens IP54
Spannungsversorgung über In-Home-Bus
Kompatibel mit gängigen Türkommunikationszentralen auf
In-Home-Bus-Basis

Lieferumfang:
Audio-Türstation inkl. Flächenbündig-Unterputzrahmen,
Montagematerial und Bedienungsanleitung.
Liefern und betriebsfertig montieren einschließlich
UP-Einbaurahmen und sämtlichem Zubehör.

Leitfabrikat: Siedle Typ: Siedle Steel oder
gleichwertig

Hersteller/Typ
'....................................................'

vom Bieter einzutragen,
Menge: 2,000 St

**02.03.0030 Audio-Innenstation zur Aufputzmontage, freisprechend**
Audio-Innenstation zur Aufputzmontage in busfähigem
System,
freisprechend, zur Bedienung einer Türsprechanlage mit
folgenden
Funktionen:
Gegensprechen (Freisprechfunktion)
Türöffnerfunktion
Lichtschaltfunktion
Manuelle Türaufschaltung auch ohne Türruf
Rufunterscheidung für mindestens: 2 Türrufe, Etagenruf
und
Internruf
LED-Statusanzeige für Rufannahme, Gespräch aktiv und
Stummschaltung
Einstellbare Sprachlautstärke in fünf Stufen
Einstellbare Ruflautstärke in fünf Stufen bis
mindestens
83 dB(A)
Auswahl aus mindestens 11 Ruftönen
Parallelschaltung von bis zu vier Innenstationen
möglich
Türöffner- und Lichtfunktion über Busleitung
Geeignet zur Abdeckung gängiger UP-Gerätedosen ohne
zusätzlichen Rahmen
Grundplatte mit Anschlussklemmen, werkzeuglose
Endmontage
(2-Schritt-Montage)
Montageart: Aufputz
Farbe: Weiß, ähnlich RAL 9016
Versorgung: Busgespeist
Abmessungen (BxHxT): ca. 90 × 180 × 27 mm

Liefern und betriebsfertig montieren einschließlich
Anschluss an
vorhandene Busanlage.

Leitfabrikat: Siedle Typ: Basic Audio oder gleichwertig

Hersteller/Typ
'....................................................'

vom Bieter einzutragen,
Menge: 6,000 St

**02.03.0040 Klingeltaster Edelstahl V2A, pulverbeschichtet RAL 7016**
Klingelplatte aus Edelstahl V2A, pulverbeschichtet in
RAL 7016
(anthrazitgrau), in der Größe 80 × 80 mm.
Die Klingelplatte ist für den Außenbereich vorgesehen
und muss
den Anforderungen gemäß VOB/C, DIN 18382
(Elektroanlagen)
sowie DIN EN 60529 (Schutzarten) entsprechen.
Die Oberfläche ist wetterfest, UV-beständig, rostfrei
und gegen
Vandalismus geschützt.

Technische Merkmale:
Material: Edelstahl V2A
Oberfläche: Pulverbeschichtung RAL 7016, anthrazitgrau
Abmessungen: 80 × 80 mm
Schutzart: IP 67 (staubdicht, geschützt gegen
zeitweiliges
Untertauchen)
Lebensdauer Klingeltaster: = 1.000.000 Schaltzyklen
Witterungs- und korrosionsbeständig
Tastermaterial: Edelstahl
Tasterdurchmesser: 19 mm
Gesamtlänge: ca. 20 mm

liefern, montieren und betriebsfertig anschließen
Menge: 1,000 St

**02.03.0050 Nebensignalgerät mit elektronischem Drei-Klang-Gong**
Nebensignalgerät mit elektronischem Drei-Klang-Gong,
Alpha- und Dauerton.
Dezente Flachbauweise für Aufputzmontage. Von außen
einstellbare Lautstärke, ca. 86 dB(A), Betrieb in 12 V
Klingelanlagen.. Betriebsspannung: 12 V AC, 16-20 V DC
Betriebsstrom: max. 200 mA
Abmessungen (mm) B x H x T: 107 x 107 x 25
liefern, montieren und betriebsfertig anschließen.

Leitfabrikat: Siedle Typ: NS 511-0 oder gleichwertig

Hersteller/Typ
'....................................................'

vom Bieter einzutragen,
Menge: 1,000 St

**02.03.0060 Bus-Netzgerät**
Netzgerät im Schalttafelgehäuse zur Versorgung der
Bus-Teilnehmer

10 Bus-Adressen für die Versorgung der Bus-Teilnehmer
integrierter Türöffner- und Lichtkontakt
Betriebsspannung: 230 V AC, +/-10 %,
50/60 Hz
Betriebsstrom: 200 mA
Ausgangsspannung: 27,5 V DC, 12 V AC
Ausgangsstrom: 0,5 A DC, 1 A AC
Absicherung: Primär Si 1 T 250 mA L,
sekundär kurzschlussfest
Kontaktart: 2 Schließer 24 V, 2 A
Schutzart: IP 30
Umgebungstemperatur: 0 °C bis +40 °C
Teilungseinheit (TE): 9
Abmessungen (mm) B x H x T: 162 x 89 x 60

liefern, montieren und betriebsfertig anschließen
inkl. Programmierung

Leitfabrikat: Siedle Typ: SNG 850-0 D oder gleichwertig

Hersteller/Typ
'....................................................'

vom Bieter einzutragen,
Menge: 3,000 St

**02.03.0070 Transformator im Schalttafelgehäuse**
Transformator im Schalttafelgehäuse, zur Versorgung von
Zusatzkomponenten..
Betriebsspannung: 230 V AC +/-10 %,
50/60 Hz
Ausgangsspannung: 12 V AC
Ausgangsstrom: max. 1,3 A
Absicherung: sekundärseitig thermisch
Schutzart: IP 30
Umgebungstemperatur: 0 °C bis +40 °C
Teilungseinheit (TE): 3
Abmessungen (mm) B x H x T: 53,5 x 89 x 60

liefern, montieren und betriebsfertig anschließen

Leitfabrikat:: Siedle Typ: TR 603-0 oder gleichwertig

Hersteller/Typ
'....................................................'

vom Bieter einzutragen,
Menge: 2,000 St

#### Titel 02.04 KG 456 Brandmeldeanlage/Hausalarmierungsanlag

*Hinweis*
Im Rahmen des vorbeugenden Brandschutzes sind im
Mühlenhauskomplex Rauchwarnmelder gemäß § 48 Absatz 4
der
Brandenburgischen Bauordnung (BbgBO), der
Anwendungsnorm
DIN 14676 sowie der Gerätenorm DIN EN 14604 zu
installieren.
Die Planung unterscheidet dabei zwischen den
Anforderungen
innerhalb der Wohnungen, den kompensatorischen
Maßnahmen
im Treppenraum gemäß der in der Baugenehmigung
festgelegten
brandschutztechnischen Erleichterung E05 sowie der
Hausalarmierungsanlage in der Remise.

Wohnungen Mühlenhaus
In den Wohnungen sind Rauchwarnmelder in allen
Aufenthaltsräumen mit Ausnahme der Küchen sowie in den
Fluren,
über die Rettungswege von Aufenthaltsräumen führen,
vorzusehen. Die Geräte müssen der DIN EN 14604
entsprechen,
nach DIN 14676 eingebaut werden, über eine fest
eingebaute
Lithiumbatterie mit einer Lebensdauer von mindestens
zehn
Jahren verfügen und eine CE-Kennzeichnung aufweisen.
Eine
Funkvernetzung der Rauchwarnmelder innerhalb der
Wohnungen
ist nicht erforderlich. Die Geräte arbeiten im
Einzelbetrieb. Die
jährliche Funktions- und Sichtprüfung ist durch den
Eigentümer
oder, sofern mietvertraglich geregelt, durch die
Nutzer,
durchzuführen.
Treppenhaus
Im Treppenhaus werden auf jedem Podest funkvernetzte
Rauchwarnmelder installiert. Diese Maßnahme erfolgt aus
kompensatorischen Gründen gemäß der in der
Baugenehmigung
festgelegten brandschutztechnischen Erleichterung E05.
Die
Vernetzung der Melder erfolgt drahtlos, sodass bei
Auslösung
eines einzelnen Melders eine Alarmierung im gesamten
Treppenraum gewährleistet ist. Die Geräte müssen der
DIN EN
14604 entsprechen, nach DIN 14676 installiert werden,
über eine
fest eingebaute Lithiumbatterie mit einer Lebensdauer
von
mindestens zehn Jahren verfügen und eine
CE-Kennzeichnung
aufweisen. Optional kann zusätzlich eine
Fernbedieneinheit zur
zentralen Funktionsprüfung und Stummschaltung der
Melder
installiert werden.

Remise
Aus kompensatorischen Gründen wird innerhalb der
Remise eine
Hausalarmierungsanlage (HAA) vorgesehen.
Folgende Schutzziele sollen erreicht werden:
Schnelle Alarmierung der betroffenen Personen.
Ziel ist es, dass bei einem Brandereignis innerhalb
der Remise
eine frühzeitige Alarmierung aller der Remise
zugehörigen Räume
zur Räumung gewährleistet wird.
Eine Aufschaltung zur Feuerwehr ist nicht erforderlich.
Als Auslösevorrichtung sind Druckknopfmelder (DKM) mit
der
Aufschrift "Hausalarm" zu installieren.
Nachfolgende Stellen sind für die Druckknopfmelder
vorgesehen
(siehe Visualisierung):

Erdgeschoss an den direkten Ausgängen ins Freie (2
Stück).
Die Ausführung aller Maßnahmen erfolgt gemäß DIN EN
14604,
DIN 14676 (Rauchwarnmelder), DIN VDE 0833-1/-2, DIN EN
54-11
(HAA) und unter Berücksichtigung der Baugenehmigung.

*Hinweis*
Der Einsatz der herstellerbezogenen BMA- Komponenten
(Esser-Honeywell) ist erforderlich, um eine gesicherte
Kommunikation mit den zentralen Systemen in der
Notfall- und
Serviceleitstelle sowie in der Interventionszentrale
sicherzustellen.
Die Standardisierung der Gefahrenmelde-Systeme hat
neben der
einheitlichen Bedienung und Nutzung auch die
Kostenminimierung im Bereich der Wartung, der
Instandhaltung,
sowie einer sichergestellten Funktionalität im Verbund
zum Ziel.
Durch die Reduktion auf wenige Produktfamilien in den
genannten
Leistungssegmenten ist auch eine technische Betreuung
der
eingesetzten Lösungen durch das geschulte Personal der
SPSG
möglich.
Bei Angebot eines gleichwertigen Fabrikates muss die
Migration in
die Sicherheitsnetzwerke der SPSG vollumfänglich in
Funktionalität und Datenqualität ohne den Einsatz von
Zusatzgeräten, wie Gateways, Konverter o.ä. sowie
zusätzlicher
Software gewährleistet sein. Dies ist mit der
Angebotsabgabe
nachzuweisen. Diese Geräte erzeugen zusätzliche Kosten
bei der
Beschaffung sowie auch später bei Wartung und
Instandhaltung

**02.04.0001 Rauchwarnmelder, batteriebetrieben, Einzelgerät**
Batteriebetriebener Rauchwarnmelder mit besonderen
Leistungsmerkmalen zur frühzeitigen Detektion von
Brandrauch
sowie zur lokalen akustischen Alarmierung anwesender
Personen.
Die Stromversorgung erfolgt über eine fest verlötete,
nicht
entnehmbare 3 V-Lithiumbatterie mit einer Lebensdauer
von
mindestens 10 Jahren.

Der Melder muss zusätzlich nachfolgende Anforderungen
erfüllen:
- draht- und funklos auslesbarer Ereignisspeicher (z.
B. für Alarm,
Störung, Testknopf-Auslösung, Melderentnahme),
inklusive
Anzeige des Batteriezustands und des
Verschmutzungsgrads der
Rauchkammer (z. B. über mobile Auslese-App oder
Software)
- Prognoseanzeige zu Batteriezustand und
Verschmutzungs- grad
über LED-Signale direkt am Gerät großer, leicht
zugänglicher Test-
und Stummschaltknopf (Ø = 5 cm)
- Stummschaltung bei Täuschungsalarm für ca. 10 Minuten
bei Testalarm ansteigende Lautstärke aus reduziertem
Niveau
- antistatische Rauchkammer mit Insektenschutznetz
- automatische Verschmutzungskompensation der
Rauchkammer
- keine sichtbaren LED-Signale im Normalbetrieb
- integrierter Mikroprozessor mit Diagnose-LED
- sichtbare Unikats-ID im montierten Zustand
- Überwachungsfläche max. 60 m² gemäß DIN 14676-1
- Im Störungsfall kann das akustische Signal auf
Knopfdruck für 12
Stunden deaktiviert werden.

Technische Daten:
- Detektionsprinzip: photoelektrisch
(Streulichtverfahren)
- Stromversorgung: fest verlötete 3 V-Lithiumbatterie
- Batterielebensdauer: = 10 Jahre
- Mikroprozessor: integriert
- Schallgeber: Piezoelektrisch, = 85 dB(A) in 3 m
Entfernung
- Selbsttest: automatisch
- Spannungsabfallanzeige: akustisch und optisch
- Gehäusematerial: Kunststoff, schwer entflammbar
(z. B. UL94HB)
-Gehäusefarbe: weiß, ähnlich RAL 9010
- Einsatztemperatur: -10 °C bis +40 °C
- Luftfeuchtigkeit: 15  95 % r. F., nicht kondensierend
- Abmessungen: Ø ca. 115 mm, Höhe ca. 50 mm
- Gewicht: ca. 180 g
- Zertifikate: DIN EN 14604, vfdb 14-01, CE, Q-Label

Lieferumfang: Rauchwarnmelder inkl. Sockel, Schrauben
und
Dübel.
Ausführung: liefern und montieren.

Fabrikat der Planung: Ei Electronics Typ: Ei650i o.
glw.

Hersteller/Typ
'....................................................'

vom Bieter einzutragen,
Menge: 21,000 St

**02.04.0002 Funkvernetzter Rauchwarnmelder, integriertem Funkmodul**
Batteriebetriebener Rauchwarnmelder nach dem
Streulichtprinzip
zur frühzeitigen Detektion von Brandrauch und zur
akustischen
Alarmierung anwesender Personen, Einzelgerät mit
integriertem
Funkmodul.
Ein Funkmodul zur drahtlosen Vernetzung mehrerer
Melder ist
werkseitig integriert oder beiliegt.
Die Stromversorgung des Melders und des Funkmoduls
erfolgt
jeweils über eine fest verlötete, nicht entnehmbare
Lithiumbatterie
mit einer Lebensdauer von mindestens 10 Jahren.
Der Rauchwarnmelder muss folgende Merkmale aufweisen:
draht- und funklos auslesbarer Ereignisspeicher (z. B.
für Alarm,
Störung, Testknopf-Auslösung, Melderentnahme),
inklusive
Anzeige von Batteriezustand und Verschmutzungsgrad der
Rauchkammer (z. B. über mobile App oder Software)
Prognosefunktion für Batteriezustand und
Verschmutzungsgrad
mit LED-Anzeige direkt am Gerät
großer Test- und Stummschaltknopf (Ø = 5 cm), leicht
erreichbar
Stummschaltung bei Täuschungsalarm für ca. 10 Minuten
bei Testalarm ansteigende Lautstärke aus reduziertem
Niveau
antistatische Rauchmesskammer mit Insektenschutznetz
automatische Verschmutzungskompensation
keine sichtbaren LED-Signale im Normalbetrieb
integrierter Mikroprozessor, gelbe Diagnose-LED
sichtbare Unikats-ID im montierten Zustand
Überwachungsfläche max. 60 m² gemäß DIN 14676-1
Im Störungsfall kann das akustische Signal am
betroffenen Melder
für 12 Stunden deaktiviert werden.

Zusätzliche Anforderungen an das Funkmodul:
- Störmeldung bei Melderentnahme aus dem Sockel
- Easy-Entry-Funktion zur einfachen Einbindung weiterer
Funkteilnehmer
- automatische Funkstreckenüberwachung
- gezielte Identifikation eines Melders mit Fehler
innerhalb der
Gruppe
- optional koppelbar mit Systemen der
Gebäudeautomation oder
Signalgebern für hörgeschädigte Personen mittels
separater
Funkkoppler

Technische Daten des Rauchwarnmelders:
- Detektionsprinzip: photoelektrisch
(Streulichtverfahren)
- Stromversorgung: fest verlötete 3 V-Lithiumbatterie
- Batterielebensdauer: = 10 Jahre
- Mikroprozessor: integriert
- Schallgeber: Piezoelektrisch, = 85 dB(A) in 3 m
- Selbsttest: automatisch
- Spannungsabfallanzeige: akustisch und optisch
- Gehäusematerial: Kunststoff, schwer entflammbar (z.
B. UL94HB)
- Gehäusefarbe: weiß, ähnlich RAL 9010
- Einsatztemperatur: -10 °C bis +40 °C
- Luftfeuchtigkeit: 15  95 % r. F., nicht kondensierend
- Abmessungen: Ø ca. 115 mm, Höhe ca. 50 mm
- Gewicht: ca. 210 g (inkl. Funkmodul)
- Zertifikate: DIN EN 14604, vfdb 14-01, CE, Q-Label

Technische Daten Funkmodul:
- Funkfrequenz: 868,499 MHz
- Reichweite (freies Feld): = 150 m
- Funkrichtlinie: 2014/53/EU (RED)
- Funkleistung: EN 300220-3
- EMV: EN 301489-3
- Temperatur: -10 °C bis +40 °C
- Luftfeuchtigkeit: 1595 %, keine Betauung
-  Zulassung: CE

Lieferumfang: Rauchwarnmelder mit Funkmodul,
Montagesockel,
Schrauben und Dübel
Ausführung: liefern und montieren.

Fabrikat der Planung: Ei Electronics Typ: Ei650iRF

Hersteller/Typ
'....................................................'

vom Bieter einzutragen,
Menge: 6,000 St

**02.04.0003 Fernbedienung für funkvernetzte Warnmelder**
Batteriebetriebene Fernbedienung zur zentralen
Bedienung von
Rauch-, Wärme- und Kohlenmonoxidwarnmeldern in einem
funkvernetzten Warnmeldersystem.
Wandmontage zur Aufputzinstallation, Bedienung über
einen
zentralen Taster zur sicheren und einfachen Handhabung
im
Alarmfall.

Folgende Funktionen stehen ereignisabhängig zur
Verfügung:
Lokalisierung: Akustische Einzelidentifikation des
ausgelösten
Melders innerhalb des Funknetzwerks  nur der
auslösende Melder
gibt Alarm, alle anderen werden vorübergehend
stummgeschaltet.
Stummschaltung: Stille-Auslösung bei Täuschungsalarm
durch
gezielte Deaktivierung des akustischen Signals.
Testfunktion: Zentrale Auslösung eines Testalarms bei
allen
vernetzten Meldern zur Funktionskontrolle.
Alarmanzeige: Optische Signalisierung mittels zweier
Leuchtpiktogramme zur eindeutigen Unterscheidung von
Feueralarm (Rauch/Wärme) und Kohlenmonoxid-Alarm.
Die Stromversorgung erfolgt über eine fest verbaute
Lithiumbatterie mit einer Lebensdauer von mindestens
10 Jahren.
Das Gerät verfügt über ein fest eingebautes Funkmodul
zur
drahtlosen Kommunikation mit vernetzten Warnmeldern.

Technische Daten:
Stromversorgung: fest verlötete Lithiumbatterie
Batterielebensdauer: = 10 Jahre
Gehäusematerial: Kunststoff, schwer entflammbar (z. B.
UL94HB)
Gehäusefarbe: weiß, ähnlich RAL 9010
Abmessungen (H × B × T): ca. 90 × 90 × 30 mm
Gewicht: ca. 110 g
Einsatztemperatur: -10 °C bis +40 °C
Luftfeuchtigkeit: 15  95 % r. F., nicht kondensierend
Funkfrequenz: 868 MHz
Funkreichweite: = 150 m im freien Feld
Funkleistung: gemäß EN 300220-3
EMV: gemäß EN 301489-3
Funkanlagenrichtlinie: 2014/53/EU (RED)
Zulassung: CE
Ausführung: liefern und montieren.

Fabrikat der Planung: Ei Electronics Typ: Ei450

Hersteller/Typ
'....................................................'

vom Bieter einzutragen,
Menge: 1,000 St

**02.04.0004 Feldstärkemessung bei Funkvernetzung**
Durchführung einer Feldstärkemessung vor Montagebeginn
zur zur
Ermittlung optimaler Montageorte bzw. um Fällen
vorzubeugen in
denen, z.B. bedingt durch die Bauart des Gebäudes oder
Gebäudeteilen, eine kritisch reduzierte Ausbreitung von
Funkwellen (Dämpfung) vorliegt.

Die Messung ist an den vorgesehenen Montageorten jedes
Melders bzw. Schaltmoduls durchzuführen. Bei Vorliegen
einer
kritischen Dämpfung sind entsprechende Maßnahmen
abzuleiten
und die Ausführungsplanung, in Absprache mit dem
Auftraggeber,
ggfs. anzupassen.

Nach erfolgter Montage und Inbetriebsetzung ist eine
weitere
Messung durchzuführen. Die Messergebnisse sind
detailliert je
Melder zú erfassen und in Meldergruppen zusammengefasst
schriftlich und digital im PDF Format zu dokumentieren
und dem
Auftraggeber zu übergeben.
Menge: 1,000 St

**02.04.0005 Inbetriebsetzung**
Inbetriebsetzung aller Melder  und aller Meldergruppen,
· inkl. ggfs, notwendiger Kalibrierung der Sensorik
· inkl. finalem Test in allen Betriebsvarianten,
· inkl. ggfs. notwendiger Programmierung dezentraler,
ereignisabhängiger Steuerungen

Ein Inbetriebsetzungsprotokoll inkl. Geräte-/ Typ-/
Montageortliste sowie ggfs. Messprotokolle sind nach
erfolgter
Inbetriebsetzung an den Auftraggeber zu übergeben.
Menge: 1,000 St

**02.04.0006 Einweisung nach Inbetriebnahme**
Einweisung des Service- und/oder Bedienpersonals des
Betreibers
bzw. der Nutzer in die Funktion der installierten
Melder sowie in
die Mitwirkungspflicht der Nutzer.

Es sind ferner die Grundlagen des Systems und deren
Ausführung zu vermitteln um die Eckpunkte der
Betriebsvarianten und der jeweiligen Leistungsgrenzen
darzustellen.

Die Einweisung beinhaltet insbesondere (jedoch nicht
ausschließlich):
- Technikumfang
- Anlagen-/Melderkonzept bzw. -struktur
- Wartungs- und Pflegeanweisung
- Bedienkonzept
- Anwendungstraining
- Verhalten im Brandfall
- Vorgehen bei einer Fehlersuche

Ein Einweisungsprotokoll ist zu erstellen.
Menge: 1,000 St

**02.04.0007 Brandmeldezentrale**
Brandmeldezentralemit 4 Mikromodul-Steckplätzen und
GEA (64)
Kompakter mikroprozessorgesteuerter,
notbetriebsredundanter,
vernetzbarer und ferndiagnostizierbarer Brandmelde-
Computer
mit kombinierbarer Ring- / Stichleitungstechnik nach
DIN EN 54,
DIN 14675, VDS und VDE 0833. Betrieb von
ringbusversorgten
optischen-, akustischen- und Sprach- Alarmgebern in
Kombination
mit Handfeuermeldern und automatischen Grenzwert-,
Prozeßdiagnose- und Prozess-Analogmeldern in bis zu 127
Meldergruppen pro Ringleitung, sowie esserbus-Kopplern
in den
verschiedenen Ausführungen. Vier multifunktionale
Steckplätze
zur Aufnahme wählbarer Mikromodule. 64 Einzelanzeigen
für
ausgelöste oder gestörte Meldergruppen. Modularer und
dezentraler Aufbau mit verteilter Intelligenz bis in
die jeweilige
Melderebene.
Ereignisspeicher mit bis zu 10.000 Einträgen. Betrieb
von
VdS-anerkannten Funkkomponenten mit komfortabler
Feldstärkemessung. Parametrierung, Kalibrierung und
Programmierung via USB direkt.

Technische Daten:
Netzspannung 230 V AC
Netzfrequenz 50 bis 60 Hz
Ausgangsspannung 12 V DC
Nennstrom 350mA Standard
700mA esserbus-PLus
Ruhestrom 300mA (ohne Bedienteil) 340mA (mit
Bedienteil)
420mA (mit 1/4 VGA Bedienteil ohne Beleuchtung)
580mA (mit 1/4 VGA Bedienteil mit Beleuchtung)
Strom f. ext. Verbraucher 2 A Notstromversorgung 2x12Ah
oder 2x24Ah im Erweiterungsgehäuse
Umgebungstemp. -5°C bis +45°C
Schutzklasse IP 30
Gehäuse ABS, 10% glasfaserverstärkt,V-0 Farbe grau,
ähnlich
Pantone 538
Gewicht ca. 6,5 kg
Abmessungen (BxHxT) 450x640x185 mm

Paket bestehend aus :
- 1x Zentrale im Gehäuse ohne Front 808003
- 1x Bedienteilfront 6871xx (mit 64 GEA)
- 1x Peripheriemodul 772477

Leistungsmerkmal Brandmeldecomputer :
- Max. zwei Mikromodule
- Max. zwei Analogringmodule esserbus®
- Kurzschluss- und unterbrechungstoleranter
- Ringleitungsbetrieb mit Stichleitungsabgängen
- Ringbus Installation über Fernmeldekabel I-Y(ST)Y
0,8 mm bis zu
einer max. Länge von 3,5 km
- Bis zu 127 esserbus®-Teilnehmer (Brandmelder bzw.
Handmelder) / Meldergruppen pro Ringbus
- Bis zu 32 esserbus®-Koppler pro Ringbus / Betrieb von
Funkkomponenten (siehe Kapitel 10)
- Betriebsarten TM und PM nach DIN VDE 0833 - 2 zur
Vermeidung von Falschalarmen
- Feuerwehrbedienfeld- und ÜE-Interface auf dem
Peripheriemodul
integriert
- Drei Sammelrelais, frei programmierbar, überwacht,
potentialfrei
bis 24 V DC (auf dem Peripheriemodul)
- TTY oder RS485 Schnittstelle, RS 232 optional
- Vernetzbar im Kurzschluss- und
unterbrechungstoleranten
essernet® mit bis zu 30 weiteren BMZ
- Anschluss an grafische Managementsysteme
- Bedienteil mit alphanumerischer Anzeige
- Ereignisspeicher bis zu 10.000 Ereignisse
- Alle Mikromodule des Systems 8000 kompatibel
- Druckerschnittstelle für internen Drucker
- Zwei Akkumulatoren überwacht anschließbar
- Überwachungseingang für externes Netzteil

Zusätzliche Leistungsmerkmale für esserbus®-PLus:
- Max. 2 Analogringmodule esserbus®-PLus
- Busversorgte, synchron gesteuerte, akustische
Alarmierungseinrichtungen nach DIN EN 54-3 mit
Alarmton gemäß
DIN 33404
- Bis zu 16 busversorgte Warntongeber pro Ringbus
- Bis zu 32 IQ8Alarm-Signalgeber pro Ringbus
- Wiedereinschaltung der Signalgeber im Alarmfall nach
einem
Kurzschluss innerhalb von 3 Sekunden von
VdS-Schadenverhütung geprüft und bestätigt.

Nennspannung 230VAC
Nennfrequenz 50 - 60 Hz
Nennstrom 0,35 A (Standard); 0,7 A (esserbus®-PLus)
Ruhestrom ca. 215 mA (Grundausbau ohne Bedienteil)
Ruhestrom @ 24 V DC ca. 230 mA (Grundausbau mit
Bedienteil)
Schutzart IP 30
Gehäuse ABS, 10 % glasfaserverstärkt, V - 0 Material
Farbe blau, ähnlich Pantone 546
Gewicht ca. 6,5 kg
Abmessungen B: 450 mm H: 320 mm T: 185 mm
incl. Notstromversorgung für 30 Stunden
Überbrückungszeit bei Netzausfall : 2 Akkus 12V, 12Ah

Liefern und betriebsfertig montieren

Fabrikat:  Esser by Honeywell Typ : 808136 o. glw.

Hersteller/Typ
'....................................................'

vom Bieter einzutragen,
Menge: 1,000 St

**02.04.0008 Akku 12V / 24 Ah**
Akku 12V / 24 Ah
VdS-zugelassen, mit Anschl.-Schrauben M5
Leistungsmerkmale:
- Wartungsfrei
- Tiefentladesicher
- Lageunabhängig

Technische Daten:
Abmessung (HxBxT): 166 x 175 x 125 mm
Gewicht: 8 kg
Menge: 2,000 St

**02.04.0009 1-fach Ringlinien-Modul für max. 127 Busteilnehmer**
1-fach Ringlinien-Modul für max. 127 Busteilnehmer.
Prozeßanalogmelder Bus-Koppler oder adressierbare
Warntongeber und Signalsockel

- Verknüpfung von Melderinformationen zu neuronalen
Detektionseinheiten in Zwei-Melder- bzw.
Zwei-Meldergruppen-Abhängigkeit
- Mischung von automatischen und nichtautomatischen
Meldern
auf einem Ring
- Realisierung einer flexiblen Netztopologie mit
Erkennung von
Abzweigen und Stichen
- Fernparametrierung aller Elemente
- Übertragung von Schalt und Steuerbefehlen
- automatische Adressierung und Initialisierung aller
Ringelemente
- Ruhestrom ca. 25mA

Liefern und betriebsfertig montieren

Fabrikat: Esser by Honeywell Typ:  804382.D0 o. glw.

Hersteller/Typ
'....................................................'

vom Bieter einzutragen,
Menge: 3,000 St

**02.04.0010 Mikromodul für die analoge Essernet-Vernetzung**
Mikromodul für die analoge Essernet-Vernetzung
62,5kBd, liefern, montieren und in Betrieb nehmen

Fabrikat: Esser by Honeywell Typ: 784840.10 o.glw.

Hersteller/Typ
'....................................................'

vom Bieter einzutragen,
Menge: 4,000 St

**02.04.0011 Erstellung von anlagenspezifischen Klartexten je Einzelmelder**
Erstellung von anlagenspezifischen Klartexten für jeden
automatischen BUS-Einzelmelder mit max. 80 Zeichen je
Meldung
Menge: 1,000 psch

**02.04.0012 Ansteuerung Warntongeber, je Alarmierungsbereich**
VDS-konforme Ansteuerung eines Alarmierungsbereiches
durch die zur Verknüpfung von Melderinformationen zu
Steuerinformationen
Liefern und betriebsfertig montieren
Menge: 3,000 St

*Hinweis*

**02.04.0013 Warn-Blitzleuchte Wand**
Blitzleuchte, Bernstein - optischer Alarmgeber für den
Innen- und
Außenbereich
Vds - Anerkennung: G 207018

Technische Daten:
Betriebsspannung: 9 - 60 V DC
Stromaufnahme: 24 V DC ca. 88 mA
Blitzfrequenz: ca. 1 Hz
Lichtstärke: 10 Cd
Anwendungstemperatur: -25 °C bis 70 °C
Schutzart: IP 65 mit Unterteil 766238
Material: Sockel ABS
Kalotte: PC
Gewicht: ca. 150 g
Abmessungen: Ø: 94 mm H: 67 mm (inkl. Sockel)

inkl. Zubehör:
766238 IP65-Sockel weiß
767800 Montagewinkel

Liefern und betriebsfertig an Außenwand des Gebäudes
in 4,0m
Höhe montieren

Fabrikat: Esser Typ: 766411 oder gleichwertig

Hersteller/Typ
'....................................................'

vom Bieter einzutragen,
Menge: 1,000 St

*Hinweis*

**02.04.0014 Eingangskoppler**
Der esserbus®-Koppler arbeitet als Busteilnehmer auf
der
multifunktionalen Primärleitung der BMZ
IQ8Control/FlexES
Control. Es besteht die Möglichkeit, automatische
Standardmelder, Handmelder ohne Adressierung und
Sondermelder anzuschließen.

Leistungsmerkmale:
4 Meldergruppeneingänge
Konventionelle Anbindung von Standard-Brandmeldern und
Signalgebern
Leitungsüberwachung gem. EN 54-13
Integrierter Linienisolator
2 programmierbare Relaisausgange
Reset-Relais-Funktion programmierbar
incl. Abschlusselement EOL-I (Art.-Nr. 808626) zur
normenkonformen Überwachung der Meldergruppeneingänge

Zum Lieferumfang gehören Elektronikmodul und AP-Gehäuse

Liefern und betriebsfertig montieren sowie vorgesehene
Steuerfunktion programmieren

Fabrikat: Esser Typ: 808623 o.glw.

Hersteller/Typ
'....................................................'

vom Bieter einzutragen,
Menge: 1,000 St

**02.04.0015 Melderparallelanzeige**
Melderparallelanzeige nach DIN 14623 mit
VdS-Anerkennung,
zum Anschluss an automatische Brandmelder

Betriebsspannung 8 bis 42 V DC
Ruhestrom @ 12 V DC ca. 0.007 mA
Alarmstrom 150 µA (mittel) Alarmstrom ohne
Kommunikation
Blitzfrequenz ca. 1,5 HzBlitzenergie
Umgebungstemperatur -25 °C bis 70 °C
Lagertemperatur -35 °C bis 85 °C
Schutzart IP 42
Gehäuse ABS
Rel. Luftfeuchte < 95 % (nicht kondensierend)
Farbe weiß, ähnlich RAL 9010
Gewicht ca. 60 g
Abmessungen B: 85 mm H: 82 mm T: 27 mm

Liefern und betriebsfertig montieren

Fabrikat: Esser Typ: 801824 o.glw.

Hersteller/Typ
'....................................................'

vom Bieter einzutragen,
Menge: 2,000 St

**02.04.0016 Akustischer BUS-Signalgeber, IP30, rot**
Leistungsmerkmale:
Adressierbarer, vollständig busversorgter und
kurzschluss-/unterbrechungstoleranter kombinierter
Signaltongeber gemäß EN 54-3 mit bis zu 20
verschiedenen
programmierbaren Signaltönen inklusive DIN-Ton gemäß
DIN
33404-3 zur akustischen und optischen Alarmierung. Die
Lautstärke kann in 8 Stufen geregelt werden. Durch
seine flache
Bauform-, passt er sich optimal an seine Umgebung an.
Das
Material ist aus schlag- und kratzfestem Kunststoff.

Technische Daten:
Betriebsspannung: 8 bis 42 V DC (über esserbus®-PLus)
Ruhestrom @ 19 V DC: 55 µA
Lichtstärke: max. 24,4 cd peak/ 4,1 cd effektiv (roter
Blitz)
Blitzfrequenz: 1 Hz
Blitzenergie: ca. 3 J
Schallpegel: 97 dB(A) +/- 2 dB in 1 m
Umgebungstemperatur: -10 °C bis 50 °C
Schutzart: IP30, (IP65 mit Sockel 806201/806202)
Gehäuse: Kunststoff (ABS)
Farbe: rot, ähnlich RAL 3020
Gewicht: ca. 300 g
Abmessungen: Ø: 112 mm T: 75 mm, Ø: 112 mm T: 90 mm
(mit IP65-Sockel)

Liefern und betriebsfertig montieren

Fabrikat: Esser Typ: CWSO-WW-S1 o.glw.

Hersteller/Typ
'....................................................'

vom Bieter einzutragen,
Menge: 6,000 St

**02.04.0017 Melderbezeichnungsschild 80 x 25 mm**
Melderbezeichnungsschild 80 x 25 mm zur Beschriftung
von
automatischen Meldern bis zu einer Montagehöhe von 4 -
6 m
nach DIN 14 675, aus zweifarbigem Kunststoff,
graviert, mit
Gruppen- und Meldernummer,
Schrifthöhe: 16 mm,
Liefern und betriebsfertig montieren.
Menge: 6,000 St

**02.04.0018 Druckknopfmelder, rot**
Handfeuermelder große Bauform, rot mit Glasscheibe
mit Meldergehäuse zum Einsatz im esserbus® und
esserbus®-PLus mit Softadresskodierung,
Alarmspeicherung und
Alarmanzeigen.
Der Leitungstrenner ist im Handmelder integriert.
Vds - Anerkennung: G 205002

Technische Daten:
Betriebsspannung: 8 bis 42 V DC
Ruhestrom : 19 V DC, 45 µA
Alarmstrom ohne Kommunikation: 18 mA
Melderanzahl/Gruppe: 10 Melder/Gruppe; 127 Melder/Ring
(gemäß VdS)
Betriebsanzeige: LED, grün
Alarmanzeige:  LED, rot
Anschlussklemmen: max. 2,5 mm² (AWG 26-14)
Anwendungstemperatur:  -20 °C bis 70 °C
Lagertemperatur:  -30 °C bis 75 °C
Rel. Luftfeuchte:  < 95 %
Schutzart:  IP 44 (im Gehäuse), IP 55 (mit Zubehör)
Gehäuse: PC ASA-Kunststoff
Gewicht: ca. 236 g (mit Gehäuse)
Melderspezifikation: EN 54-11, Typ B
Abmessungen: B: 133 mm H: 133 mm T: 36 mm (mit
Aufputzgehäuse)

Liefern und betriebsfertig montieren

Fabrikat: Esser Typ: 804905+704900 o.glw.

Hersteller/Typ
'....................................................'

vom Bieter einzutragen,
Menge: 8,000 St

**02.04.0019 Melderbezeichnungsschild 12,5 x 40 mm**
Melderbezeichnungsschild 12,5 x 40 mm zur Beschriftung
von
Druckknopf- Feuermeldern nach DIN 14 675, aus
zweifarbigem
Kunststoff, graviert, mit Gruppen- und Meldernummern,
Schrifthöhe: 8 mm,
Liefern und betriebsfertig montieren.
Menge: 8,000 St

**02.04.0020 Ersatzglasscheibe**
Ersatzglasscheibe für vorgenannten Druckknopfmelder
Liefern und betriebsfertig montieren.
Menge: 8,000 St

**02.04.0021 Sperrschild**
Sperrschild mit der Beschriftung "Außer Betrieb" für
vorgenannten
Druckknopfmelder
Liefern und betriebsfertig montieren.
Menge: 8,000 St

**02.04.0022 Schlüssel**
Schlüssel für vorgenannten Druckknopfmelder
Liefern und betriebsfertig montieren.
Menge: 1,000 St

**02.04.0023 J-H(St)H 2 x 2 x 0,8 rot, Kabelrinne**
J-H(St)H 2 x 2 x 0,8 als Sonderkabel für
Brandmeldeanlagen
halogenfrei nach EN 50267-2-2, mit rotem Außenmantel
nach DIN
VDE 0815

Lieferung in Teillängen und betriebsfertige Verlegung
auf
Kabelrinnen (Kabelwannen, Kabelpritschen, Gitterrinnen
etc.), in
Unterflurkanäle in Rohr oder Hohlwände einziehen. Das
Kabel ist
bei waagerechten Kabelpritschen bzw. in Bögen alle 0,6
m mit
Kunststoffbandschellen an der Kabelbahn zu befestigen.
Menge: 200,000 m

**02.04.0024 J-H(St)H 10 x 2 x 0,8 rot, Kabelrinne**
J-H(St)H 10 x 2 x 0,8 als Sonderkabel für
Brandmeldeanlagen
halogenfrei nach EN 50267-2-2, mit rotem Außenmantel
nach DIN
VDE 0815

Lieferung in Teillängen und betriebsfertige Verlegung
auf
Kabelrinnen (Kabelwannen, Kabelpritschen, Gitterrinnen
etc.), in
Unterflurkanäle in Rohr oder Hohlwände einziehen. Das
Kabel ist
bei waagerechten Kabelpritschen bzw. in Bögen alle 0,6
m mit
Kunststoffbandschellen an der Kabelbahn zu befestigen.
Menge: 100,000 m

**02.04.0025 Melder-Gruppenkarte**
Erstellung von Grundriss- und Laufplänen für die
Feuerwehr, nach Vorgabe der zuständigen Feuerwehr,
Größe DIN A4, farbige Ausführung, in Kunststoff
eingeschweißt.
Werden weitere Pläne von der Feuerwehr gefordert,
so sind die Kosten zusätzlich aufzuführen.
Menge: 10,000 St

*Hinweis*
Für die Arbeiten der WINMAG Integration ist die Fa.
Reichelt als im
Auftrag der SPSG zugelassene Firma für die Wartung des
WINMAG
zu binden

Reichelt Sicherheitstechnik GmbH
Oderstraße 38
14513 Teltow
Kontakt
+49 (0) 3328 35145 0
Fax: +49 (0) 3328 35145 10
info@reicheltnet.de

**02.04.0026 Dienstleistungen zur WINMAG-Integration Bildschirmseite**
Dienstleistungen zur WINMAG-Integration in bestehendes
Gefahrenmanagementsystem
Aktualisierung/Visualisierung Meldegruppenübersicht und
Grundrissdarstellungen Remise gemäß Endausbauzustand
Menge: 1,000 St

**02.04.0027 Dienstleistungen zur WINMAG-Integration Datenpunkt**
Dienstleistungen zur WINMAG-Integration in bestehendes
Gefahrenmanagementsystem an anderem Standort in Potsdam
- Aktualisierung/Visualisierung von folgenden
Datenpunkten :
- 7 automatische Brandmelder (Sammelmeldung Etage)
- 6 Handmelder
- 3 Buskoppler
- 5 sonstige Statusinformationen Systemkomponenten
- Status "Feuer / Störung / Abschaltung ÜE" über
verschiedenfarbige Symboldarstellung im Grundriss
- Hinterlegen von Kontextdaten mit Orts- und Typangabe
und
Status pro Datenpunkt
Menge: 1,000 psch

**02.04.0028 Inbetriebnahme**
Umfang:
- Überprüfung aller Leitungswege
- Überprüfung aller Steuersysteme auf Funktion
- Inbetriebnahme aller gelieferten Geräte
- Systemprogrammierung nach Kundenwunsch, bzw. nach LV
- Mitwirkung bei Inbetriebnahme Brandfallsteuerung
Menge: 1,000 psch

**02.04.0029 Konfigurierung und Programmierung**
Folgende Programmierungen sind auszuführen:
- alle erforderlichen Funktionen, Parameter,
Zuordnungen, Gruppenbildungen
- alle erforderlichen Systemvoreinstellungen

Hinweis:
Die Programmierung der Steuer- und sonstiger für den
Nutzer wichtiger Funktionen erfolgt in enger
Zusammenarbeit mit dem Nutzer und dem Planer.
Hierzu ist durch den AN als Gesprächsgrundlage ein
Vorschlag auszuarbeiten und zu programmieren.

Bei der Programmierung ist der kalkulierte Aufwand
generell in "vor der Inbetriebnahme" ca. 70% und "nach
der Inbetriebnahme" ca. 30% aufzuteilen, um
nachträglichen Wünschen des AG Rechnung zu tragen.
Menge: 1,000 psch

**02.04.0030 Einweisung und Übergabe**
Einweisung und Übergabe der Brandmeldeanlage an den
Betreiber
mit der dazugehörigen Dokumentation.
Menge: 1,000 psch

**02.04.0031 Teilnahme an Prüfsachverständigenabnahme**
Teilnahme an Prüfsachverständigenabnahme der
Brandmeldeanlage mit einem Sachverständigen
einschließlich
- Erstellen der erforderlichen Unterlagen:
Anlagenschema
- Erstellung der Messprotokolle Schalldruckpegel in
     - entlang Fluchtwegen Flure ab Aufzug (9x)
     - Behinderten-WC
     - WC-Räume KG (5x)
- Mitwirkung des verantwortlichen Firmenvertreters bei
Vorbereitung und Durchführung der Abnahme, auch bei
Nachprüfungen.

Ohne Kosten des Sachverständigen
Menge: 1,000 psch

*Hinweis*
Nach Vorliegen der Voraussetzungen beabsichtigt
der AG mit dem AN einen Wartungsvertrag abzuschließen.
Grundlage des Wartungsvertrages ist der Muster -
Wartungsvertragsvordruck des AG, der als Anlage den
Verdingungsanlagen für bezeichnetes Vorhaben beigefügt
ist. Vom Bieter ist der Mustervertrag vollständig
auszufüllen.
Der Abschluss des Wartungsvertrages erfolgt über eine
gesonderte Beauftragung für die Laufzeit der
Mangelanspruchsfrist des AG von 4 Jahren.
Das Wartungsangebot ist gemäß Formblatt 242
zu erstellen.

Hinweis: Die Wartungspauschale ist jeweils pro Jahr und
beinhaltet die Wartung aller
4 Brandmeldeanlage/Hausalarmierungsanlag.

Die Angebotsbindungsfristverlängerung für den/die
Titel Wartung/en, kalkuliert auf Grundlage der vom AG
übergebenen Verdingungsunterlagen, erkennt der AN bis
zum Zeitpunkt der Abnahme der Bauleistung an.

Das Wartungsangebot des Bieters hat vollinhaltlich alle
Anforderungen zu beinhalten, die nach VOB (B) § 13 Nr.
4 die Beibehaltung der Mangelanspruchsfrist nach
Abnahme der Baumaßnahme für den AG sicherstellt.
Die Wartungspauschale für den Wartungsvertrag ist über
die Laufzeit der Mangelanspruchsfrist des AG von 4
Jahren zu
kalkulieren.

Der angebotene Einheitspreis beinhaltet die
Wartungskosten für notwendige Wartungen pro Jahr
(unabhängig der notwendigen Wartungsintervalle des AN
pro Jahr) unter Maßgabe der Vertragslaufzeit innerhalb
der Mangelanspruchsfrist des AG von 4 Jahren.
Fehlende Angebotsbepreisung des Bieters u. a. zu diesem
Titel können nach VOB (A) § 16, Nr. 1 zum Ausschluss
des Angebotes führen.
Nach VOB (A) § 16, Nr. 6, (3.) wird der Einheitspreis
für die Position Wartung- bei der
Wirtschaftlichkeitsbewertung des
Angebotes für die Zuschlagserteilung als
Wertungskriterium
einbezogen.

Der Bieter erklärt mit seiner Kalkulation der Wartung,
dass er diesbezügliche aktuelle herstellerspezifische
Wartungs- und Servicevorgaben für seine angebotene
Anlagentechnik in vollem Umfang mit bei der Kalkulation
der Wartung über den bezeichneten Zeitraum
berücksichtigt hat.

**02.04.0032 Wartung im 1. Jahr**
Wartung, wie zuvor beschrieben, im 1. Jahr
Menge: 1,000 Jr

**02.04.0033 Wartung im 2. Jahr**
Wartung, wie zuvor beschrieben, im 2. Jahr
Menge: 1,000 Jr

**02.04.0034 Wartung im 3. Jahr**
Wartung, wie zuvor beschrieben, im 3. Jahr
Menge: 1,000 Jr

**02.04.0035 Wartung im 4. Jahr**
Wartung, wie zuvor beschrieben, im 4. Jahr
Menge: 1,000 Jr

#### Titel 02.05 KG 456 Einbruchmeldeanlage

*Hinweis*
Der Einsatz der herstellerbezogenen EMA- Komponenten
(Eff-Eff-Honeywell) ist erforderlich, um eine
gesicherte
Kommunikation mit der vorhandenen Gebäudezentrale  und
den
zentralen Systemen in der Notfall- und
Serviceleitstelle sowie in
der Interventionszentrale sicherzustellen.
Die Standardisierung der Gefahrenmelde-Systeme hat
neben der
einheitlichen Bedienung und Nutzung auch die
Kostenminimierung im Bereich der Wartung, der
Instandhaltung,
sowie einer sichergestellten Funktionalität im Verbund
zum Ziel.
Durch die Reduktion auf wenige Produktfamilien in den
genannten
Leistungssegmenten ist auch eine technische Betreuung
der
eingesetzten Lösungen durch das geschulte Personal der
SPSG
möglich.

Bei Angebot eines gleichwertigen Fabrikates muss die
Migration in
die Sicherheitsnetzwerke der SPSG vollumfänglich in
Funktionalität und Datenqualität ohne den Einsatz von
Zusatzgeräten, wie Gateways, Konverter o.ä. sowie
zusätzlicher
Software gewährleistet sein. Dies ist mit der
Angebotsabgabe
nachzuweisen. Diese Geräte erzeugen zusätzliche Kosten
bei der
Beschaffung sowie auch später bei Wartung und
Instandhaltung

*Hinweis*
Einbruchmeldeanlage  Mühlenhauskomplex
(Bestandsgebäude)
Im Bestandsgebäude des Mühlenhauskomplexes ist die
Installation mehrerer automatischer
Einbruchmeldeanlagen (EMA)
gemäß DIN VDE 0833-3 sowie den VdS-Richtlinien
(VdS 3455, VdS 2264) vorgesehen.
Die EMA-Planung umfasst folgende Nutzungseinheiten:

1. Mühlenverein
2. Café im Mühlenhaus
3. Gastronomiebereich Remise
4. Öffentliche WC-Anlagen Remise und Anbau West,
behindertengerechtes WC Bauwerk Nord

Die Nutzungseinheiten 1 bis 3 erhalten jeweils eine
kundeneigene
Einbruchmeldezentrale (EMZ). Die Nutzungseinheit 4
wird über
eine bestehende EMZ der SPSG in einem benachbarten
Gebäude
angebunden.
Die Auslegung der EMA-Komponenten erfolgt gemäß den
Anforderungen der VdS-Klassen B und C auf Grundlage
des vom
Bauherrn abgestimmten Sicherheitskonzepts.

1. Mühlenverein (Nutzungseinheit 1)
Die Außenhautüberwachung erfolgt durch die Überwachung
der
Außentüren mittels Magnet-/Riegelkontakten und
Sperrelementen. Eine Fensterüberwachung ist nicht
vorgesehen.
Die Raumüberwachung erfolgt mittels Bewegungsmeldern
in allen
Nutzräumen.
Zum Einsatz kommt eine kundeneigene EMZ mit Anzeige-
und
Bedienelementen einschließlich
Scharfschalteinrichtung. Eine
optionale Anbindung an die EMZ-Peripherie der SPSG mit
möglicher Aufschaltung auf die Sicherheitszentrale
Charlottenburg
(NSL) ist vorgesehen.

2. Café im Mühlenhaus (Nutzungseinheit 2)
Die Außentüren werden mit Magnet-/Riegelkontakten und
Sperrelementen überwacht. Eine Fensterüberwachung ist
nicht
vorgesehen.
Auf eine Raumüberwachung mittels Bewegungsmeldern wird
in
dieser Nutzungseinheit verzichtet.
Auch hier ist eine kundeneigene EMZ mit Anzeige- und
Bedienelementen einschließlich Scharfschalteinrichtung
vorzusehen. Eine optionale Anbindung an die
SPSG-EMZ-Peripherie mit Aufschaltung auf die NSL
Charlottenburg
ist möglich.

3. Remise - Gastronomiebereich (Nutzungseinheit 3)
Die Außentüren (Küche, Verbindungstür zu den
WC-Anlagen)
werden mittels Magnet-/Riegelkontakten überwacht. Eine
Fensterüberwachung ist nicht vorgesehen.
Die Raumüberwachung erfolgt durch Bewegungsmelder in
allen
Nutzräumen.
Es ist eine kundeneigene EMZ mit Anzeige- und
Bedienelementen
einschließlich Scharfschalteinrichtung vorzusehen. Die
Anbindung
an die SPSG-EMZ-Peripherie mit möglicher Aufschaltung
auf die
NSL Charlottenburg ist optional.

4. WC-Bereich - Remise und Anbau West (Neubau),
Behinderten-WC Bauwerk Nord (Neubau) (zusammen
Nutzungseinheit 4)
Die Zugangstüren der WC-Anlagen (WC-H, WC-D sowie
Behinderten-WC) werden durch Magnet-/Riegelkontakte
überwacht. Eine Fensterüberwachung ist nicht
vorgesehen.
Die Raumüberwachung erfolgt durch Bewegungsmelder in
allen
Eingangsbereichen und Räumen mit Fassadenöffnungen.
Diese Nutzungseinheit wird über eine bestehende EMZ
der SPSG
versorgt. Die Anzeige- und Bedienelemente
einschließlich
Scharfschalteinrichtung sind vorzusehen.

Zusätzlicher Hinweis zur Türüberwachung:
Die Magnet-/Riegelkontakte sowie Sperrelemente werden
durch
den Elektro-Fachunternehmer geliefert und an den
Türbauer (Stahl-
bzw. Holzbau, bauseitig) zur werkseitigen Montage in
die Türen
übergeben.
Die Koordination und technische Abstimmung mit den
ausführenden Hochbaugewerken obliegt dem
Elektro-Fachunternehmer und ist als integraler
Bestandteil seiner
Leistung zu betrachten, um die einwandfreie Funktion
der
Einbruchmeldeanlage gemäß den geforderten Standards
sicherzustellen.

**02.05.0010 Türmodul für EMA- und ZK-Zentralen**
Türmodul zur Verwendung in EMA- und
Zutrittskontrollzentralen
zur Steuerung und Überwachung von Türen im
Scharf-/Unscharf-Betrieb sowie für
Zutrittskontrollfunktionen. Das
Modul ermöglicht den Anschluss aller erforderlichen
Kontakte,
Sensoren und Ausgänge sowie bis zu vier Leser je nach
Betriebsart
über rückwirkungsfreie Schnittstellen. Unterstützt
werden
Funktionen wie Bereichswechselkontrolle,
Mehrpersonen-Zutrittskontrolle für Innen und Außen,
unterschiedliche Kriterien für Scharf-/Unscharf und
Zutrittskontrolle sowie zentrale
Berechtigungssteuerung. Es
verfügt über überwachte Eingänge für Türkontakte,
Glasbruchsensor, Deckelkontakt, Riegel- und
Ankerkontakte sowie
Eingänge für Türfreigabe und Rückmeldungen von
Sperrelementen.
Zwei integrierte Relaisausgänge ermöglichen die
Ansteuerung von
Türöffnern oder Sperreinrichtungen. Für den Einsatz in
ACS-Systemen steht eine flexible Ein-/Ausgangslogik zur
Verfügung mit Unterstützung von Clock/Data-Lesern und
Überwachung der Stromversorgung. Das Modul arbeitet
mit 12
VDC Betriebsspannung, besitzt eine kompakte Bauform,
ist für den
Schaltschrankeinbau geeignet und kommuniziert über
BUS-2 bzw.
Modulbus/RS-485. Lieferung, Montage, Adressierung und
vollständige Integration in das vorhandene System sind
enthalten.

Fabrikat: Honeywell Security, Typ: MB-DC001 oder
gleichwertig.

Hersteller/Typ
'....................................................'

vom Bieter einzutragen,
Menge: 4,000 St

**02.05.0020 Zutrittsleser mit 16-Tastenfeld zur Scharf-/Unscharfschaltung**
Multifunktionaler Leser im schlanken luminAXS-Design
mit mifare
DESFire-Technologie und 16 hinterleuchteten
Funktionstasten zur
Scharf-/Unscharfschaltung von Einbruchmeldeanlagen
sowie zur
Zutrittskontrolle. Bedienung wahlweise über PIN,
Transponder
oder Kombination beider, individuell konfigurierbar mit
zeitbegrenzter Beleuchtung und Überfallcode-Funktion.
Der Leser
erfüllt höchste Sicherheitsanforderungen gemäß
VdS-Klasse C und
ist durch sein flaches, robustes Gehäuse (80,4 × 80,4
× 13,5 mm,
Schutzart IP65) sowohl für den Innen- als auch
Außeneinsatz
geeignet. Integrierter Leuchtring (dunkelblau) kann per
USB-Programmierbox farblich angepasst werden. Drei
Status-LEDs,
akustische Signalisierung über integrierten Summer
sowie
automatische Antennenreichweitenanpassung bei Montage
auf
Metallflächen sorgen für komfortable und sichere
Bedienung.
Sabotageüberwachung durch Mikroschalter. Anschluss
erfolgt
über RS485 oder Clock/Data, Firmware-Updates sind
möglich.
Betriebsspannung 12 V DC, zulässiger Spannungsbereich
915 V
DC, Stromaufnahme < 40 mA im Standby und < 80 mA im
aktiven
Betrieb. Umgebungstemperaturbereich -25 °C bis +65 °C,
Umweltklasse IV nach VdS. Lieferung, Montage und
vollständige
Integration in die Systemtechnik inklusive.

Fabrikat: Honeywell Security.
Typ: luminAXS mifareD readerRS485/cd/W16key, o.glw.

Hersteller/Typ
'....................................................'

vom Bieter einzutragen,
Menge: 4,000 St

**02.05.0030 2-Meldergruppen-Modul (uP) für BUS-2/BUS-1 Systeme**
Modul zur Einbindung konventioneller
Melderanschlusstechnik in
BUS-2- oder BUS-1 Systeme. Kompakte Bauweise für den
Einbau
in Unterputz- oder Hohlwanddosen mit 60 mm Durchmesser
nach
DIN-Standard. Ausgestattet mit zwei differenziellen
Meldergruppen mit Löschfunktion. Anschluss von bis zu
20
Kontakten oder Glasbruchmeldern pro Eingang möglich.
Die
Löschfunktion verursacht keine zusätzliche
Stromaufnahme. Zwei
LEDs sind als Zustandsanzeige oder frei programmierbar
einsetzbar. Das Modul kann flexibel als DUO I/O Modul,
5-Eingangsmodul, Meldergruppen-Anschlussmodul oder
Universal-Anschlussmodul verwendet werden. Die
Betriebsspannung beträgt 12 V DC bei einem Bereich von
9 bis 15
V DC. Die Stromaufnahme liegt bei geöffneten
Meldergruppen
unter 5 mA, bei Abschluss mit 12k1 Widerstand unter
0,6 mA
zusätzlich pro Gruppe sowie unter 1,3 mA pro LED. Die
Meldergruppeneingänge unterstützen wählbare
Abschlusswiderstände von 4k bis 14k Ohm mit einem
Überwachungsbereich von ±20 Prozent. Schutzart ist
IP40,
Umweltklasse II nach VdS. Betriebstemperaturbereich
von -10 °C
bis +55 °C. Gehäusefarbe verkehrsweiß, ähnlich RAL
9016.

Fabrikat: Honeywell Security,
Typ: 2-MG Modul, uP, BUS-2/BUS-1

Hersteller/Typ
'....................................................'

vom Bieter einzutragen,
Menge: 4,000 St

**02.05.0040 DUO I/O-Modul 4 Eingänge / 2 Ausgänge BUS-2/BUS-1 uP**
Kompaktes DUO I/O-Modul zur Adaptierung konventioneller
Anschlusstechnik in ein BUS-2- oder BUS-1-System mit
vier
programmierbaren Differentialmeldergruppen mit
Löschfunktion
und zwei Halbleiterausgängen zur Integration in
Einbruchmeldeanlagen Die Anschlussvariante über
BUS-Technologie ermöglicht eine adernsparende
Installation Das
Modul eignet sich durch seine geringe Baugröße für den
platzsparenden Einbau in Unterputz- oder Hohlwanddosen
mit 60
mm Durchmesser (nach DIN, Österreich und Schweiz) Es
können
bis zu 20 Kontakte oder Glasbruchmelder je Eingang
angeschlossen werden ohne dass beim Löschen der
Meldergruppeneingänge zusätzliche Stromaufnahme
entsteht Jede
Meldergruppe ist einzeln programmierbar mit
einstellbarem
Abschlusswiderstand zwischen 4 und 14 Kiloohm bei einem
Überwachungsbereich von ±20 % Die vier integrierten
LEDs sind
frei programmierbar als Zustandsanzeige oder
Funktionsanzeige
Die zwei integrierten Open-Collector-Ausgänge sind
LOW-aktiv und
für maximal 30 V DC bei 50 mA ausgelegt Das Modul kann
alternativ als DUO I/O-Modul, Fünf-Eingangsmodul,
Meldergruppenanschlussmodul, Schaltmodul oder
Universalanschlussmodul eingesetzt werden Die
Betriebsspannung beträgt 12 V DC im Bereich von 9 bis
15 V DC
Die Stromaufnahme liegt bei geöffneten Meldergruppen
unter 5
mA Zusätzlich werden pro Meldergruppe mit 12k1
Abschlusswiderstand weniger als 0,6 mA und pro LED
weniger als
1,3 mA aufgenommen Das Gerät ist für den Einsatz in
trockenen
Innenräumen geeignet, entspricht der Schutzart IP40
nach DIN
40050 und der VdS-Umweltklasse II Der zulässige
Betriebstemperaturbereich reicht von -10 °C bis +55 °C
Das
Gehäuse ist in verkehrsweiß ausgeführt (ähnlich RAL
9016)

Fabrikat: Honeywell Security,
Typ: DUO I/O-Modul BUS-2/BUS-1 uP 4E/2A VdS G109010
Klasse
C EN50131-3 Grad 2

Hersteller/Typ
'....................................................'

vom Bieter einzutragen,
Menge: 3,000 St

**02.05.0050 PIR-Melder Flächenlinse**
Passiv-Infrarot-Bewegungsmelder zum Anschluss an EMZ
über BUS-System.

Leistungsmerkmale:
- Adernsparende 3-Draht-BUS-Technik
- Betrieb am BUS-2 oder BUS-1
- Flächenspiegeloptik zur Überwachung von Flächen mit
12 m x 12 m
- Umrüstbar auf Strecken- oder Vorhang- optik durch
Austausch der Spiegeloptik
- Konventionelle Meldergruppe (ohne Löschfunktion)
- Detektionsempfindlichkeit programmierbar
- Reichweite programmierbar
- Betriebsspannungsüberwachung
- LED-Anzeige Alarm, beim BUS-2 mit Erstmelderkennung
(EMK-Funktion)
- LED-Anzeige Störung
- Gehtestfunktion mit selektiver LED-Anzeige
- LED-Anzeige deaktiviert im Zustand "scharf" und
"unscharf"
- Löschfunktion für Alarm- und Störungsspeicher
- Temperaturalarm (nur BUS-2) Alarmschwellen
programmierbar
- Deckelkontakt und Abreißsicherung
- Gehäuse zur Eck- und Wandmontage geeignet
VdS-Anerkennung gemäß Klasse B Konform zu EN 50131-1
und EN 50131-2-2, Grad 2

Technische Daten:
Betriebsspannung 12 V DC Stromaufnahme - Sensorik 0,6
mA BUS-2 3,0 mA BUS-1 - LED 4 mA Reichweite 8 bis 15 m
Optikaufteilung 22 Zonen, 5 Ebenen Öffnungswinkel 80 °
Betriebstemperatur -10 bis +55 °C
Schutzart IP 30
Abmessungen (BxHxT) 64x130x48 mm
Farbe verkehrsweiß (ähnlich RAL 9016)
VDS-Nr. : G108509 Kl. B

liefern und montieren

Fabrikat /Typ  Honeywell Security / 033332.21 o. glw.

Hersteller/Typ
'....................................................'

vom Bieter einzutragen,
Menge: 12,000 St

**02.05.0060 Spiegelset Vorhangoptik 3 Stück**
Zur Anpassung des Erfassungsbereichs von
Bewegungsmeldern
auf schmale Vorhangcharakteristik.
Menge: 2,000 St

*Hinweis*

**02.05.0070 Einbruchmeldezentrale Gehäuse**
Stahlblechgehäuse zur Aufnahme einer MB-Secure PRO
Einbruchmeldezentrale inkl. Erweiterungsmodule,
Netzteil und
Akkus. Die Ausführung erfolgt gemäß VdS-Anforderungen
mit
plombierbarer, abschließbarer Front-Schwenktür,
integriertem
Deckelkontakt sowie beiliegender Wandabrisssicherung.
Das Gehäuse ist in mehrteiliger Bauweise mit Rückwand,
Montagerahmen und abnehmbarem Gehäuserahmen ausgeführt
und ermöglicht eine komfortable und strukturierte
Vorinstallation
der Systemkomponenten. Die Kabeleinführungen sind
sowohl für
Aufputz- als auch Unterputzmontage vorgesehen und
bieten
Möglichkeiten zur Zugentlastung sowie zum VdS-konformen
Potentialausgleich über integrierte Erdungsklemmen.

Technische Daten:
Abmessungen (BxHxT): 580 × 640 × 300 mm
Material: pulverbeschichtetes Stahlblech
Farbe Gehäuse: verkehrsweiß, ähnlich RAL 9016
Farbe Front: lichtgrau, ähnlich RAL 7035
Schutzart: IP30 nach EN 60529
Gewicht: ca. 20 kg
Max. Systemgewicht inkl. Elektronik: 80 kg
Inkl. Verbindungskabel MB-Secure PRO zu Netzteil
Kompatibel mit Netzteilen 013950 und 013960
Zulassung: VdS beantragt
Komplett liefern, fachgerecht montieren und
betriebsbereit
anschließen.

Fabrikat: Honeywell Security
Typ: ZG4 Gehäuse für MB-Secure PRO

Hersteller/Typ
'....................................................'

vom Bieter einzutragen,
Menge: 4,000 St

**02.05.0080 Netz-/Ladeteil 12 V bis 140 Ah Akkukapazität**
Vollelektronisches, spannungsstabilisiertes
Netz-/Ladeteil für den
Bereitschaftsparallelbetrieb mit Tiefentladungsschutz,
Akkuüberwachung und Batteriedefekt-Erkennung.
Ausgelegt für
bis zu zwei Akkus mit max. 140 Ah Gesamtkapazität.
1 Ausgang zur Zentrale (5 A), 4 Ausgänge für externe
Verbraucher
(2 A / 1 A / 1 A / 1 A), elektronisch abgesichert,
Akkutypen per
DIP-Schalter wählbar (6,5 Ah bis 65 Ah),
Temperaturgeführte
Ladespannung Ladeschaltungsüberwachung,
BUS-2-Schnittstelle
zur Kommunikation mit MB-Secure, 14 Status-LEDs,
Taster zum
Rücksetzen der Ausgänge, Sabotagekontakteingang
vorhanden,
Betriebsspannung: 230 V AC ±15 %, 4763 Hz, Ausgang:
10,514,5
V DC, max. 5/8 A,  Ladedauer: 24 h auf 80 %, Umgebung:
10 °C bis
+50 °C, VdS Umweltklasse II, Maße (L×B×H): ca. 250 ×
105 × 70
mm.
Liefern, fachgerecht montieren und betriebsbereit
anschließen.

Fabrikat: Honeywell Security, Typ: MBPSU140 o.glw.

Hersteller/Typ
'....................................................'

vom Bieter einzutragen,
Menge: 4,000 St

**02.05.0090 Akku 12 V / 12 Ah VdS-Zugelassen**
Akku 12 V / 12 Ah VdS-Zugelassen
Leistungsmerkmale: Wartungsfrei, Tiefentladesicher -
Lageunabhängig.
Liefern, fachgerecht montieren und betriebsbereit
anschließen.

Fabrikat: Honeywell Security
Typ: Akku 12 V / 12 Ah VdS-Zugelassen o. glw.

Hersteller/Typ
'....................................................'

vom Bieter einzutragen,
Menge: 7,000 St

**02.05.0100 TouchScreen Bedienteil, weiß**
Touchscreen-Bedienteil für den Betrieb an
Einbruchmeldezentrale.
Ausführung mit kapazitivem 9"-Farbdisplay im
Tablet-Design zur
Aufputz- oder Hohlwandmontage. Integrierte Leser für
IK2/proX1,
IK3/proX2 sowie mifare und mifare DESFire EV1/EV2
Datenträger.
Das Bedienteil verfügt über eine BUS-2-Schnittstelle,
LED-Zustandsanzeigen (rot, grün, gelb, blau),
Klartextanzeige,
symbolgeführte Benutzerführung und Flash-Technologie
für
Updates.
Anzeige des Anlagenstatus und aller Meldungen in
Klartext.
Verschiedene Landessprachen konfigurierbar.
Stromversorgung 1015 V DC, Stromaufnahme je nach
Bildschirmhelligkeit max. 480 mA bei 10 V DC.
Lesedistanz bis 3 cm.
Umweltklasse II gemäß VdS und EN 50131-3, Schutzart
IP30,
Betriebstemperatur -5 °C bis +45 °C, Abmessungen ca.
218 × 162
× 30 mm, Farbe weiß, ähnlich RAL 9016.
Zulassungen: VdS G121014, VdS2252 Klasse C, EN 50131-3
Grad
3, SES-EMA-RL-T2:2010-08
Liefern, montieren und anschließen.

Fabrikat: Honeywell Security
Typ: MB TouchScreen Bedienteil, VdS G121014, VdS2252
Klasse C
o.glw.

Hersteller/Typ
'....................................................'

vom Bieter einzutragen,
Menge: 4,000 St

**02.05.0110 Zentralplatine Überfall- und Einbruchmeldezentrale**
Multifunktionale Zentralen-Plattform für
Einbruchmelde- und
Zutrittskontroll-Lösungen, zum Anschluss von Meldern,
Kontakten
und Sensoren in konventioneller Technik sowie über
BUS-Systeme
(BUS-2, IB2, Modulbus/RS-485, AADP/RS-485).
Durch das modulare Komponentenkonzept (Gehäuse,
Netzteile,
Erweiterungsmodule und Lizenzoptionen) ist eine
objektspezifische Projektierung möglich.

Leistungsmerkmale im Grundausbau:
4 elektronisch abgesicherte und umschaltbare
BUS-Anschlüsse, 2
Fast-Ethernet-Ports (10/100 Mbit/s) mit RJ-45, 2
USB-Anschlüsse
für LTE/4G-Modul oder zur Parametrierung,
8 konventionelle Meldergruppeneingänge programmierbar
als
Einbruch-, Sabotage-, Überfall-, Technik- oder
Brand-MG, 8 aktive
Halbleiterausgänge 12 V DC / 50 mA,
3 Eingänge für Deckel- und Abreißkontakte, 2
Relaisausgänge 30 V
DC / 4 A, Meldereinzelidentifikation bei
BUS-Teilnehmern möglich,
16 Scharfschaltbereiche, 128 Meldergruppen, 16 Türen
bzw.
Schalteinrichtungen, 128 Benutzer (Bediencodes,
Datenträger),
32 frei programmierbare Raum- und Zeitzonen, 50 Makros
zur
Automatisierung von Bedien- und Steuerungsaufgaben,
kundenspezifische Texte mit bis zu 50 Zeichen für
Bereiche,
Meldergruppen, Benutzer, Ein-/Ausgänge und Zeitzonen,
umschaltbare Anzeigetexte (deutsch/englisch),
Ereignisspeicher
für bis zu 30.000 Ereignisse, integrierte Echtzeituhr,
Programmierung über USB oder TCP/IP in Verbindung mit
PC/Laptop und IQ PanelControl Softwarepaket,
Fernbedienung und Fernparametrierung über IP/Ethernet,
direkte
Anbindung an WINMAG über TCP/IP,
Unterstützung von verschlüsselten mifare
DESFire-Transpondern,
Integration in IQ MultiAccess und IQ SystemControl
möglich,
frei programmierbare Ein- und Ausgänge im gesamten
System,
Integration von Funkkomponenten über BUS-2 möglich
(maximal
256 Funkteilnehmer, davon bis zu 32 RF-Handsender),
abgesetzte Energieversorgung über BUS-2 realisierbar.
Modular erweiterbar über Lizenzoptionen bis maximal:
512 Bereiche, 4096 Meldergruppen, 512 BUS-Türen, 32
konventionelle Türen, 10.000 Benutzer,
512 Raum-/Zeitzonen, 2000 Makros, bis zu 32
Modulbus/RS-485-Leser pro Zentrale und bis zu 10
Bedienteile
pro BUS-2-Anschluss.

Technische Daten:
Betriebsnennspannung 12 V DC, Stromaufnahme im
unscharfen
Zustand ca. 200 mA,
Betriebstemperaturbereich -5 °C bis +45 °C,
Umweltklasse II.
Komplett liefern, montieren und anschließen.

Fabrikat: Honeywell Security
Typ: MB-Secure PRO 4000  Artikel: MB-PN004 o.glw.

Hersteller/Typ
'....................................................'

vom Bieter einzutragen,
Menge: 3,000 St

**02.05.0120 Die IB2 Bus-Erweiterung dient zum Ausbau einer**
IB2 Bus-Erweiterung zum Ausbau einer MB-Secure
Einbruchmelderzentrale um zusätzliche BUS-2-Stränge.
Die Verbindung zur MB-Secure erfolgt über den IB2-Bus,
dabei
kann das Modul sowohl im Zentralengehäuse als auch
abgesetzt
mit bis zu 1000m Entfernung betrieben werden.
Für den Betrieb der BUS-2-Teilnehmer stehen 4
unabhängige und
einzeln abgesicherte BUS-2 Anschlüsse mit je bis zu 64
Teilnehmern zur Verfügung. Insgesamt sind bis zu 256
BUS-2-Teilnehmer möglich.
Die RS-232-Schnittstelle ist für zukünftige
Erweiterungen
vorgesehen.
Weiterhin stehen 4 Meldergruppeneingänge (1 davon
löschbar)
zur Verfügung
kompl. liefern, montieren und anschließen, Beschriftung
herstellen.

Fabrikat /Typ  Honeywell Security / LED/LCD-Bedienteil
013001
o.glw.

Hersteller/Typ
'....................................................'

vom Bieter einzutragen,
Menge: 1,000 St

**02.05.0130 LTE-Kommunikationsmodul für EM-Zentralen**
LTE-Kommunikationsmodul für EM-Zentralen zur drahtlosen
Übertragung von Alarm-, Steuer- und Diagnosedaten über
LTE/UMTS/GPRS-Netze. Ermöglicht die Anbindung an
Notruf- und
Serviceleitstellen (NSL), den Fernzugriff über IQ
PanelControl,
WINMAG plus oder IQ MultiAccess sowie die Versendung
von SMS
oder E-Mails. Bis zu zwei Module pro Zentrale
einsetzbar, wodurch
ein redundanter IP-Übertragungsweg realisierbar ist.

Technische Merkmale:
Betriebsspannung über EMZ-Controllerschnittstelle,
Stromaufnahme im Ruhezustand ca. 55 mA, bei aktiver
Übertragung bis zu 270 mA. Frequenzbänder:
GSM/GPRS/EDGE
900/1800 MHz, UMTS/HSPA+ 900/2100 MHz, LTE
700/800/900/1800/2100 MHz. Betriebstemperaturbereich
-10 °C
bis +55 °C,
Lagerung -25 °C bis +70 °C,
relative Luftfeuchtigkeit bis 93 % (nicht
kondensierend),
Gewicht ca. 100 g,
Abmessungen (B × H × T): 108 × 25 × 97 mm.
Komplett liefern, montieren und anschließen.

Fabrikat : Honeywell Security, Typ:  MB-PROCLTEE o.
glw.

Hersteller/Typ
'....................................................'

vom Bieter einzutragen,
Menge: 3,000 St

**02.05.0140 Lizenzoption für IP-Kommunikation nach VdS 2465**
Ermöglicht die Aufschaltung und Kommunikation zu
Notruf- und
Serviceleitstellen über VdS-konforme IP-Protokolle. In
Verbindung
mit dem Erweiterungsmodul ist eine VdS-gerechte
redundante
Übertragung im Dual-Path-Verfahren möglich.
Die Option unterstützt sowohl die integrierte
Ethernet/IP-Schnittstelle der Zentrale als auch
zusätzliche
Schnittstellen.

Funktionalitäten:
Unterstützung von bis zu 4 redundanten (Dual-Path)
bzw. 8
Einzelverbindungen (Single-Path), bis zu 40
bedarfsgesteuerte
Verbindungen, 20 Anwahlfolgen mit je bis zu 20
Verbindungswegen. Frei konfigurierbare Testmeldungen
(maximal
8 Routinerufe), bis zu 100 programmierbare
Kommunikationskanäle. Übermittlung von VdS-Meldungen,
E-Mails und SMS mit individuell definierbaren
Textbausteinen.
Verwaltung von bis zu 100 E-Mail-Adressen in maximal 20
Gruppen.
Lieferung, Aktivierung und vollständige Integration in
die
vorhandene EM-Zentrale.

Fabrikat: Honeywell Security
Typ: MB-Secure Option für IP VdS2465 100 K o.glw.

Hersteller/Typ
'....................................................'

vom Bieter einzutragen,
Menge: 3,000 St

**02.05.0150 Netzentstörfilter**
Der Netzstörschutzfilter dient zur wirksamen
Unterdrückung von
hochfrequenten Störungen in netzgespeisten Geräten. Er
wird zur
Nachrüstung eingesetzt, um auftretende
HF-Interferenzen auf der
Versorgungsleitung zu minimieren und so die
elektromagnetische
Verträglichkeit (EMV) sicherzustellen.
Leistungsumfang:
Komplette Lieferung, fachgerechte Montage und
Anschluss des
Filters in bestehende EMZ.

Hersteller: Esser, Typ: Netzstörschutzfilter Typ 2VK3
o.glw.

Hersteller/Typ
'....................................................'

vom Bieter einzutragen,
Menge: 3,000 St

**02.05.0160 Einbaumagnetkontakt für Öffnungsüberwachung - sabotagegeschützt, 6m**
Einbaumagnetkontakt zur Öffnungsüberwachung
sabotagegeschützt, 6 m Leitung
Rundreedkontakt mit Standardflansch zur
Öffnungsüberwachung
von Türen und Fenstern. Kontakt und Magnet sind für die
stirnseitige Montage vorgesehen. Geeignet für
sicherheitsrelevante Überwachungsaufgaben nach
VdS-Klasse C
und EN 50131-2-6, Grad 3.

Technische Merkmale:
VdS-Zulassung: G109046, Klasse C
Norm: EN 50131-2-6, Grad 3
Schaltabstand: 17 mm ± 4 mm
Schaltspannung max.: 40 V DC
Schaltstrom max.: 500 mA
Kontaktbelastung: 6 W / 6 VA
Übergangswiderstand: max. 0,15 Ohm
Durchschlagspannung: >250 V
Kabellänge: 6 m (LIYY 4×0,14 mm²), LSA-geeignet
Schutzart: IP67 (EN 60529)
Umweltklasse: III (VdS 2110)
Gehäusematerial: ABS/S-B
Maße Kontakt: Ø 8 × 31 mm
Maße Magnet: Ø 6 × 30 mm, in Hülse Ø 8 × 35 mm
Temperaturbereich: 40 °C bis +70 °C
Farbe: Weiß

Liefern und zur bauseitigen Montage an den Türbauer
übergeben.
Einbau und Positionierung erfolgt durch den
Türhersteller oder
Türlieferanten

Fabrikat: Honeywell Security
Typ: Rundreedkontakt Z, Standardflansch, 6 m, o.glw.

Hersteller/Typ
'....................................................'

vom Bieter einzutragen,
Menge: 9,000 St

**02.05.0170 Riegelschaltkontakt zur Verschlussüberwachung - sabotagegeschützt, 6m**
VdS-Riegelschaltkontakt zur Verschlussüberwachung
sabotagegeschützt, 6 m Leitung
Kompakter Riegelschaltkontakt mit
Schnappschaltmechanismus
zur Verschlussüberwachung von mechanisch verriegelten
Türen.
Der Kontakt erkennt den vollständigen Verschluss durch
Bewegung des Riegels. VdS-anerkannt gemäß Klasse C.
Robuste
Bauform mit Zinn-Druckgussgehäuse und
wasser-/staubdichter
Ausführung.

Technische Merkmale:
VdS-Zulassung: G100023, Klasse C
Kontaktprinzip: Schnappschaltwerk
Schaltleistung: min. 1,5 V / 10 µA, max. 30 V DC / 100
mA
Schutzart: IP67
Temperaturbereich: 40 °C bis +70 °C
Abmessungen (B×H×T): 11 × 27 × 16 mm
Anschluss: fest vergossenes Kabel, 6 m (4×0,14 mm²)
Zubehör: inkl. Montagebausatz mit Verlängerungsnase
Einfache Justierung über mitgelieferte Montagehilfe und
Bohrschablone
Gehäusematerial: Zinn-Druckguss
Liefern und zur bauseitigen Montage an den Türbauer
übergeben.
Einbau und Positionierung erfolgt durch den
Türhersteller oder
Türlieferanten.

Fabrikat: Honeywell Security, Typ:
VdS-Riegelschaltkontakt,
6 m Kabel o.glw.

Hersteller/Typ
'....................................................'

vom Bieter einzutragen,
Menge: 7,000 St

**02.05.0180 Elektromechanisches Sperrelement Typ 1 plus**
Elektromechanisches Sperrelement Typ 1 plus
VdS-zertifiziert
nach Klasse C, zur Zugangssperrung scharfgeschalteter
Bereiche
gemäß VdS G195097.
Elektromechanisches Sperrelement zur Verhinderung
unbefugten
Zutritts in scharfgeschaltete Bereiche von
Einbruchmeldeanlagen.
Das Sperrelement verriegelt mechanisch und elektrisch
gesteuert
z.B. bei EMA-Scharfschaltung und kann an einer oder
mehreren
Zugangsstellen eingesetzt werden. Montage im Türrahmen,
Gegenstück im Türblatt.

Leistungsmerkmale:
VdS-Anerkennung: Klasse C, Zulassung G195097
Ansteuerung wahlweise über Impuls oder Dauersignal
Mechanische und elektrische Notentriegelung möglich
Einfache Montage, auch bei mehreren Zugängen
Austauschbarer Stulp
Einbaulage beliebig
Gegenstück und Anschlusskabel (4 m) im Lieferumfang
enthalten

Technische Daten:
Betriebsspannung: 12 V DC
Ruhestromaufnahme: 4 mA
Betriebstemperatur: 25 °C bis +55 °C
Abmessungen Gehäuse (B×H×T): 18 × 140 × 32 mm
Stulp: 20 × 2 × 188 mm
Verschlussbolzen: Ø 8 mm, Hub: 10 mm
Liefern und zur Montage an den Türbauer übergeben.
Montage des
Sperrelements und der Einbaukomponenten erfolgt durch
den
Türhersteller bzw. Türlieferanten.

Fabrikat: Honeywell Security
Typ: Elektromechanisches Sperrelement Typ 1 plus o.glw.

Hersteller/Typ
'....................................................'

vom Bieter einzutragen,
Menge: 2,000 St

*Hinweis*

**02.05.0190 Transponder zur berührungslosen Benutzeridentifikation**
Transponder zur berührungslosen Identifikation an
MB-Secure
Einbruchmeldesystemen mit Lesern oder Bedienteilen mit
und
ohne Tastatur.
Geeignet als sicherer Träger für
Scharf-/Unscharfschaltung sowie
Zutrittskontrolle mit höchster Sicherheit durch
AES-Verschlüsselung der sicherheitsrelevanten Daten.
Der Transponder ist vorformatiert mit verschlüsselter
Honeywell-Applikation und direkt einsatzbereit an
MB-Secure-Zentralen. Eine zusätzliche Programmierung
oder
Formatierung ist nicht erforderlich.
Weitere Applikationen können optional aufgebracht
werden.
Die UID (Seriennummer) ist frei lesbar.
Der aufgedruckte bzw. gelaserte IS-Code ermöglicht eine
eindeutige Zuordnung.
Robustes Gehäuse aus schwarzem Polycarbonat mit
massivem
Rahmen aus poliertem Edelstahl.
Wasserdichtes Design für langlebigen Einsatz auch
unter rauen
Bedingungen.
Kompakte Bauform mit Abmessungen ca. 36,5 × 45,0 × 5,2
mm.
Basierend auf der aktuellen 4k MIFARE DESFire EV3
Technologie
mit hoher Speicherkapazität und Sicherheitsstufe.

Technische Daten
Chiptechnologie: MIFARE DESFire EV3, 4 kB
Material: Polycarbonat mit Edelstahlrahmen
Abmessungen: 36,5 × 45,0 × 5,2 mm
Farbe: Schwarz
Schutzklasse: Wasserdicht
Identnummer: UID frei lesbar

Fabrikat: Honeywell Security
Typ: MB-Secure MIFARE DESFire EV3 Schl.Anh. o.glw.

Hersteller/Typ
'....................................................'

vom Bieter einzutragen,
Menge: 80,000 St

**02.05.0200 Installationskabel symmetrisch J-H(St)H 6x2x0,8 Bd vorh.Rohr/Unterflur**
Halogenfreie flammwidrige Installationsleitung J-
H(St)H 6x2x0,8 gemäß VDE 0815
Aderzahl: 12 Adern 6 Paare eindrähtig Cu blank
Leiterklasse: Kl 1 eindrähtig
Aderisolation: halogenfreie Isoliermischung HI1
Schirm: Kunststoffbeschichtete Aluminiumfolie mit
Cu-Beidraht
Mantelmaterial: halogenfreies Polymer HM1 Farbe grau
Flammwidrigkeit: VDE 0482-266-2-4 IEC 60332-3-24
Kategorie C
Rauchdichte: DIN EN 61034 IEC 61034
Halogenfrei: DIN EN 50267 IEC 60754
auf vorh. Kabelrinnen oder in offene Kanäle,
inkl. notwendiger Sammelhalter
Menge: 400,000 m

**02.05.0210 Installationskabel symmetrisch J-H(St)H 6x2x0,8 Bd Kabelrinne**
Halogenfreie flammwidrige Installationsleitung
J-H(St)H 6x2x0,8
gemäß VDE 0815
Aderzahl: 12 Adern 6 Paare eindrähtig Cu blank
Leiterklasse: Kl 1 eindrähtig
Aderisolation: halogenfreie Isoliermischung HI1
Schirm: Kunststoffbeschichtete Aluminiumfolie mit
Cu-Beidraht
Mantelmaterial: halogenfreies Polymer HM1 Farbe grau
Flammwidrigk.: VDE 0482-266-2-4 IEC 60332-3-24
Kategorie C
Rauchdichte: DIN EN 61034 IEC 61034
Halogenfrei: DIN EN 50267 IEC 60754
auf vorh. Kabelrinnen oder in offene Kanäle,
inkl. notwendiger Sammelhalter
Menge: 100,000 m

**02.05.0220 Installationskabel symmetrisch J-H(St)H 6x2x0,8 Bd AP Abstandsschellen**
Halogenfreie flammwidrige Installationsleitung
J-H(St)H 6x2x0,8
gemäß VDE 0815
Aderzahl: 12 Adern 6 Paare eindrähtig Cu blank
Leiterklasse: Kl 1 eindrähtig
Aderisolation: halogenfreie Isoliermischung HI1
Schirm: Kunststoffbeschichtete Aluminiumfolie mit
Cu-Beidraht
Mantelmaterial: halogenfreies Polymer HM1 Farbe grau
Flammwidrigk.: VDE 0482-266-2-4 IEC 60332-3-24
Kategorie C
Rauchdichte: DIN EN 61034 IEC 61034
Halogenfrei: DIN EN 50267 IEC 60754
auf vorh. Kabelrinnen oder in offene Kanäle,
inkl. notwendiger Sammelhalter
Menge: 150,000 m

**02.05.0230 Installationskabel symmetrisch J-H(St)H 8x2x0,8 Bd UP**
Halogenfreie flammwidrige Installationsleitung
J-H(St)H 6x2x0,8
gemäß VDE 0815
Aderzahl: 16 Adern 8 Paare eindrähtig Cu blank
Leiterklasse: Kl 1 eindrähtig
Aderisolation: halogenfreie Isoliermischung HI1
Schirm: Kunststoffbeschichtete Aluminiumfolie mit
Cu-Beidraht
Mantelmaterial: halogenfreies Polymer HM1 Farbe grau
Flammwidrigk.: VDE 0482-266-2-4 IEC 60332-3-24
Kategorie C
Rauchdichte: DIN EN 61034 IEC 61034
Halogenfrei: DIN EN 50267 IEC 60754
unter Putz.
Menge: 100,000 m

**02.05.0240 RS485 Buskabel 3x2x0,22 halogenfrei**
Aufbau
Leiter: mehrdrähtige Litze aus blanken Kupferdrähten,
0,22mm²
Isolierhülle: PE
Aderfarben: nach DIN 47100
Verseilung: Paarverseilung, Paare zum Bündel verseilt
Bewicklung: Vlies
Abschirmung: Geflecht aus verzinnten Kupferdrähten
Mantel: PUR
Mantel Farbe: violett, ähnlich RAL 4001
Außendurchmesser 3paarig: ca. 8,0 mm (Art. Nr. 2170215)

Lieferung in Teillängen und betriebsfertige Verlegung
auf
Kabelrinnen (Kabelwannen, Kabelpritschen, Gitterrinnen
etc.), in
Unterflurkanäle in Rohr oder Hohlwände einziehen.
Das Kabel ist bei waagerechten Kabelpritschen
bzw. in Bögen alle 0,6 m mit Kunststoffbandschellen an
der
Kabelbahn zu befestigen.

Fabrikat/Typ : Lappkabel Unitronic BUS LD FD 3x2x0,22
oder
gleichwertig

Hersteller/Typ
'....................................................'

vom Bieter einzutragen,
Menge: 300,000 m

*Hinweis*
Für die Arbeiten der WINMAG Integration ist die Fa.
Reichelt als im
Auftrag der SPSG zugelassene Firma für die Wartung des
WINMAG
zu binden

Reichelt Sicherheitstechnik GmbH
Oderstraße 38
14513 Teltow
Kontakt
+49 (0) 3328 35145 0
Fax: +49 (0) 3328 35145 10
info@reicheltnet.de

**02.05.0250 Dienstleistungen zur WINMAG-Integration Bildschirmseite**
Dienstleistungen zur Integration von WINMAG in
bestehende
Gefahrenmanagementsysteme einschließlich der
Aktualisierung
und Visualisierung der Meldegruppenübersicht sowie der
Grundrissdarstellungen je Zentrale gemäß
Endausbauzustand.
Menge: 4,000 St

**02.05.0260 Dienstleistungen zur WINMAG-Integration Datenpunkt**
Dienstleistungen zur WINMAG-Integration in bestehendes
Gefahrenmanagementsystem an anderem Standort in
Potsdam.
Leistungsumfang je Zentrale:

Leistungsumfang je Zentrale:
Drei Zentralen:

Anlegen und Visualisierung von 2 Türüberwachungen, 4
PIR-Meldern und 5 sonstigen Statusinformationen der
Systemkomponenten
Statusanzeige Alarm, Ruhezustand, Störung, Abschaltung
über verschiedenfarbige Symbole im Grundriss
Hinterlegung von Kontextdaten mit Orts- und Typangabe
sowie
Status für jeden Datenpunkt
Eine Zentrale:

Anlegen und Visualisierung von 1 Türüberwachung, 2
PIR-Meldern und 5 sonstigen Statusinformationen der
Systemkomponenten
Statusanzeige Alarm, Ruhezustand, Störung, Abschaltung
über verschiedenfarbige Symbole im Grundriss
Hinterlegung von Kontextdaten mit Orts- und Typangabe
sowie
Status für jeden Datenpunkt
Hinweis: Unter Stück versteht man jeweils eine
Zentrale.
Menge: 4,000 St

**02.05.0270 Nutzerspezifische Programmierung**
Nutzerspezifische Programmierung der
Einbruchmeldeanlage und
der Zutrittskontrollfunktionalität einschl. benötigter
Softwarelizenzen
- Programmierung der Scharfschaltungen und
Alarmierungen
inkl. der dafür notwendigen Abstimmungen mit den
Fremdgewerken :
- Einrichten von bis zu 15 Zutrittsberechtigungen und
Zuordnung
der zugehörigen Transponder/Karten
- Einrichten der Meldegruppen und gruppenspezifischen
Meldetexten
- Programmierung der Steuerfunktionen (z.B.
Verriegelung
Fluchttürsteuerungen bei Scharfschaltung,
Weitermeldung der
Fensteröffnung der Räume "Forschung" und
"Konservierung/ Foto"
über je einen potentialfreien Kontakt an GLT,
Unscharfschaltung
der EMA bei Verwendung des "Feuerwehr"-Transponders)
- Aufbereitung des Anlagenaufbaus für die
WINMAG-Darstellung
eines externen Anbieters

einschl. Vorhalten der dafür notwendigen
Programmiersoftware
Pauschal für alle 4 Einbruchmeldezentralen
Menge: 1,000 psch

**02.05.0280 Inbetriebnahme durch VdS-Errichter**
Inbetriebnahme der Einbruchmeldeanlage durch einen VdS
zugelassenen Errichter, Erstellen des
Abnahmeprotokolls und der
Anlagendokumentation.
Pauschal für alle 4 Einbruchmeldezentralen
Menge: 1,000 psch

**02.05.0290 Einweisung des Betriebspersonals**
Die Einweisung des Betriebspersonals ist schriftlich
durch ein
Protokoll nachzuweisen und der Dokumentation
beizufügen.
Pauschal für alle 4 Einbruchmeldezentralen
Menge: 1,000 psch

**02.05.0300 Ausstellung einer Bestätigung**
Ausstellung einer Bestätigung über die VdS-gerechte
Errichtung
der Anlage aus der hervorgeht, dass die Anlage unter
ausschließlicher Verwendung VdS-anerkannter
Anlagenteile
errichtet wurde, die auf das funktionsmäßige
Zusammenwirken
abgestimmt sind.
Pauschal für alle 4 Einbruchmeldezentralen
Menge: 1,000 psch

**02.05.0310 Koordination EMA / Türbau**
Im Rahmen der Errichtung der Einbruchmeldeanlage (EMA)
ist die
vollständige Koordination mit den ausführenden Firmen
für die
Türen (Stahl- und Holzbau) sicherzustellen.
Die durch den Türbauer beigestellten Komponenten (z. B.
Magnetkontakte, Riegelkontakte, Sperrelemente,
Mediatoren) sind
funktional und positionstechnisch in das EMA-Konzept
einzubinden.
Dies umfasst:
- rechtzeitige Abstimmung über benötigte Türdetails,
Einbaulagen
und Öffnungsfunktionen
- Prüfung der technischen Kompatibilität und
Einhaltung der
VdS-Klasse B-Anforderungen
- Übergabe von Informationen zu Kabelführung,
Schnittstellen und
Funktionen
- Einbindung in das EMA-System (z. B. Testläufe,
Anschlussprüfungen, Inbetriebnahmeunterstützung)
- Dokumentation und Übergabe der abgestimmten
Ausführung an
AG/Planer

Diese Leistung ist integraler Bestandteil der
EMA-Gesamtleistung.
Alle Koordinationsmaßnahmen sind durch den AN
selbständig zu
organisieren und durchzuführen. Eine spätere Anpassung
oder
Nachbesserung aufgrund fehlender Koordination ist ohne
Mehrkosten nachzuholen.
Menge: 1,000 psch

*Hinweis*
Nach Vorliegen der Voraussetzungen beabsichtigt
der AG mit dem AN einen Wartungsvertrag abzuschließen.
Grundlage des Wartungsvertrages ist der Muster -
Wartungsvertragsvordruck des AG, der als Anlage den
Verdingungsanlagen für bezeichnetes Vorhaben beigefügt
ist. Vom Bieter ist der Mustervertrag vollständig
auszufüllen.
Der Abschluss des Wartungsvertrages erfolgt über eine
gesonderte Beauftragung für die Laufzeit der
Mangelanspruchsfrist des AG von 4 Jahren.
Das Wartungsangebot ist gemäß Formblatt 242
zu erstellen.

Hinweis: Die Wartungspauschale ist jeweils pro Jahr und
beinhaltet die Wartung aller 4 Einbruchmeldezentralen.

Die Angebotsbindungsfristverlängerung für den/die
Titel Wartung/en, kalkuliert auf Grundlage der vom AG
übergebenen Verdingungsunterlagen, erkennt der AN bis
zum Zeitpunkt der Abnahme der Bauleistung an.

Das Wartungsangebot des Bieters hat vollinhaltlich alle
Anforderungen zu beinhalten, die nach VOB (B) § 13 Nr.
4 die Beibehaltung der Mangelanspruchsfrist nach
Abnahme der Baumaßnahme für den AG sicherstellt.
Die Wartungspauschale für den Wartungsvertrag ist über
die Laufzeit der Mangelanspruchsfrist des AG von 4
Jahren zu
kalkulieren.

Der angebotene Einheitspreis beinhaltet die
Wartungskosten für notwendige Wartungen pro Jahr
(unabhängig der notwendigen Wartungsintervalle des AN
pro Jahr) unter Maßgabe der Vertragslaufzeit innerhalb
der Mangelanspruchsfrist des AG von 4 Jahren.
Fehlende Angebotsbepreisung des Bieters u. a. zu diesem
Titel können nach VOB (A) § 16, Nr. 1 zum Ausschluss
des Angebotes führen.
Nach VOB (A) § 16, Nr. 6, (3.) wird der Einheitspreis
für die Position Wartung- bei der
Wirtschaftlichkeitsbewertung des
Angebotes für die Zuschlagserteilung als
Wertungskriterium
einbezogen.

Der Bieter erklärt mit seiner Kalkulation der Wartung,
dass er diesbezügliche aktuelle herstellerspezifische
Wartungs- und Servicevorgaben für seine angebotene
Anlagentechnik in vollem Umfang mit bei der Kalkulation
der Wartung über den bezeichneten Zeitraum
berücksichtigt hat.

**02.05.0320 Wartung im 1. Jahr**
Wartung, wie zuvor beschrieben, im 1. Jahr
Menge: 1,000 Jr

**02.05.0330 Wartung im 2. Jahr**
Wartung, wie zuvor beschrieben, im 2. Jahr
Menge: 1,000 Jr

**02.05.0340 Wartung im 3. Jahr**
Wartung, wie zuvor beschrieben, im 3. Jahr
Menge: 1,000 Jr

**02.05.0350 Wartung im 4. Jahr**
Wartung, wie zuvor beschrieben, im 4. Jahr
Menge: 1,000 Jr

#### Titel 02.06 KG 457 Strukturierte Verkabelung

**02.06.0010 5HE 19" Wandgehäuse**
5HE 19" Wandgehäuse zur Wandmontage, inkl.
Schranküberwachung, Beleuchtung und Lüftungseinheit
Wandmontierbares 19" Wandgehäuse zur werkzeugfreien
Montage, geeignet für passive und aktive
Netzwerkkomponenten.
Aus pulverbeschichtetem Stahlblech mit Sichttür aus
ESG-Sicherheitsglas. Türanschlag frei wählbar.
Inklusive
Schranküberwachung, LED-Innenbeleuchtung und
Steckdosenleiste mit Überspannungsschutz.
Die 482,6 mm (19 )-Befestigungsebene ist vorne im
25 mm-Raster tiefenverstellbar und mit einer
statischen Traglast
von 5 kg/HE ausgelegt. Zwei abschließbare Seitenwände
sowie
Dach- und Bodenrahmen sind mit je zwei Lüfterfeldern
für passive
Belüftung ausgestattet. Zwei Lüftermotoren mit
Thermostat zur
aktiven Klimatisierung vormontiert; nicht benötigte
Lüfterfelder
werden mit Abdeckplatten verschlossen.
Kabeleinführungen über Rückwand, Boden und Dach
möglich, alle
Ausbrüche mit Bürstenleisten abgedeckt. Integrierte
Erdung aller
Metallteile und Vorbereitung zur
Potenzialausgleichsanbindung.

Technische Daten:
- Bauform: 19 -Wandgehäuse, 5 HE
- Abmessungen (B × H × T): 300 × 540 × 600 mm
- Farbe: RAL 7035 lichtgrau, pulverbeschichtet
- Fronttür: Sicherheitsglas (ESG), abschließbar
- Seitenteile: abnehmbar, abschließbar
- Schutzart: IP65
- Statische Belastbarkeit: 5 kg/HE
- Kabelzuführung: über Rückseite, Boden und Dach, mit
Bürstenleisten

Zusätzliche Ausstattung:
- 1× 19  Steckdosenleiste, 6-fach mit
Überspannungsschutz
- 1× Rangierpanel je Patchfeld
- Seitliche Kabelführungen vorgesehen

Hersteller/Typ
'....................................................'

vom Bieter einzutragen,
Menge: 1,000 St

**02.06.0020 Rangierpanel für 19"-Einbau, 1 HE**
Rangierpanel für 19"-Einbau, 1 HE, zum horizontalen
Rangieren
der Rangierkabel mit 5 Kabelrangierringe aus
Chromstahl,
einschl. Klein- und Befestigungsmaterial liefern und
betriebsfertig montieren
Menge: 2,000 St

**02.06.0030 Beschriftung des 19"-Verteilerschrankes**
Beschriftung des 19 -Verteilerschrankes
Liefern und Montieren eines gravierten
Beschriftungsschildes je
Verteilerschrank.

- Schildmaß: 25 × 75 mm (HxB)
- Zweizeilige Gravur nach Vorgabe des Auftraggebers
- Ausführung aus wetter- und UV-beständigem Material,
z. B.
Kunststoff oder Aluminium
- Befestigung mittels Schrauben auf jeder Tür des
Verteilerschrankes
- Eindeutige Kennzeichnung zur klaren Identifizierung
der
Schrankfunktion oder -zuordnung
Menge: 2,000 St

*Hinweis*
Zur Realisierung der universellen, dienstneutralen,
strukturierten
und sternförmigen Datenverkabelung gelten die
Grundlagen der
Normen EN50173-1 bis 6, ISO/IEC 11801 und IEEE802.3 zur
Übertragung v. Datenraten bis mindestens 10 GigaBit
Ethernet

- bei Multimode /850nm (10G Base-SR/SW)
- bei Singlemode /1300nm (10G Base-LX4)
- bei Singlemode / 1550nm (10G Base-ER/EW).

Es kommen nur Komponenten zum Einsatz, die den
ausgeschriebenen LWL-Spezifikationen in allen Punkten
genügen
und mit ausreichenden Reserven erfüllen.

Die verwendeten LWL-Datenkabel und LWL-Rangierkabel
(LWL-Patchkabel) sind halogenfrei und flammwidrig.

Die Datenkabel werden fachgerecht und getrennt von
Starkstromleitungen verlegt. Die Verlegung wird mit
dem Errichter
der Starkstromleitungen abgestimmt und koordiniert. Die
Normvorgaben und Richtlinien der Hersteller werden
eingehalten.
Insbesondere die vorgeschriebenen Biegeradien, sowie
die
zulässigen Zug- und Druck-Kräfte werden eingehalten
und nicht
unterschritten.

Die maximalen Längen für die Verkabelungsstrecken
hinsichtlich
der Übertragung von 10 GigaBit Ethernet bei 850nm für
OM3 =
300m und OM4 = 550m werden eingehalten.

Die eingesetzten Komponenten entsprechen den jeweiligen
Normen in der aktuell gültigen Fassung. Der Nachweis
hierüber
erfolgt mittels geeigneter Datenblätter und
Zertifikate.

Installieren und Montieren:
Grundlage für die Installation bildet die Norm EN
50174. Die
Verarbeitung der Komponenten erfolgt nach
Herstellerangaben
und mit fachkundigem Personal.

Dabei werden die besonderen Anforderungen für die
LWL-Technik
hinsichtlich der Sauberkeit (Staubfreiheit)
berücksichtigt. Der
Nachweis über die einwandfreie Funktion der fertig
installierten
Strecken erfolgt zu 100% mittels der
OTDR-Messprotokolle.

Alle im LV beschriebenen Leistungen enthalten die
Lieferung und
Montage/Installation der Komponenten, auch wenn das in
einzelnen LV-Positionen nicht ausdrücklich beschrieben
wird. Dies
umfasst alle Vorkehrungen für die Beschaffung,
Lieferung und
Errichten der Anlage einschließlich aller
Abstimmungsarbeiten mit
dem Auftraggeber, Messungen und Dokumentationen inkl.
aller
erforderlichen Klein- und Befestigungsmaterialien
unter Beachtung
der anerkannten Regeln der Technik und der DIN.

Abweichungen müssen mit dem Auftraggeber abgestimmt
werden.

Bemusterung:
Der Auftraggeber hat das Recht, alle zum Einsatz
kommenden
Komponenten vor Installationsbeginn zusammen mit den
entsprechenden Dokumenten bemustern zu lassen und
hinsichtlich der Freigabe zu entscheiden.

OTDR-Messungen der Datenstrecken:
Für alle Datenstrecken werden normgerechte
Messprotokolle
angefertigt und auf Datenträger dokumentiert, so dass
sie
eindeutig den gemessenen Strecken zugeordnet werden
können.
Gemessen wird nach den Vorgaben laut LV. Die Messgeräte
müssen eine gültige Kalibrierung und den aktuell
gültigen
Softwarestand aufweisen. Alle normativ festgelegten
Parameter
sind zu messen und zu dokumentieren.

Die Messprotokolle werden dem Auftraggeber auf Wunsch
und zur
Abnahme vorgelegt und enthalten vollständige Angaben
zum
Messzeitpunkt, Messaufbau, zur gemessenen Strecke und
zum
Prüfer.

Der Auftraggeber kann zur Qualitätssicherung vereinzelt
Stichprobenmessungen vom Auftragnehmer durchführen
lassen.

Dokumentation und Beschriftung:
Die Beschriftung aller Komponenten ist gemäß den
Vorgaben des
Auftraggebers auszuführen oder mit dem Auftraggeber
abzustimmen, wobei die Nummerierung einer sinnvollen
Systematik unterliegt.

Alle Kabel werden beidseitig mit einer fortlaufenden
Nummer
gekennzeichnet. Sämtliche Beschriftungen werden
dauerhaft
ausgeführt.

Zur Abstimmung mit dem Auftraggeber werden vor
Installationsbeginn entsprechende Muster angefertigt
und
vorgelegt, die vom Auftraggeber freigegeben werden
müssen. Die
Muster sind zu dokumentieren und werden bis zur
Abnahme des
Gesamtprojektes vom Auftraggeber aufbewahrt.

Systemgarantie des Herstellers:
Soweit der Auftraggeber in der Ausschreibung eine
Systemgarantie
fordert, sind alle dazu erforderlichen Aufwendungen
wie z.B.
Schulungen, Zertifikate, Abnahmen, Messprotokolle,
Dokumentationen und Garantieunterlagen in das Angebot
einzurechnen.

*Hinweis*

**02.06.0040 LWL-Verteilerfeld, ausziehbar, bestückt, Singlemode OS2**
LWL-Verteilerfeld, ausziehbar, bestückt, Singlemode OS2
Liefern und montieren eines vorkonfektionierten
LWL-Verteilerfeldes zur Aufnahme von 24 LWL-Fasern
(Singlemode, OS2), geeignet zur Montage in einem 19
-Schrank.
Das Gehäuse ist ausziehbar über Teleskopschienen und
zur
frontbündigen oder zurückversetzten Montage geeignet.

Technische Merkmale:
Bauform: 19 -Chassis, Vollmetallausführung
Montage: Frontbündig montiert (zurückversetzbar),
ausziehbar
(Teleskopschienen)
Kabeleinführung: 2 seitliche Kabeleinführungen
Beiliegende Kabelverschraubungen M20 und M25
Zugentlastung über M20-Verschraubung
Frontplatte: wechselbare Frontblenden für bis zu 24
SC-Kupplungen, Front zur einfachen Kupplungsmontage
abnehmbar
Beschriftung im Siebdruck
Bestückung: 24 × SC-Simplex-Monomode-Adapter (gemäß IEC
61754-14)
6 Blindstopfen
Adapter mit Phosphorbronze-Hülse
Gehäuse: Polymer, Farbe: Erikaviolett
Flanschmontage (innenliegend, geschraubt)
Mindestanzahl Steckzyklen: 1000
Pigtails: 24 × SC-Simplex-Pigtails, E9/125 µm OS2
Länge: 2 m, farbcodiert nach IEC 60304
Pigtails eingelegt und abgesetzt
Einfügedämpfung (typ./max.): 0,2 / 0,5 dB
Messmethode: EN 61300-3-4 (Einfügeverfahren C)

Spleißzubehör enthalten:
Spleißkassetten mit Deckel
Spleißkamm
DT AG-zugelassene Krimpspleißschutzhalter
Menge: 2,000 St

**02.06.0050 Beschriftung der 19" LWL-Patchfeld**
Beschriftung der 19" LWL-Verteiler mit dauerhaften
Beschriftungsstreifen; eindeutige Kennzeichnung der
Anschlüsse
nach Vorgabe des Auftraggebers, je Verteilerfeld
Menge: 2,000 St

**02.06.0060 Kabelvorbereitungen**
LWL-Universalkabel bis 48 Fasern absetzen, in
Verteiler einführen
(in Datenverteiler und/oder Mini-Data-Center),
Zugentlasuntg
herstellen und zum Spleißen vorbereiten, je Kabelende
Menge: 2,000 St

**02.06.0070 Herstellen von LWL-Spleissverbindungen**
- Herstellen von LWL-Spleissverbindungen durch
elektrische Glimmentladung mit vollautomatischem
Spleißgerät.

- Anforderungen an den Spleißautomaten:
3-Achsen-Positionierung
Kernzentrierung
Berechnung der Spleißdämpfung,
zur Einschätzung der Qualität der Spleißung
Spleißdämpfung: <= 0,10 dB

- Durchzuführende Arbeiten:
Spleißfertiges Absetzen der Faserpigtails
Herstellen der Spleiße
Nachbildung des Primärcoatings durch
Crimpspleißschutz
Ablegen des Spleißes mit dem Spleißschutz
in den Spleißschutzhalter und des
Faservorrates in der Spleisskassette
Einstecken der Pigtailstecker in die Kupplung
Beschriften nach Vorgabe
Menge: 24,000 St

**02.06.0080 Dämpfungsmessung der LWL-Kabelstrecken**
Durchführung von Dämpfungsmessungen an den
installierten LWL-Verbindungen (Installationsstrecke)

Messung im Wellenlängenbereich 850 nm
Messmethode: DIN ISO/IEC 14763-3:2010-09
Wie in der Norm gefordert, sind Messgeräte mit
Modenstrippern oder Vorlauffaser  zu benutzen. Die
Messkabel  und Messadapter (zur Durchführung der
Referenzmessung) müssen Messqualität besitzen. Die
Messkabel und adapter müssen den entsprechenden Normen
der verwendeten Steckerserien und Fasertypen
entsprechen.
Die Steckverbinder und Adapter der Messkabel und
Messobjekte müssen ständig mit einem Mikroskop
(Vergrößerung mindest 100 fach besser 200 fach)
begutachtet und bei Bedarf gemäß IEC TR
62627-01gereinigt werden.

Die Kalibrierung des Gerätes muss innerhalb des letzten
Jahres erfolgt sein und das Zertifikat muss den
Messungen beigelegt werden.

Übergabe der Messdaten entsprechend Vorbemerkungen.:
Diese sind auf Datenträger (als MS-Excel-Datei) und
Papier abzuliefern.

Einzuhaltende Grenzwerte:
Die in der EN 50173:2011 geforderten Werte für den
ausgewählten Link ist unbedingt einzuhalten.

Hersteller/Typ
'....................................................'

vom Bieter einzutragen,
Menge: 24,000 St

**02.06.0090 LWL-Abnahmemessungen mit OTDR Messprotokoll**
Vollständige Prüfung aller installierten LWL-Strecken
Alle LWL-Datenstrecken sind mittels OTDR gemäß IEC
14763-3
nach Abschluss der Installation messtechnisch zu
überprüfen.
Jede OTDR- Messkurve ist auf Auffälligkeiten (z.B.
wellenlängenabhängige Besonderheiten,
Geisterreflexionen) zu
bewerten. Die Messungen sind bidirektional mit Vor- und
Nachlauffaser inkl. Dokumentation aller Messergebnisse
durchzuführen:

für Singlemode bei 1310 nm und 1550 nm
für Multimode bei 850 nm und 1300 nm

Zur Bewertung einer LWL-Strecke sind die
Gesamtergebnisse aller
Einzelereignisse nach Normvorgaben zu berücksichtigen.

Zur Bewertung eines Stecker-Überganges gelten folgende
Grenzwerte für die Einfüge-/ Rückflussdämpfung:

- Singlemode APC Klasse B/SM1: 0,12 dB / 65 dB Premium
- Singlemode Klasse B/SM2: 0,12 dB / 45 dB Premium
- Singlemode Klasse C/SM2: 0,25 dB / 45 dB Standard
- Multimode Klasse B/MM2: 0,12 dB / 40 dB Premium
- Multimode Klasse C/MM3: 0,25 dB / 35 dB Standard

Für die Durchführung der OTDR-Messungen dürfen
ausschließlich
Messfasern eingesetzt werden, deren Stecker
Referenzqualität
aufweisen. Ein Nachpolieren der Steckerstirnflächen
ist nicht
zulässig.

Alle Steckerstirnflächen sind vor und nach den
Messungen mittels
Mikroskop (200 bzw. 400-facher Vergrößerung) auf
mögliche
Verschmutzungen zu überprüfen. Messungen dürfen nur mit
sauberen Messfaser und an sauberen
LWL-Steckerstirnflächen
durchgeführt werden. Kontaminierte
LWL-Steckerstirnflächen sind
vor den Messungen durch den Installations-Dienstleiter
fachgerecht zu reinigen.

Die Länge der Vor- und Nachlauffasern hat für
Singlemode
500 m und für Multimode 100 m zu betragen.

Die OTDR-Messprotokolle sind für jede LWL-Datenstrecke
im
Originalformat des jeweiligen Messgeräteherstellers
inkl.
Viewer-Software in strukturierter Form dem
Auftraggeber auf
Datenträger (DVD oder CD) zu übergeben. Die
OTDR-Messprotokolle müssen mindestens folgende Angaben
enthalten:

- Fabrikat/Typ und Seriennummern der Messgeräte
- Datum der letzten Kalibrierung des Messgerätes
- Name des Messenden, Ort, Datum, Uhrzeit
- Ausgewählter Test-Standard
- Portbezeichnungen und Messrichtung
- Eingestellter Brechnungsindex

Es ist darauf zu achten, dass die Messzeit ausreichend
lang
eingestellt wird, um durch die Mittelwertbildung vieler
Einzelmessungen ein genaues und rauschfreies Ergebnis
zu
erhalten (tmess größer 20 s).

Die Pulslänge ist so zu wählen, dass die ortsbezogene
Auflösung
hoch genug ist, um jeden
Stecker-Kupplung-Steckerübergang (ggf.
inkl. Spleiß) über die LWL-Strecke zu bewerten. Dies
fordert einen
rauschfreien Kurvenverlauf bei ausreichender
Pegelauflösung. Das
OTDR ist so einzustellen, dass bei kleinstmöglicher
Pulslänge ein
rauschfreier Kurvenverlauf ermittelt wird.
Menge: 24,000 St

**02.06.0100 LWL-Universalkabel A-DQ(ZN)B2Y 24E 9/125µm OS2**
LWL-Universalkabel 24F, E9/125 µm OS2, für
Außenverlegung
Liefern und verlegen eines metallfreien,
längswasserdichten
LWL-Universalkabels mit 24 Monomode-Fasern (E9/125 µm,
OS2)
zur Außenverlegung in Kabelgräben bzw. auf
Kabeltrassen. Die
Verlegung erfolgt gemäß den geltenden Richtlinien und
Herstellervorgaben.

Faserspezifikation:
Monomodefaser gemäß ITU-T G.652.D / OS2
Optimiert für laserbasierte
10-Gigabit-Ethernet-Übertragung
Alle Fasern stammen vom selben Faserhersteller

Übertragungseigenschaften:
Kabelaufbau: Bündeladerkonstruktion nach DIN/VDE 0888
Außenmantel: PE, schwarz, selbstverlöschend nach IEC
60332-1 /
VDE 0482-332-1

Brandverhalten:
Geringe Brandfortleitung gemäß IEC 60332-3 Cat. C / VDE
0472-804 Prüfart C
Brandlast: ca. 31 kWh/m

Längswasserdicht nach EN 60794-1-2 F5 (3 m / 24 h)
gelfreie
Ausführung mit Quellmaterialien
Nagetieregeschützt durch metallfreie, gebundene
Glasfilamente
Metallfreies Kabel

Mechanische Eigenschaften:
Kabeldurchmesser: ca. 7,0 mm
Minimaler Biegeradius: 140 mm
Maximale Zugkraft: 1600 N (reversible Faserdehnung =
0,33 %)
Kurzzeitiger Querdruck: max. 500 N/cm (reversible
Dämpfungsänderung ±0,05 dB)

Mechanische Eigenschaften nach EN 60794-1-2
Zusätzliche Merkmale:
Zwei integrierte Aufreißzwirne zum werkzeuglosen
Öffnen des
Außenmantels
Abriebfeste Kabelkennzeichnung (Telefonhörer,
Metrierung,
Hersteller, Faseranzahl, Wellenlinie, Kabelnummer)

Farbe: grün
Kabelbedruckung mit Metrierung und Fertigungsnummer zur
eindeutigen Identifikation

Hersteller/Typ
'....................................................'

vom Bieter einzutragen,
Menge: 120,000 m

*Hinweis*

**02.06.0110 Datenkabel Kat. 7A, in vorh. Leerrohre**
Installationskabel S/FTP 4x2xAWG22/1, geeignet für den
Aufbau
von Verkabelungsstrecken mindestens der Klasse FA
gemäß EN
50173 und ISO/IEC 11801 oder besser.

Technische Anforderungen:
Rückflussdämpfung (RL) = 19 dB bei 1 GHz
Einhaltung der Anforderungen nach EN 50288-9-1
Leiterdurchmesser: 0,6 mm, massive Kupferleiter
Kabelmantel: halogenfrei, flammwidrig

Brandverhalten:
mindestens Eca gemäß europäischer
Bauproduktenverordnung
(BauPVO)
Brandklassenangabe auf der Kabelmantelbedruckung
erforderlich
Flammwidrigkeit gemäß ISO/IEC 60332-3-24
Einhaltung der Trennklasse "d" nach EN 50174-2:2011-09
Brandlast: = 0,19 kWh/m

Kabeldurchmesser: = 8,1 mm

Mantelkennzeichnung mit Brandklasse,
Herstellerbezeichnung,
Metrierung und Fertigungsnummer
Verlegung des Datenkabels in vorhandenen Leerrohren.
Liefern und fachgerechte Verlegung.
Menge: 3200,000 m

**02.06.0120 Datenkabel Kat 7 für Außen, Kabelgraben**
Datenkabel Kat 7 mit elektrischen Eigenschaften wie
vor,
mit PE Außenmantel zum Außeneinsatz/als Erdkabel,
liefern und im bauseitigen Kabelgraben verlegen
Menge: 80,000 m

**02.06.0130 Patchkabel Cat.6A, 2xRJ45, 0,5 m**
RJ45-Patchkabel Cat.6A, 0.5m, 180, AIM
Patchkabel für alle Anwendungen der Klasse EA
gem. EN50173-2, Anhang F einschließlich
10 Gbit/s-Ethernet; Geeignet für 4 Pair Power over
Ethernet gemäß
IEEE 802.3bt; UL gelistet;
Qualitätsüberwachung durch PVP-Programm erforderlich;
bestehend aus S/FTP 4x2xAWG27/7 Cat.7 (600MHz) und
Stecker (Typ MP8);
Stecker mit umspritzter Tülle und Rastnasenschutz in
Kabelmantelfarbe;
Steckertüllen mit Nuten zur Aufnahme eines Montageclip
mit RFID-Transponder für AIM-Funktionalität;
Kabel muss einseitig mit 90°-, 180°- oder 270°-
Kabelabgangsrichtung verfügbar sein;
Angabe der Kabellänge auf Steckertuelle;
Nachweis über Adernmaterial aus vollwertigem Kupfer
per Datenblatt ist beizufügen (ausdrücklich nicht CCA).

Anforderungen:
Länge: 0.5 m
Belegung: 1:1
Tülle: 180°

Stecker:
- Performance: Cat.6A gem. ISO/IEC60603-7-51

Kabel:
- Struktur: S/FTP 4x2xAWG27/7
- Adernmaterial: Cu
- Performance: Cat.7 gem. EN 50288-4-2
- Kabeldurchmesser: = 5,8mm
- Mantelmaterial: LSZH
- Flammwidrigkeit: gem. EN60332-1, UL444CM
- Geeigneter Montageclip
- Innenabmessung: (BxH):10,8x8,65mm

liefern und entsprechend Vorgaben patchen
Menge: 10,000 St

**02.06.0140 Patchkabel Cat. 6A 2xRJ45, 1,0 m**
RJ45-Patchkabel Cat.6A, 1,0m, 180, AIM
Patchkabel für alle Anwendungen der Klasse EA
gem. EN50173-2, Anhang F einschließlich
10 Gbit/s-Ethernet; Geeignet für 4 Pair Power over
Ethernet gemäß
IEEE 802.3bt; UL gelistet;
Qualitätsüberwachung durch PVP-Programm erforderlich;
bestehend aus S/FTP 4x2xAWG27/7 Cat.7 (600MHz) und
Stecker (Typ MP8);
Stecker mit umspritzter Tülle und Rastnasenschutz in
Kabelmantelfarbe;
Steckertüllen mit Nuten zur Aufnahme eines Montageclip
mit RFID-Transponder für AIM-Funktionalität;
Kabel muss einseitig mit 90°-, 180°- oder 270°-
Kabelabgangsrichtung verfügbar sein;
Angabe der Kabellänge auf Steckertuelle;
Nachweis über Adernmaterial aus vollwertigem Kupfer
per Datenblatt ist beizufügen (ausdrücklich nicht CCA).

Anforderungen:
Länge: 0.5 m
Belegung: 1:1
Tülle: 180°

Stecker:
-Performance: Cat.6A gem. ISO/IEC60603-7-51

Kabel:
- Struktur: S/FTP 4x2xAWG27/7
- Adernmaterial: Cu
- Performance: Cat.7 gem. EN 50288-4-2
- Kabeldurchmesser: = 5,8mm
- Mantelmaterial: LSZH
- Flammwidrigkeit: gem. EN60332-1, UL444CM
- Geeigneter Montageclip
- Innenabmessung: (BxH):10,8x8,65mm

wie zuvor beschrieben jedoch: Länge 1m

liefern und entsprechend Vorgaben patchen
Menge: 5,000 St

**02.06.0150 19" - 1HE-Verteilerfeld, Modulträger**
Modulträger metallisch, mit 19"-Befestigungsraster und
integrierter Kabelabfangung für mindestens 24 Kabel;
Potentialanschlussleitung vormontiert;
Frontblende für die Bestückung von mindestens 24
Buchseneinbauplätze;
Portnummerierung auf Frontblende von 1 bis 24;
Rasthebel für Stecker bei allen 24 Ports obenliegend;

Modulträger passend zu angebotenen RJ45 Modulen
- Material Modulträger: Stahlblech, pulverbeschichtet
- Farbe Modulträger: lichtgrau, ähnlich RAL 7035
- Anzahl Cat.6A-Buchsen: min. 24
- Anzahl Kabelbinder: min. 24
Menge: 2,000 St

**02.06.0160 Patchpanel 24-fach zur Montage auf Hutschiene**
Leeres Patchpanel, 24-fach, zur Aufnahme von
Keystone-Modulen,
zur Montage auf Hutschiene, Tragschiene oder
Montageplatte.
Universal-Patchpanel für den Einbau in
Multimediafelder,
bestehend aus:

- Trägerrahmen aus verzinktem Stahlblech mit 24
Ausbrüchen zur
Aufnahme von Keystone-Datenmodulen,
- isoliertem Kunststoffträger zur werkzeuglosen
Rastung auf
DIN-Hutschienen,
- alternativ verschraubbar auf Montageplatten oder
Tragschienen
in Verteilerschränken,

inklusive Bezeichnungsstreifen zur individuellen
Kennzeichnung.
Abmessungen:
Höhe: ca. 45 mm
Breite: ca. 480 mm
Tiefe: ca. 60 mm
Anzahl Ports: 24 Keystone-Einheiten (2-reihig)
Liefern, montieren und anschließen.
Menge: 2,000 St

**02.06.0170 Patchpanel 12-fach zur Montage auf Hutschiene**
Leeres Patchpanel, 12-fach, zur Aufnahme von
Keystone-Modulen,
zur Montage auf Hutschiene, Tragschiene oder
Montageplatte.
Universal-Patchpanel für den Einbau in
Multimediafelder,
bestehend aus:

- Trägerrahmen aus verzinktem Stahlblech mit 12
Ausbrüchen zur
Aufnahme von Keystone-Datenmodulen,
- isoliertem Kunststoffträger zur werkzeuglosen
Rastung auf
DIN-Hutschienen,
- alternativ verschraubbar auf Montageplatten oder
Tragschienen
in Verteilerschränken,

inklusive Bezeichnungsstreifen zur individuellen
Kennzeichnung.
Abmessungen:
Höhe: ca. 45 mm
Breite: ca. 225 mm
Tiefe: ca. 60 mm
Anzahl Ports: 12 Keystone-Einheiten (1-reihig vertikal)
Liefern, montieren und anschließen.
Menge: 5,000 St

**02.06.0180 Switch, 16-Port, PoE+ zur Montage in einen Multimediaverteilschrank**
Gigabit Ethernet Switch, 16-Port, PoE+ managed, zur
Montage in
einen Multimediaverteilschrank
Managed Gigabit Ethernet Switch zur strukturierten
Netzwerkverteilung, geeignet für Anwendungen mit hoher
Bandbreite wie VoIP, IP-Kameras oder Wireless Access
Points. Zur
Montage in einen zuvor ausgeschriebenen
Multimediaverteilschrank, lüfterlos für geräuscharmen
Betrieb.

Technische Merkmale:
16 Ports insgesamt:
15 × 10/100/1000 Mbit/s Ethernet mit PoE+ (IEEE
802.3at/af)
1 × SFP-Port
Gesamt-PoE-Leistung: max. 231 W
Switching-Kapazität: = 28 Gbit/s
MAC-Adresstabelle: = 4000 Einträge
Jumbo-Frame-Unterstützung: bis 10.000 Bytes
QoS-Funktionen, VLAN-Unterstützung (= 64 VLANs),
IGMP-Snooping v1/v2/v3
Energieeffizient gemäß IEEE 802.3az
PoE-Managementfunktionen: PoE-Priorisierung,
Leistungsbegrenzung pro Port, Zeitplanung

Weitere Funktionen:
Loop-Protection, Broadcast Storm Control, Port
Mirroring, Link
Aggregation, DHCP Client, DoS Protection
Passive Kühlung (lüfterlos)

Gehäusefarbe: Schwarz

Abmessungen (B×T×H): ca. 286 × 102 × 27 mm
Liefern, montieren und anschließen.
Menge: 7,000 St

*Hinweis*
Bei den nachfolgenden Installationsgeräten wurde
das folgende Schalterprogramm bemustert.

Montageart: Unterputzinstallation
Fabrikat/ Typ: Busch Jäger Reflex SI (alpinweiß RAL
9010)

Montageart Aufputzinstallation
Fabrikat/ Typ: - Busch Jäger/ Ocean

Hersteller/Typ
'....................................................'

vom Bieter einzutragen,

Die angebotenen Installationsgeräte sowie Zubehörteile
sind vor der Bestellung zu bemustern.
Systembedingtes Montagematerial, Abdeckrahmen und
sonstiges Zubehör sowie die Beschriftung sind in die
Einheitspreise einzurechnen.

Alle nachfolgend aufgeführten Installationsgeräte
verstehen sich betriebsfertig montiert und
angeschlossen.

Für die Kalkulation ist von der Anordnung mehrerer
Schalter, Taster und Steckdosen unter- oder
nebeneinander mit Kombinationsrahmen auszugehen.
Es sind ausschließlich Schraubbefestigungen zu
verwenden.

**02.06.0190 Modulare Anschlussdose 2x RJ45 UP Cat. 6A**
Anschlussdose UP, 2-fach, Cat. 6A  Klasse EA, 500 MHz,
mit
geneigtem RJ45-Auslass 45°, ohne Spreize, zur Montage
in eine
zuvor ausgeschriebene Gerätedose im Sichtbeton oder
Trockenbau. Ausführung mit LSA-Schneidklemmen gemäß
TIA/EIA-568-B.2 (Kennzeichnung A und B), geeignet für
10 Gigabit
Ethernet und Power over Ethernet (PoE+) nach IEEE
802.3at.
Entspricht EN 60 603-7-51:2011-01, ISO/IEC
11801:2011-06,
abgeschirmt gemäß DIN EN 55022 Klasse B. Geeignet für
flexible
Datenkabel mit Ø 610 mm und für Adern AWG 2422.
Anschluss
von RJ45, RJ12 und RJ11 Steckern möglich. Inklusive
Zentralplatte
mit Beschriftungsfeld, Gehäuse-Erdung über 6,3 mm
Flachsteckanschluss möglich, Einbautiefe ca. 31 mm.
Liefern, montieren und anschließen.
Menge: 43,000 St

**02.06.0200 Modulare Anschlussdose 2x RJ45 Cat. 6A Aufputz**
Modularer Einsatz zur Aufnahme von 2 Keystone-Modulen,
zur
Aufputzmontage auf Wandflächen oder in Kabelkanälen.
Kompatibel mit Schalterprogrammen über 50 × 50
Zwischenring,
Steckrichtung 45°, mit Staubschutzklappen. Geeignet
für Power
over Ethernet (PoE+) gemäß IEEE 802.3at.
Inklusive Zentralplatte mit Beschriftungsfeld,
Schutzart IP2X
gemäß DIN EN 60529 (VDE 0470-1), mit erhöhtem
Berührungsschutz.
Geeignet für flexible Datenkabel mit einem Durchmesser
von 610
mm sowie für Adern mit Querschnitten von AWG 2422.
Befestigung durch Einrastmechanismus oder
Schraubbefestigung.
Liefern, montieren und anschließen.
Menge: 4,000 St

**02.06.0210 Modulare Anschlussdose 1x RJ45 UP Cat. 6A**
Anschlussdose Unterputz, 1-fach, mit geneigtem
RJ45-Auslass
45°, ohne Spreize, zur Montage in eine zuvor
ausgeschriebene
Gerätedose im Sichtbeton oder Trockenbau.
Ausführung mit LSA-Anschlusstechnik gemäß
TIA/EIA-568-B.2
(Kennzeichnung A und B), geeignet für
10-Gigabit-Ethernet sowie
Power over Ethernet (PoE+) nach IEEE 802.3at.
Entspricht EN 60603-7-51:2011-01 und ISO/IEC
11801:2011-06,
abgeschirmt gemäß DIN EN 55022 Klasse B.
Geeignet für flexible Datenkabel mit Außendurchmesser
Ø 610
mm sowie Aderquerschnitte AWG 2422.
Anschluss von RJ45-, RJ12- und RJ11-Steckern möglich.
Inklusive Zentralplatte mit Beschriftungsfeld.
Gehäuse-Erdung über 6,3 mm Flachsteckanschluss möglich.
Einbautiefe ca. 31 mm.
Leistung: Liefern, montieren und anschließen.
Menge: 4,000 St

**02.06.0220 Antennen-Steckdose UP 3-Loch SAT / TV / FM Enddose 5-2400 MHz**
Antennen-Enddose Unterputz, 3-Loch, mit
Steckklemmenanschluss für SAT, TV und FM.
Geeignet für Gemeinschafts-/DVB-T- und
Breitbandkabelanlagen,
SAT-Einzel- und Verteileranlagen, digitale und analoge
Übertragung, terrestrischen Empfang, in Sternstruktur
oder
entkoppelten Stichleitungen.
HDTV-tauglich, fernspeisbar über F-Buchse,
gleichspannungsdurchlässig.

Frequenzbereich: 52400 MHz
Anschlussdämpfung bei 860 MHz: ca. 5,5 dB
Anschlussdämpfung bei 2150 MHz: ca. 2,0 dB
Montageart: Schraubbefestigung
Anschluss-/Steckertyp: Enddose
Anzahl der Ausgänge: 3
Werkstoff: Metall
Gerätetiefe: ca. 27,2 mm
Einbautiefe: ca. 40 mm

Liefern, montieren und betriebsfertig anschließen.
Menge: 22,000 St

**02.06.0230 RJ45-Modul Cat.6A - für Patchfeld und Anschlussdosen**
RJ45 Keystone Modul Cat.6A, voll geschirmt, geprüft im
Rahmen
des GHMT PREMIUM Verification Program, geeignet für
den Aufbau
von Permanent Link Verkabelungen der Klasse EA zur
Übertragung
von bis zu 10GBase-T gemäß IEEE 802.3an.

Belegung: TIA-568-A / TIA-B
PoE: geeignet gemäß IEEE 802.3at (PoE+)

Mechanik: Metallgehäuse aus Zinkdruckguss,
vollgeschirmt,
IDC-Schneidklemmen für Massiv- und Litzenleiter,
Steckbare
Potentialanschlussmöglichkeit, Zugentlastung an zwei
Stellen,
kreuzungsfreie Adernführung

Farbliche Dienstekennzeichnung: steckbare
Schutzkappen, min. 5
Farben

Elektrische Normen: ISO/IEC 11801:2002 Amd.1/2, IEC
60603-7-51, EN 50173-7-1, TIA/EIA 568-B.2-10

Mechanische Eigenschaften: Aderdurchmesser solid
0,400,65
mm, Litze AWG 26/7, Aderisolationsdurchmesser 0,71,4
mm,
360° Schirmkontaktierung, Zugentlastung durch
Kabelbinder,
Anschlussmöglichkeit für Potentialausgleich

Einsatzbereich: Datendosen, Patch Panels, Bodentanks
mit
Keystone-Aufnahmen
Leistungsumfang: Lieferung, Montage, Einführen des
Netzwerkkabels, Auflegen auf Schneidklemmen und
Herstellung
der Zugentlastung.
Menge: 90,000 St

**02.06.0240 RJ45-Crimpstecker Cat. 6A**
Feldkonfektionierbarer multiportfähiger Cat.6 Klasse
EA Stecker
Einhaltung der Klasse EA nach ISO/IEC 11801
Ed.2.2:2011-06, DIN
EN 50173-1:2011-09
für 10 GBit Ethernet (IEEE 802.3an), Remote Powering
(PoE, PoE
plus, UPoE und 4PPoE) und HDBaseT geeignet
8-adriger feldkonfektionierbarer RJ45-Stecker für AWG
22
Anschluss von AWG 26/7 - 22/7, AWG 26/1 - 22/1 möglich
Volldraht Cu-Leiterdurchmesser 0,4 - 0,64 mm
Litze Cu-Leiterdurchmesser 0,48 - 0,76 mm
Aderdurchmesser bis 1,6 mm
Kabelmantel von 5,5 bis 8,5 mm
einfachste Konfektion - ohne Spezialwerkzeug
anzuschließen
bei der Montage wird das Kabel mechanisch am Ladestück
festgelegt
einfach zu betätigende Zugentlastung
Zugentlastung als Farbkodierung nach der Konfektion
aufschnappbar
2-teiliges, industrietaugliches Gehäuse aus
Zinkdruckguss
geschützter Verriegelungshaken
kann als Prüfstecker an IP67 geschütze Buchsen der
Variante 1, 4,
5, 6, und 14 eingesetzt werden
Varianten: T568A, T568B, Industrie

liefern und montieren einschl. Vorbereitung des
Kabelendes
Menge: 3,000 St

**02.06.0250 Messung der Kupferverbindungsstrecke Klasse EA**
Zu überprüfende Parameter:
Für den Frequenzbereich von 1 MHz bis 500 MHz müssen
folgende Nachweise erbracht und protokollarisch
festgehalten werden:
- korrekte Verdrahtung/Zuordnung (Adern und Schirm)
- Länge der Verkabelungsstrecke für alle Paare
- Laufzeit/Laufzeitdifferenz
- Einfügedämpfung für alle Paare
- NEXT im Frequenzbereich (für beide Richtungen)
- ELFEXT (für beide Richtungen)
- Rückflußdämpfung (für beide Richtungen)
- ACR (für beide Richtungen)
- Widerstand (für beide Richtungen)
- Power Sum NEXT (für beide Richtungen)
- Power Sum ACR (für beide Richtungen)
- Power Sum ELFEXT (für beide Richtungen)

Dokumentation:
Zur Erfüllung der Abnahmeanforderung muß eine
Dokumentation der gemes- senen Werte der einzelnen
Strecken (im Bereich von 1 MHz bis 500 MHz) als
Meßwerttabelle des Testgerätes erfolgen. Gegenstand der
Dokumentation ist auch eine eindeutige Zuordnung und
Identifikation aller gemessenen Strecken: Beschriftung
und Bezeichnung der jeweiligen Strecke.

Das Testprotokoll ist für jede Verkabelungsstrecke zu
erstellen und muss folgende Daten enthalten:
- Streckenbezeichnung, d.h. Kennzeichnung des
jeweiligen Kabels, der Dose, des
Verteileranschlusspunktes
- Richtung der Messung
- Ergebnisse der o. g. Messungen
- Fabrikat/Typ und Seriennummer des Testgerätes
- Typ des verwendeten Testadapters
- Ort, Datum, Unterschrift der durchführenden Person

komplett mit Zubehör liefern und montieren.
Menge: 90,000 St

**02.06.0260 Beschriftung der Datenanschluss-Dosen**
Beschriftung der Netzwerkanschlussdosen maschinell auf
dauerhaftem Beschriftungsstreifen;
eindeutige Kennzeichnung jeder RJ45-Anschlussbuchse
nach Vorgabe des Auftraggebers.
Menge: 45,000 St

### Gewerk 03 KG449/459/540 Sonstiges Mühlenhauskomplex

#### Titel 03.01 KG 449 Brandschutz

*Hinweis*
Verschluss von Öffnungen in brandschutztechnisch
klassifizierten Bauteilen mit bauaufsichtlich
zugelassenen Kabelabschottungen gemäß DIN 4102 Teil 9.
Die Kabelabschottungen müssen geprüft sein und über
eine Allgemeine bauaufsichtliche Zulassung" des
Deutschen Instituts für Bautechnik (DIBt), Berlin,
verfügen.
Für alle nachfolgend aufgeführten Systeme muss eine
Möglichkeit zur späteren Nachinstallation gemäß
Zulassung gegeben sein. Ebenso muss der Einbau sowohl
in Wand- als auch in Deckendurchbrüchen zugelassen
sein.
Bei allen Systemen muss ein Durchführen von Kabeln
aller Art, auch Lichtwellenleiter, mit Ausnahme von
sog.
Hohlleiterkabeln zugelassen sein. Dürfen durch die
Schottungen
Kabeltragsysteme geführt werden, so müssen diese aus
Stahl-,
Aluminium oder Kunststoffprofilen bestehen.
Eine maximale Kabelbelegung von 60 % muss gemäß
Zulassung möglich sein.

Folgende Unterlagen sind den Bestandsunterlagen
beizufügen:
Allgemeine bauaufsichtliche Zulassung (AbZ)
vollständig ausgefüllte Übereinstimmungsbestätigung
evtl. zusätzliche gutachtliche Stellungnahmen.

Jede Kabelabschottung ist mit einem vollständig
ausgefüllten Kennzeichnungsschild dauerhaft zu
kennzeichnen.
Das Schild muss folgende Angaben enthalten:
-  Art der Schottung
-  Feuerwiderstandsklasse
-  DIBt Zulassungsnummer
-  Hersteller / Errichter/ Herstellungsjahr.

Die allgemeine bauaufsichtliche Zulassung
der Brandschottungen ist zwingend zu beachten
und vor Montagebeginn der Bauleitung vorzulegen.

*Hinweis*

**03.01.0010 Kabelabschottung Mörtelschott S90 0,01 bis 0,02 m2 D=300mm**
Brandschutzabschottung an Kabel- und Leitungsanlagen
als
Mörtelschott mit allgemeiner bauaufsichtlicher
Zulassung,
Feuerwiderstandsklasse S90 gemäß DIN 4102-9, im
Gebäude,
Oberkante Abschottung über Gelände/Fußboden bis 3,5 m,
in
Wänden und Decken aus Beton/Mauerwerk, Dicke = 300 mm,
runder Durchbruch, Querschnitt über 0,01 bis 0,02 m².
Menge: 15,000 St

**03.01.0020 Brandschutzabschottung Mineralwolleplattenschott S30 0,01 bis 0,02 m2**
Brandschutzabschottung an Kabel-/Leitungsanlagen als
Mineralwolleplattenschott, mit allgemeiner
bauaufsichtlicher
Zulassung, Feuerwiderstandsklasse S30 DIN 4102-9, im
Gebäude,
Oberkante Abschottung über Gelände/Fußboden über 3,5
bis 5 m,
Wand Beton/ Mauerwerk, Dicke 260 mm, runder Durchbruch,
Querschnitt über 0,01bis 0,02 m2.
Menge: 5,000 St

**03.01.0030 Brandschutzabschottung Mineralwolleplattenschott S30 0,02 bis 0,05 m2**
Brandschutzabschottung an Kabel-/Leitungsanlagen als
Mineralwolleplattenschott, mit allgemeiner
bauaufsichtlicher
Zulassung, Feuerwiderstandsklasse S30 DIN 4102-9, im
Gebäude,
Oberkante Abschottung über Gelände/ Fußboden über 3,5
bis 5
m, Wand aus Beton/ Mauerwerk, Dicke 260 mm, eckiger
Durchbruch, Querschnitt über 0,02 bis 0,05 m2.
Menge: 8,000 St

*Hinweis*
Brandschutzabschottung an Einzelkabeln nach der
Richtlinie über
brandschutztechnische Anforderungen an Leitungsanlagen
(LAR)

**03.01.0040 Brandschutzabschottung Einzelkabel S90 Wand bis 15mm**
Brandschutzabschottung an Einzelkabeln nach
Leitungsanlagen-Richtlinie (LAR),
Feuerwiderstandsklasse S 90
DIN 4102-9, im Gebäude, Oberkante Abschottung über
Gelände/Fußboden bis 3,5 m, Wand aus Beton/ Mauerwerk,
Dicke 300 mm, freier Ringspalt im Durchbruch bis 15
mm, Spalt
füllen mit Mörtel MG III.
Menge: 10,000 St

**03.01.0050 Brandschutzabschottung Einzelkabel S90 Wand bis 30mm**
Brandschutzabschottung an Einzelkabeln nach
Leitungsanlagen-Richtlinie (LAR),
Feuerwiderstandsklasse S 90
DIN 4102-9, im Gebäude, Oberkante Abschottung über
Gelände/Fußboden bis 3,5 m, Wand aus Beton/ Mauerwerk,
Dicke 300 mm, freier Ringspalt im Durchbruch über 15
bis
30 mm, Spalt füllen mit Mörtel MG III.
Menge: 10,000 St

**03.01.0060 Brandschutz-Coating Einzelkabel bis 30 mm**
Brandschutz-Beschichtung für Einzelkabel,
Durchmesser bis 30 mm, zur Verhinderung der
Brandausbreitung als dispersionsgebundenes,
lösemittelfreies
System anorganischer, nicht brennbarer Fasern,
Füllstoffe und Pigmente mit feuerhemmenden Zusätzen.
Brandpürfung nach IEC 332-3 Kategorie A,
Qualifizierungsnachweis U 97066 IBMB/ TU Braunschweig
Menge: 20,000 m

#### Titel 03.02 KG449/540 Demontage

**03.02.0010 Prüfung und Freischaltung bestehender Schaltanlagen**
Prüfung der bestehenden Schaltanlagen auf
Spannungsfreiheit
sowie Freischaltung der Anlagen nach vorheriger
Abstimmung mit
dem Bauherrn. Durchführung aller notwendigen
Abstimmungen
mit dem örtlichen Energieversorger sowie Organisation
und
Koordination der Abschaltung.
Die Freischaltung umfasst insbesondere folgende
Anlagen:

Kabelverteiler auf dem Parkplatz
Anschlusssäule vor dem Schweizerhaus

Hinweis: Die genannten Anlagen dienen aktuell der
Baustromversorgung und werden erst nach Fertigstellung
des
Bauvorhabens oder nach anderweitiger Planung
demontiert.
Menge: 2,000 St

**03.02.0020 Demontage Kabelverteiler in Kastenbauform im Außenbereich - inkl. Ent**
Demontage eines bestehenden Kabelverteilers in
Kastenbauform
zur Freiaufstellung.
Gehäuse aus schlagfestem Polycarbonat, Abmessungen ca.
1100
x 1115 x 320 mm.
Bestückt mit Sicherungslasttrennschalterelementen NH
00,
3-polig, wie folgt:
3 x 224 A
3 x 80 A
3 x 80 A
3 x 80 A
3 x 250 A

Vor der Demontage sind alle angeschlossenen Kabel
spannungsfrei zu schalten und fachgerecht abzuklemmen.
Betroffen sind folgende Kabeltypen:
NAYY 4x185 mm²
NAYY 4x70 mm²
NAYY 4x70 mm²
NAYY 4x185 mm²
NYCWY 4x50/35 mm²

Der Verteiler ist einschließlich aller Einbauten und
Befestigungsmittel vollständig zu demontieren. Die
Materialien
sind nach Werkstoffen zu trennen und nach Maßgaben des
zentralen Abfallmanagements in Container des AG auf der
Baustelleneinrichtung zu transportieren. Die
Entsorgung erfolgt
bauseits.
Abfall ist nicht gefährlich, nicht schadstoffbelastet.
Menge: 1,000 St

**03.02.0030 Niederspannungs-Schaltgerätekombination demontieren**
Niederspannungs-Schaltgerätekombination in
Kastenbauform.
Kastenunterteile und -deckel aus schlagfestem
Polycarbonat
Abmessungen ca. 866 x 686 x 232 mm bestückt mit mit
Sicherungslasttrennschalterelementen NH 00,
3polig (3x100A und 3x150A ), demontieren, vorher alle
Kabel abklemmen.

Verteilung einschließlich Befestigungsmaterial,
trennen, nach
Werkstoffen sortieren, Ausführung innerhalb des
Bauwerks,
Ausführung in allen Geschossen, Abbruch von Hand/mit
handgeführten Kleingeräten, Ausführung
erschütterungsarm DIN
4150,
Aufgenommen Stoffe sammeln und nach Maßgaben des
zentralen
Abfallmanagements in Container des AG auf der
Baustelleneinrichtung zu transportieren. Die
Entsorgung erfolgt
bauseits.
Abfall ist nicht gefährlich, nicht schadstoffbelastet.
Menge: 1,000 St

#### Titel 03.03 KG 449/459 Baunebenleistungen

*Hinweis*
In die Preise für Durchbrüche, Bohrungen und Schlitze
sind das
Anzeichnen und Herstellen der Öffnungen, staubarmes
Arbeiten
mit direktabsaugenden Geräten sowie die umgehende
Beseitigung des anfallenden Schuttes inkl. Reinigung
der
Arbeitsstelle einzukalkulieren.
Das Abfallmaterial ist nach Maßgabe des zentralen
Abfallmanagements in Container des AG auf der
Baustelleneinrichtung zu transportieren. Die
Entsorgung erfolgt
bauseits. (vgl. Allgemeine Angaben zur Ausführung Pkt.
2.2.3)

Bohrungen mit Durchmesser > 30 mm sind mit Diamant-
Kernlochbohrgeräten auszuführen.

Durchbrüche, Bohrungen und Schlitze sind nur in der
notwendigen
Größe und Menge herzustellen. Beschädigungen von
Wänden und
Fußböden sind auf ein Minimum zu beschränken. Beim
Kernbohren ist das anfallende Wasser aufzufangen und
abzusaugen.

Bei Bohrungen in Stahlbeton ist mit einem Metallsucher
die Bewehrung vor Ausführung zu orten. Die Mehraufwendungen
sind bei den Bohrungen einzukalkulieren.

Bohrungen sind mit den anderen Gewerken hinsichtlich
Lage und Größe zu koordinieren.

Sämtliche Durchbrüche, Bohrungen und Schlitze dürfen
erst nach
Freigabe durch die örtliche Bauleitung erfolgen. Hierzu
sind entsprechende Anträge zu stellen.

*Hinweis*

**03.03.0010 Bohrung Wand Mauerwerk Durchm. 25-50mm T 17,5-20cm**
Bohrung in der Wand aus Mauerwerk, waagerecht,
Bohrdurchmesser über 25 bis 50 mm, Bohrtiefe über 17,5
bis
25 cm, Bohrstellenhöhe über der Standebene bis 3,5m.
Menge: 20,000 St

**03.03.0020 Bohrung Wand Mauerwerk Durchm. 25-50mm T 25-30cm**
Bohrung in der Wand aus Mauerwerk, waagerecht,
Bohrdurchmesser über 25 bis 50 mm, Bohrtiefe über 25
bis 45
cm, Bohrstellenhöhe über der Standebene bis 3,5 m.
Menge: 10,000 St

**03.03.0030 Bohrung Wand Mauerwerk Durchm. 50-100mm T 17,5-20cm**
Bohrung in der Wand aus Mauerwerk, waagerecht,
Bohrdurchmesser über 50 bis 100 mm, Bohrtiefe über
17,5 bis
25 cm, Bohrstellenhöhe über der Standebene bis 3,5m.
Menge: 5,000 St

**03.03.0040 Bohrung Wand Mauerwerk Durchm. 50-100mm T 25-30cm**
Bohrung in der Wand aus Mauerwerk, waagerecht,
Bohrdurchmesser über 50 bis 100 mm, Bohrtiefe über 25
bis
45 cm, Bohrstellenhöhe über der Standebene bis 3,5m.
Menge: 10,000 St

**03.03.0050 Bohrung Wand Mauerwerk Durchm. 100-150mm T 17,5-20cm**
Bohrung in der Wand aus Mauerwerk, waagerecht,
Bohrdurchmesser über 100 bis 150 mm, Bohrtiefe über
17,5 bis
25 cm, Bohrstellenhöhe über der Standebene bis 3,5 m.
Menge: 8,000 St

**03.03.0060 Bohrung Wand Mauerwerk Durchm. 100-150mm T 25-30cm**
Bohrung in der Wand aus  Mauerwerk, waagerecht,
Bohrdurchmesser über 100 bis 150 mm, Bohrtiefe über 25
bis
45 cm, Bohrstellenhöhe über der Standebene bis 3,5m.
Menge: 12,000 St

**03.03.0070 Bohrung Wand Mauerwerk Durchm. 100-150mm T 100cm**
Bohrung in der Wand aus Mauerwerk, waagerecht,
Bohrdurchmesser über 100 bis 150 mm, Bohrtiefe über
bis 100 cm
Menge: 12,000 St

**03.03.0080 Schlitz fräsen Mauerwerk B bis 5cm T bis 3cm**
Schlitz fräsen, mit direkter Absaugung, in Wandflächen
aus
Ziegelmauerwerk, z.T. mit Putz, Schlitzbreite bis 5
cm, Schlitztiefe
bis 3 cm, Arbeitshöhe bis 4,5 m.
Menge: 2000,000 m

**03.03.0090 Schlitz fräsen Mauerwerk B 5-10cm T 5-10cm**
Schlitz fräsen, in Wandfläche, Untergrund
Ziegelmauerwerk,
Schlitzbreite über 5 bis 10 cm, Schlitztiefe über 5
bis 10 cm,
Arbeitshöhe bis 4,5 m.
Menge: 500,000 m

*Hinweis*

**03.03.0100 Kabelschutzrohr biegsam DN 160 mit Gleitinnenschicht**
Kabelschutzrohr, biegsam, Ringware aus PE,
halogenfrei, Farbe
grau. Optimierte Verbundrohrbauweise mit erhöhter
Druckfestigkeit, außen gewellt mit gleitfähiger
Innenhaut für
schnellen Kabeleinzug.
Integrierter, werkseitig eingebrachter Zugdraht zur
Einziehhilfe.
Druckbeanspruchung Typ 750 und Schlagfestigkeit N
gemäß DIN
EN 61386-24. Lieferung und Verlegung gemäß DIN EN 1610
und
den gültigen Verlegerichtlinien.
Menge: 10,000 m

**03.03.0110 Kabelschutzrohr DN 110, biegsam, grau, mit Gleitinnenschicht**
Biegsames Kabelschutzrohr DN 110, biegsam, grau, mit
Gleitinnenschicht und Zugdraht, Ringware aus PE,
halogenfrei,
Farbe grau. Optimierte Verbundrohrbauweise mit erhöhter
Druckfestigkeit, außen gewellt, innen mit gleitfähiger
Innenhaut
für schnellen Kabeleinzug.
Mit werkseitig eingezogenem Zugdraht zur Unterstützung
beim
Kabeleinzug.
Druckbeanspruchung Typ 750 und Schlagfestigkeit N
gemäß DIN
EN 61386-24.
Lieferung und fachgerechte Verlegung nach DIN EN 1610
und den
geltenden Verlegerichtlinien.
Menge: 10,000 m

**03.03.0120 Wasserdichte Wandeinführung für Kabelschutzrohr DN 160**
Mauerkragen zur wasserdichten Durchführung eines
Kabelschutzrohres DN 160 durch Wand- oder
Bodenbauteile.
Geeignet für den Einsatz mit Kabelschutzrohren in
erdverlegter
Ausführung und zur Herstellung einer dauerhaft
druckwasserdichten Abdichtung.

Für Rohrdurchmesser: DN 160
Druckdicht bis mindestens 0,5 bar
Aus witterungs- und alterungsbeständigem Kunststoff
Für erdberührte Wand- oder Boden-Durchführungen
geeignet

Montage gemäß Herstellervorgaben, liefern und
fachgerecht
montieren.
Menge: 1,000 St

**03.03.0130 Wasserdichte Wandeinführung für Kabelschutzrohr DN 110**
Mauerkragen zur wasserdichten Durchführung eines
Kabelschutzrohres DN 110 durch Wand- oder
Bodenbauteile.
Geeignet für den Einsatz mit Kabelschutzrohren in
erdverlegter
Ausführung und zur Herstellung einer dauerhaft
druckwasserdichten Abdichtung.

Für Rohrdurchmesser: DN 110
Druckdicht bis mindestens 0,5 bar
Aus witterungs- und alterungsbeständigem Kunststoff
Für erdberührte Wand- oder Boden-Durchführungen
geeignet

Montage gemäß Herstellervorgaben, liefern und
fachgerecht
montieren.
Menge: 2,000 St

#### Titel 03.04 Sonstige Leistungen

**03.04.0010 Rollgerüst für Montagehöhen bis 5,5 m**
Arbeitsgerüst als Rollgerüst bis 5,5 m, fahrbar für
Montagehöhen
über 1,5 bis 5,5 m, inkl. Auf- und Abbau

Arbeitsfläche mind. 3m², belastbar bis mind. 2 kN/m²,
mit Seitenschutz, zur Nutzung im Gebäude

Vorhalten für die gesamte Bauzeit.
Menge: 4,000 St

**03.04.0020 Umsetzen Rollrüstung**
Umsetzen der vorbeschriebenen Rollrüstung in andere
Etage.
Menge: 12,000 St

*Hinweis*

*Hinweis*
Allgemeines:
Die vom AN zu erbringenden Unterlagen sind
projektgebunden
gekennzeichnet, numeriert und mit der Unterschrift des
Projektleiters versehen. Geänderte Zeichnungen und
Unterlagen
werden mit einem Index versehen und die Änderungen
eindeutig
kenntlich gemacht. Sämtliche Zeichnungen haben einen
vereinbarten Verteilerkopf, aus dem hervorgeht, wer
wann die
jeweilige Zeichnung erhalten hat. Es werden nur
deutsche bzw. nur
allgemein eingeführte Bezeichnungen, genormte Symbole
und
genormte Farbkennzeichnungen gewählt. Die
Darstellungsform der
"Unterlagen für den "AN" wird auch für die Unterlagen
des AN
gewählt.

Wird bei der Prüfung der Unterlagen durch die AG
wesentlicher
und/ oder umfangreicher Korrekturaufwand festgestellt,
sind die
entsprechenden Unterlagen ungültig und durch den AN
korrigiert
neu einzureichen (die Entscheidung hierüber obliegt
dem AG).

Anzahl der zu erstellenden Unterlagen:
Die vom AN zu erstellenden Unterlagen dienen zur
Prüfung der
auszuführenden LL des AN, zur Information und
Koordination mit
Dritten, zur Ausführung von Nebenleistungen durch
Dritte und zur
Information des AG. Die Bearbeitungszeit zur Prüfung
der
Unterlagen beträgt mind. 2 Wochen. Die Unterlagen
werden in der
Anzahl hergestellt und vervielfältigt, wie sie zur
Abwicklung des
Projektes erforderlich sind.
Die zu prüfenden Unterlagen sind mind. 2-fach
einzureichen:
- 1x farbig angelegt
- 1x als Genehmigungsexemplar für den Auftragnehmer

Verteilung der gültigen Pläne durch den Auftragnehmer
wie folgt
(3-fach):
- 1x für Auftraggeber farbig angelegt
- 1x für Bauüberwachung farbig angelegt
- 1x für Auftragnehmer

Die geprüften und ggf. korrigierten Unterlagen werden
nach Bedarf
und auf Anforderung der Bauüberwachung zur Information
Dritter
an diese übergeben.

Art der zu übergebenden Unterlagen:
Die zur Verteilung vorgesehenen Unterlagen bestehen
aus:
- Zeichnungen mit (maßstäblicher) Darstellung der
Anlagenteile in
den aktuell gültigen Werkplänen des Architekten
(Verteilungen,
Geräte, Steckdosen usw.);
- Stromlaufpläne nach DIN einschl. Klemmen-
(Bauschalt-) Pläne
aller Schaltanlagen, Tableaus und Verteiler;
- Übersichtsschaltbilder und Übersichtsschemen,
Blockschaltbilder;
- Übersichtspläne, Beschreibungen der Anlagen zur
Vorlage bei
den Genehmigungsbehörden;
- Aufstellungszeichnungen aller Zentralen und Elektroverteilungerräume und -nischen;
- Verteiler-Belegungspläne;
- Schachtbelegungspläne;
- Zeichnungen für die Kabeltrassen in getrennte
Werkpläne des
Architekten (falls erforderlich, die Entscheidung
hierüber obliegt
dem AG) einschließlich Brandabschottungen;
- Aufbauzeichnungen der elektrischen Anlagen einschl.
Gerätestücklisten;
- Detailzeichnungen über die Konstruktion und Aufbau
mit Eintragung aller technischen Werte und
Konstruktionsmerkmale;
- Rangierpläne;
- Kabellisten;
- Kabelpläne.

Inhalte der Unterlagen:
a) Zeichnungen:
Die Zeichnungen zeigen die maßstäbliche räumliche Lage
aller Anlagenteile einschl. Höhenlage und Vermaßung
auf die Gebäudeachsen bezogen.
Alle verwendeten Darstellungen und Symbole sind in
Legenden zu
erfassen und zu erläutern.

b) Stromlaufpläne:
Die Stromlaufpläne werden nach den Vorschriften DIN 40
700 bis
DIN 40 719 ausgeführt.
Entsprechend dem Funktionsablauf wird die Anordnung
der Geräte
von links nach rechts vorgenommen.
Im Stromlaufpln sind u.a. folgende Angaben enthalten:
- Bezeichnung aller dargestellten Geräte
- Abwicklung der Befehlsorgane
- Klemmen- und Kontaktbezeichnungen
- Leistungsangaben der Verbraucher
- Bezeichnung der ankommenden und abgehenden
Kabel und Leitungen
- Klemmen für den Anschluß der Gebäudeautomation sind
besonders kenntlich zu machen.

c) Übersichtsschaltbilder und Übersichtsschemen,
Blockschaltbilder:
Sie enthalten außer den Symbolen und technischen Daten
analog
zu den Montagezeichnungen alle Angaben über
die Funktion und Hauptverkabelung der Anlagenteile
untereinander, die funktionelle Anordnung der
Verbraucher,
Sicherheitseinrichtungen, Verriegelung sowie die
Schaltzustände bei Teil- und Notbetrieb.

d) Aufbauzeichnungen der elektrischen Anlagen:
Die Zeichnungen zeigen die räumliche Lage aller
Einbauteile der
Elektroanlagen mit zugehörigem Grobzeichen auf der
Montagplatte und auf der Frontseite. Die Geräte
erhalten ihre
Bezeichnungen und Kennziffern entsprechend den übrigen
Unterlagen. Die Darstellung der Frontplatten und
-türen zeigen die
Anordnung der von außen sichtbaren Einbau-,
Überwachungs- und
Bedienungsteile und die eindeutige Beschriftung dieser
Anlagenteile wie Bezeichnung, Funktion, Aufgabe,
Systemzugehörigkeit sowie Sicherheitshinweise.

Für die Frontbestückung wird ein Entwurf zur
Abstimmung mit dem
AG und BL erstellt und nach Genehmigung können die
weiteren
Ausführungspläne angefertigt werden.

e) Bauschaltpläne:
Im Bauschaltplan (Klemmanschlußplan) ist die Anordnung
und
Bezeichnung der Klemmen in den Schaltschränken,
Steuertableaus, Klemmkästen und den Geräten
ersichtlich. Die
abgehenden Kabel und Adern werden bezeichnet bzw.
numeriert
und mit Zielbezeichnungen versehen.

f) Kabelpläne:
In Grundrißzeichnungen und, soweit erforderlich, in
Schnitten sind
die untereinander durch den Auftragnehmer zu
verkabelnden
Anlagenteile darzustellen. Die darzustellenden
Anlagenteile
erhalten eindeutige Kennziffern, die identisch mit
allen
vorgesehenen Gerätelisten und sonstigen Unterlagen
sind.
Weiterhin sind die zu übertragenden Leistungen, die
Dämpfungswerte, die Querschnitte, Kabeltypen, Muffen,
Start- und
Zielortkennzeichnung in Kabellisten anzugeben.

g) Gerätestückliste:
In den Gerätestücklisten der Schaltanlagen, Verteiler,
Tableaus
usw. werden sämtliche Elektro- und Regelgeräte einschl.
Montagematerial mit vollständiger Typenangabe des
Geräteherstellers, geordnet nach Schaltschränken,
fortlaufender
Numerierung und zugehörigen Grobzeichen aufgeführt.

h) Kabellisten enthalten Angaben über:
- Kabeltypen
- Aderzahl (DA)
- Aderquerschnitte
- Start- und
- Zielortkennzeichnung.

Die Kabelenden sind ordnungsgemäß abzusetzen und
anzuschließen. Unterhalb des Bundes bzw. über der
letzten
Schelle ist ein Kabelbezeichnungsschild mit
Querschnitts-, Start-
und Zielbezeichnung anzubringen. Bei Anschluß der
Kabel und
Leitungen ist eine Zugentlastungsschelle anzubringen.

Bezeichnung und Beschriftung:
Alle Anlagenteile sind vollständig und dauerhaft zu
bezeichnen.
Vor Anfertigung der Bezeichnungsschilder wird vom AN
eine
Bezeichnungsschilderliste einschl.
Kabelbeschriftungsschilder
angefertigt, die vom AG bzw.BL zu genhemigen ist. Die
Teile sind
wie folgt zu bezeichnen:
- Einschübe innen: mit Klebeschilder auf der
Montageplatte bzw.
an festen Teilen mit Kurzbezeichnungen gem.
Systemunterlagen.
- Anschlußleisten mit Beschriftungsstreifen (mit
Schablone
beschriftet).
- Klemmen in Schaltschränken und Systemschränken
(Reihenklemmen, Geräteklemmen), die nach Abschaltung
eines Steuerstromkreises noch Fremdspannung führen,
sind deutlich zu kennzeichnen, z.B. Resopalschild mit
roter Schrift.
- Schaltschrankgeräte außen: auf der Tür mit
Resopalbezeichnungsschildern mit Klartext.
- Kabel- und Leitungsabgänge in Schaltschränken und
Systemschränken: mit Kabelmerkern mit
Kurzbezeichnungen gem.
Kabelplänen.

Entgültige Ausführung und Art der Bezeichnungen sind
mit dem AG bzw. der BÜ abzustimmen.

Alle Bezeichnungsschilder sind in die Einheitspreise
der betreffenden LV-Positionen einzukalkulieren.

Behördlich vorgesehene Prüfungen:
Für Anlagen und Anlagenteile, die für die Ausführung,
den Betrieb
und Gebrauch einem behördlich vorgeschriebenen
Genehmigungs- und Abnahmeverfahren unterliegen, werden
vom
AN die Anträge mit allen Unterlagen und Zeihnungen, in
vorbeschriebener Form und Ausfertigung, erstellt und
bei den
zuständigen Instanzen (Aufsichtsbehörde, TÜV, VdS usw.)
vorgelegt.

*Hinweis*
Auf Basis der vom Auftraggeber zur Verfügung gestellten
Ausführungspläne müssen vom Auftragnehmer die Montage-,
Werkstatt-, Detailund Befestigungszeichnungen
gefertigt werden.

Im Rahmen der Montageplanung hat eine Feinabstimmung
mit
allen am Bau Beteiligten zu erfolgen.

Durchführung von Berechnungen zum Teil für komplette
Netze los-
bzw. auftragsübergreifend mit Informationsaustausch der
beteiligten AN bis zum abschließenden Nachweis.

Vor Beginn der Montagarbeiten und Bestellung der
Materialien
sind diese Montagpläne inclusive Koordinationsvermerk
des
Arbeitnehmers der Bauleitung zur Genehmigung
vorzulegen.

Unterlagen ohne Genehmigung der Bauleitung und ohne
Koordinationsvermerk der am Beteiligten werden nicht
anerkannt.

Sonst wie zuvor beschrieben.

**03.04.0030 Montageunterlagen zur Genehmigung**
Montageunterlagen zur Genehmigung, farbig angelegt.
Die Pläne sind DIN A4 gefaltet in Ordner DIN A4
vorzulegen. Sonst
wie vor in vollem Wortlaut beschrieben.
Menge: 1,000 psch

**03.04.0040 Fortschreiben der Montagepläne**
Der Auftragnehmer hat im Rahmen der von ihm zu
erbringenden Montagplanung diese fortzuschreiben und
laufend zu aktualisieren.
Eine ständige Abstimmung mit der Fachbauleitung ist
erforderlich, ebenso mit allen beteiligten Gewerken.
Sonst wie vor in vollem Wortlaut beschrieben.
Menge: 1,000 psch

*Hinweis*

**03.04.0050 Meßtechnische Überprüfung der Neuanlage gem. VDE 0100, Teil 600**
Meßtechnische Überprüfung der Neuanlage gem. VDE 0100,
Teil 600, vor Übergabe mit Prüfprotokoll und
Meßwertvermerk für
jeden Stromkreis, in einfacher Ausfertigung
Menge: 1,000 psch

**03.04.0060 Durchführung der Netzmessung, Isolation Schleifenimpedanz**
Durchführung der Netzmessung, Isolation,
Schleifenimpedanz,
Schutz und Potentialausgleichsleiter, Drehfeld nach
DIN 0413
Menge: 1,000 psch

**03.04.0070 Inbetriebnahme der Leistung**
Inbetriebnahme der Leistung durch einen mindestens
Sachkundigen, Übergabe der vollständigen Unterlagen
mit Betriebs- und Wartungsanleitung sowie
Betriebsbüchern.
Menge: 1,000 psch

**03.04.0080 Einweisung des Betriebspersonals in die Anlage**
Einweisung des Betriebspersonals in die Anlage durch
Fachpersonal in sämtliche Anlagen sofern nicht bereits
in gesonderten Positionen aufgeführt.
Das einzuweisende Personal wird vom Bauherrn
benannt. Wenn erforderlich, sind Teileinweisungen schon
während der Bauzeit durchzuführen.

Über die erfolgten Einweisungen sind Protokolle
anzufertigen.
Menge: 1,000 psch

**03.04.0090 Erstellung der Revisionsunterlage**
Auf Grundlage der VOB Teil C und der darin dem
Fachgebiet
zugeordneten DIN 18 382 hat der Auftragnehmer die im
Inhaltsverzeichnis dieser LV-Pos. genannten Unterlagen
zu
beschaffen oder aufzustellen und spätestens bei
Abnahme zu
übergeben.

Die Revisionspläne sind aufgrund der abgeschlossenen
Montagen nachzuführen und haben den tatsächlich
erstellten
Installationen vollumfänglich zu entsprechen. Sie
müssen
enthalten :
- Elektroanlage (Installations- und Verteilerpläne)
- Brandschutzdokumentation (Lage, Benennnung und
Zertifikate
aller Brandschutzdurchführungen)
- Anlagenschemen Sicherheitsbeleuchtungsanlage,
Einbruchmeldeanlage, EDV-Schema, Brandmeldeanlage bzw.
Hausalarmanlage)

Form:
Übergabe der Revisionsdokumentation:
- 1 x in Papierform/ Revisionsordner (geordnet nach dem
folgenden ggf. erweiterten Inhaltsverzeichnis in
Ordnern)
- 1 x auf elektronischem Datenträger als dwg-, dxf-
und pdf- Datei
Die erstellten Stromlaufpläne sind als dwg-, dxf- und
pdf- Dateien
zu liefern.

Der Umfang der fachlichen Ordnerinhalte ist dem
folgenden
Minimal- Inhaltsverzeichnis zu entnehmen.
Redundanz- Informationen in den Beschreibungen sollen
vermieden werden.
Beschreibungen ausführlich, nachvollziehbar und ggf.
mit
grafischer Ergänzung.
Werden Abkürzungen verwendet, sind sie aufzulisten und
zu
erklären.
Die Beschriftung und Bezeichnung der Kabel und
Komponenten ist
entsprechend den Vorgaben der Stiftung durchzuführen.

Aufteilung in Ordnern
Übersteigt der Umfang der einzelnen Dokumentationen die
Kapazität eines Ordners pro Gewerk bzw. Anlage, so
sind die
Kapitel entsprechend in mehrere Ordner zu verteilen.
Jeder Ordner
ist am Rücken mit den entsprechenden Kapiteln zu
bezeichnen

Inhaltsverzeichnis
1. Allgemeines
1.1 Abnahmeprotokolle gemäß VOB
1.2 Berechnungen
1.3 Einweisungsprotokolle (Hausmeister, Bedienpersonal)
1.4 Prüfbücher mit dem Ergebnis der vor der
Inbetriebnahme
durchgeführten Abnahmeprüfungen
1.5 Mess-, Prüfprotokolle und Übergabebericht

2. Organisatorische Hinweise
2.1 Herstellerverzeichnis/ Subunternehmer
2.2 Auflistung aller Technischen Anlagen des
Gesamtprojektes
2.3 Zusammenstellung von Vorschriften für
Arbeitsschutz und
Unfallverhütung
2.4 Liste der Anlage, die einer Überwachungspflicht
auf Grund
öffentlich-rechtlicher Vorschriften unterliegen,
einschließlich
der vorgesehenen Prüftermine
2.5 Aufstellen von Bauteilen, die der Wartung bedürfen
2.6 Fristenregelung für Wartungs- und
Instandhaltungsarbeiten

3. Bedienung
3.1 Bedienungs-/ Pflegehinweise

4. Gewährleistungsbescheinigung
4.1 Herstellerbescheinigung
4.2 Errichterbescheinigung
4.3 Bestätigung der Unfallverhütungsvorschrift
4.4 Prüfberichte Sachverständige
4.5 Zertifikate z.B. VdS

5. Herstellerunterlagen
5.1 Betriebsanweisungen, einschließlich der
Anlagenhersteller
5.2 Bedienungs- und Instandhaltungsanleitungen
5.3 Datenblätter

6. Anlagen- und Funktionsbeschreibung
6.1 Vorgaben und Hintergründe
6.2 Funktionsbezogene Beschreibung
6.3 Software (inkl. erforderlicher Lizenzen sowie die
vom AN
erstellten Programme bzw. Programmteile, die zur
Administration,
Modifikation oder Anlagenerweiterung
notwendig sind)
6.3 Softwaredokumentation (Standardbausteine,
lösungsbezogene SW)
6.4 Hardwaredokumentation (Verschaltung und
lösungsbezogene
Besonderheiten)

7. Stückliste/ aktualisiertes LV

8. Schaltschrankunterlagen

9. Revisionspläne
9.1 Übersichtspläne
9.2 Lagepläne
9.3 Schaltpläne
9.4. Strangschemen
9.5. Grundrißpläne
Menge: 1,000 psch

#### Titel 03.05 Stundenlohnarbeiten

*Hinweis*
Stundenlohnarbeiten dürfen nur nach besonderer
Aufforderung
durch den AG und mit besonderem Nachweis ausgeführt
werden.
Die Ausführung erfolgt in Abstimmung mit der örtlichen
Bauüberwachung (vgl. § 2 Nr. 10 VOB/B).

Stundenlohnarbeiten werden nach den
Stundenverrechnungssätzen, in denen Lohn- und
Gehaltskosten,
Lohn- und Gehaltsnebenkosten, Sozialkassenbeiträge,
Gemeinkostenanteile usw. mit Ausnahme der nachfolgend
beschriebenen Zuschläge enthalten sind, vergütet. In
die
Verrechnungssätze sind die Lohn- und Gehaltskosten für
die An-
und Abfahrtszeiten einzurechnen. Sie werden nicht
gesondert
vergütet. In den Stundenlohnzetteln sind nur die auf
de Baustelle
anfallenden Stunden anzugeben, nicht aber die
Wegezeiten.

Zuschläge für Mehr-, Sonntags- und Feiertagsarbeit
sowie
Erschwerniszuschläge sind nicht in die
Stundenverrechnungssätze
mit einzubeziehen, sondern - sofern sie nicht schon als
Teilleistungspositionen im Leistungsverzeichnis
enthalten sind -
im Bedarfsfall zu vereinbaren und gesondert
nachzuweisen.

Sämtliche Kosten verursacht durch außertarifliche oder
außergesetzliche Arbeitszeiten werden nur vergütet,
wenn sie der
AG veranlasst oder verursacht hat.

Beschäftigt der AN bei einer der nachstehenden Lohn- /
Berufsgruppen keine Arbeitskraft, hat er dies
anzugeben und statt
dessen den Einsatz möglichst gleichwertiger
Arbeitskräfte
anzubieten.

Ein Anspruch auf Ausführung der Stundenlohnarbeiten
besteht nicht.

**03.05.0010 Systemspezialist**
Stundenlohnarbeiten Systemspezialist
Menge: 5,000 h

**03.05.0020 Obermonteur**
Stundenlohnarbeiten Obermonteur
Menge: 10,000 h

**03.05.0030 Monteur**
Stundenlohnarbeiten Monteur
Menge: 10,000 h

**03.05.0040 Hilfskraft o. gleichgestellt**
Stundenlohnarbeiten Hilfskraft oder gleichgestellt
Menge: 10,000 h

### Gewerk 04 KG 540 Außenanlagen

#### Titel 04.01 KG 546 Außenverkabelung

*Hinweis*
Verlegung von Starkstromkabeln und Leerrohren im
Außenbereich:
Die elektrotechnische Anlage im Außenbereich dieses
Bauabschnitts umfasst die Verkabelung der Beleuchtung,
die im
Freien installiert wird.
Die Schnittstelle zwischen Elektrotechnik und
Freianlagen ist wie
folgt festgelegt: Die Kabel werden von den allgemeinen
Stromverteilern im Keller der Remise sowie im Keller
des
Mühlenhauses zu den geplanten Leuchten geführt.

Die Kabel im Außenbereich werden in Leerrohren
verlegt, die in
einem Graben zu den jeweiligen Leuchten führen. Die
Herstellung
des Grabens sowie Versandung, Lieferung und
Installation der
Warnbänder erfolgt durch das Gewerk Freianlagen. Der
Anschluss
der Poller- und Mastleuchten im Außenbereich erfolgt
durch die
Elektrofirma.
In den unten aufgeführten Positionen sind die Kosten
für die
Kabelverlegung durch das Elektrotechnik-Gewerk
einschließlich
der erforderlichen Abstimmung und Koordination mit dem
Gewerk
Freianlagen zu berücksichtigen.

**04.01.0010 NYY-J 5 x 10 mm², Kabelrinne / Kabelgraben**
Kabel DIN VDE 0276-603 (VDE 0276-603) NYY-J 5 x 10
mm², Cu-Zahl 480
Lieferung in Teillängen und betriebsfertige Verlegung
auf Kabelrinnen (Kabelwannen, Kabelpritschen,
Gitterrinnen etc.), in Unterflurkanälen, in Rohren oder
Hohlwänden.
Das Kabel ist bei waagerechten Kabelpritschen bzw. in
Bögen alle 0,6 m mit Kunststoffbandschellen an der
Kabelbahn zu befestigen oder in ca. 0,80 m tiefen,
bauseits
erstellten Kabelgräben.
Menge: 100,000 m

**04.01.0020 NYY-J 3 x 6 mm² Kabelrinne / Kabelgraben**
Kabel DIN VDE 0276-603 (VDE 0276-603) NYY-J 3 x 6 mm²,
Cu-Zahl 173
Lieferung in Teillängen und betriebsfertige Verlegung
auf Kabelrinnen (Kabelwannen, Kabelpritschen,
Gitterrinnen etc.), in Unterflurkanälen, in Rohren oder
Hohlwänden.
Das Kabel ist bei waagerechten Kabelpritschen bzw. in
Bögen alle 0,6 m mit Kunststoffbandschellen an der
Kabelbahn zu befestigen oder in ca. 0,80 m tiefen,
bauseits
erstellten Kabelgräben.
Menge: 175,000 m

**04.01.0030 Elektroinstallationsrohr Kunststoff, Außendurchmesser 63 mm**
Elektroinstallationsrohr Kunststoff, Außendurchmesser
63 mm.
Lieferung in erforderlichen Längen und betriebsfertige
Verlegung
ausschließlich in ca. 0,80 m tiefen, bauseits
erstellten
Kabelgräben.
Menge: 275,000 m

*Hinweis*
In den nachfolgenden Positionen werden die einseitigen
Anschlussarbeiten nach Werkplänen für Schaltschränke,
Verteiler,
Geräte usw. erfasst, bei denen der betriebsfertige
Anschluss als
separate Leistung zu erbringen ist. Dies betrifft
insbesondere
Anlagen von Fremdgewerken, wie die Poller- und
Mastleuchten
des Gewerkes Freianlagen, an deren Anschlussklemmen
bzw. am
zugehörigen Schaltschrank.
Im Preis sind der betriebsfertige Anschluss
einschließlich aller
notwendigen Nebenarbeiten, wie Abmanteln der Kabel und
Leitungen, Einführen, Absetzen und Kennzeichnen, zu
kalkulieren.
Der angegebene Preis beinhaltet zudem das
erforderliche Klein-
und Befestigungsmaterial sowie das notwendige
Unterlagenstudium, jedoch nicht die Inbetriebnahme.

**04.01.0040 Anschluss 5x10**
Leitungen, Kabel, Anschluss bis 5 x 10 mm²
Menge: 5,000 St

**04.01.0050 Anschluss 3x6**
Leitungen, Kabel, Anschluss bis 3 x 6 mm²
Menge: 11,000 St

**04.01.0060 Ringraumdichtung 150mm 3 Kabel bis 54mm**
Abzweigkasten IP68, 152 × 152 × 85 mm
Abzweigkasten mit Schutzart IP68 zur Verwendung in
Überschwemmungsgebieten und im Erdreich (ohne
Verkehrslasten), geeignet für Installationen im
industriellen
Umfeld sowie im ungeschützten Außenbereich.
Der Abzweigkasten ist aus halogenfreiem, schlagfestem
Material
(IK09) gefertigt, mit Ausschlagmembranen und
Schraubklemmen
zum Vergießen ausgestattet.
Technische Merkmale:

Abmessungen: 152 × 152 × 85 mm
Schutzart: IP68
Schutzklasse: II
Material: halogenfrei, grau
Nennstrom: 57 A
Bemessungsisolationsspannung: 690 V AC / 690 V DC
Klemmen: 5-polig, 10 mm², hochliegende Schraubklemme
Klemmbare Leiterquerschnitte je Pol: 4 × 2,5 mm² / 4 ×
4 mm² / 4
× 6 mm² / 4 × 10 mm² Cu, starr oder flexibel mit
Aderendhülse
Einführungsmöglichkeiten: M20/M25/M32 (2 rückseitig, 10
seitlich)
Innenliegende Befestigungsstellen

Lieferumfang:
4 Doppelmembranstutzen IP66 M32 (Dichtbereich 1321 mm)
2 Verschlusstopfen M20
1 Anbaustutzen M20
Deckelverliersicherung
1 Gießharzbeutel GHB Pro 4 mit Einfülltrichter und
Einweghandschuhen
Zertifiziert nach VDE gemäß DIN EN 60670-1/-22 (VDE
0606-1/-22)
und DIN VDE V 0606-22-100.
Liefern und montieren.
Menge: 12,000 St

USt %: 19,00
